# Restauración y Rehabilitación de la Casa de Dependientes FVA

- Propiedad del archivo: SOFT S.A.
- Formato: FIEBDC-3/2002
- Programa: Presto 8.7
- Fecha de los precios: 15/09/2008
- Divisa: EUR
- Código: DEPENDIENTES (08/04/1994)
Importe: 485531.37

## 01 ACTUACIONES PREVIAS Y DEMOLICIONES
Importe: 55100.15

**01.01** ud CLAUSURA DESVÍO Y RETIRADA DE INSTALACIONES (01/03/2012)
1 ud × 958.3 = 958.30
Clausura, desvío y retirada de las instalaciones existentes en la edificación actual (incluyendo red de pequeño desagüe pero excluyendo el saneamiento general enterrado), incluyendo todos los trabajos precisos para el corte de los suministros y la desconexión de las instalaciones hasta garantizar la seguridad de los trabajos a realizar, incluso instalaciones provisionales necesarias en su caso, limpieza y retirada de escombros a pie de carga y carga sobre contenedor o camión todo ello realizado siguiendo las instrucciones de la D.F. y según normativas, incluso medios auxiliares necesarios.

| Código | Ud | Descripción | Rendimiento | Precio | Importe |
|---|---|---|---|---|---|
| 01.01.01 | ud | LEVANT.INSTALAC.ELÉCTRICA (material; 01/03/2012) | 1 | 325.55 | 325.55 |
| 01.01.02 | ud | LEVANTADO INST.CALEFACCIOÓN (material; 01/03/2012) | 1 | 220.96 | 220.96 |
| 01.01.03 | ud | LEVANT.INST.FONT./DESAG./AP.SANIT. (material; 01/03/2012) | 1 | 181.6 | 181.60 |
| 01.01.04 | ud | DESMONTADO INSTALACIÓN TELEFONÍA (material; 01/03/2012) | 1 | 47.56 | 47.56 |
| 01.01.05 | ud | RETIRADA DE CABLES DE TELÉFONO (material; 01/03/2012) | 1 | 117.18 | 117.18 |
| 01.01.06 | ud | DESMONTAJE EQUIPO CAPTACIÓN RTV EN CUBIERTA (material; 01/03/2012) | 1 | 37.54 | 37.54 |
| %CI0300 | % | Costes Indirectos (09/12/2015) | 3 % | 930.39 | 27.91 |
|  |  | Total |  |  | 958.3 |

**01.02** m2 DESPEJE Y RETIRADA DE MOBILIARIO (01/03/2012)
269.11 m2 × 2.78 = 748.13
Despeje y retirada de mobiliario y demás enseres existentes, incluyendo mobiliario general, de cocina, calderas individuales y pequeños electrodomésticos, por medios manuales, incluso limpieza y retirada de escombros a pie de carga y carga sobre contenedor o camión, y con p.p. de medios auxiliares, s/RCDs. Medido por superficie útil de las estancias.

| Código | Ud | Descripción | Rendimiento | Precio | Importe |
|---|---|---|---|---|---|
| mO01OA070 | h | Peón ordinario (mano de obra; 01/03/2012) | 0.096 | 17.45 | 1.68 |
| mE01DTC020 | m3 | CARGA ESCOMBROS S/CAMIÓN MANO (material; 01/03/2012) | 0.08 | 12.77 | 1.02 |
| %CI0300 | % | Costes Indirectos | 3 % | 2.70 | 0.08 |
|  |  | Total |  |  | 2.78 |

| Medición | Uds. | Largo | Parcial |
|---|---|---|---|
| Planta baja | 1 | 137.83 | 137.83 |
| Planta primera | 1 | 131.28 | 131.28 |
| Total |  |  | 269.11 |

**01.15** m2 DEMOLICIÓN ALICATADOS A MANO (01/03/2012)
27.13 m2 × 16.08 = 436.25
Demolición de alicatados de plaquetas recibidos con pegamento o mortero y de la capa base de mortero, por medios manuales, incluso limpieza y retirada de escombros a pie de carga y carga sobre contenedor o camión, y con p.p. de medios auxiliares, s/RCDs.

| Código | Ud | Descripción | Rendimiento | Precio | Importe |
|---|---|---|---|---|---|
| mO01OA070 | h | Peón ordinario | 0.862 | 17.45 | 15.04 |
| mE01DTC020 | m3 | CARGA ESCOMBROS S/CAMIÓN MANO | 0.045 | 12.77 | 0.57 |
| %CI0300 | % | Costes Indirectos | 3 % | 15.61 | 0.47 |
|  |  | Total |  |  | 16.08 |

| Medición | Uds. | Largo | Ancho | Parcial |
|---|---|---|---|---|
|  | 1 | 1.62 | 2.4 | 3.89 |
|  | 2 | 2 | 2.6 | 10.40 |
|  | 1 | 2.59 | 2.6 | 6.73 |
|  | 1 | 2.35 | 2.6 | 6.11 |
| Total |  |  |  | 27.13 |

**mE01DEC050** m2 PICADO ENFOS.CEM.VERT.C/MART. (01/03/2012)
184.66 m2 × 14.95 = 2760.67
Picado de enfoscados de cemento o revestimiento similar en paramentos verticales, con martillo eléctrico, eliminándolos en su totalidad y dejando la fábrica soporte al descubierto, para su posterior revestimiento, incluso limpieza y retirada de escombros a pie de carga y carga sobre contenedor o camión, y con p.p. de medios auxiliares, sin medidas de protección colectivas, s/RCDs.

| Código | Ud | Descripción | Rendimiento | Precio | Importe |
|---|---|---|---|---|---|
| mO01OA060 | h | Peón especializado (mano de obra; 01/03/2012) | 0.701 | 17.56 | 12.31 |
| mM06MI010 | h | Martillo manual picador neumático 9 kg (maquinaria; 09/12/2015) | 0.483 | 3.31 | 1.60 |
| mE01DTC020 | m3 | CARGA ESCOMBROS S/CAMIÓN MANO | 0.047 | 12.77 | 0.60 |
| %CI0300 | % | Costes Indirectos | 3 % | 14.51 | 0.44 |
|  |  | Total |  |  | 14.95 |

| Medición | Uds. | Largo | Alto | Parcial |
|---|---|---|---|---|
| Planta baja | 1 | 1.11 | 3.54 | 3.93 |
|  | 1 | 0.12 | 3.54 | 0.42 |
|  | 3 | 0.27 | 3.54 | 2.87 |
|  | 1 | 4.69 | 3.54 | 16.60 |
|  | 1 | 9.9 | 3.54 | 35.05 |
|  | 8 | 0.25 | 3.54 | 7.08 |
|  | 1 | 4.97 | 3.54 | 17.59 |
|  | 1 | 0.25 | 3.54 | 0.89 |
|  | 1 | 3 | 3.54 | 10.62 |
|  | 1 | 5.94 | 3.54 | 21.03 |
|  | 1 | 10.14 | 3.54 | 35.90 |
|  | 8 | 0.25 | 3.54 | 7.08 |
|  | 1 | 6.42 | 3.54 | 22.73 |
|  | 3 | 0.27 | 3.54 | 2.87 |
| Total |  |  |  | 184.66 |

**01.14** m2 PICADO GUARNECIDO YESO A MANO (01/03/2012)
110.32 m2 × 13.81 = 1523.52
Picado de guarnecidos de yeso en paramentos, por medios manuales, eliminándolos en su totalidad y dejando la fábrica soporte al descubierto, para su posterior revestimiento o tratamiento, incluso limpieza y retirada de escombros a pie de carga y carga sobre contenedor o camión, y con p.p. de medios auxiliares, s/RCDs.

| Código | Ud | Descripción | Rendimiento | Precio | Importe |
|---|---|---|---|---|---|
| mO01OA070 | h | Peón ordinario | 0.734 | 17.45 | 12.81 |
| mE01DTC020 | m3 | CARGA ESCOMBROS S/CAMIÓN MANO | 0.047 | 12.77 | 0.60 |
| %CI0300 | % | Costes Indirectos | 3 % | 13.41 | 0.40 |
|  |  | Total |  |  | 13.81 |

| Medición | Uds. | Largo | Alto | Parcial |
|---|---|---|---|---|
| Planta primera | 1 | 3.08 | 2.6 | 8.01 |
|  | 1 | 3.12 | 2.6 | 8.11 |
|  | 1 | 3.14 | 2.6 | 8.16 |
|  | 1 | 0.3 | 2.6 | 0.78 |
|  | 1 | 3.53 | 2.6 | 9.18 |
|  | 1 | 4.91 | 2.6 | 12.77 |
|  | 1 | 0.25 | 2.6 | 0.65 |
|  | 1 | 2.9 | 2.6 | 7.54 |
|  | 1 | 3.82 | 2.6 | 9.93 |
|  | 1 | 0.25 | 2.6 | 0.65 |
|  | 1 | 2 | 2.6 | 5.20 |
|  | 1 | 3.19 | 2.6 | 8.29 |
|  | 1 | 3.34 | 2.6 | 8.68 |
|  | 1 | 0.25 | 2.6 | 0.65 |
|  | 1 | 3.48 | 2.6 | 9.05 |
|  | 1 | 0.25 | 2.6 | 0.65 |
|  | 1 | 3.28 | 2.6 | 8.53 |
| Hueco escalera | 2 | 3 | 0.35 | 2.10 |
|  | 2 | 1.98 | 0.35 | 1.39 |
| Total |  |  |  | 110.32 |

**01.09** m2 DEMOL.FALSO TECHO CONTINUO ESCAYOLA (01/03/2012)
131.28 m2 × 8.67 = 1138.20
Demolición de falsos techos continuos de placas de escayola, yeso, corcho o material similar, por medios manuales, incluso limpieza y retirada de escombros a pie de carga y carga sobre contenedor o camión, y con p.p. de medios auxiliares, s/RCDs.

| Código | Ud | Descripción | Rendimiento | Precio | Importe |
|---|---|---|---|---|---|
| mO01OA070 | h | Peón ordinario | 0.463 | 17.45 | 8.08 |
| mE01DTC020 | m3 | CARGA ESCOMBROS S/CAMIÓN MANO | 0.027 | 12.77 | 0.34 |
| %CI0300 | % | Costes Indirectos | 3 % | 8.42 | 0.25 |
|  |  | Total |  |  | 8.67 |

| Medición | Uds. | Largo | Parcial |
|---|---|---|---|
| Planta primera | 1 | 131.28 | 131.28 |
| Total |  |  | 131.28 |

**mE01DEC020** m2 PICADO GUARN.YESO HORZ.A MANO (01/03/2012)
137.83 m2 × 21.95 = 3025.37
Picado de guarnecidos de yeso en paramentos horizontales, por medios manuales, eliminándolos en su totalidad y dejando la fábrica soporte al descubierto, para su posterior revestimiento, incluso limpieza y retirada de escombros a pie de carga y carga sobre contenedor o camión, y con p.p. de medios auxiliares, s/RCDs.

| Código | Ud | Descripción | Rendimiento | Precio | Importe |
|---|---|---|---|---|---|
| mO01OA070 | h | Peón ordinario | 1.187 | 17.45 | 20.71 |
| mE01DTC020 | m3 | CARGA ESCOMBROS S/CAMIÓN MANO | 0.047 | 12.77 | 0.60 |
| %CI0300 | % | Costes Indirectos | 3 % | 21.31 | 0.64 |
|  |  | Total |  |  | 21.95 |

| Medición | Uds. | Largo | Parcial |
|---|---|---|---|
| Techo Planta baja | 1 | 137.83 | 137.83 |
| Total |  |  | 137.83 |

**01.08** m2 DEMOLICIÓN SOLADO BALDOSAS C/MART. Y RELLENO (01/03/2012)
269.11 m2 × 21.29 = 5729.35
Demolición de pavimentos de baldosas hidráulicas, terrazo, cerámicas o de gres, por medios mecánicos, incluyendo el relleno sobre el forjado, y la p.p. de rodapie, incluso limpieza y retirada de escombros a pie de carga y carga sobre contenedor o camión, y con p.p. de medios auxiliares, sin medidas de protección colectivas, s/RCDs.

| Código | Ud | Descripción | Rendimiento | Precio | Importe |
|---|---|---|---|---|---|
| mO01OA070 | h | Peón ordinario | 0.528 | 17.45 | 9.21 |
| mM06MI010 | h | Martillo manual picador neumático 9 kg | 0.215 | 3.31 | 0.71 |
| mE01DPW030 | m2 | LIMPIEZA/RELLENO ARENA S/FORJ. (material; 01/03/2012) | 1 | 9.92 | 9.92 |
| mE01DTC020 | m3 | CARGA ESCOMBROS S/CAMIÓN MANO | 0.065 | 12.77 | 0.83 |
| %CI0300 | % | Costes Indirectos | 3 % | 20.67 | 0.62 |
|  |  | Total |  |  | 21.29 |

| Medición | Uds. | Largo | Parcial |
|---|---|---|---|
| Planta baja | 1 | 137.83 | 137.83 |
| Planta primera | 1 | 131.28 | 131.28 |
| Total |  |  | 269.11 |

**01.16** m LEVANTADO VIERTEAGUAS A MANO (01/03/2012)
15.51 m × 9.07 = 140.68
Levantado de vierteaguas o albardillas de cualquier tipo de material, por medios manuales, incluso limpieza y retirada de escombros a pie de carga y carga sobre contenedor o camión, y con p.p. de medios auxiliares, s/RCDs.

| Código | Ud | Descripción | Rendimiento | Precio | Importe |
|---|---|---|---|---|---|
| mO01OA040 | h | Oficial segunda (mano de obra; 01/03/2012) | 0.238 | 18.49 | 4.40 |
| mO01OA070 | h | Peón ordinario | 0.238 | 17.45 | 4.15 |
| mE01DTC020 | m3 | CARGA ESCOMBROS S/CAMIÓN MANO | 0.02 | 12.77 | 0.26 |
| %CI0300 | % | Costes Indirectos | 3 % | 8.81 | 0.26 |
|  |  | Total |  |  | 9.07 |

| Medición | Uds. | Largo | Parcial |
|---|---|---|---|
|  | 9 | 1 | 9.00 |
|  | 3 | 1.2 | 3.60 |
|  | 1 | 0.85 | 0.85 |
|  | 1 | 0.8 | 0.80 |
|  | 1 | 1.26 | 1.26 |
| Total |  |  | 15.51 |

**01.17** m2 LEVANTADO REJAS EN MUROS A MANO (01/03/2012)
9.46 m2 × 13.71 = 129.70
Levantado de reja metálica en cualquier tipo de muros, incluidos accesorios, por medios manuales, incluso limpieza, retirada de escombros a pie de carga y carga sobre contenedor o camión, y con p.p. de medios auxiliares, s/RCDs.

| Código | Ud | Descripción | Rendimiento | Precio | Importe |
|---|---|---|---|---|---|
| mO01OA050 | h | Ayudante (mano de obra; 01/03/2012) | 0.323 | 18.19 | 5.88 |
| mO01OA070 | h | Peón ordinario | 0.323 | 17.45 | 5.64 |
| mE01DTC020 | m3 | CARGA ESCOMBROS S/CAMIÓN MANO | 0.14 | 12.77 | 1.79 |
| %CI0300 | % | Costes Indirectos | 3 % | 13.31 | 0.40 |
|  |  | Total |  |  | 13.71 |

| Medición | Uds. | Largo | Ancho | Parcial |
|---|---|---|---|---|
|  | 3 | 1 | 1.25 | 3.75 |
|  | 2 | 1.35 | 1.06 | 2.86 |
|  | 1 | 0.96 | 1.05 | 1.01 |
|  | 1 | 1.26 | 1.46 | 1.84 |
| Total |  |  |  | 9.46 |

**01.18** m2 LEVANT.CARPINTERÍA EN MUROS A MANO (01/03/2012)
32.58 m2 × 18.77 = 611.53
Levantado de carpintería de cualquier tipo en muros, incluidos cercos, hojas, vidrios y accesorios, por medios manuales, incluso limpieza y retirada de escombros a pie de carga y carga sobre contenedor o camión, y con p.p. de medios auxiliares, sin medidas de protección colectivas.

| Código | Ud | Descripción | Rendimiento | Precio | Importe |
|---|---|---|---|---|---|
| mO01OA050 | h | Ayudante | 0.454 | 18.19 | 8.26 |
| mO01OA070 | h | Peón ordinario | 0.454 | 17.45 | 7.92 |
| mE01DTC020 | m3 | CARGA ESCOMBROS S/CAMIÓN MANO | 0.16 | 12.77 | 2.04 |
| %CI0300 | % | Costes Indirectos | 3 % | 18.22 | 0.55 |
|  |  | Total |  |  | 18.77 |

| Medición | Uds. | Largo | Ancho | Parcial |
|---|---|---|---|---|
|  | 5 | 1 | 1.25 | 6.25 |
|  | 1 | 1.2 | 1.02 | 1.22 |
|  | 1 | 0.85 | 0.92 | 0.78 |
|  | 1 | 1.2 | 0.97 | 1.16 |
|  | 1 | 0.8 | 1 | 0.80 |
|  | 4 | 1 | 1.28 | 5.12 |
|  | 1 | 1.2 | 1.28 | 1.54 |
|  | 1 | 1.75 | 2.45 | 4.29 |
|  | 1 | 1.26 | 1.46 | 1.84 |
|  | 1 | 1.5 | 2.18 | 3.27 |
|  | 1 | 2.38 | 2.45 | 5.83 |
|  | 1 | 0.8 | 0.6 | 0.48 |
| Total |  |  |  | 32.58 |

**01.19** m2 LEVANT.CARPINTERÍA EN TABIQUES MANO (01/03/2012)
25.66 m2 × 17.84 = 457.77
Levantado de carpintería de cualquier tipo en tabiques, incluidos cercos, hojas, vidrios y accesorios, por medios manuales, incluso limpieza y retirada de escombros a pie de carga y carga sobre contenedor o camión, y con p.p. de medios auxiliares, sin medidas de protección colectivas.

| Código | Ud | Descripción | Rendimiento | Precio | Importe |
|---|---|---|---|---|---|
| mO01OA050 | h | Ayudante | 0.432 | 18.19 | 7.86 |
| mO01OA070 | h | Peón ordinario | 0.432 | 17.45 | 7.54 |
| mE01DTC020 | m3 | CARGA ESCOMBROS S/CAMIÓN MANO | 0.15 | 12.77 | 1.92 |
| %CI0300 | % | Costes Indirectos | 3 % | 17.32 | 0.52 |
|  |  | Total |  |  | 17.84 |

| Medición | Uds. | Largo | Ancho | Parcial |
|---|---|---|---|---|
|  | 13 | 0.72 | 2.1 | 19.66 |
|  | 1 | 0.82 | 2.1 | 1.72 |
|  | 2 | 1.02 | 2.1 | 4.28 |
| Total |  |  |  | 25.66 |

**01.07** m2 DEMOLICIÓN TABIQUERÍA LADRILLO (01/03/2012)
608.83 m2 × 12.1 = 7366.84
Demolición de tabiques de ladrillo, por medios manuales incluyendo material de revestimiento (yeso, enfoscado, alicatado y/o panelado), incluso limpieza y retirada de escombros a pie de carga y carga sobre contenedor o camión, y con p.p. de medios auxiliares, s/RCDs.

| Código | Ud | Descripción | Rendimiento | Precio | Importe |
|---|---|---|---|---|---|
| mO01OA070 | h | Peón ordinario | 0.593 | 17.45 | 10.35 |
| mE01DTC020 | m3 | CARGA ESCOMBROS S/CAMIÓN MANO | 0.11 | 12.77 | 1.40 |
| %CI0300 | % | Costes Indirectos | 3 % | 11.75 | 0.35 |
|  |  | Total |  |  | 12.1 |

| Medición | Uds. | Largo | Alto | Parcial |
|---|---|---|---|---|
| Planta baja | 1 | 2.87 | 3.54 | 10.16 |
|  | 1 | 2.93 | 3.54 | 10.37 |
|  | 2 | 0.27 | 3.54 | 1.91 |
|  | 1 | 0.42 | 3.54 | 1.49 |
|  | 2 | 0.28 | 3.54 | 1.98 |
|  | 1 | 7.11 | 3.54 | 25.17 |
|  | 1 | 7.07 | 3.54 | 25.03 |
|  | 2 | 0.24 | 3.54 | 1.70 |
|  | 2 | 0.3 | 3.54 | 2.12 |
|  | 2 | 0.19 | 3.54 | 1.35 |
| Trasdosado planta baja | 2 | 14.16 | 3.54 | 100.25 |
|  | 1 | 9.9 | 3.54 | 35.05 |
|  | 1 | 10.14 | 3.54 | 35.90 |
| Planta primera | 1 | 3.23 | 3.1 | 10.01 |
|  | 1 | 3.04 | 3.1 | 9.42 |
|  | 1 | 3.26 | 3.1 | 10.11 |
|  | 1 | 3.4 | 3.1 | 10.54 |
|  | 1 | 3.14 | 3.1 | 9.73 |
|  | 1 | 3.33 | 3.1 | 10.32 |
|  | 1 | 3.45 | 3.1 | 10.70 |
|  | 1 | 3.41 | 3.1 | 10.57 |
|  | 1 | 3.23 | 3.1 | 10.01 |
|  | 1 | 3.85 | 3.1 | 11.94 |
|  | 1 | 2 | 3.1 | 6.20 |
|  | 1 | 2.35 | 3.1 | 7.29 |
|  | 1 | 3.74 | 3.1 | 11.59 |
|  | 1 | 4.7 | 3.1 | 14.57 |
|  | 1 | 5.01 | 3.1 | 15.53 |
|  | 1 | 3 | 3.1 | 9.30 |
|  | 1 | 1.36 | 3.1 | 4.22 |
|  | 1 | 0.65 | 3.1 | 2.02 |
|  | 1 | 4.7 | 3.1 | 14.57 |
|  | 3 | 0.31 | 3.1 | 2.88 |
|  | 2 | 0.15 | 3.1 | 0.93 |
|  | 1 | 0.42 | 3.1 | 1.30 |
|  | 3 | 0.35 | 3.1 | 3.26 |
|  | 5 | 0.2 | 3.1 | 3.10 |
|  | 3 | 0.25 | 3.1 | 2.33 |
|  | 3 | 0.28 | 3.1 | 2.60 |
|  | 3 | 0.15 | 3.1 | 1.40 |
| Trasdosado planta primera | 2 | 14.16 | 3.1 | 87.79 |
|  | 1 | 9.9 | 3.1 | 30.69 |
|  | 1 | 10.14 | 3.1 | 31.43 |
| Total |  |  |  | 608.83 |

**01.06** m3 DEMOL.FÁB.LAD.MACIZO/PERFORADO C/COMPR.
16.58 m3 × 156.46 = 2594.11
Demolición de muros de fábrica de ladrillo macizo o perforado, con compresor, incluso limpieza y retirada de escombros a pie de carga y carga sobre contenedor o camión, y con p.p. de medios auxiliares, sin medidas de protección colectivas, s/RCDs.

| Código | Ud | Descripción | Rendimiento | Precio | Importe |
|---|---|---|---|---|---|
| mO01OA060 | h | Peón especializado | 3.613 | 17.56 | 63.44 |
| mO01OA070 | h | Peón ordinario | 3.613 | 17.45 | 63.05 |
| mM06CM030 | h | Compre.port.diesel m.p. 5 m3/min. 7 bar (maquinaria; 09/12/2015) | 1.558 | 4.31 | 6.71 |
| mM06MR030 | h | Martillo manual rompedor neum. 22 kg. (maquinaria) | 1.558 | 2.17 | 3.38 |
| mE01DTC020 | m3 | CARGA ESCOMBROS S/CAMIÓN MANO | 1.2 | 12.77 | 15.32 |
| %CI0300 | % | Costes Indirectos | 3 % | 151.90 | 4.56 |
|  |  | Total |  |  | 156.46 |

| Medición | Uds. | Largo | Ancho | Alto | Parcial |
|---|---|---|---|---|---|
| Planta baja | 1 | 3 | 3.54 | 0.3 | 3.19 |
| Planta primera | 1 | 3 | 3.1 | 0.2 | 1.86 |
|  | 1 | 3 | 3.1 | 0.15 | 1.40 |
|  | 2 | 3.22 | 3.1 | 0.15 | 2.99 |
| Abultados | 1 | 0.58 | 3.14 | 0.23 | 0.42 |
|  | 1 | 14.32 | 3.13 | 0.15 | 6.72 |
| Total |  |  |  |  | 16.58 |

**01.03** m2 DEMOLICIÓN SOLERAS H.A.<15cm.C/COMP.
2 m2 × 23.64 = 47.28
Demolición de soleras de hormigón ligeramente armado con mallazo, hasta 15 cm. de espesor, con compresor, incluso limpieza y retirada de escombros a pie de carga y carga sobre contenedor o camión, y con p.p. de medios auxiliares, sin medidas de protección colectivas, s/RCDs.

| Código | Ud | Descripción | Rendimiento | Precio | Importe |
|---|---|---|---|---|---|
| mO01OA060 | h | Peón especializado | 0.539 | 17.56 | 9.46 |
| mO01OA070 | h | Peón ordinario | 0.539 | 17.45 | 9.41 |
| mM06CM030 | h | Compre.port.diesel m.p. 5 m3/min. 7 bar | 0.237 | 4.31 | 1.02 |
| mM06MR030 | h | Martillo manual rompedor neum. 22 kg. | 0.237 | 2.17 | 0.51 |
| mE01DTC020 | m3 | CARGA ESCOMBROS S/CAMIÓN MANO | 0.2 | 12.77 | 2.55 |
| %CI0300 | % | Costes Indirectos | 3 % | 22.95 | 0.69 |
|  |  | Total |  |  | 23.64 |

**01.04** m2 DEM.ESCALERA ZANCA MET/TABL.MANO
6.29 m2 × 128.32 = 807.13
Demolición de escaleras formadas por zancas metálicas y tablero de fábrica con capa de compresión o de hormigón, por medios manuales, incluyendo el peldañeado y la formación del mismo, incluso limpieza y retirada de escombros a pie de carga y carga sobre contenedor o camión, y con p.p. de medios auxiliares, sin medidas de protección colectivas, s/RCDs. Medida en proyección horizontal.

| Código | Ud | Descripción | Rendimiento | Precio | Importe |
|---|---|---|---|---|---|
| mO01OA040 | h | Oficial segunda | 1.617 | 18.49 | 29.90 |
| mO01OA070 | h | Peón ordinario | 1.617 | 17.45 | 28.22 |
| mE01DPW010 | m | DEMOLICIÓN PELDAÑOS I/LAD. C/MART. (material) | 3.17 | 19.96 | 63.27 |
| mE01DTC020 | m3 | CARGA ESCOMBROS S/CAMIÓN MANO | 0.25 | 12.77 | 3.19 |
| %CI0300 | % | Costes Indirectos | 3 % | 124.58 | 3.74 |
|  |  | Total |  |  | 128.32 |

| Medición | Uds. | Largo | Ancho | Parcial |
|---|---|---|---|---|
|  | 1 | 0.95 | 3.65 | 3.47 |
|  | 1 | 0.95 | 1.12 | 1.06 |
|  | 1 | 0.95 | 1.85 | 1.76 |
| Total |  |  |  | 6.29 |

**01.05** m3 APERT.HUECOS L.MAC.C/COMP.
8.89 m3 × 181.6 = 1614.42
Apertura de huecos o ampliación de los existentes, sin incluir actuación sobre los cargaderos, en fábricas de ladrillo macizo o perforado, con compresor, incluso limpieza y retirada de escombros a pie de carga y carga sobre contenedor o camión, y con p.p. de medios auxiliares, sin medidas de protección colectivas, s/RCDs.

| Código | Ud | Descripción | Rendimiento | Precio | Importe |
|---|---|---|---|---|---|
| mO01OA060 | h | Peón especializado | 3.883 | 17.56 | 68.19 |
| mO01OA070 | h | Peón ordinario | 3.883 | 17.45 | 67.76 |
| mM06CM010 | h | Compre.port.diesel m.p. 2 m3/min. 7 bar (maquinaria; 09/12/2015) | 5.372 | 2.49 | 13.38 |
| mM06MR030 | h | Martillo manual rompedor neum. 22 kg. | 5.372 | 2.17 | 11.66 |
| mE01DTC020 | m3 | CARGA ESCOMBROS S/CAMIÓN MANO | 1.2 | 12.77 | 15.32 |
| %CI0300 | % | Costes Indirectos | 3 % | 176.31 | 5.29 |
|  |  | Total |  |  | 181.6 |

| Medición | Uds. | Largo | Ancho | Alto | Parcial |
|---|---|---|---|---|---|
| fachada a finca |  |  |  |  |  |
| planta primera | 1 | 0.11 | 0.4 | 1.2 | 0.05 |
|  | 1 | 0.06 | 0.4 | 1.2 | 0.03 |
| Planta baja | 2 | 1.2 | 0.4 | 0.22 | 0.21 |
|  | 1 | 1.5 | 0.4 | 0.5 | 0.30 |
|  | 1 | 0.06 | 0.4 | 2.1 | 0.05 |
|  | 1 | 0.53 | 0.4 | 1.4 | 0.30 |
|  | 1 | 0.67 | 0.4 | 0.22 | 0.06 |
|  | 1 | 1.2 | 0.4 | 0.22 | 0.11 |
|  | 1 | 1.08 | 0.4 | 1.18 | 0.51 |
| fachada a c/Arnedo |  |  |  |  |  |
| planta primera | 1 | 0.9 | 0.6 | 0.07 | 0.04 |
|  | 1 | 0.62 | 0.6 | 1.2 | 0.45 |
|  | 1 | 0.28 | 0.6 | 0.04 | 0.01 |
|  | 1 | 0.2 | 0.6 | 1.2 | 0.14 |
|  | 1 | 0.7 | 0.6 | 0.08 | 0.03 |
|  | 1 | 0.9 | 0.6 | 0.04 | 0.02 |
|  | 1 | 0.23 | 0.6 | 1.2 | 0.17 |
|  | 1 | 0.67 | 0.6 | 0.1 | 0.04 |
| Planta baja | 4 | 1.2 | 0.6 | 1.4 | 4.03 |
|  | 1 | 1.2 | 0.6 | 2.6 | 1.87 |
|  | -1 | 0.85 | 0.6 | 1.05 | -0.54 |
|  | -2 | 1.2 | 0.6 | 1.05 | -1.51 |
| Fachada lateral | 1 | 2.9 | 0.3 | 2.9 | 2.52 |
| Total |  |  |  |  | 8.89 |

**mG03D020.1b** m2 DESMANT. AMIANTO C/PLATAF. 12 m. 100-200 m2
179.67 m2 × 50.73 = 9114.66
Desmantelamiento de amianto en cubrición de placas onduladas de fibrocemento, incluidos caballetes, limas, canalones, remates laterales, encuentros con paramentos, etc., por medios manuales y sin aprovechamiento del material desmontado, con plataformas de hasta 12 metros de altura con acceso desde el interior del edificio, en una superficie entre 100 y 200 m2, mediante previa aspiración con filtros adecuados y pulverización con líquido encapsulante adecuado, según mediciones exigidas por ley, transporte autorizado, desplazamiento de equipos de desamiantado con esclusas de descontaminación en los compartimentos que sean necesarios, equipos de protección EPI's P3, coordinado con el al Plan de Segruidad y Salud, incluso elaboración de plan de trabajo.
Los trabajos serán realizados por empresa capacitada e inscrita en el Registro de Empresas con Riesgo de Amianto (R.E.R.A.), e incluyen: realización y tramitación del Proyecto de Trabajos de eliminación de amianto y para actividades con riesgo de exposición al amianto, cabina de descontaminación para los trabajadores autorizada por la Consejería de Industria y Organismos Competentes, sulfatado de la placa de fibrocemento con foster asbestos removal (sulfatante concentrado desarrollado que es capaz de penetrar y mojar rápidamente en todos los tipos de amianto, penetrando a través del MCA, se absorve con las fibras individuales por la tensión superficial, retrasando el desprendimiento de fibras durante el proceso de retirada), desmontaje de las placas, aspirado de restos menores, paletizado, embalado, flejado y etiquetado, transporte autorizado al vertedero y pago de canones y tasas. Todo ello realizado cumpliendo la norma técnica de prevención NTE 463: exposición a fibras de amianto en ambientes interiores y el Reglamento sobre notificación de sustancias nuevas y clasificación, envasado y etiquetado de sustancias peligrosas. Incluso p.p. de Equipos de Protección Individual necesarios (ropa de uso limitado, mascarillas, guantes, etc.) y su renovación y destrucción según normativa, y medios auxiliares necesarios, totalmente terminado.

| Código | Ud | Descripción | Rendimiento | Precio | Importe |
|---|---|---|---|---|---|
| mO01OB470 | h | Oficial 1ª desmontaje residuos peligrosos (mano de obra; 01/03/2012) | 0.27 | 32.18 | 8.69 |
| mO01OB480 | h | Ayudante desmontaje residuos peligrosos (mano de obra; 29/02/2012) | 0.27 | 25.78 | 6.96 |
| mP31BC0100 | ud | Redacción Proyecto de Trabajo eliminación amianto (material; 29/03/2022) | 0.006 | 2044.71 | 12.27 |
| mP31IA040 | ud | Semi-mascarilla 2 filtros (material) | 0.006 | 47.63 | 0.29 |
| mP31IM010 | ud | Par guantes de neopreno (material) | 0.006 | 2.67 | 0.02 |
| mP31IP010 | ud | Par botas aislantes 5.000 V (material) | 0.006 | 45.17 | 0.27 |
| mP31IC010 | ud | Buzo polipropileno (material) | 0.2 | 34.37 | 6.87 |
| mM02PL010 | h | Plataforma elev. telescóp. 16 m. (maquinaria; 09/12/2015) | 0.269 | 14.32 | 3.85 |
| mP01D190 | kg | Líquido encapsulante (material; 16/09/2008) | 0.18 | 19.61 | 3.53 |
| mM11V050 | h | Aspirador en seco 35l. (maquinaria; 09/12/2015) | 0.269 | 9.92 | 2.67 |
| mP31BC010 | ud | Transporte caseta en ciudad (material) | 0.007 | 199.01 | 1.39 |
| mP31BC090 | ud | Alq.mes caseta esclusas descontaminación (material) | 0.007 | 268.58 | 1.88 |
| mG03C010 | ud | TRANSP.RPS.CAMION 3,5t.200km (material; 13/11/2009) | 0.007 | 80.71 | 0.56 |
| %CI0300 | % | Costes Indirectos | 3 % | 49.25 | 1.48 |
|  |  | Total |  |  | 50.73 |

| Medición | Uds. | Largo | Ancho | Parcial |
|---|---|---|---|---|
|  | 1 | 14.8 | 6.09 | 90.13 |
|  | 1 | 14.8 | 6.05 | 89.54 |
| Total |  |  |  | 179.67 |

**01.10** m2 PICADO Y LIMPIEZA DE TABLERO DE CUBIERTA (01/03/2012)
179.67 m2 × 5.12 = 919.91
Picado superficial de tablero de cubierta con eliminación de imperfecciones (preparación para recibir nuevos elementos de cubrición) incluso retirada de escombros, limpieza y retirada de escombros a pie de carga, regado para evitar la formación de polvo y carga sobre contenedor o camión, medios de seguridad y de elevación. Medido en proyección horizontal.

| Código | Ud | Descripción | Rendimiento | Precio | Importe |
|---|---|---|---|---|---|
| mO01OA070 | h | Peón ordinario | 0.27 | 17.45 | 4.71 |
| mE01DTC020 | m3 | CARGA ESCOMBROS S/CAMIÓN MANO | 0.02 | 12.77 | 0.26 |
| %CI0300 | % | Costes Indirectos | 3 % | 4.97 | 0.15 |
|  |  | Total |  |  | 5.12 |

Claves: elevación, limpieza, azotea, polvo, trabajo, medio, carga, seguridad, faldón, lima, descarga, hormigón, tablero, riego, escombro, pico, ligero

| Medición | Uds. | Largo | Ancho | Parcial |
|---|---|---|---|---|
|  | 1 | 14.8 | 6.09 | 90.13 |
|  | 1 | 14.8 | 6.05 | 89.54 |
| Total |  |  |  | 179.67 |

**R01ATA190b** m2 ALQUILER C/MONTAJE Y DESMONTAJE POR MES ANDAMIO METÁLICO TUBULAR
1407.51 m2 × 5.87 = 8262.08
Alquiler por mes, montaje y desmontaje de andamio metálico tubular de acero de 3,25 mm de espesor de pared, galvanizado en caliente, con doble barandilla quitamiedo de seguridad, rodapié perimetral, plataformas de acero y escalera de acceso tipo barco, para alturas menores de 8 m, incluso p.p. de transporte a obra y recogida una vez terminados los trabajos, p.p. de arriostramientos a fachadas y colocación de mallas protectoras, y p.p. de medios auxiliares y trabajos previos de limpieza para apoyos. Según normativa CE y R.D. 2177/2004 y R.D. 1627/1997. Se medirá por m2 de andamio y mes de instalación del mismo.

| Código | Ud | Descripción | Rendimiento | Precio | Importe |
|---|---|---|---|---|---|
| mM13AM010 | d | m2. alq. andamio acero galvanizado (maquinaria) | 30 | 0.1 | 3.00 |
| M13AM020 | m2 | Montaje y desmontaje andamio h<8 m (maquinaria; 02/01/2016) | 0.25 | 5.35 | 1.34 |
| mM13AM020 | d | m2. alq. red mosquitera andamios (maquinaria) | 30 | 0.01 | 0.30 |
| M13AM170 | m2 | Montaje y desmontaje red andamio (maquinaria; 02/01/2016) | 0.25 | 1.1 | 0.28 |
| M13AM300 | u | Transporte entrega y recogida camión dos-tres ejes 400 m2 (maquinaria; 02/01/2016) | 0.001 | 777.04 | 0.78 |
| %CI0300 | % | Costes Indirectos | 3 % | 5.70 | 0.17 |
|  |  | Total |  |  | 5.87 |

Claves: galvanizar, alquiler, mes, metal, desmontable, acero, pared, caliente, doble, barandilla, seguridad, rodapié, plataforma, limpieza, perímetro, andamio, malla, montaje, arriostramiento, colocación, acceso, protección, medio, auxiliar, previo, apoyo, círculo, escalera, norma, trabajo, fachada

| Medición | Uds. | Largo | Ancho | Alto | Parcial |
|---|---|---|---|---|---|
| Fachada a finca | 1 | 14.8 | 7.02 | 4 | 415.58 |
|  | 2 | 14.8 | 0.4 | 4 | 47.36 |
| Fachada a calle | 1 | 14.8 | 6.94 | 4 | 410.85 |
|  | 1 | 14.8 | 0.45 | 4 | 26.64 |
|  | 1 | 14.8 | 0.4 | 4 | 23.68 |
|  | 1 | 14.8 | 0.15 | 4 | 8.88 |
| Fachada lateral a finca | 1 | 10.7 | 7.02 | 4 | 300.46 |
|  | 1 | 11.6 | 0.4 | 4 | 18.56 |
|  | 1 | 11.6 | 0.88 | 4 | 40.83 |
| Fachada lateral a patio | 1 | 3.51 | 7.02 | 4 | 98.56 |
|  | 1 | 3.91 | 0.4 | 4 | 6.26 |
|  | 1 | 3.91 | 0.63 | 4 | 9.85 |
| Total |  |  |  |  | 1407.51 |

**01.11** m2 PICADO REVOCO MURO EXTERIOR C/MART. (01/03/2012)
351.87 m2 × 14.6 = 5137.30
Picado de muros exteriores, hasta la completa eliminación de antiguos recubrimientos o revoques de cal, cemento, mixto o tirolesa, con un espesor medio menor de 3 cm., ejecutado por procedimiento mecánico mediante pequeño martillo neumático accionado con un compresor portátil, incluso embocaduras de huecos, metidos y remates, limpieza y retirada de escombros a pie de carga y carga sobre contenedor o camión, y con p.p. de medios auxiliares, sin medidas de protección colectivas, s/RCDs. Medido a cinta corrida, sin descontar huecos.

| Código | Ud | Descripción | Rendimiento | Precio | Importe |
|---|---|---|---|---|---|
| mO01OA060 | h | Peón especializado | 0.701 | 17.56 | 12.31 |
| mM06MI010 | h | Martillo manual picador neumático 9 kg | 0.483 | 3.31 | 1.60 |
| mE01DTC020 | m3 | CARGA ESCOMBROS S/CAMIÓN MANO | 0.02 | 12.77 | 0.26 |
| %CI0300 | % | Costes Indirectos | 3 % | 14.17 | 0.43 |
|  |  | Total |  |  | 14.6 |

| Medición | Uds. | Largo | Ancho | Parcial |
|---|---|---|---|---|
| Fachada a finca | 1 | 14.8 | 7.02 | 103.90 |
|  | 2 | 14.8 | 0.4 | 11.84 |
| Fachada a calle | 1 | 14.8 | 6.94 | 102.71 |
|  | 1 | 14.8 | 0.45 | 6.66 |
|  | 1 | 14.8 | 0.4 | 5.92 |
|  | 1 | 14.8 | 0.15 | 2.22 |
| Fachada lateral a finca | 1 | 10.7 | 7.02 | 75.11 |
|  | 1 | 11.6 | 0.4 | 4.64 |
|  | 1 | 11.6 | 0.88 | 10.21 |
| Fachada lateral a patio | 1 | 3.51 | 7.02 | 24.64 |
|  | 1 | 3.91 | 0.4 | 1.56 |
|  | 1 | 3.91 | 0.63 | 2.46 |
| Total |  |  |  | 351.87 |

**mE01DIC101** ud DESMONTAJE SALIDA HUMOS /VENTILAC. FACHADA Y CEGADO DEL HUECO
10 ud × 17.28 = 172.80
Desmontaje por medios manuales de salida de humos, tubo de extracción de salida de humos o ventilación visto, o elemento similar, en fachadas, de cualquier tipo, características y dimensión, sin recuperación del material desmontado, y posterior cegado del hueco con fábrica de ladrillo macizo perforado enjarjado con la fábrica de fachada existente y de las mismas características que esta, todo ello siguiendo las indicaciones de la D.F., incluso limpieza y retirada de residuos a pie de carga, y carga sobre contenedor o camión, y con parte proporcional de medios auxiliares.

| Código | Ud | Descripción | Rendimiento | Precio | Importe |
|---|---|---|---|---|---|
| mO01OB200 | h | Oficial 1ª fontanero calefactor (mano de obra; 01/03/2012) | 0.366 | 20.54 | 7.52 |
| mO01OA070 | h | Peón ordinario | 0.366 | 17.45 | 6.39 |
| m03.02 | m2 | FÁB.LADR.PERF.7cm. 1/2P.FACH. M.CAL (material) | 0.09 | 29 | 2.61 |
| mE01DTC020 | m3 | CARGA ESCOMBROS S/CAMIÓN MANO | 0.02 | 12.77 | 0.26 |
| %CI0300 | % | Costes Indirectos | 3 % | 16.78 | 0.50 |
|  |  | Total |  |  | 17.28 |

| Medición | Uds. | Parcial |
|---|---|---|
| fachada a finca | 5 | 5.00 |
| fachada c/Arnedo | 4 | 4.00 |
| fachada lateral | 1 | 1.00 |
| Total |  | 10 |

**01.22** m. RETIRADA DE CARGADEROS EN HUECOS A AMPLIAR
16.5 m. × 10.15 = 167.48
Retirada de cargaderos existentes en huecos a ampliar, de cualquier tipo, características y dimensión, realizado por medios manuales, incluso limpieza y retirada de residuos a pie de carga, carga sobre contenedor o camión, con parte proporcional de medios auxiliares.

| Código | Ud | Descripción | Rendimiento | Precio | Importe |
|---|---|---|---|---|---|
| mO01OA060 | h | Peón especializado | 0.216 | 17.56 | 3.79 |
| mO01OA070 | h | Peón ordinario | 0.216 | 17.45 | 3.77 |
| mM06CM010 | h | Compre.port.diesel m.p. 2 m3/min. 7 bar | 0.215 | 2.49 | 0.54 |
| mM06MR030 | h | Martillo manual rompedor neum. 22 kg. | 0.215 | 2.17 | 0.47 |
| mE01DTC020 | m3 | CARGA ESCOMBROS S/CAMIÓN MANO | 0.1 | 12.77 | 1.28 |
| %CI0300 | % | Costes Indirectos | 3 % | 9.85 | 0.30 |
|  |  | Total |  |  | 10.15 |

| Medición | Uds. | Largo | Parcial |
|---|---|---|---|
| fachada a finca |  |  |  |
| planta baja | 1 | 2.05 | 2.05 |
|  | 1 | 1.55 | 1.55 |
|  | 1 | 1.8 | 1.80 |
|  | 1 | 2.7 | 2.70 |
| Fachada a c/Arnedo |  |  |  |
| Planta alta | 3 | 1.3 | 3.90 |
| Planta baja | 3 | 1.5 | 4.50 |
| Total |  |  | 16.5 |

**01.13** m2 LIMPIEZA DE CANTERÍA EN SECO (01/03/2012)
12.37 m2 × 13.7 = 169.47
Limpieza en seco realizada a mano de piezas de cantería, mediante la eliminación manual de residuos de manera minuciosa y profunda con brochas de cerda suave, cepillos de raíces , espátulas de madera, etc., previa eliminación de cascotes, detritus y adheridos, incluso limpieza y retirada de escombros a pie de carga y carga sobre contenedor o camión, y con p.p. de medios auxiliares, sin medidas de protección colectivas, s/RCDs.

| Código | Ud | Descripción | Rendimiento | Precio | Importe |
|---|---|---|---|---|---|
| mO01OB080 | h | Oficial cantero (mano de obra; 01/03/2012) | 0.351 | 19.43 | 6.82 |
| mO01OA060 | h | Peón especializado | 0.351 | 17.56 | 6.16 |
| mE01DTC020 | m3 | CARGA ESCOMBROS S/CAMIÓN MANO | 0.025 | 12.77 | 0.32 |
| %CI0300 | % | Costes Indirectos | 3 % | 13.30 | 0.40 |
|  |  | Total |  |  | 13.7 |

Claves: limpieza, original, objeto, preparación, visible, residuo, deterioro, doble, superficie, previo, adherir, escombro, material, arqueología, daño, madero, espátula, garlopa, Histórico, manual, transporte, equipo, control, seco, mano, mortero, pieza, intervencion

| Medición | Uds. | Largo | Ancho | Parcial |
|---|---|---|---|---|
|  | 1 | 14.81 | 0.5 | 7.41 |
|  | 1 | 1.75 | 0.37 | 0.65 |
|  | 1 | 1.5 | 0.37 | 0.56 |
|  | 1 | 2.38 | 0.37 | 0.88 |
|  | 1 | 10.25 | 0.28 | 2.87 |
| Total |  |  |  | 12.37 |

**01.20** ud LEVANTADO DE RÓTULO CALLE (01/03/2012)
1 ud × 17.45 = 17.45
Levantado de rótulo calle, incluso elementos de sujeción y accesorios con aprovechamiento del material para su posterior colocación y retirada del mismo.

| Código | Ud | Descripción | Rendimiento | Precio | Importe |
|---|---|---|---|---|---|
| mO01OA030 | h | Oficial primera (mano de obra; 01/03/2012) | 0.485 | 19.97 | 9.69 |
| mO01OA050 | h | Ayudante | 0.243 | 18.19 | 4.42 |
| mO01OA070 | h | Peón ordinario | 0.162 | 17.45 | 2.83 |
| %CI0300 | % | Costes Indirectos | 3 % | 16.94 | 0.51 |
|  |  | Total |  |  | 17.45 |

Claves: material, almacén, rótulo, calle, restauración, transporte, levantar, accesorio, sujeción

**01.21** m3 EXC.POZOS A MANO <2m.T.COMPACT. (01/03/2012)
0.22 m3 × 58.81 = 12.94
Excavación en pozos hasta 2 m. de profundidad en terrenos compactos, por medios manuales, con extracción de tierras a los bordes, incluso perfilado, limpieza y retirada de tierras a pie de carga y carga sobre contenedor o camión, y con p.p. de medios auxiliares.

| Código | Ud | Descripción | Rendimiento | Precio | Importe |
|---|---|---|---|---|---|
| mO01OA070 | h | Peón ordinario | 2.394 | 17.45 | 41.78 |
| mE01DTC020 | m3 | CARGA ESCOMBROS S/CAMIÓN MANO | 1.2 | 12.77 | 15.32 |
| %CI0300 | % | Costes Indirectos | 3 % | 57.10 | 1.71 |
|  |  | Total |  |  | 58.81 |

| Medición | Uds. | Largo | Ancho | Alto | Parcial |
|---|---|---|---|---|---|
|  | 1 | 1.4 | 0.4 | 0.4 | 0.22 |
| Total |  |  |  |  | 0.22 |

**R03DH010** m2 APERTURA HUECO EN FORJADO VIGUETA HORMIGÓN-BOVEDILLA C/MARTILLO
5.56 m2 × 36.72 = 204.16
Apertura de hueco en forjado de viguetas pretensadas de hormigón armado, bovedillas cerámicas o de hormigón, y capa de compresión de hormigón, conservando las viguetas pasantes y demoliendo el entrevigado y capa de compresión; realizado por medios manuales y mecánicos con martillo; incluyendo limpieza y retirada de residuos a pie de carga, carga sobre contenedor o camión, y con p.p. de medios auxiliares, y sin medidas de protección colectivas. Conforme a NTE ADD-11.

| Código | Ud | Descripción | Rendimiento | Precio | Importe |
|---|---|---|---|---|---|
| mO01OA060 | h | Peón especializado | 0.809 | 17.56 | 14.21 |
| mO01OA070 | h | Peón ordinario | 0.809 | 17.45 | 14.12 |
| mM06CM030 | h | Compre.port.diesel m.p. 5 m3/min. 7 bar | 0.537 | 4.31 | 2.31 |
| mM06MR030 | h | Martillo manual rompedor neum. 22 kg. | 0.537 | 2.17 | 1.17 |
| mP01D130 | m3 | Agua (material) | 0.01 | 1.19 | 0.01 |
| mE01DTC020 | m3 | CARGA ESCOMBROS S/CAMIÓN MANO | 0.3 | 12.77 | 3.83 |
| %CI0300 | % | Costes Indirectos | 3 % | 35.65 | 1.07 |
|  |  | Total |  |  | 36.72 |

Claves: hormigón, capa, manual, carga, compresión, cerámico, bovedilla, armadura, pretensado, vigueta, forjado, auxiliar, martillo, medio, demolición, protección, limpieza, escombro, pie, transporte, colectivo, vertedero, mecánico

| Medición | Uds. | Largo | Ancho | Parcial |
|---|---|---|---|---|
| Forjado de primera | 2 | 3.6 | 0.34 | 2.45 |
|  | 1 | 1.55 | 0.25 | 0.39 |
| Forjado de cubierta | 2 | 4 | 0.34 | 2.72 |
| Total |  |  |  | 5.56 |

**01.29** m. DEMOLICIÓN DE CORNISA DE FACHADA
29.6 m. × 28.13 = 832.65
Demolición de cornisa de fachada, de cualquier dimensión, realizada con molduras y abultados de fábrica de ladrillo macizo o perforado, con compresor, incluso limpieza y retirada de escombros a pie de carga y carga sobre contenedor o camión, y con p.p. de medios auxiliares, sin medidas de protección colectivas, s/RCDs.

| Código | Ud | Descripción | Rendimiento | Precio | Importe |
|---|---|---|---|---|---|
| mO01OA060 | h | Peón especializado | 0.647 | 17.56 | 11.36 |
| mO01OA070 | h | Peón ordinario | 0.647 | 17.45 | 11.29 |
| mM06CM030 | h | Compre.port.diesel m.p. 5 m3/min. 7 bar | 0.285 | 4.31 | 1.23 |
| mM06MR030 | h | Martillo manual rompedor neum. 22 kg. | 0.285 | 2.17 | 0.62 |
| mE01DTC020 | m3 | CARGA ESCOMBROS S/CAMIÓN MANO | 0.22 | 12.77 | 2.81 |
| %CI0300 | % | Costes Indirectos | 3 % | 27.31 | 0.82 |
|  |  | Total |  |  | 28.13 |

| Medición | Uds. | Largo | Parcial |
|---|---|---|---|
|  | 2 | 14.8 | 29.60 |
| Total |  |  | 29.6 |

## 02 CIMENTACIÓN Y ESTRUCTURA (21/02/2007)
Importe: 9794.04

**02.01** m3 H.ARM. HA-25/P/20/I V.MANUAL (21/02/2007)
0.22 m3 × 190.33 = 41.87
Hormigón armado HA-25 N/mm2, consistencia plástica, Tmáx.20 mm., para ambiente normal, elaborado en central en relleno de zapatas y zanjas de cimentación, incluso armadura (40 kg/m3.), vertido por medios manuales, vibrado y colocación. Según normas NTE-CSZ , EHE y CTE-SE-C.

| Código | Ud | Descripción | Rendimiento | Precio | Importe |
|---|---|---|---|---|---|
| mE04CM050 | m3 | HORM. HA-25/P/20/I V. MANUAL (material; 11/11/2008) | 1 | 119.19 | 119.19 |
| mE04AB020 | kg | ACERO CORRUGADO B 500 S (material; 21/02/2007) | 40 | 1.64 | 65.60 |
| %CI0300 | % | Costes Indirectos | 3 % | 184.79 | 5.54 |
|  |  | Total |  |  | 190.33 |

| Medición | Uds. | Largo | Ancho | Alto | Parcial |
|---|---|---|---|---|---|
|  | 1 | 1.4 | 0.4 | 0.4 | 0.22 |
| Total |  |  |  |  | 0.22 |

**R06AA010b** ud PLACA ANCLAJE 15x10 cm e=8 mm D=16 mm (21/02/2007)
4 ud × 24.68 = 98.72
Placa de anclaje sobre fábrica u hormigón de dimensiones 150x100 mm y 8 mm de espesor, de 62,80 kg/m2., en palastro de acero laminado en caliente estructural S 275 JR (s/UNE EN 10025 y UNE EN 10 210-), trabajado y colocado, según CTE DB SE-A, incluso aporte de material de soldadura según UNE 14003 1ª R, incluso redondos de acero corrugado B-400-S, soldados a la placa de 16 mm de diámetro, nivelación, aplomado, recibido sobre el soporte y limpieza.

| Código | Ud | Descripción | Rendimiento | Precio | Importe |
|---|---|---|---|---|---|
| mO01OB160 | h | Oficial 1ª cerrajero (mano de obra; 01/03/2012) | 0.377 | 19.43 | 7.33 |
| mO01OB170 | h | Ayudante cerrajero (mano de obra; 01/03/2012) | 0.377 | 18.26 | 6.88 |
| mO01OA030 | h | Oficial primera | 0.184 | 19.97 | 3.67 |
| mO01OA070 | h | Peón ordinario | 0.184 | 17.45 | 3.21 |
| mP03ALP010 | kg | Acero laminado S 275JR (material) | 0.942 | 1.16 | 1.09 |
| mP03ACC040 | kg | Acero corrugado B 500 S/SD pref. (material; 21/02/2007) | 1.452 | 1.13 | 1.64 |
| mP01D150 | ud | Pequeño material (material; 30/11/2009) | 0.1 | 1.35 | 0.14 |
| %CI0300 | % | Costes Indirectos | 3 % | 23.96 | 0.72 |
|  |  | Total |  |  | 24.68 |

Claves: dimensión, acero, estructura, caliente, corrugado, aportación, material, soldadura, redondo, limpieza, diámetro, lámina, colocación, placa, nivel, trabajo, anclaje, fábrica, hormigón, soporte

| Medición | Uds. | Parcial |
|---|---|---|
| Escalera | 4 | 4.00 |
| Total |  | 4 |

**02.03** kg ACERO S275 EN ESTRUCTURA SOLDADA (21/02/2007)
1577.65 kg × 2.4 = 3786.36
Acero laminado S275, en perfiles laminados en caliente para vigas, pilares, zunchos y correas, mediante uniones soldadas; i/p.p. de soldaduras, cortes, piezas especiales, despuntes y dos manos de imprimación con pintura de minio de plomo, montado y colocado, según NTE-EAS/EAV y CTE-DB-SE-A.

| Código | Ud | Descripción | Rendimiento | Precio | Importe |
|---|---|---|---|---|---|
| mO01OB160 | h | Oficial 1ª cerrajero | 0.016 | 19.43 | 0.31 |
| mO01OB170 | h | Ayudante cerrajero | 0.016 | 18.26 | 0.29 |
| mP03ALP010 | kg | Acero laminado S 275JR | 1.05 | 1.16 | 1.22 |
| mP25OU080 | l | Minio electrolítico (material) | 0.01 | 12.23 | 0.12 |
| mA06T010 | h | GRÚA TORRE 30 m. FLECHA, 750 kg. (maquinaria; 21/02/2007) | 0.011 | 22.36 | 0.25 |
| mP01D150 | ud | Pequeño material | 0.1 | 1.35 | 0.14 |
| %CI0300 | % | Costes Indirectos | 3 % | 2.33 | 0.07 |
|  |  | Total |  |  | 2.4 |

| Medición | Uds. | Largo | Ancho | Alto | Parcial |
|---|---|---|---|---|---|
| Chapones cierre pilares | 16 | 0.25 | 78.5 | 3.65 | 1146.10 |
|  | 4 | 0.25 | 78.5 | 3.2 | 251.20 |
| Zancas escalera |  |  |  |  |  |
| Z1 UPN 140 | 1 | 1.02 | 16 |  | 16.32 |
|  | 1 | 1.59 | 16 |  | 25.44 |
| Z2 IPE 180 | 1 | 1.02 | 18.8 |  | 19.18 |
|  | 1 | 1.59 | 18.8 |  | 29.89 |
|  | 1 | 0.83 | 18.8 |  | 15.60 |
| Z3 UPN 140 | 1 | 0.93 | 16 |  | 14.88 |
|  | 1 | 0.64 | 16 |  | 10.24 |
|  | 1 | 0.74 | 16 |  | 11.84 |
| Z4 UPN 140 | 1 | 0.93 | 16 |  | 14.88 |
|  | 1 | 0.64 | 16 |  | 10.24 |
|  | 1 | 0.74 | 16 |  | 11.84 |
| Total |  |  |  |  | 1577.65 |

**mE05HW010b** m2 FORJ.TABLER.RASILL.MALL.C/COM
5.09 m2 × 34.84 = 177.34
Tablero formado por rasillón machihembrado de 50x20x4 cm. y capa de compresión de 10 cm., de hormigón HA-25/P/20/I, elaborado en obra, mallazo de reparto 15x15x5, terminado. Según normas NTE y EHE-08. Componentes del mortero, acero y rasillón machihembrado con marcado CE y DdP (Declaración de prestaciones) según Reglamento (UE) 305/2011.

| Código | Ud | Descripción | Rendimiento | Precio | Importe |
|---|---|---|---|---|---|
| mO01OB010 | h | Oficial 1ª encofrador (mano de obra; 01/03/2012) | 0.27 | 19.93 | 5.38 |
| mO01OB020 | h | Ayudante encofrador (mano de obra; 01/03/2012) | 0.27 | 18.7 | 5.05 |
| mP03W010 | m2 | Entrevigado tabl. M-H 50x20x4 (material; 16/09/2008) | 1 | 12.94 | 12.94 |
| mP03AM020 | m2 | Malla 15x15x5 2,078 kg/m2 (material) | 1 | 1.5 | 1.50 |
| mP01HA010 | m3 | Hormigón HA-25/P/20/I central (material; 11/11/2008) | 0.104 | 86.17 | 8.96 |
| %CI0300 | % | Costes Indirectos | 3 % | 33.83 | 1.01 |
|  |  | Total |  |  | 34.84 |

| Medición | Uds. | Largo | Ancho | Parcial |
|---|---|---|---|---|
| Escalera | 1 | 0.8 | 0.8 | 0.64 |
|  | 1 | 0.8 | 0.64 | 0.51 |
|  | 1 | 0.8 | 1.02 | 0.82 |
|  | 1 | 0.8 | 1.59 | 1.27 |
|  | 1 | 0.8 | 0.94 | 0.75 |
|  | 1 | 0.8 | 0.64 | 0.51 |
|  | 1 | 0.8 | 0.74 | 0.59 |
| Total |  |  |  | 5.09 |

**E05CG060** m DINTEL DOBLE VIGUETA FÁBRICA 1P EMPARCHADO LHS 4 cm MORTERO (21/02/2007)
18.9 m × 27.93 = 527.88
Dintel en fábrica de un pie de espesor para revestir formado por doble vigueta autorresistente de hormigón pretensado, i/p.p. de emparchado con ladrillo cerámico hueco sencillo 24x11,5x4 cm, replanteo, nivelación y aplomado, mermas y roturas, limpieza y medios auxiliares. Según RC-08. Medida la longitud ejecutada. Vigueta autorresistente de hormigón pretensado y ladrillo hueco con marcado CE y DdP (Declaración de prestaciones) según Reglamento (UE) 305/2011.

| Código | Ud | Descripción | Rendimiento | Precio | Importe |
|---|---|---|---|---|---|
| mO01OA030 | h | Oficial primera | 0.377 | 19.97 | 7.53 |
| mO01OA070 | h | Peón ordinario | 0.377 | 17.45 | 6.58 |
| mP03VA020 | m | Vigue.D/T pret.18cm.4,0/5,0m(27,5kg/m) (material; 21/02/2007) | 2.04 | 4.55 | 9.28 |
| mP01LH010 | mud | Ladrillo hueco sencillo 24x11,5x4 cm. (material) | 0.018 | 89.7 | 1.61 |
| mA02A080 | m3 | MORTERO CEMENTO M-5 (material) | 0.026 | 81.71 | 2.12 |
| %CI0300 | % | Costes Indirectos | 3 % | 27.12 | 0.81 |
|  |  | Total |  |  | 27.93 |

| Medición | Uds. | Largo | Parcial |
|---|---|---|---|
| fachada a finca |  |  |  |
| Planta baja | 4 | 1.5 | 6.00 |
|  | 1 | 1.8 | 1.80 |
| fachada a c/Arnedo |  |  |  |
| planta primera | 3 | 1.2 | 3.60 |
| Planta baja | 5 | 1.5 | 7.50 |
| Total |  |  | 18.9 |

**R06LE020.1** m FORMACIÓN CARGADERO FÁBRICA 1 PIE TOSCO 2 UPN 200
3.2 m × 492.05 = 1574.56
Formación de cargadero para adintelado de fábrica de 1 pie en hueco existente en muros de fachada, con dos perfiles UPN de 200 mm con presilla inferior soldada, según especificaciones de proyecto, incluso emparchado o jambeado de ladrillos cerámicos tosco, similares a los existentes s/CTE DB SE-F, DB SE y DB SE-AE y NTE-FFL de 25x12x5 cm, con aparejo original, sentado con mortero mixto (bastardo), incluso demolición y picado del dintel actual, con entresacado de piezas para enjarje, roturas laterales para apoyo, replanteo, nivelación y aplomado, parte proporcional de enjarjes, mermas y roturas cimbras apeos etc, humedecido de las piezas y limpieza. Medida la unidad completamente ejecutada.

| Código | Ud | Descripción | Rendimiento | Precio | Importe |
|---|---|---|---|---|---|
| mO01OA030 | h | Oficial primera | 5.393 | 19.97 | 107.70 |
| mO01OA070 | h | Peón ordinario | 5.393 | 17.45 | 94.11 |
| mO01OA060 | h | Peón especializado | 5.393 | 17.56 | 94.70 |
| P33XB210 | u | Repercusión de apeo (material; 02/01/2016) | 1 | 78.42 | 78.42 |
| mP03ALP010 | kg | Acero laminado S 275JR | 66.3 | 1.16 | 76.91 |
| mP01LT030 | mud | Ladrillo perforado tosco 24x11,5x5 cm. (material) | 0.025 | 102.49 | 2.56 |
| mA02A080 | m3 | MORTERO CEMENTO M-5 | 0.009 | 81.71 | 0.74 |
| R03DDF010 | m3 | DEMOLICIÓN MANUAL MURO LADRILLO MACIZO (material) | 0.6 | 37.63 | 22.58 |
| %CI0300 | % | Costes Indirectos | 3 % | 477.72 | 14.33 |
|  |  | Total |  |  | 492.05 |

Claves: fábrica, apoyo, dintel, hueco, muro, fachada, tosco, proyección, cargadero, ladrillo, cerámico, perfil, aparejo, mortero, pico, original, demolición, lateral, bastardo, pie, pieza, replanteo, nivel, cimbra, humedad, ejecución, mixto, rotura, apeo, merma, limpieza

| Medición | Uds. | Largo | Parcial |
|---|---|---|---|
| Fachada lateral | 1 | 3.2 | 3.20 |
| Total |  |  | 3.2 |

**02.07** m2 REPARACIÓN DE TABLERO DE CUBIERTA (01/03/2012)
89.84 m2 × 39.93 = 3587.31
Reparación de tablero de cubierta, mediante extendido de capa de compresión de 6 cm sobre forjado o tablero existente, realizada con hormigón autocompactante HA-25/AC/12/IIa Agilia Metal de LafargeHolcim con 2h de mantenimiento de propiedades reológicas, elaborado en central, i/vertido, colocación y armado con 10kg/m3 de fibra de acero, fratasado a mano, sobre firme no incluido en el presente precio, i/preparación de la base, extendido, fratasado, curado, y p.p. de juntas, curado, encofrado y desencofrado según EHE-08.

| Código | Ud | Descripción | Rendimiento | Precio | Importe |
|---|---|---|---|---|---|
| mO01OA030 | h | Oficial primera | 0.175 | 19.97 | 3.49 |
| mO01OA060 | h | Peón especializado | 0.175 | 17.56 | 3.07 |
| mM01HE010 | h | Bomb.horm.estacionaria 10-22 m3/h. (maquinaria; 09/12/2015) | 1.074 | 22.6 | 24.27 |
| P01HA570 | m3 | Hormigón HA-25/AC/12/IIa 10 kg/m3 Fibra acero Agilia Metal soler (material; 02/01/2016) | 0.06 | 132.35 | 7.94 |
| %CI0300 | % | Costes Indirectos | 3 % | 38.77 | 1.16 |
|  |  | Total |  |  | 39.93 |

| Medición | Uds. | Largo | Ancho | Parcial |
|---|---|---|---|---|
| En el 50% de la superficie | 0.5 | 14.8 | 6.09 | 45.07 |
|  | 0.5 | 14.8 | 6.05 | 44.77 |
| Total |  |  |  | 89.84 |

## 03 FACHADAS Y PARTICIONES (31/01/2000)
Importe: 52557.73

**03.01** m2 RETACADO MURO LM REVESTIR M.CAL <10%
306.36 m2 × 14.93 = 4573.95
Retacado de muro para revestir, hasta un 10% de la superficie, con cualquier aparejo y juntas de 1 cm. construída con ladrillo macizo 25x12x5 cm., comprendiendo: picado puntual de las zonas degradadas y desmontado de los ladrillos sueltos, limpieza de las zonas de enjarje y reposición puntual pieza a pieza mediante taqueo de los ladrillos que faltan, recibido con mortero de cal y arena de río M-10 confeccionado con hormigonera de 200 l., incluso medios de elevación carga y descarga, rejuntado, replanteo, nivelación, parte proporcional de mermas y roturas, humedecido de las piezas y limpieza, construido según CTE DB SE-F, DB SE y DB SE-AE. Medido a cinta corrida sin descontar huecos.

| Código | Ud | Descripción | Rendimiento | Precio | Importe |
|---|---|---|---|---|---|
| mO01OA030 | h | Oficial primera | 0.238 | 19.97 | 4.75 |
| mO01OA050 | h | Ayudante | 0.238 | 18.19 | 4.33 |
| mO01OA070 | h | Peón ordinario | 0.27 | 17.45 | 4.71 |
| mP01LT030 | mud | Ladrillo perforado tosco 24x11,5x5 cm. | 0.003 | 102.49 | 0.31 |
| A02C030 | m3 | MORTERO DE CAL M-10 (material) | 0.004 | 86.55 | 0.35 |
| mP01D130 | m3 | Agua | 0.03 | 1.19 | 0.04 |
| %CI0300 | % | Costes Indirectos | 3 % | 14.49 | 0.43 |
|  |  | Total |  |  | 14.93 |

Claves: junta, ladrillo, pieza, superficie, cal, aparejo, macizo, pico, nivel, limpieza, muro, desmontable, elevación, construcción, rotura, revestir, medio, carga, descarga, replanteo, mortero, merma, humedad, dosificación

| Medición | Uds. | Largo | Ancho | Parcial |
|---|---|---|---|---|
| Fachada a finca | 1 | 14.8 | 7.02 | 103.90 |
| Fachada a calle | 1 | 14.8 | 6.94 | 102.71 |
| Fachada lateral a finca | 1 | 10.7 | 7.02 | 75.11 |
| Fachada lateral a patio | 1 | 3.51 | 7.02 | 24.64 |
| Total |  |  |  | 306.36 |

**03.02** m3 FÁB.LADR.PERF.7cm. FACHADA M.CAL
6.35 m3 × 180.98 = 1149.22
Fábrica de ladrillo perforado tosco de 24x11,5x7 cm., del mismo espesor que la fachada, recibido con mortero de cal y arena de río M-10 confeccionado con hormigonera de 200 l., para revestir, i/replanteo, nivelación y aplomado, p.p. de enjarjes, mermas, roturas, humedecido de las piezas, rejuntado, cargaderos, mochetas, plaquetas, esquinas, limpieza y medios auxiliares. Según UNE-EN-998-1:2004, RC-03, NTE-FFL, CTE-SE-F y DB-HR, medida deduciendo huecos.

| Código | Ud | Descripción | Rendimiento | Precio | Importe |
|---|---|---|---|---|---|
| mO01OA030 | h | Oficial primera | 2.804 | 19.97 | 56.00 |
| mO01OA070 | h | Peón ordinario | 2.804 | 17.45 | 48.93 |
| mP01LT020 | mud | Ladrillo perforado tosco 24x11,5x7 cm. (material) | 0.416 | 111.91 | 46.55 |
| A02C030 | m3 | MORTERO DE CAL M-10 | 0.28 | 86.55 | 24.23 |
| %CI0300 | % | Costes Indirectos | 3 % | 175.71 | 5.27 |
|  |  | Total |  |  | 180.98 |

| Medición | Uds. | Largo | Ancho | Alto | Parcial |
|---|---|---|---|---|---|
| fachada a finca |  |  |  |  |  |
| planta primera | 1 | 0.07 | 0.4 | 1.3 | 0.04 |
|  | 1 | 0.9 | 0.4 | 0.1 | 0.04 |
|  | 1 | 0.03 | 0.4 | 1.3 | 0.02 |
|  | 1 | 0.1 | 0.4 | 1.3 | 0.05 |
|  | 1 | 0.9 | 0.4 | 0.1 | 0.04 |
|  | 1 | 0.1 | 0.4 | 1.3 | 0.05 |
|  | 1 | 0.9 | 0.4 | 0.1 | 0.04 |
|  | 2 | 0.8 | 0.4 | 0.04 | 0.03 |
|  | 1 | 0.2 | 0.4 | 1.3 | 0.10 |
|  | 1 | 0.85 | 0.4 | 0.06 | 0.02 |
|  | 1 | 0.35 | 0.4 | 1.3 | 0.18 |
|  | 1 | 0.85 | 0.4 | 0.02 | 0.01 |
| Planta baja | 1 | 1.75 | 0.4 | 2.45 | 1.72 |
|  | -1 | 1.2 | 0.4 | 1.18 | -0.57 |
|  | 1 | 0.08 | 0.4 | 1.18 | 0.04 |
|  | 1 | 1.26 | 0.4 | 0.28 | 0.14 |
|  | 1 | 1.5 | 0.4 | 0.07 | 0.04 |
|  | 1 | 0.06 | 0.4 | 2.11 | 0.05 |
|  | 1 | 2.38 | 0.4 | 2.45 | 2.33 |
|  | -1 | 0.67 | 0.4 | 1.18 | -0.32 |
|  | -1 | 0.12 | 0.4 | 1.18 | -0.06 |
| fachada a c/Arnedo |  |  |  |  |  |
| planta primera | 1 | 0.1 | 0.6 | 1.13 | 0.07 |
|  | 1 | 1 | 0.6 | 0.12 | 0.07 |
|  | 1 | 1 | 0.6 | 1.25 | 0.75 |
|  | -1 | 0.28 | 0.6 | 1.16 | -0.19 |
|  | 1 | 0.7 | 0.6 | 0.11 | 0.05 |
|  | 1 | 0.3 | 0.6 | 1.23 | 0.22 |
|  | 1 | 0.1 | 0.6 | 1.25 | 0.08 |
|  | 1 | 0.9 | 0.6 | 0.1 | 0.05 |
|  | 1 | 0.67 | 0.6 | 1.15 | 0.46 |
|  | 1 | 0.33 | 0.6 | 1.25 | 0.25 |
| Planta baja | 2 | 0.12 | 0.6 | 1.05 | 0.15 |
|  | 1 | 0.25 | 0.6 | 1.05 | 0.16 |
| Fachada lateral | 1 | 0.8 | 0.3 | 1 | 0.24 |
| Total |  |  |  |  | 6.35 |

**mE07LP060** m2 FÁB.LADR.PERFORADO 7cm. 1P. INT.MORT.M-5
25.56 m2 × 43.13 = 1102.40
Fábrica de ladrillo perforado tosco de 24x11,5x7 cm., de 1 pie de espesor en interior, recibido con mortero de cemento CEM II/B-P 32,5 N y arena de río tipo M-5, preparado en central y suministrado a pie de obra, para revestir, i/replanteo, nivelación y aplomado, p.p. de enjarjes, mermas, roturas, humedecido de las piezas, rejuntado, cargaderos, mochetas, plaquetas, esquinas, limpieza y medios auxiliares. Según UNE-EN-998-1:2004, RC-03, NTE-FFL, CTE-SE-F y DB-HR, medida deduciendo huecos superiores a 1 m2.

| Código | Ud | Descripción | Rendimiento | Precio | Importe |
|---|---|---|---|---|---|
| mO01OA030 | h | Oficial primera | 0.701 | 19.97 | 14.00 |
| mO01OA070 | h | Peón ordinario | 0.701 | 17.45 | 12.23 |
| mP01LT020 | mud | Ladrillo perforado tosco 24x11,5x7 cm. | 0.105 | 111.91 | 11.75 |
| mP01MC040 | m3 | Mortero cem. gris II/B-M 32,5 M-5/CEM (material) | 0.055 | 70.74 | 3.89 |
| %CI0300 | % | Costes Indirectos | 3 % | 41.87 | 1.26 |
|  |  | Total |  |  | 43.13 |

| Medición | Uds. | Largo | Alto | Parcial |
|---|---|---|---|---|
| Planta baja |  |  |  |  |
| Escalera | 1 | 1.27 | 3.65 | 4.64 |
|  | 1 | 1.08 | 3.51 | 3.79 |
|  | 1 | 2.18 | 0.27 | 0.59 |
|  | 1 | 0.8 | 0.54 | 0.43 |
|  | 1 | 2.18 | 0.81 | 1.77 |
|  | 1 | 2.18 | 1.35 | 2.94 |
|  | 2 | 0.85 | 1.62 | 2.75 |
|  | 2 | 1.33 | 3.25 | 8.65 |
| Total |  |  |  | 25.56 |

**mE07LP020** m2 FÁB.LADR.PERF.7cm. 1/2P.INT.MORT.M-5
9.73 m2 × 24.9 = 242.28
Fábrica de ladrillo perforado tosco de 24x11,5x7 cm., de 1/2 pie de espesor en interior, recibido con mortero de cemento CEM II/B-P 32,5 N y arena de río tipo M-5, preparado en central y suministrado a pie de obra, para revestir, i/replanteo, nivelación y aplomado, p.p. de enjarjes, mermas, roturas, humedecido de las piezas, rejuntado, cargaderos, mochetas, plaquetas, esquinas, limpieza y medios auxiliares. Según UNE-EN-998-1:2004, RC-03, NTE-FFL, CTE-SE-F y DB-HR, medida deduciendo huecos superiores a 1 m2.

| Código | Ud | Descripción | Rendimiento | Precio | Importe |
|---|---|---|---|---|---|
| mO01OA030 | h | Oficial primera | 0.443 | 19.97 | 8.85 |
| mO01OA070 | h | Peón ordinario | 0.443 | 17.45 | 7.73 |
| mP01LT020 | mud | Ladrillo perforado tosco 24x11,5x7 cm. | 0.052 | 111.91 | 5.82 |
| mP01MC040 | m3 | Mortero cem. gris II/B-M 32,5 M-5/CEM | 0.025 | 70.74 | 1.77 |
| %CI0300 | % | Costes Indirectos | 3 % | 24.17 | 0.73 |
|  |  | Total |  |  | 24.9 |

| Medición | Uds. | Largo | Alto | Parcial |
|---|---|---|---|---|
| Planta baja |  |  |  |  |
| Escalera+acceso c/Arnedo | 1 | 0.75 | 3.65 | 2.74 |
|  | 1 | 0.94 | 3.65 | 3.43 |
|  | 1 | 0.89 | 3.65 | 3.25 |
|  | 1 | 0.29 | 1.08 | 0.31 |
| Total |  |  |  | 9.73 |

**mE07LP010** m2 FÁB.LADR.PERF.7cm. 1/2P.FACH. MORT.M-5
49.16 m2 × 28.59 = 1405.48
Fábrica de ladrillo perforado tosco de 24x11,5x7 cm., de 1/2 pie de espesor en fachada, recibido con mortero de cemento CEM II/B-P 32,5 N y arena de río tipo M-5, preparado en central y suministrado a pie de obra, para revestir, i/replanteo, nivelación y aplomado, p.p. de enjarjes, mermas, roturas, humedecido de las piezas, rejuntado, cargaderos, mochetas, plaquetas, esquinas, limpieza y medios auxiliares. Según UNE-EN-998-1:2004, RC-03, NTE-FFL, CTE-SE-F y DB-HR, medida deduciendo huecos superiores a 1 m2.

| Código | Ud | Descripción | Rendimiento | Precio | Importe |
|---|---|---|---|---|---|
| mO01OA030 | h | Oficial primera | 0.539 | 19.97 | 10.76 |
| mO01OA070 | h | Peón ordinario | 0.539 | 17.45 | 9.41 |
| mP01LT020 | mud | Ladrillo perforado tosco 24x11,5x7 cm. | 0.052 | 111.91 | 5.82 |
| mP01MC040 | m3 | Mortero cem. gris II/B-M 32,5 M-5/CEM | 0.025 | 70.74 | 1.77 |
| %CI0300 | % | Costes Indirectos | 3 % | 27.76 | 0.83 |
|  |  | Total |  |  | 28.59 |

| Medición | Uds. | Largo | Alto | Parcial |
|---|---|---|---|---|
| Chimeneas cubierta | 4 | 3.67 | 3.05 | 44.77 |
|  | 4 | 0.36 | 3.05 | 4.39 |
| Total |  |  |  | 49.16 |

**R07PD140** m2 CONSOLIDACIÓN DE FÁBRICA DE LADRILLO (01/03/2012)
360.49 m2 × 38.15 = 13752.69
Consolidación de fachada de fábrica de ladrillo, comprendiendo: aplicación en superficie de disolución de consolidante copolímero acrílico, en proporción 10/90 aplicada con pulverizador y adhesivo de base acrílica en emulsión tipo primal.

| Código | Ud | Descripción | Rendimiento | Precio | Importe |
|---|---|---|---|---|---|
| mO01OA040 | h | Oficial segunda | 0.214 | 18.49 | 3.96 |
| mO01OA060 | h | Peón especializado | 0.214 | 17.56 | 3.76 |
| M12W060 | h | Equipo pulverizador aerográfico (maquinaria; 02/01/2016) | 0.17 | 6.14 | 1.04 |
| P33DF030 | kg | Consolidante acrílico 10/90 trementina (material; 02/01/2016) | 2 | 4.92 | 9.84 |
| P01UA050 | kg | Adhesivo bicomponente resinas epoxi (material; 13/02/2013) | 1 | 18.44 | 18.44 |
| %CI0300 | % | Costes Indirectos | 3 % | 37.04 | 1.11 |
|  |  | Total |  |  | 38.15 |

Claves: fábrica, aplicación, consolidación, ladrillo, fachada, acrílico, adhesivo, emulsión, disolución, superficie, base

| Medición | Uds. | Largo | Ancho | Parcial |
|---|---|---|---|---|
| Fachada a finca | 1 | 14.8 | 7.02 | 103.90 |
| Fachada a calle | 1 | 14.8 | 6.94 | 102.71 |
| Fachada lateral a finca | 1 | 10.87 | 7.02 | 76.31 |
| Fachada lateral a patio | 1 | 11.05 | 7.02 | 77.57 |
| Total |  |  |  | 360.49 |

**03.04** m2 CONSOLIDACIÓN SUPERFICIAL FCA.GRANITO (01/03/2012)
12.37 m2 × 40.8 = 504.70
Consolidación de elementos de fábrica de granito mediante aplicación en superficie de mineralizante incoloro que aumentando la dureza de la piedra permita la transpiración de vapor de agua conservando las características físicas y organolépticas del material, previa preparación del soporte y conforme a las prescripciones del fabricante y las órdenes de la Dirección Facultativa, considerando un grado de dificultad normal.

| Código | Ud | Descripción | Rendimiento | Precio | Importe |
|---|---|---|---|---|---|
| mO01OA040 | h | Oficial segunda | 0.647 | 18.49 | 11.96 |
| mO01OA060 | h | Peón especializado | 0.216 | 17.56 | 3.79 |
| mP01U040 | kg | Consolidante mineralizante incoloro (material; 26/11/2020) | 0.8 | 29.82 | 23.86 |
| %CI0300 | % | Costes Indirectos | 3 % | 39.61 | 1.19 |
|  |  | Total |  |  | 40.8 |

Claves: fachada, base, adhesivo, granito, fábrica, vapor, conservación, regulación, consolidación, acrílico, material, dilatación, agua, permiso, piedra, dureza, emulsión, graduación, disolución, superficie, coeficiente, aplicación

| Medición | Uds. | Largo | Ancho | Parcial |
|---|---|---|---|---|
|  | 1 | 14.81 | 0.5 | 7.41 |
|  | 1 | 1.75 | 0.37 | 0.65 |
|  | 1 | 1.5 | 0.37 | 0.56 |
|  | 1 | 2.38 | 0.37 | 0.88 |
|  | 1 | 10.25 | 0.28 | 2.87 |
| Total |  |  |  | 12.37 |

**03.05** m RECERCADO/EMBOCADURA HUECO
131.4 m × 13.66 = 1794.92
Formación de recercado de hueco de fachada con fábrica de ladrillo cerámico hueco de 24x11,5x4 cm., para revestir, trabado al cerramiento existente recibido con mortero de cal y arena de río M-10 confeccionado con hormigonera de 200 l., incluso medios de elevación carga y descarga, rejuntado, replanteo, nivelación, parte proporcional de mermas y roturas, humedecido de las piezas y limpieza, construido según CTE DB SE-F, DB SE y DB SE-AE.

| Código | Ud | Descripción | Rendimiento | Precio | Importe |
|---|---|---|---|---|---|
| mO01OA030 | h | Oficial primera | 0.323 | 19.97 | 6.45 |
| mO01OA070 | h | Peón ordinario | 0.323 | 17.45 | 5.64 |
| mP01LH010 | mud | Ladrillo hueco sencillo 24x11,5x4 cm. | 0.01 | 89.7 | 0.90 |
| mP01D130 | m3 | Agua | 0.006 | 1.19 | 0.01 |
| A02C030 | m3 | MORTERO DE CAL M-10 | 0.003 | 86.55 | 0.26 |
| %CI0300 | % | Costes Indirectos | 3 % | 13.26 | 0.40 |
|  |  | Total |  |  | 13.66 |

| Medición | Uds. | Largo | Parcial |
|---|---|---|---|
| Alzado a finca | 10 | 1.5 | 15.00 |
|  | 10 | 1.2 | 12.00 |
|  | 8 | 1.8 | 14.40 |
|  | 8 | 1.6 | 12.80 |
|  | 1 | 2.1 | 2.10 |
|  | 2 | 2.6 | 5.20 |
| Alzado a calle | 10 | 1.5 | 15.00 |
|  | 10 | 1.2 | 12.00 |
|  | 8 | 1.8 | 14.40 |
|  | 8 | 1.6 | 12.80 |
|  | 1 | 1.8 | 1.80 |
|  | 2 | 2.6 | 5.20 |
| Alzado lateral | 1 | 3.5 | 3.50 |
|  | 2 | 2.6 | 5.20 |
| Total |  |  | 131.4 |

**mE07WP020** m FORMACIÓN PELDAÑO PERF.7cm. MORT.
16.79 m × 20.67 = 347.05
Formación de peldañeado de escalera con ladrillo cerámico hueco con ladrillo perforado tosco de 24x11,5x7 cm., recibido con mortero de cemento CEM II/B-P 32,5 N y arena de río tipo M-5, i/replanteo y limpieza, medido en su longitud.

| Código | Ud | Descripción | Rendimiento | Precio | Importe |
|---|---|---|---|---|---|
| mO01OA030 | h | Oficial primera | 0.415 | 19.97 | 8.29 |
| mO01OA070 | h | Peón ordinario | 0.415 | 17.45 | 7.24 |
| mP01LT020 | mud | Ladrillo perforado tosco 24x11,5x7 cm. | 0.026 | 111.91 | 2.91 |
| mA02A080 | m3 | MORTERO CEMENTO M-5 | 0.02 | 81.71 | 1.63 |
| %CI0300 | % | Costes Indirectos | 3 % | 20.07 | 0.60 |
|  |  | Total |  |  | 20.67 |

| Medición | Uds. | Largo | Parcial |
|---|---|---|---|
|  | 3 | 2.13 | 6.39 |
|  | 13 | 0.8 | 10.40 |
| Total |  |  | 16.79 |

**03.07** m CORNISA POLIESTIRENO EXP.MORT.ACRÍLICO (31/01/2000)
29.6 m × 52.65 = 1558.44
Cornisa de fachada, de poliestireno expandido, con recubrimiento de mortero acrílico, de 117x130 mm; recibida con mortero adhesivo y con fijaciones mecánicas, incluso sellado y tratamiento de las juntas entre piezas y de las uniones con los paramentos con adhesivo compatible con el soporte, puntas metálicas para la fijación provisional de las piezas a la superficie soporte, anclajes, limpieza y p.p. de medios auxiliares.

| Código | Ud | Descripción | Rendimiento | Precio | Importe |
|---|---|---|---|---|---|
| mO01OA030 | h | Oficial primera | 0.27 | 19.97 | 5.39 |
| mO01OA070 | h | Peón ordinario | 0.539 | 17.45 | 9.41 |
| mP04D010 | kg | Adhesivo (material; 31/01/2000) | 1.1 | 2.78 | 3.06 |
| mP10R015 | m | Cornisa poliestireno expandido (material; 29/11/2020) | 1.05 | 25.78 | 27.07 |
| mP06SI070 | m | Sellado acrílico e=7 mm. (material) | 2.5 | 0.81 | 2.03 |
| mP01U060 | kg | Puntas 17x70 (material) | 0.2 | 7.85 | 1.57 |
| mP04RW070 | ud | Anclaje mecánico (material; 16/09/2008) | 4 | 0.54 | 2.16 |
| mP01ME065 | kg | Mortero acrílico blanco (material; 26/11/2020) | 0.1 | 4.3 | 0.43 |
| %CI0300 | % | Costes Indirectos | 3 % | 51.12 | 1.53 |
|  |  | Total |  |  | 52.65 |

| Medición | Uds. | Largo | Parcial |
|---|---|---|---|
|  | 2 | 14.8 | 29.60 |
| Total |  |  | 29.6 |

**E07TYC020G.1c** m2 TRASDOS.AUTOPORT.E=100mm./600(15+15+70) NORMAL Q3 (16/09/2008)
19.23 m2 × 36.29 = 697.86
Trasdosado autoportante formado por montantes separados 600 mm. y canales de perfiles de chapa de acero galvanizado de 70 mm., atornillando por la cara externa dos placas de yeso laminado standard tipo A de 15 mm. de espesor cada una, con un ancho total de 100 mm., con aislamiento interior (no incluido). I/p.p. de formación de jambeados y tratamiento de huecos, perfiles de refuerzo en esquinas, paso de instalaciones, tornillería, pastas de agarre y juntas, cintas para juntas, anclajes para suelo y techo, arriostramientos necesarios al muro soporte para cumplir las prescripciones del fabricante (máxima distancia entre arriostramientos 2,30 m), p.p. de bandas adhesivas antiresonantes tipo Fonodan de Danosa en canales (suelo/techo/placa) y montantes (placa), limpieza y medios auxiliares. Totalmente terminado y listo para imprimar y pintar o decorar. Nivel de calidad del acabado de las placas: Q3 en caras vistas (pintadas), acabado superior para requerimientos visuales mejorados (no se apreciarán rebabas, raspaduras, ni huellas de herramientas, aunque será posible su detección bajo efectos de la luz rasante); nivel de acabado de las placas Q1, acabado normal, en caras revestidas o paneladas. La segunda placa se recortará respecto de la cota de pavimento terminado para permitir la colocación empotrada del rodapié (no incluido), según detalle de planos. Según NTE-PTP, UNE 102040 IN y ATEDY. Medido deduciendo los huecos.
Los primeros 20 cm de altura del trasdosado se realizarán con tiras de placas impregadas tipo H1 resistentes al agua, para recibir el pavimento y/o relleno de mortero de cemento (no incluido) contra dichos trasdosados sin dañarlos, según detalle de planos.

| Código | Ud | Descripción | Rendimiento | Precio | Importe |
|---|---|---|---|---|---|
| mO01OA030 | h | Oficial primera | 0.301 | 19.97 | 6.01 |
| mO01OA050 | h | Ayudante | 0.301 | 18.19 | 5.48 |
| mP04PY050 | m2 | Placa yeso laminado N-15 (material; 16/09/2008) | 2.1 | 6.07 | 12.75 |
| mP04PW060 | kg | Pasta para juntas yeso (material; 16/09/2008) | 0.4 | 1.97 | 0.79 |
| mP04PW010 | m | Cinta de juntas yeso (material; 16/09/2008) | 1.3 | 0.12 | 0.16 |
| mP04PW040 | kg | Material de agarre yeso (material; 16/09/2008) | 0.53 | 0.75 | 0.40 |
| mP04PW290 | m | Canal 70 mm. (material; 16/09/2008) | 0.95 | 2.26 | 2.15 |
| mP04PW240 | m | Montante de 70 mm. (material; 16/09/2008) | 2.33 | 2.76 | 6.43 |
| mP04PW100 | ud | Tornillos 3,9x45 mm. (material; 16/09/2008) | 14 | 0.05 | 0.70 |
| mP04PW120 | ud | Tornillo 3,9 x 25 (material; 16/09/2008) | 10 | 0.01 | 0.10 |
| mP04PW440 | m | Junta estanca al agua 46 mm. (material; 16/09/2008) | 0.47 | 0.56 | 0.26 |
| %CI0300 | % | Costes Indirectos | 3 % | 35.23 | 1.06 |
|  |  | Total |  |  | 36.29 |

Claves: lámina, montante, trasdosado, canal, perfil, chapa, aislamiento, galvanizar, tornillo, cara, yeso, acero, medición, terminación, placa, anclaje, hueco, agarre, suelo, cinta, pasta, techo, limpieza, medio, auxiliar, pintura, superficie, paso, autoportante, junta

| Medición | Uds. | Largo | Alto | Parcial |
|---|---|---|---|---|
| Planta baja |  |  |  |  |
| Escalera / Espacio de trabajo | 1 | 0.8 | 3.65 | 2.92 |
|  | 1 | 2.13 | 3.65 | 7.77 |
|  | 1 | 2.2 | 3.65 | 8.03 |
|  | 1 | 0.14 | 3.65 | 0.51 |
| Total |  |  |  | 19.23 |

**E07TYC020Gb** m2 TRASDOS.AUTOPORT.E=78mm./600(15+15+48) NORMAL Q3 (16/09/2008)
277.06 m2 × 34.91 = 9672.16
Trasdosado autoportante formado por montantes separados 600 mm. y canales de perfiles de chapa de acero galvanizado de 48 mm., atornillando por la cara externa dos placas de yeso laminado standard tipo A de 15 mm. de espesor cada una, con un ancho total de 78 mm., con aislamiento interior (no incluido). I/p.p. de formación de jambeados y tratamiento de huecos, perfiles de refuerzo en esquinas, paso de instalaciones, tornillería, pastas de agarre y juntas, cintas para juntas, anclajes para suelo y techo, arriostramientos necesarios al muro soporte para cumplir las prescripciones del fabricante (máxima distancia entre arriostramientos 2,30 m), p.p. de bandas adhesivas antiresonantes tipo Fonodan de Danosa en canales (suelo/techo/placa) y montantes (placa), limpieza y medios auxiliares. Totalmente terminado y listo para imprimar y pintar o decorar. Nivel de calidad del acabado de las placas: Q3 en caras vistas (pintadas), acabado superior para requerimientos visuales mejorados (no se apreciarán rebabas, raspaduras, ni huellas de herramientas, aunque será posible su detección bajo efectos de la luz rasante); nivel de acabado de las placas Q1, acabado normal, en caras revestidas o paneladas. La segunda placa se recortará respecto de la cota de pavimento terminado para permitir la colocación empotrada del rodapié (no incluido), según detalle de planos. Según NTE-PTP, UNE 102040 IN y ATEDY. Medido deduciendo los huecos.
Los primeros 20 cm de altura del trasdosado se realizarán con tiras de placas impregadas tipo H1 resistentes al agua, para recibir el pavimento y/o relleno de mortero de cemento (no incluido) contra dichos trasdosados sin dañarlos, según detalle de planos.

| Código | Ud | Descripción | Rendimiento | Precio | Importe |
|---|---|---|---|---|---|
| mO01OA030 | h | Oficial primera | 0.301 | 19.97 | 6.01 |
| mO01OA050 | h | Ayudante | 0.301 | 18.19 | 5.48 |
| mP04PY050 | m2 | Placa yeso laminado N-15 | 2.1 | 6.07 | 12.75 |
| mP04PW060 | kg | Pasta para juntas yeso | 0.4 | 1.97 | 0.79 |
| mP04PW010 | m | Cinta de juntas yeso | 1.3 | 0.12 | 0.16 |
| mP04PW040 | kg | Material de agarre yeso | 0.53 | 0.75 | 0.40 |
| mP04PW280 | m | Canal 48 mm. (material; 16/09/2008) | 0.95 | 1.87 | 1.78 |
| mP04PW190 | m | Montante de 46 mm. (material; 16/09/2008) | 2.33 | 2.3 | 5.36 |
| mP04PW100 | ud | Tornillos 3,9x45 mm. | 14 | 0.05 | 0.70 |
| mP04PW120 | ud | Tornillo 3,9 x 25 | 20 | 0.01 | 0.20 |
| mP04PW440 | m | Junta estanca al agua 46 mm. | 0.47 | 0.56 | 0.26 |
| %CI0300 | % | Costes Indirectos | 3 % | 33.89 | 1.02 |
|  |  | Total |  |  | 34.91 |

Claves: lámina, montante, trasdosado, canal, perfil, chapa, aislamiento, galvanizar, tornillo, cara, yeso, acero, medición, terminación, placa, anclaje, hueco, agarre, suelo, cinta, pasta, techo, limpieza, medio, auxiliar, pintura, superficie, paso, autoportante, junta

| Medición | Uds. | Largo | Alto | Parcial |
|---|---|---|---|---|
| Trasdós de muros de fachada |  |  |  |  |
| Planta baja | 1 | 14.2 | 3.65 | 51.83 |
|  | 1 | 10.06 | 3.65 | 36.72 |
|  | 1 | 14.2 | 3.65 | 51.83 |
|  | 1 | 10.24 | 3.65 | 37.38 |
|  | -1 | 1.2 | 2.6 | -3.12 |
|  | -1 | 2.9 | 2.6 | -7.54 |
|  | -1 | 1.5 | 2.6 | -3.90 |
|  | -8 | 1.2 | 1.37 | -13.15 |
| Mochetas | 4 | 0.25 | 3.65 | 3.65 |
| Planta primera | 1 | 14.2 | 3.2 | 45.44 |
|  | 1 | 10.06 | 3.2 | 32.19 |
|  | 1 | 14.2 | 3.2 | 45.44 |
|  | 1 | 10.24 | 3.2 | 32.77 |
|  | -10 | 0.9 | 1.17 | -10.53 |
| Cocina | -1 | 4.84 | 3.2 | -15.49 |
| Lavadero | -1 | 2.02 | 3.2 | -6.46 |
| Total |  |  |  | 277.06 |

**E07TYC021Gb** m2 TRASDOS.AUTOPORT.E=63mm./600(15+48) ANTIHUMEDAD Q1 (16/09/2008)
21.95 m2 × 27.39 = 601.21
Trasdosado autoportante formado por montantes separados 600 mm. y canales de perfiles de chapa de acero galvanizado de 48 mm., atornillando por la cara externa una placa de yeso laminado impregnado tipo H1 resistente al agua de 15 mm. de espesor, con un ancho total de 63 mm., con aislamiento interior (no incluido). I/p.p. de formación de jambeados y tratamiento de huecos, perfiles de refuerzo en esquinas, paso de instalaciones, tornillería, pastas de agarre y juntas, cintas para juntas, anclajes para suelo y techo, arriostramientos necesarios al muro soporte para cumplir las prescripciones del fabricante (máxima distancia entre arriostramientos 2,30 m), p.p. de bandas adhesivas antiresonantes tipo Fonodan de Danosa en canales (suelo/techo/placa) y montantes (placa), limpieza y medios auxiliares. Totalmente terminado y listo para imprimar y pintar o decorar. Nivel de calidad del acabado de las placas Q1, acabado normal apto para recibir alicatado. Según NTE-PTP, UNE 102040 IN y ATEDY. Medido deduciendo los huecos.

| Código | Ud | Descripción | Rendimiento | Precio | Importe |
|---|---|---|---|---|---|
| mO01OA030 | h | Oficial primera | 0.239 | 19.97 | 4.77 |
| mO01OA050 | h | Ayudante | 0.239 | 18.19 | 4.35 |
| mP04PY090 | m2 | Placa yeso lam. WA hidróf. e=15 mm. (material; 16/09/2008) | 1.05 | 8.11 | 8.52 |
| mP04PW060 | kg | Pasta para juntas yeso | 0.4 | 1.97 | 0.79 |
| mP04PW010 | m | Cinta de juntas yeso | 1.3 | 0.12 | 0.16 |
| mP04PW040 | kg | Material de agarre yeso | 0.53 | 0.75 | 0.40 |
| mP04PW280 | m | Canal 48 mm. | 0.95 | 1.87 | 1.78 |
| mP04PW190 | m | Montante de 46 mm. | 2.33 | 2.3 | 5.36 |
| mP04PW120 | ud | Tornillo 3,9 x 25 | 20 | 0.01 | 0.20 |
| mP04PW440 | m | Junta estanca al agua 46 mm. | 0.47 | 0.56 | 0.26 |
| %CI0300 | % | Costes Indirectos | 3 % | 26.59 | 0.80 |
|  |  | Total |  |  | 27.39 |

Claves: lámina, montante, trasdosado, canal, perfil, chapa, aislamiento, galvanizar, tornillo, cara, yeso, acero, medición, terminación, placa, anclaje, hueco, agarre, suelo, cinta, pasta, techo, limpieza, medio, auxiliar, pintura, superficie, paso, autoportante, junta

| Medición | Uds. | Largo | Alto | Parcial |
|---|---|---|---|---|
| Trasdós de muros de fachada |  |  |  |  |
| Planta primera |  |  |  |  |
| Cocina | 1 | 4.84 | 3.2 | 15.49 |
| Lavadero | 1 | 2.02 | 3.2 | 6.46 |
| Total |  |  |  | 21.95 |

**E07TYN031Gc** m2 TABIQUE SENCILLO (15+70+15) e=100 mm/600 ANTIHUMEDAD 2 CARAS Q1 (16/09/2008)
19.35 m2 × 44.02 = 851.79
Tabique sencillo autoportante formado por montantes separados 600 mm. y canales de perfiles de chapa de acero galvanizado de 70 mm., atornillando por cada cara una placa de yeso laminado impregnado tipo H1 resistente al agua de 15 mm. de espesor, con un ancho total de 100 mm., con aislamiento interior (no incluido), i/p.p. de formación de jambeados y tratamiento de huecos, perfiles de refuerzo en esquinas, paso de instalaciones, tornillería, pastas de agarre y juntas, cintas para juntas, anclajes para suelo y techo, p.p. de bandas adhesivas antiresonantes tipo Fonodan de Danosa en canales (suelo/techo/placa) y montantes (placa), limpieza y medios auxiliares. Totalmente terminado y listo para imprimar y pintar o decorar. Nivel de calidad del acabado de las placas: Q3 en caras vistas (pintadas), acabado superior para requerimientos visuales mejorados (no se apreciarán rebabas, raspaduras, ni huellas de herramientas, aunque será posible su detección bajo efectos de la luz rasante); nivel de acabado de las placas Q1, acabado normal, en caras revestidas o paneladas. La placa se recortará a 200 mm. de la cota de pavimento terminado para permitir la colocación empotrada del rodapié (no incluido), según detalle de planos. Según NTE-PTP, UNE 102040 IN y ATEDY.
En zonas de patinillos de instalaciones, las placas serán resistentes al fuego si fuese necesario para que el cerramiento cumpla normativa. En zonas de aseos, en la cara interior de los mismos las placas serán impregnadas tipo H1 resistentes al agua. Medido por m2 ejecutado deduciendo los huecos.
Altura máxima admisible = 375 cm.

| Código | Ud | Descripción | Rendimiento | Precio | Importe |
|---|---|---|---|---|---|
| mO01OA030 | h | Oficial primera | 0.357 | 19.97 | 7.13 |
| mO01OA050 | h | Ayudante | 0.357 | 18.19 | 6.49 |
| mP04PY090 | m2 | Placa yeso lam. WA hidróf. e=15 mm. | 2.1 | 8.11 | 17.03 |
| mP04PW060 | kg | Pasta para juntas yeso | 0.9 | 1.97 | 1.77 |
| mP04PW010 | m | Cinta de juntas yeso | 3.15 | 0.12 | 0.38 |
| mP04PW040 | kg | Material de agarre yeso | 0.53 | 0.75 | 0.40 |
| mP04PW290 | m | Canal 70 mm. | 0.95 | 2.26 | 2.15 |
| mP04PW240 | m | Montante de 70 mm. | 2.33 | 2.76 | 6.43 |
| mP04PW100 | ud | Tornillos 3,9x45 mm. | 10 | 0.05 | 0.50 |
| mP04PW120 | ud | Tornillo 3,9 x 25 | 20 | 0.01 | 0.20 |
| mP04PW440 | m | Junta estanca al agua 46 mm. | 0.47 | 0.56 | 0.26 |
| %CI0300 | % | Costes Indirectos | 3 % | 42.74 | 1.28 |
|  |  | Total |  |  | 44.02 |

| Medición | Uds. | Largo | Alto | Parcial |
|---|---|---|---|---|
| Planta baja |  |  |  |  |
| MI1 aseo-instalaciones | 1 | 2.75 | 3.65 | 10.04 |
| Planta primera |  |  |  |  |
| MI10 baño 2-ducha | 1 | 1 | 3.2 | 3.20 |
| MI1 Baño ppal-lavadero | 1 | 1.91 | 3.2 | 6.11 |
| Total |  |  |  | 19.35 |

**E07TYM121G.2** m2 TABIQUE MULTIPLE (2x15+70+1x15) E=115mm./600 NORMAL Q3 (16/09/2008)
5.28 m2 × 46.18 = 243.83
Tabique múltiple autoportante formado por montantes separados 600 mm. y canales de perfiles de chapa de acero galvanizado de 70 mm., atornillando por una cara dos placas de yeso laminado standard tipo A de 15 mm. de espesor cada una y por la otra una placa de yeso laminado standard tipo A de 15 mm. de espesor, con un ancho total de 115 mm., con aislamiento interior (no incluido), i/p.p. de formación de jambeados y tratamiento de huecos, perfiles de refuerzo en esquinas, paso de instalaciones, tornillería, pastas de agarre y juntas, cintas para juntas, anclajes para suelo y techo, p.p. de bandas adhesivas antiresonantes tipo Fonodan de Danosa en canales (suelo/techo/placa) y montantes (placa), limpieza y medios auxiliares. Totalmente terminado y listo para imprimar y pintar o decorar. Nivel de calidad del acabado de las placas: Q3 en caras vistas (pintadas), acabado superior para requerimientos visuales mejorados (no se apreciarán rebabas, raspaduras, ni huellas de herramientas, aunque será posible su detección bajo efectos de la luz rasante); nivel de acabado de las placas Q1, acabado normal, en caras revestidas o paneladas. La placa se recortará respecto de la cota de pavimento terminado para permitir la colocación empotrada del rodapié (no incluido), según detalle de planos. Según NTE-PTP, UNE 102040 IN y ATEDY.
En zonas de patinillos de instalaciones, las placas serán resistentes al fuego si fuese necesario para que el cerramiento cumpla normativa. En zonas de aseos, en la cara interior de los mismos las placas serán impregnadas tipo H1 resistentes al agua. Medido por m2 ejecutado deduciendo los huecos.
Altura máxima admisible = 385 cm.
Los primeros 20 cm de altura del trasdosado en planta baja se realizarán con tiras de placas impregadas tipo H1 resistentes al agua, para recibir el pavimento y/o relleno de mortero de cemento (no incluido) contra dichos trasdosados sin dañarlos, según detalle de planos.

| Código | Ud | Descripción | Rendimiento | Precio | Importe |
|---|---|---|---|---|---|
| mO01OA030 | h | Oficial primera | 0.365 | 19.97 | 7.289 |
| mO01OA050 | h | Ayudante | 0.365 | 18.19 | 6.639 |
| mP04PY050 | m2 | Placa yeso laminado N-15 | 3.15 | 6.07 | 19.121 |
| mP04PW060 | kg | Pasta para juntas yeso | 0.9 | 1.97 | 1.773 |
| mP04PW010 | m | Cinta de juntas yeso | 3.15 | 0.12 | 0.378 |
| mP04PW040 | kg | Material de agarre yeso | 0.53 | 0.75 | 0.398 |
| mP04PW290 | m | Canal 70 mm. | 0.95 | 2.26 | 2.147 |
| mP04PW240 | m | Montante de 70 mm. | 2.33 | 2.76 | 6.431 |
| mP04PW120 | ud | Tornillo 3,9 x 25 | 40 | 0.01 | 0.400 |
| mP04PW440 | m | Junta estanca al agua 46 mm. | 0.47 | 0.56 | 0.263 |
| %CI0300 | % | Costes Indirectos | 3 % | 44.839 | 1.345 |
|  |  | Total |  |  | 46.18 |

Claves: pasta, superficie, montante, canal, perfil, acero, galvanizar, tornillo, cara, placa, sencillo, chapa, suelo, aislamiento, auxiliar, hueco, paso, terminación, medición, medio, techo, anclaje, cinta, junta, agarre, pintura, tabiquería, limpieza, autoportante

| Medición | Uds. | Largo | Alto | Parcial |
|---|---|---|---|---|
| Planta primera |  |  |  |  |
| MI19 patinillo baño-salon | 1 | 1.65 | 3.2 | 5.28 |
| Total |  |  |  | 5.28 |

**E07TYM121G.1** m2 TABIQUE MULTIPLE (2x15+70+2x15) E=130mm./600 NORMAL Q3 (16/09/2008)
44.54 m2 × 52.85 = 2353.94
Tabique múltiple autoportante formado por montantes separados 600 mm. y canales de perfiles de chapa de acero galvanizado de 70 mm., atornillando por cada cara dos placas de yeso laminado standard tipo A de 15 mm. de espesor cada una, con un ancho total de 130 mm., con aislamiento interior (no incluido), i/p.p. de formación de jambeados y tratamiento de huecos, perfiles de refuerzo en esquinas, paso de instalaciones, tornillería, pastas de agarre y juntas, cintas para juntas, anclajes para suelo y techo, p.p. de bandas adhesivas antiresonantes tipo Fonodan de Danosa en canales (suelo/techo/placa) y montantes (placa), limpieza y medios auxiliares. Totalmente terminado y listo para imprimar y pintar o decorar. Nivel de calidad del acabado de las placas: Q3 en caras vistas (pintadas), acabado superior para requerimientos visuales mejorados (no se apreciarán rebabas, raspaduras, ni huellas de herramientas, aunque será posible su detección bajo efectos de la luz rasante); nivel de acabado de las placas Q1, acabado normal, en caras revestidas o paneladas. La placa se recortará respecto de la cota de pavimento terminado para permitir la colocación empotrada del rodapié (no incluido), según detalle de planos. Según NTE-PTP, UNE 102040 IN y ATEDY.
En zonas de patinillos de instalaciones, las placas serán resistentes al fuego si fuese necesario para que el cerramiento cumpla normativa. En zonas de aseos, en la cara interior de los mismos las placas serán impregnadas tipo H1 resistentes al agua. Medido por m2 ejecutado deduciendo los huecos.
Altura máxima admisible = 385 cm.
Los primeros 20 cm de altura del trasdosado en planta baja se realizarán con tiras de placas impregadas tipo H1 resistentes al agua, para recibir el pavimento y/o relleno de mortero de cemento (no incluido) contra dichos trasdosados sin dañarlos, según detalle de planos.

| Código | Ud | Descripción | Rendimiento | Precio | Importe |
|---|---|---|---|---|---|
| mO01OA030 | h | Oficial primera | 0.365 | 19.97 | 7.29 |
| mO01OA050 | h | Ayudante | 0.365 | 18.19 | 6.64 |
| mP04PY050 | m2 | Placa yeso laminado N-15 | 4.2 | 6.07 | 25.49 |
| mP04PW060 | kg | Pasta para juntas yeso | 0.9 | 1.97 | 1.77 |
| mP04PW010 | m | Cinta de juntas yeso | 3.15 | 0.12 | 0.38 |
| mP04PW040 | kg | Material de agarre yeso | 0.53 | 0.75 | 0.40 |
| mP04PW290 | m | Canal 70 mm. | 0.95 | 2.26 | 2.15 |
| mP04PW240 | m | Montante de 70 mm. | 2.33 | 2.76 | 6.43 |
| mP04PW120 | ud | Tornillo 3,9 x 25 | 50 | 0.01 | 0.50 |
| mP04PW440 | m | Junta estanca al agua 46 mm. | 0.47 | 0.56 | 0.26 |
| %CI0300 | % | Costes Indirectos | 3 % | 51.31 | 1.54 |
|  |  | Total |  |  | 52.85 |

Claves: pasta, superficie, montante, canal, perfil, acero, galvanizar, tornillo, cara, placa, sencillo, chapa, suelo, aislamiento, auxiliar, hueco, paso, terminación, medición, medio, techo, anclaje, cinta, junta, agarre, pintura, tabiquería, limpieza, autoportante

| Medición | Uds. | Largo | Alto | Parcial |
|---|---|---|---|---|
| Planta primera |  |  |  |  |
| MI8 Dorm ppal-distribuidor | 1 | 1.56 | 3.2 | 4.99 |
|  | -1 | 0.8 | 2.6 | -2.08 |
| MI8 Distribuidor ppal-cocina | 1 | 1.56 | 3.2 | 4.99 |
|  | -1 | 0.8 | 2.6 | -2.08 |
| MI8 Dorm 2-distribuidor | 1 | 1.54 | 3.2 | 4.93 |
|  | -1 | 0.8 | 2.6 | -2.08 |
| MI8 Distribuidor 2-comedor | 1 | 1.54 | 3.2 | 4.93 |
|  | -1 | 0.8 | 2.6 | -2.08 |
| MI8 Escalera-comedor | 1 | 3.19 | 3.2 | 10.21 |
|  | -1 | 0.8 | 2.6 | -2.08 |
| MI8 Dorm 3-distribuidor | 1 | 1.6 | 3.2 | 5.12 |
|  | -1 | 0.8 | 2.6 | -2.08 |
| MI8 Distribuidor 3-salon | 1 | 1.45 | 3.2 | 4.64 |
|  | -1 | 0.8 | 2.6 | -2.08 |
| MI1 Dorm ppal-dorm 2 | 1 | 2.96 | 3.2 | 9.47 |
| MI1 Dorm 2-dorm 3 | 1 | 3.07 | 3.2 | 9.82 |
| Total |  |  |  | 44.54 |

**E07TYM121G.3** m2 TABIQUE MULTIPLE (2x15+70+1x15) E=115mm./600 ANTIHUMEDAD 1 C. Q3 (16/09/2008)
54.72 m2 × 48.4 = 2648.45
Tabique múltiple autoportante formado por montantes separados 600 mm. y canales de perfiles de chapa de acero galvanizado de 70 mm., atornillando por una cara dos placas de yeso laminado standard tipo A de 15 mm. de espesor cada una y por la otra cara una placa de yeso laminado impregnado tipo H1 resistente al agua de 15 mm. de espesor, con un ancho total de 115 mm., con aislamiento interior (no incluido), i/p.p. de formación de jambeados y tratamiento de huecos, perfiles de refuerzo en esquinas, paso de instalaciones, tornillería, pastas de agarre y juntas, cintas para juntas, anclajes para suelo y techo, p.p. de bandas adhesivas antiresonantes tipo Fonodan de Danosa en canales (suelo/techo/placa) y montantes (placa), limpieza y medios auxiliares. Totalmente terminado y listo para imprimar y pintar o decorar. Nivel de calidad del acabado de las placas: Q3 en caras vistas (pintadas), acabado superior para requerimientos visuales mejorados (no se apreciarán rebabas, raspaduras, ni huellas de herramientas, aunque será posible su detección bajo efectos de la luz rasante); nivel de acabado de las placas Q1, acabado normal, en caras revestidas o paneladas. La placa se recortará respecto de la cota de pavimento terminado para permitir la colocación empotrada del rodapié (no incluido), según detalle de planos. Según NTE-PTP, UNE 102040 IN y ATEDY.
En zonas de patinillos de instalaciones, las placas serán resistentes al fuego si fuese necesario para que el cerramiento cumpla normativa. En zonas de aseos, en la cara interior de los mismos las placas serán impregnadas tipo H1 resistentes al agua. Medido por m2 ejecutado deduciendo los huecos.
Altura máxima admisible = 385 cm.
Los primeros 20 cm de altura del trasdosado en planta baja se realizarán con tiras de placas impregadas tipo H1 resistentes al agua, para recibir el pavimento y/o relleno de mortero de cemento (no incluido) contra dichos trasdosados sin dañarlos, según detalle de planos.

| Código | Ud | Descripción | Rendimiento | Precio | Importe |
|---|---|---|---|---|---|
| mO01OA030 | h | Oficial primera | 0.365 | 19.97 | 7.29 |
| mO01OA050 | h | Ayudante | 0.365 | 18.19 | 6.64 |
| mP04PY050 | m2 | Placa yeso laminado N-15 | 2.1 | 6.07 | 12.75 |
| mP04PY090 | m2 | Placa yeso lam. WA hidróf. e=15 mm. | 1.05 | 8.11 | 8.52 |
| mP04PW060 | kg | Pasta para juntas yeso | 0.9 | 1.97 | 1.77 |
| mP04PW010 | m | Cinta de juntas yeso | 3.15 | 0.12 | 0.38 |
| mP04PW040 | kg | Material de agarre yeso | 0.53 | 0.75 | 0.40 |
| mP04PW290 | m | Canal 70 mm. | 0.95 | 2.26 | 2.15 |
| mP04PW240 | m | Montante de 70 mm. | 2.33 | 2.76 | 6.43 |
| mP04PW120 | ud | Tornillo 3,9 x 25 | 40 | 0.01 | 0.40 |
| mP04PW440 | m | Junta estanca al agua 46 mm. | 0.47 | 0.56 | 0.26 |
| %CI0300 | % | Costes Indirectos | 3 % | 46.99 | 1.41 |
|  |  | Total |  |  | 48.4 |

Claves: pasta, superficie, montante, canal, perfil, acero, galvanizar, tornillo, cara, placa, sencillo, chapa, suelo, aislamiento, auxiliar, hueco, paso, terminación, medición, medio, techo, anclaje, cinta, junta, agarre, pintura, tabiquería, limpieza, autoportante

| Medición | Uds. | Largo | Alto | Parcial |
|---|---|---|---|---|
| Planta baja |  |  |  |  |
| MI8 Aseo-instalaciones-acceso finca | 1 | 3.63 | 3.65 | 13.25 |
|  | -2 | 0.7 | 3 | -4.20 |
| Planta primera |  |  |  |  |
| MI19 baño-patinillo | 1 | 1.55 | 3.2 | 4.96 |
| MI18 ducha baño-salon | 1 | 0.8 | 3.2 | 2.56 |
| MI18 baño-dorm 3 | 1 | 2.59 | 3.2 | 8.29 |
| MI18 baño ppal/lavadero-dorm ppal | 1 | 2.9 | 3.2 | 9.28 |
| MI18 baño ppal/lavadero-cocina | 1 | 3.06 | 3.2 | 9.79 |
|  | -1 | 0.8 | 2.6 | -2.08 |
| MI1 Baño ppal-distribuidor | 1 | 1.91 | 3.2 | 6.11 |
|  | -1 | 0.7 | 2.6 | -1.82 |
| MI1 Baño-distribuidores | 2 | 1.91 | 3.2 | 12.22 |
|  | -2 | 0.7 | 2.6 | -3.64 |
| Total |  |  |  | 54.72 |

**E07TYN031G** m2 TABIQUE MULTIPLE (2x15+90+2x15) e=150 mm/600 NORMAL Q3 (16/09/2008)
13.76 m2 × 58.13 = 799.87
Tabique múltiple autoportante formado por montantes separados 600 mm. y canales de perfiles de chapa de acero galvanizado de 90 mm., atornillando por cada cara dos placas de yeso laminado standard tipo A de 13 mm. de espesor, con un ancho total de 142 mm., con aislamiento interior (no incluido), i/p.p. de formación de jambeados y tratamiento de huecos, perfiles de refuerzo en esquinas, paso de instalaciones, tornillería, pastas de agarre y juntas, cintas para juntas, anclajes para suelo y techo, p.p. de bandas adhesivas antiresonantes tipo Fonodan de Danosa en canales (suelo/techo/placa) y montantes (placa), limpieza y medios auxiliares. Totalmente terminado y listo para imprimar y pintar o decorar. Nivel de calidad del acabado de las placas: Q3 en caras vistas (pintadas), acabado superior para requerimientos visuales mejorados (no se apreciarán rebabas, raspaduras, ni huellas de herramientas, aunque será posible su detección bajo efectos de la luz rasante); nivel de acabado de las placas Q1, acabado normal, en caras revestidas o paneladas. La placa se recortará a 200 mm. de la cota de pavimento terminado para permitir la colocación empotrada del rodapié (no incluido), según detalle de planos. Según NTE-PTP, UNE 102040 IN y ATEDY.
En zonas de patinillos de instalaciones, las placas serán resistentes al fuego si fuese necesario para que el cerramiento cumpla normativa. En zonas de aseos, en la cara interior de los mismos las placas serán impregnadas tipo H1 resistentes al agua. Medido por m2 ejecutado deduciendo los huecos.
Altura máxima admisible = 450 cm.
Los primeros 20 cm de altura del trasdosado en planta baja se realizarán con tiras de placas impregadas tipo H1 resistentes al agua, para recibir el pavimento y/o relleno de mortero de cemento (no incluido) contra dichos trasdosados sin dañarlos, según detalle de planos.
Se incluye la p.p. de formación de entrecalle en la unión con elementos de hormigón, según detalle de planos e indicaciones de la DF en obra.

| Código | Ud | Descripción | Rendimiento | Precio | Importe |
|---|---|---|---|---|---|
| mO01OA030 | h | Oficial primera | 0.346 | 19.97 | 6.91 |
| mO01OA050 | h | Ayudante | 0.346 | 18.19 | 6.29 |
| mP04PY050 | m2 | Placa yeso laminado N-15 | 4.2 | 6.07 | 25.49 |
| mP04PW060 | kg | Pasta para juntas yeso | 0.9 | 1.97 | 1.77 |
| mP04PW010 | m | Cinta de juntas yeso | 3.15 | 0.12 | 0.38 |
| mP04PW040 | kg | Material de agarre yeso | 0.53 | 0.75 | 0.40 |
| mP04PW390 | m | Canal de 90 mm. (material; 16/09/2008) | 0.95 | 2.89 | 2.75 |
| mP04PW250 | m | Montante de 90 mm. (material; 16/09/2008) | 2.33 | 4.5 | 10.49 |
| mP04PW100 | ud | Tornillos 3,9x45 mm. | 30 | 0.05 | 1.50 |
| mP04PW120 | ud | Tornillo 3,9 x 25 | 20 | 0.01 | 0.20 |
| mP04PW440 | m | Junta estanca al agua 46 mm. | 0.47 | 0.56 | 0.26 |
| %CI0300 | % | Costes Indirectos | 3 % | 56.44 | 1.69 |
|  |  | Total |  |  | 58.13 |

| Medición | Uds. | Largo | Alto | Parcial |
|---|---|---|---|---|
| Planta primera |  |  |  |  |
| MI2 Escalera-distribuidores | 2 | 2.15 | 3.2 | 13.76 |
| Total |  |  |  | 13.76 |

**E07TYN031Gbb** m2 TABIQUE MÚLTIPLE (15+90+2x15) e=135 mm/600 ANTIHUMEDAD 1 CARA Q3 (16/09/2008)
10.59 m2 × 53.19 = 563.28
Tabique múltiple autoportante formado por montantes separados 600 mm. y canales de perfiles de chapa de acero galvanizado de 90 mm., atornillando por una cara dos placas de yeso laminado standard tipo A de 15 mm. de espesor cada una y por la otra cara una placa de yeso laminado impregnado tipo H1 resistente al agua de 15 mm. de espesor, con un ancho total de 135 mm., con aislamiento interior (no incluido), i/p.p. de formación de jambeados y tratamiento de huecos, perfiles de refuerzo en esquinas, paso de instalaciones, tornillería, pastas de agarre y juntas, cintas para juntas, anclajes para suelo y techo, p.p. de bandas adhesivas antiresonantes tipo Fonodan de Danosa en canales (suelo/techo/placa) y montantes (placa), limpieza y medios auxiliares. Totalmente terminado y listo para imprimar y pintar o decorar. Nivel de calidad del acabado de las placas: Q3 en caras vistas (pintadas), acabado superior para requerimientos visuales mejorados (no se apreciarán rebabas, raspaduras, ni huellas de herramientas, aunque será posible su detección bajo efectos de la luz rasante); nivel de acabado de las placas Q1, acabado normal, en caras revestidas o paneladas. La placa se recortará a 200 mm. de la cota de pavimento terminado para permitir la colocación empotrada del rodapié (no incluido), según detalle de planos. Según NTE-PTP, UNE 102040 IN y ATEDY.
En zonas de patinillos de instalaciones, las placas serán resistentes al fuego si fuese necesario para que el cerramiento cumpla normativa. En zonas de aseos, en la cara interior de los mismos las placas serán impregnadas tipo H1 resistentes al agua. Medido por m2 ejecutado deduciendo los huecos.
Altura máxima admisible = 375 cm.
Los primeros 20 cm de altura del trasdosado en planta baja se realizarán con tiras de placas impregadas tipo H1 resistentes al agua, para recibir el pavimento y/o relleno de mortero de cemento (no incluido) contra dichos trasdosados sin dañarlos, según detalle de planos.

| Código | Ud | Descripción | Rendimiento | Precio | Importe |
|---|---|---|---|---|---|
| mO01OA030 | h | Oficial primera | 0.357 | 19.97 | 7.13 |
| mO01OA050 | h | Ayudante | 0.357 | 18.19 | 6.49 |
| mP04PY050 | m2 | Placa yeso laminado N-15 | 2.1 | 6.07 | 12.75 |
| mP04PY090 | m2 | Placa yeso lam. WA hidróf. e=15 mm. | 1.05 | 8.11 | 8.52 |
| mP04PW060 | kg | Pasta para juntas yeso | 0.9 | 1.97 | 1.77 |
| mP04PW010 | m | Cinta de juntas yeso | 3.15 | 0.12 | 0.38 |
| mP04PW040 | kg | Material de agarre yeso | 0.53 | 0.75 | 0.40 |
| mP04PW390 | m | Canal de 90 mm. | 0.95 | 2.89 | 2.75 |
| mP04PW250 | m | Montante de 90 mm. | 2.33 | 4.5 | 10.49 |
| mP04PW100 | ud | Tornillos 3,9x45 mm. | 10 | 0.05 | 0.50 |
| mP04PW120 | ud | Tornillo 3,9 x 25 | 20 | 0.01 | 0.20 |
| mP04PW440 | m | Junta estanca al agua 46 mm. | 0.47 | 0.56 | 0.26 |
| %CI0300 | % | Costes Indirectos | 3 % | 51.64 | 1.55 |
|  |  | Total |  |  | 53.19 |

| Medición | Uds. | Largo | Alto | Parcial |
|---|---|---|---|---|
| Planta baja |  |  |  |  |
| MI2 Instalaciones-escalera | 1 | 2 | 3.65 | 7.30 |
| MI2 Aseo-escalera | 1 | 0.9 | 3.65 | 3.29 |
| Total |  |  |  | 10.59 |

**E07TYO010G** m2 TABIQUE ESTRUCTURA DOBLE (2x15+2x48+1x15) e=168mm/600 Q3 (16/09/2008)
10.21 m2 × 53.74 = 548.69
Tabique múltiple autoportante con doble estructura, en separación entre estancias, para aislamiento acústico de medias y altas frecuencias, formado por una doble estructura autoportante con montantes separados 600 mm. y canales de perfiles de chapa de acero galvanizado de 48 mm., con cartelas de arriostramiento entre ellas, atornillando por la cara exterior de una estructura dos placas de 15 mm. de espesor de yeso laminado y por la otra cara una única placa de 15 mm de espesor de yeso laminado, todas ellas standard tipo A, dejando una cámara entre ambas estructuras de aproximadamente 27 mm, con un ancho total de 168 mmm., con doble aislamiento interior (no incluido), según planos de proyecto, i/p.p. de formación de jambeados y tratamiento de huecos (y cierre lateral del tabique), perfiles de refuerzo en esquinas, paso de instalaciones, tornillería, pastas de agarre y juntas, cintas para juntas, anclajes para suelo y techo, p.p. de bandas adhesivas antiresonantes tipo Fonodan de Danosa en canales (suelo/techo/placa) y montantes (placa), limpieza y medios auxiliares. Totalmente terminado y listo para imprimar y pintar o decorar. Nivel de calidad del acabado de las placas: Q3 en caras vistas (pintadas), acabado superior para requerimientos visuales mejorados (no se apreciarán rebabas, raspaduras, ni huellas de herramientas, aunque será posible su detección bajo efectos de la luz rasante); nivel de acabado de las placas Q1, acabado normal, en caras revestidas o paneladas. La placa se recortará respecto de la cota de pavimento terminado para permitir la colocación empotrada del rodapié (no incluido), según detalle de planos. Según NTE-PTP, UNE 102040 IN y ATEDY.
En zonas de patinillos de instalaciones, las placas serán resistentes al fuego si fuese necesario para que el cerramiento cumpla normativa. En zonas de aseos, en la cara interior de los mismos las placas serán impregnadas tipo H1 resistentes al agua. Medido por m2 ejecutado deduciendo los huecos.
Altura máxima admisible = 400 cm.
Los primeros 20 cm de altura del trasdosado en planta baja se realizarán con tiras de placas impregadas tipo H1 resistentes al agua, para recibir el pavimento y/o relleno de mortero de cemento (no incluido) contra dichos trasdosados sin dañarlos, según detalle de planos.

| Código | Ud | Descripción | Rendimiento | Precio | Importe |
|---|---|---|---|---|---|
| mO01OA030 | h | Oficial primera | 0.384 | 19.97 | 7.67 |
| mO01OA050 | h | Ayudante | 0.384 | 18.19 | 6.98 |
| mP04PY050 | m2 | Placa yeso laminado N-15 | 3.15 | 6.07 | 19.12 |
| mP04PW060 | kg | Pasta para juntas yeso | 0.9 | 1.97 | 1.77 |
| mP04PW010 | m | Cinta de juntas yeso | 3.15 | 0.12 | 0.38 |
| mP04PW040 | kg | Material de agarre yeso | 0.53 | 0.75 | 0.40 |
| mP04PW280 | m | Canal 48 mm. | 1.9 | 1.87 | 3.55 |
| mP04PW190 | m | Montante de 46 mm. | 4.66 | 2.3 | 10.72 |
| mP04PW100 | ud | Tornillos 3,9x45 mm. | 15 | 0.05 | 0.75 |
| mP04PW120 | ud | Tornillo 3,9 x 25 | 30 | 0.01 | 0.30 |
| mP04PW440 | m | Junta estanca al agua 46 mm. | 0.95 | 0.56 | 0.53 |
| %CI0300 | % | Costes Indirectos | 3 % | 52.17 | 1.57 |
|  |  | Total |  |  | 53.74 |

| Medición | Uds. | Largo | Alto | Parcial |
|---|---|---|---|---|
| Planta primera |  |  |  |  |
| MI7 Escalera-dormitorios | 1 | 3.19 | 3.2 | 10.21 |
| Total |  |  |  | 10.21 |

**E07TYO010G.1** m2 TABIQUE ESTRUCTURA DOBLE (2x15+2x70+2x15) e=350/210mm/600 Q3 (16/09/2008)
33.1 m2 × 63.54 = 2103.17
Tabique múltiple autoportante con doble estructura, en separación entre estancias, para aislamiento acústico de medias y altas frecuencias, formado por una doble estructura autoportante con montantes separados 600 mm. y canales de perfiles de chapa de acero galvanizado de 70 mm., con cartelas de arriostramiento entre ellas, atornillando por la cara exterior de cada estructura dos placas de 15 mm. de espesor de yeso laminado cada una, todas ellas standard tipo A, dejando una cámara entre ambas estructuras de aproximadamente 10/150 mm (según casos), con un ancho total de 210/350 mm. (según casos), con doble aislamiento interior (no incluido), según planos de proyecto, i/p.p. de formación de jambeados y tratamiento de huecos (y cierre lateral del tabique), perfiles de refuerzo en esquinas, paso de instalaciones, tornillería, pastas de agarre y juntas, cintas para juntas, anclajes para suelo y techo, p.p. de bandas adhesivas antiresonantes tipo Fonodan de Danosa en canales (suelo/techo/placa) y montantes (placa), limpieza y medios auxiliares. Totalmente terminado y listo para imprimar y pintar o decorar. Nivel de calidad del acabado de las placas: Q3 en caras vistas (pintadas), acabado superior para requerimientos visuales mejorados (no se apreciarán rebabas, raspaduras, ni huellas de herramientas, aunque será posible su detección bajo efectos de la luz rasante); nivel de acabado de las placas Q1, acabado normal, en caras revestidas o paneladas. La placa se recortará respecto de la cota de pavimento terminado para permitir la colocación empotrada del rodapié (no incluido), según detalle de planos. Según NTE-PTP, UNE 102040 IN y ATEDY.
En zonas de patinillos de instalaciones, las placas serán resistentes al fuego si fuese necesario para que el cerramiento cumpla normativa. En zonas de aseos, en la cara interior de los mismos las placas serán impregnadas tipo H1 resistentes al agua. Medido por m2 ejecutado deduciendo los huecos.
Altura máxima admisible = 400 cm.
Los primeros 20 cm de altura del trasdosado en planta baja se realizarán con tiras de placas impregadas tipo H1 resistentes al agua, para recibir el pavimento y/o relleno de mortero de cemento (no incluido) contra dichos trasdosados sin dañarlos, según detalle de planos.

| Código | Ud | Descripción | Rendimiento | Precio | Importe |
|---|---|---|---|---|---|
| mO01OA030 | h | Oficial primera | 0.391 | 19.97 | 7.81 |
| mO01OA050 | h | Ayudante | 0.391 | 18.19 | 7.11 |
| mP04PY050 | m2 | Placa yeso laminado N-15 | 4.2 | 6.07 | 25.49 |
| mP04PW060 | kg | Pasta para juntas yeso | 0.9 | 1.97 | 1.77 |
| mP04PW010 | m | Cinta de juntas yeso | 3.15 | 0.12 | 0.38 |
| mP04PW040 | kg | Material de agarre yeso | 0.53 | 0.75 | 0.40 |
| mP04PW290 | m | Canal 70 mm. | 1.9 | 2.26 | 4.29 |
| mP04PW240 | m | Montante de 70 mm. | 4.66 | 2.76 | 12.86 |
| mP04PW100 | ud | Tornillos 3,9x45 mm. | 15 | 0.05 | 0.75 |
| mP04PW120 | ud | Tornillo 3,9 x 25 | 30 | 0.01 | 0.30 |
| mP04PW440 | m | Junta estanca al agua 46 mm. | 0.95 | 0.56 | 0.53 |
| %CI0300 | % | Costes Indirectos | 3 % | 61.69 | 1.85 |
|  |  | Total |  |  | 63.54 |

| Medición | Uds. | Largo | Alto | Parcial |
|---|---|---|---|---|
| Planta baja |  |  |  |  |
| MI3 Acceso c/Arnedo- espacio trabajo | 1 | 3.08 | 3.65 | 11.24 |
|  | -1 | 0.8 | 3 | -2.40 |
| MI3 Acceso c/Arnedo-taller almacen | 1 | 2.81 | 3.65 | 10.26 |
|  | -1 | 0.8 | 3 | -2.40 |
| MI4 taller almacen-escalera/instalaciones | 1 | 7.04 | 3.65 | 25.70 |
|  | 1 | 0.14 | 3.65 | 0.51 |
|  | -1 | 1.68 | 3 | -5.04 |
|  | -1 | 2.62 | 3.65 | -9.56 |
| MI4 Acceso finca - espacio trabajo | 1 | 1.86 | 3.65 | 6.79 |
|  | -1 | 1.6 | 3 | -4.80 |
| Dintel escalera | 1 | 2.15 | 1.3 | 2.80 |
| Total |  |  |  | 33.1 |

**E07TYO010G.2c** m2 TABIQUE ESTRUCTURA DOBLE (2x15+2x70+1x15) e=335mm/600 ANTIHUM.Q3 (16/09/2008)
20 m2 × 58.48 = 1169.60
Tabique múltiple autoportante con doble estructura, en separación entre estancias, para aislamiento acústico de medias y altas frecuencias, formado por una doble estructura autoportante con montantes separados 600 mm. y canales de perfiles de chapa de acero galvanizado de 70 mm., con cartelas de arriostramiento entre ellas, atornillando por la cara exterior de una estructura dos placas de yeso laminado standard tipo A de 15 mm. de espesor cada una y por la otra cara exterior de la otra estructura una placa de yeso laminado impregnado tipo H1 resistente al agua de 15 mm. de espesor, dejando una cámara entre ambas estructuras de aproximadamente 150 mm, con un ancho total de 335 mm., con doble aislamiento interior (no incluido), según planos de proyecto, i/p.p. de formación de jambeados y tratamiento de huecos (y cierre lateral del tabique), perfiles de refuerzo en esquinas, paso de instalaciones, tornillería, pastas de agarre y juntas, cintas para juntas, anclajes para suelo y techo, p.p. de bandas adhesivas antiresonantes tipo Fonodan de Danosa en canales (suelo/techo/placa) y montantes (placa), limpieza y medios auxiliares. Totalmente terminado y listo para imprimar y pintar o decorar. Nivel de calidad del acabado de las placas: Q3 en caras vistas (pintadas), acabado superior para requerimientos visuales mejorados (no se apreciarán rebabas, raspaduras, ni huellas de herramientas, aunque será posible su detección bajo efectos de la luz rasante); nivel de acabado de las placas Q1, acabado normal, en caras revestidas o paneladas. La placa se recortará respecto de la cota de pavimento terminado para permitir la colocación empotrada del rodapié (no incluido), según detalle de planos. Según NTE-PTP, UNE 102040 IN y ATEDY.
En zonas de patinillos de instalaciones, las placas serán resistentes al fuego si fuese necesario para que el cerramiento cumpla normativa. En zonas de aseos, en la cara interior de los mismos las placas serán impregnadas tipo H1 resistentes al agua. Medido por m2 ejecutado deduciendo los huecos.
Altura máxima admisible = 400 cm.
Los primeros 20 cm de altura del tabique se realizarán con tiras de placas impregadas tipo H1 resistentes al agua, para recibir el pavimento y/o relleno de mortero de cemento (no incluido) contra dichos trasdosados sin dañarlos, según detalle de planos.

| Código | Ud | Descripción | Rendimiento | Precio | Importe |
|---|---|---|---|---|---|
| mO01OA030 | h | Oficial primera | 0.382 | 19.97 | 7.63 |
| mO01OA050 | h | Ayudante | 0.382 | 18.19 | 6.95 |
| mP04PY050 | m2 | Placa yeso laminado N-15 | 2.1 | 6.07 | 12.75 |
| mP04PY090 | m2 | Placa yeso lam. WA hidróf. e=15 mm. | 1.05 | 8.11 | 8.52 |
| mP04PW060 | kg | Pasta para juntas yeso | 0.9 | 1.97 | 1.77 |
| mP04PW010 | m | Cinta de juntas yeso | 3.15 | 0.12 | 0.38 |
| mP04PW040 | kg | Material de agarre yeso | 0.53 | 0.75 | 0.40 |
| mP04PW290 | m | Canal 70 mm. | 1.9 | 2.26 | 4.29 |
| mP04PW240 | m | Montante de 70 mm. | 4.66 | 2.76 | 12.86 |
| mP04PW100 | ud | Tornillos 3,9x45 mm. | 10 | 0.05 | 0.50 |
| mP04PW120 | ud | Tornillo 3,9 x 25 | 20 | 0.01 | 0.20 |
| mP04PW440 | m | Junta estanca al agua 46 mm. | 0.95 | 0.56 | 0.53 |
| %CI0300 | % | Costes Indirectos | 3 % | 56.78 | 1.70 |
|  |  | Total |  |  | 58.48 |

| Medición | Uds. | Largo | Alto | Parcial |
|---|---|---|---|---|
| Planta baja |  |  |  |  |
| MI4 Aseo-espacio de trabajo | 1 | 2.86 | 3.65 | 10.44 |
| MI4 taller almacen-escalera/instalaciones | 1 | 2.62 | 3.65 | 9.56 |
| Total |  |  |  | 20 |

**03.13** ud RECIBIDO DUCHA LHS 4cm. MORT.
2 ud × 40.85 = 81.70
Recibido de plato de ducha y tabicado de su faldón con ladrillo cerámico hueco sencillo 24x11,5x4 cm., con mortero de cemento CEM II/B-P 32,5 N y arena de río tipo M-10, i/ replanteo, apertura de huecos para garras y/o entregas, material auxiliar, limpieza y medios auxiliares. Según RC-03. Medida la unidad realmente ejecutada.

| Código | Ud | Descripción | Rendimiento | Precio | Importe |
|---|---|---|---|---|---|
| mO01OA030 | h | Oficial primera | 1.013 | 19.97 | 20.23 |
| mO01OA060 | h | Peón especializado | 1.013 | 17.56 | 17.79 |
| mP01LH010 | mud | Ladrillo hueco sencillo 24x11,5x4 cm. | 0.008 | 89.7 | 0.72 |
| mA02A060 | m3 | MORTERO CEMENTO M-10 (material) | 0.01 | 91.76 | 0.92 |
| %CI0300 | % | Costes Indirectos | 3 % | 39.66 | 1.19 |
|  |  | Total |  |  | 40.85 |

**03.15** ud AYUDAS ALBAÑ. (c/100 m2 CONST.) (01/03/2012)
3.23 ud × 1173.7 = 3791.05
Ayuda de albañilería a instalaciones de electricidad, fontanería, desagües, calefacción, gas y telecomunicaciones, por cada 100 m2 construídos, incluyendo mano de obra en carga y descarga, materiales, apertura y tapado de rozas y recibidos, i/p.p. de material auxiliar, limpieza y medios auxiliares.

| Código | Ud | Descripción | Rendimiento | Precio | Importe |
|---|---|---|---|---|---|
| mO01OA030 | h | Oficial primera | 20.491 | 19.97 | 409.21 |
| mO01OA050 | h | Ayudante | 20.491 | 18.19 | 372.73 |
| mO01OA070 | h | Peón ordinario | 20.491 | 17.45 | 357.57 |
| %CI0300 | % | Costes Indirectos | 3 % | 1139.51 | 34.19 |
|  |  | Total |  |  | 1173.7 |

## 04 CUBIERTAS (31/01/2000)
Importe: 33785.3

**PN04.01** m2 CEGADO DE LUCERNARIO EXISTENTE EN CUBIERTA (21/02/2007)
1.35 m2 × 37.99 = 51.29
Cegado del hueco del lucernario existente en zona de escalera, consistente en la demolición de falsos techos y revestimientos necesarios para descubrir las viguetas existentes en el forjado, tanto la central a la vista como las dos laterales revestidas, dejando la zona preparada para la colocación de bovedillas de hormigón de idénticas características a las existentes cegando el hueco por completo, instalación sobre viguetas y bovedillas de mallazo de acero electrosoldado solapado al mínimo 10 cm con el existente (para lo cual se picará la capa de compresión del forjado adyacente) y vertido de capa de compresión de 5 cm. de hormigón HA-25/P/20/I, elaborado en central, i/armadura necesaria, todo ello realizado siguiendo las indicaciones de la DF, y dejando la superficie preparada para el resto de actuaciones previstas, totalmente terminado, incluso retirada del material sobrante a vertedero. Según normas NTE, EFHE , EHE y CTE-SE-AE.

| Código | Ud | Descripción | Rendimiento | Precio | Importe |
|---|---|---|---|---|---|
| mO01OB010 | h | Oficial 1ª encofrador | 0.539 | 19.93 | 10.74 |
| mO01OB020 | h | Ayudante encofrador | 0.539 | 18.7 | 10.08 |
| mP03BH130 | ud | Bovedilla h. forj. in-situ 60x20x22 (material; 21/02/2007) | 5.714 | 1.09 | 6.23 |
| mP01HA010 | m3 | Hormigón HA-25/P/20/I central | 0.076 | 86.17 | 6.55 |
| mE04AB020 | kg | ACERO CORRUGADO B 500 S | 2 | 1.64 | 3.28 |
| %CI0300 | % | Costes Indirectos | 3 % | 36.88 | 1.11 |
|  |  | Total |  |  | 37.99 |

**mE05HE123** m2 REGULACIÓN DE TABLERO CUBIERTA C/MORTERO 20 mm (31/01/2000)
179.67 m2 × 45.34 = 8146.24
Nivelación y regularización de tablero o forjado de cubierta de hormigón, con capa de mortero especial de nivelación de 20 mm. de espesor, armado con fibras de polipropileno antifisuras, con marcado CE y DdP (declaración de prestaciones) según Reglamento UE 305/2011, maestreado y fratasado, incluso limpieza previa del soporte, saturación de la superficie con agua a presión y aplicación de capa de imprimación necesaria, dejando la superficie lista para la instalación del resto de la cubierta prevista, incluso limpieza final y medios auxiliares y de seguridad necesarios, totalmente terminado.

| Código | Ud | Descripción | Rendimiento | Precio | Importe |
|---|---|---|---|---|---|
| mO01OA090 | h | Cuadrilla A (mano de obra; 01/03/2012) | 0.13 | 50.55 | 6.57 |
| mP01D100 | kg | Mortero regulación superficial (material; 18/12/2003) | 40 | 0.89 | 35.60 |
| mP06SR200 | ud | Fibras antifisuras (bolsa) (material; 31/01/2000) | 0.05 | 5.86 | 0.29 |
| P33LA060 | kg | Imprimación resina epoxi (material; 02/01/2016) | 0.1 | 15.58 | 1.56 |
| %CI0300 | % | Costes Indirectos | 3 % | 44.02 | 1.32 |
|  |  | Total |  |  | 45.34 |

| Medición | Uds. | Largo | Ancho | Parcial |
|---|---|---|---|---|
|  | 1 | 14.8 | 6.09 | 90.13 |
|  | 1 | 14.8 | 6.05 | 89.54 |
| Total |  |  |  | 179.67 |

**E09CTR150** m2 RASTREL 40x60/0,40 mm CLAVADO
179.67 m2 × 19.95 = 3584.42
Enrrastrelado para tejados, mediante rastreles de 40x60 mm de madera de pino seca tratada contra xilófagos, con un grado de humedad máximo del 15% colocado sobre soporte de tablero y separados 40 cm, incluso clavos de clavos de acero galvanizado, fijación y limpieza. Medido en verdadera magnitud.

| Código | Ud | Descripción | Rendimiento | Precio | Importe |
|---|---|---|---|---|---|
| mO01OA030 | h | Oficial primera | 0.323 | 19.97 | 6.45 |
| mO01OA070 | h | Peón ordinario | 0.323 | 17.45 | 5.64 |
| mP01U050 | cud | Puntas 2,8-3x50 mm acero estirado galvanizado (material; 16/09/2008) | 2 | 2.27 | 4.54 |
| mP05EW180 | m | Listón madera pino 40x60 mm (material) | 2.4 | 1.14 | 2.74 |
| %CI0300 | % | Costes Indirectos | 3 % | 19.37 | 0.58 |
|  |  | Total |  |  | 19.95 |

| Medición | Uds. | Largo | Ancho | Parcial |
|---|---|---|---|---|
|  | 1 | 14.8 | 6.09 | 90.13 |
|  | 1 | 14.8 | 6.05 | 89.54 |
| Total |  |  |  | 179.67 |

**mE09CTM020** m2 ENTABLADO MADERA AGLOM.HIDRÓFUGO 22mm
179.67 m2 × 18.93 = 3401.15
Tablero de cubierta formado por entablado de madera aglomerada hidrófuga de 22 mm. de espesor apoyada, colocado y fijado sobre cualquier elemento resistente de cubierta (no incluido), colocado con fijaciones mecánicas (puntas de acero) incluso parte proporcional de medios auxiliares. Medido en verdadera magnitud.

| Código | Ud | Descripción | Rendimiento | Precio | Importe |
|---|---|---|---|---|---|
| mO01OA030 | h | Oficial primera | 0.27 | 19.97 | 5.39 |
| mO01OA050 | h | Ayudante | 0.27 | 18.19 | 4.91 |
| mP05EM020 | m2 | Tablero aglomerado hidrófugo e=22mm (material) | 1.1 | 7.11 | 7.82 |
| mP05EW020 | kg | Puntas acero 17x70 (material) | 0.2 | 1.3 | 0.26 |
| %CI0300 | % | Costes Indirectos | 3 % | 18.38 | 0.55 |
|  |  | Total |  |  | 18.93 |

| Medición | Uds. | Largo | Ancho | Parcial |
|---|---|---|---|---|
|  | 1 | 14.8 | 6.09 | 90.13 |
|  | 1 | 14.8 | 6.05 | 89.54 |
| Total |  |  |  | 179.67 |

**E09ICC010.1** m2 CUBIERTA TEJA CURVA RECUPERADA SOBRE ONDULINE (31/01/2000)
179.67 m2 × 72.59 = 13042.25
Cubierta de teja cerámica curva roja de 40x19 cm, procedente de derribo, recuperada en demoliciones o en cubiertas de edificios reformados, aportada en su totalidad, recibida con mortero de cemento CEM II/B-P 32,5 N y arena de río de tipo M-2,5, confeccionado con hormigonera de 200 l, s/RC-08, según NTE/QTT-11, colocada sobre placa asfáltica DRS (Doble Resina & Solape seguridad) Onduline BT-150 PLUS (Espesor: 2.4 mm - 3,1 Kg/m2) fijadas mecánicamente al soporte con clavo taco, espiral, hueco o nylon, i/p.p. de piezas especiales, caballetes y limas, medios auxiliares y elementos de seguridad, s/NTE-QTT-11. Medida en verdadera magnitud.

| Código | Ud | Descripción | Rendimiento | Precio | Importe |
|---|---|---|---|---|---|
| mO01OA030 | h | Oficial primera | 0.792 | 19.97 | 15.82 |
| mO01OA050 | h | Ayudante | 0.792 | 18.19 | 14.41 |
| mO01OA070 | h | Peón ordinario | 0.792 | 17.45 | 13.82 |
| mP05FE0401 | m2 | Placa asfáltica DRS Onduline Bajo Teja BT-150 PLUS (material; 29/03/2022) | 1.1 | 7.89 | 8.68 |
| mP05FW130 | ud | Clavo taco 7 cm Onduline (material; 31/01/2000) | 3 | 0.08 | 0.24 |
| mP05TC090 | ud | Teja curva de derribo 40x19x15 cm cerámica (material; 16/09/2008) | 33 | 0.46 | 15.18 |
| mA02A090 | m3 | MORTERO CEMENTO M-2,5 (material) | 0.03 | 77.45 | 2.32 |
| %CI0300 | % | Costes Indirectos | 3 % | 70.47 | 2.11 |
|  |  | Total |  |  | 72.59 |

| Medición | Uds. | Largo | Ancho | Parcial |
|---|---|---|---|---|
|  | 1 | 14.8 | 6.09 | 90.13 |
|  | 1 | 14.8 | 6.05 | 89.54 |
| Total |  |  |  | 179.67 |

**mE09ISD070.1** m CUMBRERA TEJA CURVA RECUPERADA
14.8 m × 14.44 = 213.71
Cumbrera de tejados de tejas, con teja cerámica curva roja de 40x19 cm, procedente de derribo, recuperada en demoliciones o en cubiertas de edificios reformados, aportada en su totalidad, recibidas con mortero de cemento CEM II/B-P 32,5 N y arena de río de tipo M-2,5, confeccionado con hormigonera de 200 l., s/RC-03., incluso limpieza, regado de la superficie y replanteo. Medida en verdadera magnitud.

| Código | Ud | Descripción | Rendimiento | Precio | Importe |
|---|---|---|---|---|---|
| mO01OA030 | h | Oficial primera | 0.275 | 19.97 | 5.49 |
| mO01OA060 | h | Peón especializado | 0.275 | 17.56 | 4.83 |
| mP05TC090 | ud | Teja curva de derribo 40x19x15 cm cerámica | 3 | 0.46 | 1.38 |
| mA02A090 | m3 | MORTERO CEMENTO M-2,5 | 0.03 | 77.45 | 2.32 |
| %CI0300 | % | Costes Indirectos | 3 % | 14.02 | 0.42 |
|  |  | Total |  |  | 14.44 |

**mE09ISC040.1** m ALERO 2 HILADAS TEJA CURVA RECUPERADA
29.6 m × 25.27 = 747.99
Alero formado por dos hiladas de teja cerámica curva roja de 40x19 cm, procedente de derribo, recuperada en demoliciones o en cubiertas de edificios reformados, aportada en su totalidad, recibida con mortero de cemento CEM incluso B-P 32,5 N y arena de río M-5, enfoscado con mortero de cemento CEM II/B-0 32,5 N y arena de río de tipo M-5, confeccionado con hormigonera de 200 l., s/RC-03, incluso emboquillado de tejas, medios auxiliares, según NTE-QTT-14. Medido en su longitud.

| Código | Ud | Descripción | Rendimiento | Precio | Importe |
|---|---|---|---|---|---|
| mO01OA030 | h | Oficial primera | 0.495 | 19.97 | 9.89 |
| mO01OA050 | h | Ayudante | 0.495 | 18.19 | 9.00 |
| mP05TC090 | ud | Teja curva de derribo 40x19x15 cm cerámica | 8 | 0.46 | 3.68 |
| mA02A080 | m3 | MORTERO CEMENTO M-5 | 0.01 | 81.71 | 0.82 |
| mA02A040 | m3 | MORTERO CEMENTO M-20 (material) | 0.01 | 113.58 | 1.14 |
| %CI0300 | % | Costes Indirectos | 3 % | 24.53 | 0.74 |
|  |  | Total |  |  | 25.27 |

| Medición | Uds. | Largo | Parcial |
|---|---|---|---|
|  | 2 | 14.8 | 29.60 |
| Total |  |  | 29.6 |

**R09ICV020** m BORDE LIBRE FALDÓN SEGOVIANO
16.39 m × 20.87 = 342.06
Borde libre de faldón de cubierta de teja cerámica curva roja de 40x19 cm, procedente de derribo, recuperada en demoliciones o en cubiertas de edificios reformados, aportada en su totalidad, mediante recibido en toda su longitud de la fila de borde con mortero de cemento CEM II/A-P 32,5 y arena de río M-2,5, comenzando por el alero y con solapes similares al resto de faldón (mínimo 10 cm), doblado con nueva pieza debajo de cada cobija, y macizado en lateral y frentes. Ejecutado con tejas seleccionadas que presenten regularidad en forma y dimensión, incluso limpieza y regado de la superficie, incluso medios auxiliares, andamios y elevación, replanteo, cortes y desperdicios de material, medido en verdadera magnitud.

| Código | Ud | Descripción | Rendimiento | Precio | Importe |
|---|---|---|---|---|---|
| mO01OA030 | h | Oficial primera | 0.33 | 19.97 | 6.59 |
| mO01OA050 | h | Ayudante | 0.33 | 18.19 | 6.00 |
| mP05TC090 | ud | Teja curva de derribo 40x19x15 cm cerámica | 6 | 0.46 | 2.76 |
| mA02A080 | m3 | MORTERO CEMENTO M-5 | 0.06 | 81.71 | 4.90 |
| mP01D130 | m3 | Agua | 0.008 | 1.19 | 0.01 |
| %CI0300 | % | Costes Indirectos | 3 % | 20.26 | 0.61 |
|  |  | Total |  |  | 20.87 |

Claves: pieza, macizo, río, areno, mortero, árabe, curva, cerámico, teja, faldón, lateral, cubierta, solape, cobija, doblado, elevación, auxiliar, aportación, valoración, superficie, riego, limpieza, dimensión, ejecución, frente, andamio, medio, cemento, alero

| Medición | Uds. | Largo | Parcial |
|---|---|---|---|
|  | 1 | 6.09 | 6.09 |
|  | 1 | 6.05 | 6.05 |
|  | 1 | 4.25 | 4.25 |
| Total |  |  | 16.39 |

**mE09ISJ010b** m BABERO REMATE CHAPA LACADA 40 cm.
25.77 m × 23.6 = 608.17
Babero con plancha de chapa prelacada de 40 cm. desarrollo en encuentros de faldones de tejas con paramentos verticales, color a elegir, incluso apertura de rozas, corte preparación y recibido del zinc y parte proporcional de solapes, según NTE/QTT-21. Medido en verdadera magnitud.

| Código | Ud | Descripción | Rendimiento | Precio | Importe |
|---|---|---|---|---|---|
| mO01OA030 | h | Oficial primera | 0.44 | 19.97 | 8.79 |
| mO01OA070 | h | Peón ordinario | 0.44 | 17.45 | 7.68 |
| mP05CG050 | m2 | Chapa lisa ac.prelac. a=100cm e=0,6mm (material) | 0.46 | 12.22 | 5.62 |
| mA02A080 | m3 | MORTERO CEMENTO M-5 | 0.01 | 81.71 | 0.82 |
| %CI0300 | % | Costes Indirectos | 3 % | 22.91 | 0.69 |
|  |  | Total |  |  | 23.6 |

| Medición | Uds. | Largo | Parcial |
|---|---|---|---|
| medianera | 1 | 6.05 | 6.05 |
|  | 1 | 2.12 | 2.12 |
| Chimeneas | 4 | 0.7 | 2.80 |
|  | 4 | 3.7 | 14.80 |
| Total |  |  | 25.77 |

**R09INV090.1** ud BEATA VENTILACIÓN CERAMICA CURVA RECUPERADA
8 ud × 69.93 = 559.44
Beata de ventilación ejecutada con teja cerámica curva roja de 40x19 cm, procedente de derribo, recuperada en demoliciones o en cubiertas de edificios reformados, aportada en su totalidad, recibida con mortero de cemento CEM II/B-P 32,5 N y arena de río de tipo M-2,5, confeccionado con hormigonera de 200 l, s/RC-08, según NTE/QTT-11, medida por ud.

| Código | Ud | Descripción | Rendimiento | Precio | Importe |
|---|---|---|---|---|---|
| mO01OA030 | h | Oficial primera | 0.44 | 19.97 | 8.79 |
| mO01OA050 | h | Ayudante | 0.44 | 18.19 | 8.00 |
| mP05CZ250.1 | ud | Beata cerámica recuperada 40x19 cm (material; 29/03/2022) | 1 | 51.02 | 51.02 |
| mA02A080 | m3 | MORTERO CEMENTO M-5 | 0.001 | 81.71 | 0.08 |
| %CI0300 | % | Costes Indirectos | 3 % | 67.89 | 2.04 |
|  |  | Total |  |  | 69.93 |

Claves: rejilla, cono, soldadura, ventilación, ejecución, chapa, placa, base, galvanizar, radio, zinc, perímetro, beata

**04.21** m. FORMACIÓN DE CAMA DE ASIENTO PARA CANALÓN OCULTO
29.6 m. × 11.91 = 352.54
Formación de cama de asiento para canalón oculto, compuesto por fábrica de ladrillo perforado cerámico de 1/2 pié de espesor conformando el perímetro del canalón, y relleno del fondo con cama de mortero para formación de pendiente del canalón, todo ello realizado según detalle de planos, totalmente terminado, incluso medios auxiliares y de seguridad necesarios, y limpieza. Medido por ml. de canalón.

| Código | Ud | Descripción | Rendimiento | Precio | Importe |
|---|---|---|---|---|---|
| mE07LP020. | m2 | FÁB.LADR.PERF.7cm. 1/2P.INT.MORT.M-5 (material) | 0.3 | 24.9 | 7.47 |
| mA02A080 | m3 | MORTERO CEMENTO M-5 | 0.05 | 81.71 | 4.09 |
| %CI0300 | % | Costes Indirectos | 3 % | 11.56 | 0.35 |
|  |  | Total |  |  | 11.91 |

| Medición | Uds. | Largo | Parcial |
|---|---|---|---|
|  | 2 | 14.8 | 29.60 |
| Total |  |  | 29.6 |

**E20WNG070** m CANALÓN ACERO GALVANIZADO OCULTO DESARROLLO 500 mm
29.6 m × 52.04 = 1540.38
Canalón oculto de chapa de acero galvanizada, con 500 mm de desarrollo, y espesor de la chapa de 0,6 mm, incluso colocación sobre cajeado de fábrica de ladrillo hueco doble, recibido con mortero de cemento 1/6 y con p.p. de soldaduras en las uniones, elementos de dilatación y embocaduras para las bajantes, completamente instalado y rematado.

| Código | Ud | Descripción | Rendimiento | Precio | Importe |
|---|---|---|---|---|---|
| mO01OA040 | h | Oficial segunda | 0.44 | 18.49 | 8.14 |
| mO01OB200 | h | Oficial 1ª fontanero calefactor | 0.661 | 20.54 | 13.58 |
| mO01OB210 | h | Oficial 2ª fontanero calefactor (mano de obra; 01/03/2012) | 0.33 | 18.7 | 6.17 |
| P17NG040 | m | Canalón acero galvanizado 500x0,6 mm (material; 02/01/2016) | 1.15 | 13.96 | 16.05 |
| mP01MC040 | m3 | Mortero cem. gris II/B-M 32,5 M-5/CEM | 0.06 | 70.74 | 4.24 |
| mP01LH020 | mud | Ladrillo hueco doble 24x11,5x7 cm. (material) | 0.024 | 97.44 | 2.34 |
| %CI0300 | % | Costes Indirectos | 3 % | 50.52 | 1.52 |
|  |  | Total |  |  | 52.04 |

| Medición | Uds. | Largo | Parcial |
|---|---|---|---|
|  | 2 | 14.8 | 29.60 |
| Total |  |  | 29.6 |

**mE20WBV070** m BAJANTE PVC SERIE B J.PEG. 125 mm.
14.85 m × 21.69 = 322.10
Bajante de PVC serie B junta pegada, de 125 mm. de diámetro, con sistema de unión por enchufe con junta pegada (UNE EN1453-1), colocada con abrazaderas metálicas, instalada, incluso con p.p. de piezas especiales de PVC, funcionando. s/CTE-HS-5

| Código | Ud | Descripción | Rendimiento | Precio | Importe |
|---|---|---|---|---|---|
| mO01OB200 | h | Oficial 1ª fontanero calefactor | 0.162 | 20.54 | 3.33 |
| mP17JP080 | ud | Collarín bajante PVC c/cierre D125mm. (material) | 0.75 | 2.35 | 1.76 |
| mP17VC070 | m | Tubo PVC evac.serie B j.peg.125mm (material) | 1.25 | 6.76 | 8.45 |
| mP17VP070 | ud | Codo M-H 87º PVC evac. j.peg. 125mm. (material) | 0.5 | 7.23 | 3.62 |
| mP17VP110 | ud | Injerto M-H 45º PVC evac. j.peg. 125mm. (material) | 0.3 | 13.01 | 3.90 |
| %CI0300 | % | Costes Indirectos | 3 % | 21.06 | 0.63 |
|  |  | Total |  |  | 21.69 |

| Medición | Uds. | Largo | Parcial |
|---|---|---|---|
|  | 1 | 7.35 | 7.35 |
|  | 1 | 7.5 | 7.50 |
| Total |  |  | 14.85 |

**E1111DQMS14.1** m2 CAPERUZA METALICA REMATE CHIMENEA (01/01/2010)
5.18 m2 × 168.64 = 873.56
Caperuza metálica para remate de chimenea o patinillo en cubierta, elaborada en taller, formada por seis recercados con tubo hueco de acero laminado en frío de 50x20x1,5 mm., patillas de sujeción y recibido de tubo de 30x30x1,5 mm. en esquinas, con chapa metálica negra de 1,5 mm. de espesor soldada a parte superior con ligera pendiente, i/pintura de todos los elementos con pintura tipo ferro color a elegir previa imprimación antioxidante, incluso recibido de albañilería y montaje en obra, medios auxiliares y limpieza, totalmente terminada según detalle de planos.

| Código | Ud | Descripción | Rendimiento | Precio | Importe |
|---|---|---|---|---|---|
| O01OA030 | h | Oficial primera (mano de obra; 02/01/2016) | 1.431 | 19.86 | 28.42 |
| O01OB130 | h | Oficial 1ª cerrajero (mano de obra; 02/01/2016) | 1.65 | 18.96 | 31.28 |
| O01OB140 | h | Ayudante cerrajero (mano de obra; 02/01/2016) | 1.65 | 17.83 | 29.42 |
| P13TT130 | m | Tubo rectangular 50x20x1,5 mm (material; 02/01/2016) | 11.2 | 1.92 | 21.50 |
| P13TT140 | m | Tubo cuadrado 30x30x1,5 mm (material; 02/01/2016) | 3 | 1.59 | 4.77 |
| P13TC060 | kg | Chapa lisa negra de 1,5 mm (material; 02/01/2016) | 12.95 | 0.94 | 12.17 |
| A02A060 | m3 | MORTERO CEMENTO M-10 (material; 01/01/2010) | 0.01 | 93.37 | 0.93 |
| E27HS030 | m2 | PINTURA TIPO FERRO (material; 30/12/2014) | 2.2 | 16.02 | 35.24 |
| %CI0300 | % | Costes Indirectos | 3 % | 163.73 | 4.91 |
|  |  | Total |  |  | 168.64 |

| Medición | Uds. | Largo | Ancho | Parcial |
|---|---|---|---|---|
|  | 2 | 3.7 | 0.7 | 5.18 |
| Total |  |  |  | 5.18 |

## 05 AISLAMIENTO E IMPERMEABILIZACIÓN (31/01/2000)
Importe: 26419.51

**mE10ATV021** m2 AISL.TERM.CÁMARAS L.MINERAL PAPEL e=70 mm.
295.36 m2 × 10.12 = 2989.04
Aislamiento termoacústico en cámaras con panel semirígido de lana mineral de 70 mm de espesor, que incorpora en una de sus caras un revestimiento de papel Kraft, que actua como barrera de vapor (lambda < o = 0,031 W/mK y resistividad al flujo de aire r > o = 5 KPa·²), adheridos con pelladas de cemento cola al cerramiento de fachada, colocados a tope para evitar cualquier eventual puente térmico, posterior sellado de todas las uniones entre paneles con cinta al efecto para dar continuidad a la barrera de vapor, i/p.p. de corte, adhesivo de colocación, medios auxiliares.

| Código | Ud | Descripción | Rendimiento | Precio | Importe |
|---|---|---|---|---|---|
| mO01OA030 | h | Oficial primera | 0.107 | 19.97 | 2.14 |
| mO01OA050 | h | Ayudante | 0.107 | 18.19 | 1.95 |
| mP07TR031 | m2 | Panel semirig.lana mineral e=70 mm. con papel Kraft (material; 13/09/2021) | 1.05 | 5.07 | 5.32 |
| mP05EW090 | kg | Cemento cola (material) | 0.5 | 0.84 | 0.42 |
| %CI0300 | % | Costes Indirectos | 3 % | 9.83 | 0.29 |
|  |  | Total |  |  | 10.12 |

| Medición | Uds. | Largo | Alto | Parcial |
|---|---|---|---|---|
| Trasdós de muros de fachada |  |  |  |  |
| Planta baja | 1 | 14.2 | 3.65 | 51.83 |
|  | 1 | 10.06 | 3.65 | 36.72 |
|  | 1 | 14.2 | 3.65 | 51.83 |
|  | 1 | 10.24 | 3.65 | 37.38 |
|  | -1 | 1.2 | 2.6 | -3.12 |
|  | -1 | 2.9 | 2.6 | -7.54 |
|  | -1 | 1.5 | 2.6 | -3.90 |
|  | -8 | 1.2 | 1.37 | -13.15 |
| Planta primera | 1 | 14.2 | 3.2 | 45.44 |
|  | 1 | 10.06 | 3.2 | 32.19 |
|  | 1 | 14.2 | 3.2 | 45.44 |
|  | 1 | 10.24 | 3.2 | 32.77 |
|  | -10 | 0.9 | 1.17 | -10.53 |
| Total |  |  |  | 295.36 |

**mE10ATV022** m2 AISL.TERM.BAJO FORJADO L.MINERAL PAPEL e=80 mm.
244.75 m2 × 13.64 = 3338.39
Aislamiento termoacústico en cámaras con panel semirígido de lana mineral de 80 mm de espesor, que incorpora en una de sus caras un revestimiento de papel Kraft, que actua como barrera de vapor (lambda < o = 0,031 W/mK y resistividad al flujo de aire r > o = 5 KPa·²), fijado mecánicamente y con adhesivo cementoso a la cara inferior del forjado, colocados a tope para evitar cualquier eventual puente térmico, posterior sellado de todas las uniones entre paneles con cinta al efecto para dar continuidad a la barrera de vapor, i/p.p. de corte, fijaciones, adhesivo de colocación, remates, material auxiliar, medios auxiliares y limpieza, totalmente terminado.

| Código | Ud | Descripción | Rendimiento | Precio | Importe |
|---|---|---|---|---|---|
| mO01OA030 | h | Oficial primera | 0.107 | 19.97 | 2.14 |
| mO01OA050 | h | Ayudante | 0.107 | 18.19 | 1.95 |
| mP07TR032 | m2 | Panel semirig.lana mineral e=80 mm. con papel Kraft (material; 14/09/2021) | 1.05 | 5.32 | 5.59 |
| mP07W040 | kg | Pegamento cola (material) | 0.8 | 3.51 | 2.81 |
| mP07W240 | ud | Fijación mecánica aislamiento (material) | 3 | 0.25 | 0.75 |
| %CI0300 | % | Costes Indirectos | 3 % | 13.24 | 0.40 |
|  |  | Total |  |  | 13.64 |

| Medición | Uds. | Largo | Parcial |
|---|---|---|---|
| Planta baja |  |  |  |
| Espacio de trabajo | 1 | 55.27 | 55.27 |
| Acceso finca | 1 | 5.93 | 5.93 |
| Cuarto de instalaciones | 1 | 4.93 | 4.93 |
| Aseo | 1 | 2.36 | 2.36 |
| Acceso c/Arnedo | 1 | 8.38 | 8.38 |
| Taller/almacén | 1 | 42.83 | 42.83 |
| Planta primera |  |  |  |
| Salón | 1 | 22.78 | 22.78 |
| Comedor | 1 | 17.57 | 17.57 |
| Cocina | 1 | 22.09 | 22.09 |
| Distribuidores | 1 | 2.99 | 2.99 |
|  | 1 | 2.9 | 2.90 |
|  | 1 | 3.1 | 3.10 |
| Baño | 1 | 4.69 | 4.69 |
| Baño ppal. | 1 | 3.39 | 3.39 |
| Lavadero | 1 | 1.77 | 1.77 |
| Escalera | 1 | 4.14 | 4.14 |
| Dorm. ppal | 1 | 14.76 | 14.76 |
| Dorm 2 | 1 | 11.4 | 11.40 |
| Dorm 3 | 1 | 13.47 | 13.47 |
| Total |  |  | 244.75 |

**mE10ATS010** m2 AISL.T.FORJADO XPS e=30 mm. (31/01/2000)
400.34 m2 × 11.98 = 4796.07
Aislamiento térmico en forjados, mediante placas rígidas de poliestireno extruído, tipo III, de 30 mm. de espesor y p.p. de corte y colocación.

| Código | Ud | Descripción | Rendimiento | Precio | Importe |
|---|---|---|---|---|---|
| mO01OA030 | h | Oficial primera | 0.054 | 19.97 | 1.08 |
| mO01OA050 | h | Ayudante | 0.054 | 18.19 | 0.98 |
| mP07TX010 | m2 | P.poliestireno extruído e=30 mm (material; 31/01/2000) | 1.05 | 9.11 | 9.57 |
| %CI0300 | % | Costes Indirectos | 3 % | 11.63 | 0.35 |
|  |  | Total |  |  | 11.98 |

| Medición | Uds. | Largo | Parcial |
|---|---|---|---|
| Planta baja |  |  |  |
| Espacio de trabajo | 1 | 55.27 | 55.27 |
| Taller/almacén | 1 | 42.83 | 42.83 |
| Planta primera |  |  |  |
| Salón | 1 | 22.78 | 22.78 |
| Comedor | 1 | 17.57 | 17.57 |
| Cocina | 1 | 22.09 | 22.09 |
| Dorm. ppal | 1 | 14.76 | 14.76 |
| Dorm 2 | 1 | 11.4 | 11.40 |
| Dorm 3 | 1 | 13.47 | 13.47 |
| Planta baja |  |  |  |
| Espacio de trabajo | 1 | 55.27 | 55.27 |
| Taller/almacén | 1 | 42.83 | 42.83 |
| Planta primera |  |  |  |
| Salón | 1 | 22.78 | 22.78 |
| Comedor | 1 | 17.57 | 17.57 |
| Cocina | 1 | 22.09 | 22.09 |
| Dorm. ppal | 1 | 14.76 | 14.76 |
| Dorm 2 | 1 | 11.4 | 11.40 |
| Dorm 3 | 1 | 13.47 | 13.47 |
| Total |  |  | 400.34 |

**05.03** m2 AISLAM.TÉRM.CUB.INCLINADA e=40 mm. (31/01/2000)
179.67 m2 × 16.75 = 3009.47
Aislamiento térmico por el exterior de cubiertas inclinadas sobre soporte continuo formado por paneles de lana mineral hidrófobo, no revestido, aglomerado con resinas, imputrescible, de alta resistencia a compresión (50 kPa), lambda < o = 0,031 W/mK y resistividad al flujo de aire > o = 5 KPa·², de 40 mm. de espesor fijado mecánicamente entre rastreles, i/p.p. de corte y colocación, remates, material auxiliar, medios auxiliares y limpieza, totalmente terminado. Medido en verdadera magnitud.

| Código | Ud | Descripción | Rendimiento | Precio | Importe |
|---|---|---|---|---|---|
| mO01OA030 | h | Oficial primera | 0.107 | 19.97 | 2.14 |
| mO01OA050 | h | Ayudante | 0.107 | 18.19 | 1.95 |
| mP07TR050 | m2 | Panel cubierta l.roca 40 mm 150kg/m3 (material; 31/01/2000) | 1.05 | 11.4 | 11.97 |
| mP05EW020 | kg | Puntas acero 17x70 | 0.15 | 1.3 | 0.20 |
| %CI0300 | % | Costes Indirectos | 3 % | 16.26 | 0.49 |
|  |  | Total |  |  | 16.75 |

| Medición | Uds. | Largo | Ancho | Parcial |
|---|---|---|---|---|
|  | 1 | 14.8 | 6.09 | 90.13 |
|  | 1 | 14.8 | 6.05 | 89.54 |
| Total |  |  |  | 179.67 |

**E0704CR** m2 AISLAM. TERMO-ACÚSTICO EN TRASDOSADO DE FACHADA e=50mm (01/03/2012)
299.01 m2 × 5.1 = 1524.95
Aislamiento termo-acústico para incorporar en trasdós de fachada, a base de paneles de LANA MINERAL NATURAL PANEL SIN REVESTIR TP 116 de KNAUF INSULATION en 50 mm de espesor nominal según norma EN 13162, y con lambda 0,037 W/mK con una resistencia térmica de 1,35 m2.K/W y una resistencia al flujo del aire de 5 kPa.s/m2, colocados entre la estructura del trasdosado a tope para evitar cualquier eventual puente térmico, incluso replanteo, cortes y desperdicios de material, encintado y/o fijación de las piezas entre si y a la propia estructura para evitar que se caigan, remates, material auxiliar, medios auxiliares y limpieza, totalmente terminado, medido por m2 deduciendo huecos.

| Código | Ud | Descripción | Rendimiento | Precio | Importe |
|---|---|---|---|---|---|
| mO01OA030 | h | Oficial primera | 0.046 | 19.97 | 0.92 |
| mO01OA050 | h | Ayudante | 0.046 | 18.19 | 0.84 |
| P07TV230.1 | m2 | Panel flexib.lana MN TP 116 e=50 (material; 05/01/2016) | 1.05 | 3.04 | 3.19 |
| %CI0300 | % | Costes Indirectos | 3 % | 4.95 | 0.15 |
|  |  | Total |  |  | 5.1 |

| Medición | Uds. | Largo | Alto | Parcial |
|---|---|---|---|---|
| Trasdós de muros de fachada |  |  |  |  |
| Planta baja | 1 | 14.2 | 3.65 | 51.83 |
|  | 1 | 10.06 | 3.65 | 36.72 |
|  | 1 | 14.2 | 3.65 | 51.83 |
|  | 1 | 10.24 | 3.65 | 37.38 |
|  | -1 | 1.2 | 2.6 | -3.12 |
|  | -1 | 2.9 | 2.6 | -7.54 |
|  | -1 | 1.5 | 2.6 | -3.90 |
|  | -8 | 1.2 | 1.37 | -13.15 |
| Mochetas | 4 | 0.25 | 3.65 | 3.65 |
| Planta primera | 1 | 14.2 | 3.2 | 45.44 |
|  | 1 | 10.06 | 3.2 | 32.19 |
|  | 1 | 14.2 | 3.2 | 45.44 |
|  | 1 | 10.24 | 3.2 | 32.77 |
|  | -10 | 0.9 | 1.17 | -10.53 |
| Cocina | -1 | 4.84 | 3.2 | -15.49 |
| Lavadero | -1 | 2.02 | 3.2 | -6.46 |
| Cocina | 1 | 4.84 | 3.2 | 15.49 |
| Lavadero | 1 | 2.02 | 3.2 | 6.46 |
| Total |  |  |  | 299.01 |

**E0704CR.1** m2 AISLAM. TERMO-ACÚSTICO EN TRASDOSADOS INTERIORES e=70mm (01/03/2012)
19.23 m2 × 6.47 = 124.42
Aislamiento termo-acústico para incorporar en trasdosados interiores, a base de paneles de LANA MINERAL NATURAL PANEL SIN REVESTIR TP 116 de KNAUF INSULATION en 70 mm de espesor nominal según norma EN 13162, y con lambda 0,037 W/mK con una resistencia térmica de 1,35 m2.K/W y una resistencia al flujo del aire de 5 kPa.s/m2, colocados entre la estructura del trasdosado a tope para evitar cualquier eventual puente térmico, incluso replanteo, cortes y desperdicios de material, encintado y/o fijación de las piezas entre si y a la propia estructura para evitar que se caigan, remates, material auxiliar, medios auxiliares y limpieza, totalmente terminado, medido por m2 deduciendo huecos.

| Código | Ud | Descripción | Rendimiento | Precio | Importe |
|---|---|---|---|---|---|
| mO01OA030 | h | Oficial primera | 0.046 | 19.97 | 0.92 |
| mO01OA050 | h | Ayudante | 0.046 | 18.19 | 0.84 |
| P07TV230.11 | m2 | Panel flexib.lana MN TP 116 e=70 (material; 14/09/2021) | 1.05 | 4.3 | 4.52 |
| %CI0300 | % | Costes Indirectos | 3 % | 6.28 | 0.19 |
|  |  | Total |  |  | 6.47 |

| Medición | Uds. | Largo | Alto | Parcial |
|---|---|---|---|---|
| Planta baja |  |  |  |  |
| Escalera / Espacio de trabajo | 1 | 0.8 | 3.65 | 2.92 |
|  | 1 | 2.13 | 3.65 | 7.77 |
|  | 1 | 2.2 | 3.65 | 8.03 |
|  | 1 | 0.14 | 3.65 | 0.51 |
| Total |  |  |  | 19.23 |

**E0705CR** m2 AISLAM. TERMO-ACÚSTICO EN TABIQUERIAS INTERIORES e=45mm (01/03/2012)
20.42 m2 × 4.68 = 95.57
Aislamiento termo-acústico para incorporar en el entramado metálico interior de las tabiquerías interiores, a base de paneles de LANA MINERAL NATURAL ULTRACOUSTIC R DE KNAUF INSULATION fabricada con E-Technology, en 45 mm de espesor nominal según norma EN 13162, y con lambda 0,037 W/mK con una resistencia térmica de 1,35 m2.K/W, coeficiente de absorción acústica de 0,75 y una resistencia al flujo del aire de 10 kPa.s/m2, colocados entre la estructura del tabique a tope para evitar cualquier eventual puente térmico, incluso replanteo, cortes y desperdicios de material, encintado y/o fijación de las piezas entre si y a la propia estructura para evitar que se caigan, remates, material auxiliar, medios auxiliares y limpieza, totalmente terminado, medido por m2 deduciendo huecos.

| Código | Ud | Descripción | Rendimiento | Precio | Importe |
|---|---|---|---|---|---|
| mO01OA030 | h | Oficial primera | 0.046 | 19.97 | 0.92 |
| mO01OA050 | h | Ayudante | 0.046 | 18.19 | 0.84 |
| P07TV230.2 | m2 | Panel flexib.lana MN Ultracoustic R e=45 (material; 05/01/2016) | 1.05 | 2.65 | 2.78 |
| %CI0300 | % | Costes Indirectos | 3 % | 4.54 | 0.14 |
|  |  | Total |  |  | 4.68 |

| Medición | Uds. | Largo | Alto | Parcial |
|---|---|---|---|---|
| Planta primera |  |  |  |  |
| MI7 Escalera-dormitorios | 2 | 3.19 | 3.2 | 20.42 |
| Total |  |  |  | 20.42 |

**E0705CR.11** m2 AISLAM. TERMO-ACÚSTICO EN TABIQUERIAS INTERIORES e=70mm (01/03/2012)
224.47 m2 × 6.29 = 1411.92
Aislamiento termo-acústico para incorporar en el entramado metálico interior de las tabiquerías interiores, a base de paneles de LANA MINERAL NATURAL ULTRACOUSTIC R DE KNAUF INSULATION fabricada con E-Technology, en 70 mm de espesor nominal según norma EN 13162, y con lambda 0,037 W/mK con una resistencia térmica de 1,35 m2.K/W, coeficiente de absorción acústica de 0,75 y una resistencia al flujo del aire de 10 kPa.s/m2, colocados entre la estructura del tabique a tope para evitar cualquier eventual puente térmico, incluso replanteo, cortes y desperdicios de material, encintado y/o fijación de las piezas entre si y a la propia estructura para evitar que se caigan, remates, material auxiliar, medios auxiliares y limpieza, totalmente terminado, medido por m2 deduciendo huecos.

| Código | Ud | Descripción | Rendimiento | Precio | Importe |
|---|---|---|---|---|---|
| mO01OA030 | h | Oficial primera | 0.046 | 19.97 | 0.92 |
| mO01OA050 | h | Ayudante | 0.046 | 18.19 | 0.84 |
| P07TV230.21 | m2 | Panel flexib.lana MN Ultracoustic R e=70 (material; 14/09/2021) | 1.05 | 4.14 | 4.35 |
| %CI0300 | % | Costes Indirectos | 3 % | 6.11 | 0.18 |
|  |  | Total |  |  | 6.29 |

| Medición | Uds. | Largo | Alto | Parcial |
|---|---|---|---|---|
| Planta primera |  |  |  |  |
| MI19 patinillo baño-salon | 1 | 1.65 | 3.2 | 5.28 |
| MI8 Dorm ppal-distribuidor | 1 | 1.56 | 3.2 | 4.99 |
|  | -1 | 0.8 | 2.6 | -2.08 |
| MI8 Distribuidor ppal-cocina | 1 | 1.56 | 3.2 | 4.99 |
|  | -1 | 0.8 | 2.6 | -2.08 |
| MI8 Dorm 2-distribuidor | 1 | 1.54 | 3.2 | 4.93 |
|  | -1 | 0.8 | 2.6 | -2.08 |
| MI8 Distribuidor 2-comedor | 1 | 1.54 | 3.2 | 4.93 |
|  | -1 | 0.8 | 2.6 | -2.08 |
| MI8 Escalera-comedor | 1 | 3.19 | 3.2 | 10.21 |
|  | -1 | 0.8 | 2.6 | -2.08 |
| MI8 Dorm 3-distribuidor | 1 | 1.6 | 3.2 | 5.12 |
|  | -1 | 0.8 | 2.6 | -2.08 |
| MI8 Distribuidor 3-salon | 1 | 1.45 | 3.2 | 4.64 |
|  | -1 | 0.8 | 2.6 | -2.08 |
| MI1 Dorm ppal-dorm 2 | 1 | 2.96 | 3.2 | 9.47 |
| MI1 Dorm 2-dorm 3 | 1 | 3.07 | 3.2 | 9.82 |
| Planta baja |  |  |  |  |
| MI8 Aseo-instalaciones-acceso finca | 1 | 3.63 | 3.65 | 13.25 |
|  | -2 | 0.7 | 3 | -4.20 |
| Planta primera |  |  |  |  |
| MI19 baño-patinillo | 1 | 1.55 | 3.2 | 4.96 |
| MI18 ducha baño-salon | 1 | 0.8 | 3.2 | 2.56 |
| MI18 baño-dorm 3 | 1 | 2.59 | 3.2 | 8.29 |
| MI18 baño ppal/lavadero-dorm ppal | 1 | 2.9 | 3.2 | 9.28 |
| MI18 baño ppal/lavadero-cocina | 1 | 3.06 | 3.2 | 9.79 |
|  | -1 | 0.8 | 2.6 | -2.08 |
| MI1 Baño ppal-distribuidor | 1 | 1.91 | 3.2 | 6.11 |
|  | -1 | 0.7 | 2.6 | -1.82 |
| MI1 Baño-distribuidores | 2 | 1.91 | 3.2 | 12.22 |
|  | -2 | 0.7 | 2.6 | -3.64 |
| Planta baja |  |  |  |  |
| MI1 aseo-instalaciones | 1 | 2.75 | 3.65 | 10.04 |
| Planta primera |  |  |  |  |
| MI10 baño 2-ducha | 1 | 1 | 3.2 | 3.20 |
| MI1 Baño ppal-lavadero | 1 | 1.91 | 3.2 | 6.11 |
| Planta baja |  |  |  |  |
| MI3 Acceso c/Arnedo- espacio trabajo | 2 | 3.08 | 3.65 | 22.48 |
|  | -2 | 0.8 | 3 | -4.80 |
| MI3 Acceso c/Arnedo-taller almacen | 2 | 2.81 | 3.65 | 20.51 |
|  | -2 | 0.8 | 3 | -4.80 |
| MI4 taller almacen-escalera/instalaciones | 2 | 7.04 | 3.65 | 51.39 |
|  | 2 | 0.14 | 3.65 | 1.02 |
|  | -2 | 1.68 | 3 | -10.08 |
|  | -2 | 2.62 | 3.65 | -19.13 |
| MI4 Acceso finca - espacio trabajo | 2 | 1.86 | 3.65 | 13.58 |
|  | -2 | 1.6 | 3 | -9.60 |
| Planta baja |  |  |  |  |
| MI4 Aseo-espacio de trabajo | 2 | 2.86 | 3.65 | 20.88 |
| MI4 taller almacen-escalera/instalaciones | 2 | 2.62 | 3.65 | 19.13 |
| Total |  |  |  | 224.47 |

**E0705CR.12** m2 AISLAM. TERMO-ACÚSTICO EN TABIQUERIAS INTERIORES e=90mm (01/03/2012)
24.35 m2 × 7.62 = 185.55
Aislamiento termo-acústico para incorporar en el entramado metálico interior de las tabiquerías interiores, a base de paneles de LANA MINERAL NATURAL ULTRACOUSTIC R DE KNAUF INSULATION fabricada con E-Technology, en 90 mm de espesor nominal según norma EN 13162, y con lambda 0,037 W/mK con una resistencia térmica de 1,35 m2.K/W, coeficiente de absorción acústica de 0,75 y una resistencia al flujo del aire de 10 kPa.s/m2, colocados entre la estructura del tabique a tope para evitar cualquier eventual puente térmico, incluso replanteo, cortes y desperdicios de material, encintado y/o fijación de las piezas entre si y a la propia estructura para evitar que se caigan, remates, material auxiliar, medios auxiliares y limpieza, totalmente terminado, medido por m2 deduciendo huecos.

| Código | Ud | Descripción | Rendimiento | Precio | Importe |
|---|---|---|---|---|---|
| mO01OA030 | h | Oficial primera | 0.046 | 19.97 | 0.92 |
| mO01OA050 | h | Ayudante | 0.046 | 18.19 | 0.84 |
| P07TV230.22 | m2 | Panel flexib.lana MN Ultracoustic R e=90 (material; 14/09/2021) | 1.05 | 5.37 | 5.64 |
| %CI0300 | % | Costes Indirectos | 3 % | 7.40 | 0.22 |
|  |  | Total |  |  | 7.62 |

| Medición | Uds. | Largo | Alto | Parcial |
|---|---|---|---|---|
| Planta baja |  |  |  |  |
| MI2 Instalaciones-escalera | 1 | 2 | 3.65 | 7.30 |
| MI2 Aseo-escalera | 1 | 0.9 | 3.65 | 3.29 |
| Planta primera |  |  |  |  |
| MI2 Escalera-distribuidores | 2 | 2.15 | 3.2 | 13.76 |
| Total |  |  |  | 24.35 |

**R17AFI010** m3 AISLAMIENTO ISOVER SISTEMA INSUVER RELLENO CÁMARAS
1.07 m3 × 148.44 = 158.83
Aislamiento térmico y acústico en interior de pilares estructurales en cajón, rellenando la cámara de aire existente interior, mediante insuflado de nódulos de lana mineral comprimida en sacos de 17,5 kg cada uno, Sistema Insuver, aplicado con máquina específica, cumpliendo la norma UNE EN14064 y UNE EN 13162 Productos Aislantes térmicos para aplicaciones en la edificación, con una conductividad térmica de 0,035 W / (m·K), con densidad entre 50 kg/m3 y reacción ante el fuego clasificación A1. Incluye p.p. de apertura de huecos en los perfiles y posterior tapado de los mismos. Ejecutado por personal especializado siguiendo las indciaciones del suministrador, incluso medios auxiliares y limpieza, totalmente terminado.

| Código | Ud | Descripción | Rendimiento | Precio | Importe |
|---|---|---|---|---|---|
| mO01OA030 | h | Oficial primera | 0.085 | 19.97 | 1.70 |
| mO01OA050 | h | Ayudante | 0.043 | 18.19 | 0.78 |
| P07TV370 | kg | Sistema Insuver nódulos lana mineral (material; 02/01/2016) | 50 | 2.79 | 139.50 |
| mP25W030 | ud | Pequeño material (material) | 2 | 1.07 | 2.14 |
| %CI0300 | % | Costes Indirectos | 3 % | 144.12 | 4.32 |
|  |  | Total |  |  | 148.44 |

Claves: mineral, hoja, térmico, cámara, acústico, relleno, paramento, aire, isover, exterior, doble, saintgobain, máximo, tapa, lana, máquina, aislamiento, interior, aislante, específico, comprimido, norma, producción, edificación, conductor, densidad, clasificación, fachada, aplicación, hueco, fuego

| Medición | Uds. | Largo | Ancho | Alto | Parcial |
|---|---|---|---|---|---|
| Pilares | 8 | 0.25 | 0.12 | 3.65 | 0.88 |
|  | 2 | 0.25 | 0.12 | 3.2 | 0.19 |
| Total |  |  |  |  | 1.07 |

**E0201VC** m2 LAMINA PARA BARRERA DE VAPOR (01/03/2012)
124.22 m2 × 12.02 = 1493.12
Suministro y colocación de sistema de barrera de vapor a base de lámina tipo Sarnavap 1000E de la firma Sika o similar y de todos sus complementos y accesorios, instalada flotante directamente sobre el soporte existente, incluso preparación de este si fuese necesario.
Sarnavap 1000E es una barrera de vapor no portante basada en PE-LD (polietileno de baja densidad). La barrera de control del vapor (BCV) se aplica sobre casi todos los soportes más comunes. Los soportes deben estar lisos, secos y tener suficiente resistencia para aguantar el tráfico peatonal. Si la superficie del soporte está rugosa (es decir, hormigón o algún revestimiento con pendiente), instalar una capa de nivelación por debajo de la capa Sarnavap 1000E. La barrera de control de vapor Sarnavap 1000E se usa para cubiertas planas y con pendiente.
Características / Ventajas: Instalación fácil y rápida. Permanece flexible a bajas temperaturas. Larga vida. Imputrescible. Resistencia constante a la difusión del vapor. Alta resistencia al vapor de agua que lo hace adecuado para la combinación de todas las membranas. Amplio rango de aplicación, en relación para su uso en distintos sistemas de aplicación y/o en combinación con diferentes tipos de soportes y estructuras. Reciclable
Certificados/ Normas: Marcado CE según la norma EN 13984. Reacción al fuego según la norma EN 13 501-1. Sistema de Gestión de Calidad según la norma EN ISO 9001/1400.
Datos del producto:
Superficie: lisa, película de PE-LD con el nombre Sarnavap impreso. Color Azul claro
Presentación: Unidad de embalaje:36 rollos/pallet
Longitud rollo: 25 m
Ancho rollo: 5 m
Peso rollo: 24,375 kg
Condiciones de Almacenamiento: Los rollos se deben almacenar en posición horizontal en el pallet y protegido de la luz directa del sol, lluvia y nieve. El producto no caduca si se almacena correctamente.
Datos Técnicos
Declaración de Producto EN 13984
Base del Material Película de polietileno de baja densidad (PE-LD).
Longitud 25,00 m (± 2 %) EN 1848-2
Ancho 5,00 m (± 1 %) EN 1848-2
Espesor 0,20 mm (± 20 %) EN 1849-2
Masa por unidad de Superficie: 195 g/m2 (± 15 %) EN 1849-2
Rectitud Pasa EN 1848-2
Defectos Visibles Pasa EN 1850-2
Reacción al fuego, Dejado libremente: E , EN ISO 11925-2: 2002, clasificación según EN 13501-1
Permeabilidad al vapor de Agua: 220 m (± 30) EN 1931
Estanqueidad al agua Pasa EN 1928
Propiedades de tracción, Máxima fuerza a tracción EN 12311-2: longitudinal >= 170 N/50 mm; transversal >= 170 N/50 mm
Elongación EN 12311-2: longitudinal >=500%; transversal >= 500 %
Resistencia al impacto <= 100 mm EN 12691
Resistencia al desgarro (prueba del clavo) EN12310-1: longitudinal >= 120 N; transversal >= 100 N
Resistencia del Solape >= 60 N/50 mm EN 12317-2
Durabilidad contra los Alcalinos: No determinado Anejo C
Durabilidad contra el Envejecimiento acelerado: EN 1296/EN 1931: Pasa
Estructura del Sistema Productos auxiliares complementarios:
- Sarnavap Tape F (para un sellado de solapes estanco)
- Sarnatape 20 (para un sellado estanco de elementos emergentes)
Detalles de Aplicación:
Calidad del Soporte: Los soportes deben ser lisos, estar secos y tener suficiente resistencia para soportar el tráfico peatonal.
Preparación del Soporte: Si las superficies del soporte son rugosas (es decir, hormigón o algún revestimiento con pendiente), instalar una capa de nivelación por debajo de la capa Sarnavap 1000E
Condiciones de Aplicación / Limitaciones: Temperaturas: El uso de Sarnavap 1000E barrera de vapor está limitado a zonas geográficas con temperaturas mínimas mensuales de -50 °C. La temperatura ambiente permanente durante su uso está limitada a +50 °C.
Resistancia: No adecuado para exposición aplicable a la radiación UV.
Instrucciones de Instalación:
Método de Aplicación: Según las instrucciones de instalación válidas, la capa Sarnavap 1000E se puede instalar flotante sobre cualquier superficie lisa con todos los solapes laterales y finales solapados un mínimo de 80 mm y sellados con la cinta Sarnavap Tape F (cinta de juntas). En petos y elementos emergentes la capa Sarnavap 1000E se debe llevar hasta el borde final del aislamiento térmico y sellarse al peto o al elemento emergente con la cinta Sarnatape 20 para formar un sellado estanco.
Procedimiento de Instalación : Antes de comenzar la colocación de la capa Sarnavap 1000E se debe comprobar el soporte. La capa Sarnavap 1000E se debe colocar sobre superficies de soportes lisos, secos, limpios y lo suficientemente resistentes como para que aguanten el tráfico rodado. Si el soportes es rugoso (es decir, hormigón o algún revestimiento con pendiente), instalar una capa de nivelación por debajo de la capa o la espuma Sarnavap 3000M. La capa Sarnavap 1000E se coloca flotante, luego se debe cubrir inmediatamente con la siguiente capa del sistema. Si la capa Sarnavap 1000E se instala sobre una superficie vertical, el borde superior deberá ir fijado mecánicamente (excepto es la base a algún elemento emergente). Las superficies de contacto de las soldaduras deben estar limpias y secas para la adhesión. Las capas solapadas deben tener un solape de 80 mm. Las soldaduras se deben sellar con la cinta Sarnavap Tape F.
La práctica normal de la construcción requiere que la capa de vapor en la base de los elementos emergentes se extienda hasta la parte superior del aislamiento de la cubierta y que se fije a la construcción vertical. La capa de vapor Sarnavap 1000E se debe adherir de forma estanca con la cinta Sarnatape 20 al lado caliente de la construcción vertical.
Procedimiento de Instalación:
1. Desenrollar la capa de Sarnavap 1000E sobre la estructura de chapa deck y poner un peso provisional encima.
2. Desenrollar el siguiente rollo de Sarnavap 1000E y colocarlo asegurando un solape mínimo de 80 mm.
3. Doblar la capa superior de Sarnavap 1000E y colocar la cinta Sarnavap Tape F (cinta de unión) sobre la capa inferior.
4. Retirar el papel protector de la cinta y colocar de forma cuidadosa la capa superior de Sarnavap 1000E asegurando que no se forman arrugas.
5. Aplicar presión sobre la capa superior de Sarnavap 1000E con un rodillo de soldadura para garantizar una buena adhesión a la cinta Sarnavap Tape F. En chapas metálicas el solape debe estar completamente apoyado para asegurar una presión correcta con el rodillo de soldadura.
6. En juntas transversales una adhesión estanca se consigue recortando el borde superior de la capa a 45º.
7. En los perímetros y en los elementos emergentes se debe sellar la capa de Sarnavap 1000E doblándola y sellándola a una superficie lisa adecuada con la Sarnatape 20.
Notas de Instalación/Limitaciones:
La colocación de este producto debe ser llevada a cabo únicamente por instaladores formados por el personal de Sika.
Los límites de temperatura para la instalación de la capa Sarnavap 1000E son: Temperatura del soporte: -30 °C min. / +60 °C máx.
Temperatura ambiente: -20 °C min. / +60 °C máx.
La instalación de algunos productos auxiliares, como por ejemplo, adhesivos de contacto o limpiadores, viene limitada por temperaturas mayores de +5 ºC. Se debe prestar atención a la información dada en las Hojas de Datos de Producto.
Todo ello realizado siguiendo las indicaciones de la firma suministradora, y realizado por personal altamente especializado homologado por la misma, incluso replanteo previo, preparación del soporte si fuese necesario, corte y desperdicio de material, p.p. de cinta de juntas y sellado de puntos singulares con los componenetes del sistema, retirada del material sobrante a vertedero, remates y en general cuantos trabajos y elementos sean necesarios, incluso medios auxiliares y de seguridad necesarios, y limpieza, totalmente terminado, medido por m2 de barrera de vapor instalada.

| Código | Ud | Descripción | Rendimiento | Precio | Importe |
|---|---|---|---|---|---|
| mO01OA030 | h | Oficial primera | 0.194 | 19.97 | 3.87 |
| mO01OA050 | h | Ayudante | 0.194 | 18.19 | 3.53 |
| P06SL021VC | m2 | Lám. Barrera vapor Sarnavap 1000E de Sika (material; 25/03/2019) | 1.1 | 2.61 | 2.87 |
| mP01DW090 | ud | Pequeño material (material; 13/11/2020) | 1.25 | 1.12 | 1.40 |
| %CI0300 | % | Costes Indirectos | 3 % | 11.67 | 0.35 |
|  |  | Total |  |  | 12.02 |

| Medición | Uds. | Largo | Parcial |
|---|---|---|---|
| Planta baja |  |  |  |
| Espacio de trabajo | 1 | 55.27 | 55.27 |
| Acceso finca | 1 | 5.93 | 5.93 |
| Cuarto de instalaciones | 1 | 4.93 | 4.93 |
| Aseo | 1 | 2.36 | 2.36 |
| Escalera | 1 | 4.52 | 4.52 |
| Acceso c/Arnedo | 1 | 8.38 | 8.38 |
| Taller/almacén | 1 | 42.83 | 42.83 |
| Total |  |  | 124.22 |

**mE10INR090** m2 IMP.ELAST. POLIURETANO ARM. (31/01/2000)
4.54 m2 × 28.08 = 127.48
Revestimiento impermeabilizante elástico de poliuretano liquido armado para intemperie formado por suministro y aplicación de dos capas de impermeabilizante elástico con una carga de 1 a 1,5 kg/m2, armado con velo de refuerzo contínuo de armadura geotextil de poliester, incluso imprimación previa adherente para superficies húmedas donde sea necesario, refuerzo de puntos singulares, incluso medios auxiliares, todo ello realizado según detalle de planos y siguiendo las indicaciones del suministrador y de la DF, totalmente terminado.

| Código | Ud | Descripción | Rendimiento | Precio | Importe |
|---|---|---|---|---|---|
| mO01OA030 | h | Oficial primera | 0.162 | 19.97 | 3.24 |
| mO01OA050 | h | Ayudante | 0.162 | 18.19 | 2.95 |
| mP06SR150 | kg | Imp.elástica poliuretano (material; 31/01/2000) | 1.1 | 14.29 | 15.72 |
| mP06SR160 | kg | Imp.adherente superf.húmedas (material; 31/01/2000) | 0.2 | 12.93 | 2.59 |
| mP06SR140 | m2 | Velo armar refuerzo de poliester (material; 31/01/2000) | 1.15 | 2.4 | 2.76 |
| %CI0300 | % | Costes Indirectos | 3 % | 27.26 | 0.82 |
|  |  | Total |  |  | 28.08 |

| Medición | Uds. | Largo | Ancho | Alto | Parcial |
|---|---|---|---|---|---|
| Jardineras | 2 | 1.33 |  | 0.18 | 0.48 |
|  | 2 | 0.27 |  | 0.18 | 0.10 |
|  | 1 | 1.33 | 0.27 |  | 0.36 |
|  | 2 | 1.33 |  | 0.36 | 0.96 |
|  | 2 | 0.27 |  | 0.36 | 0.19 |
|  | 1 | 1.33 | 0.27 |  | 0.36 |
|  | 2 | 1.33 |  | 0.54 | 1.44 |
|  | 2 | 0.27 |  | 0.54 | 0.29 |
|  | 1 | 1.33 | 0.27 |  | 0.36 |
| Total |  |  |  |  | 4.54 |

**05.06** m DRENAJE/IMPERMEABILIZACIÓN MURO (31/01/2000)
25.06 m × 44.3 = 1110.16
Formación de drenaje perimetral e impermeabilización de muros comprendiendo los siguientes trabajos: excavación de zanja por medios manuales con extracción de tierra a los bordes, aplicación de barniz impermeabilizante transpirable específico para piedra, disposición de tubería enterrada drenante de PVC corrugado simple circular ranurado de 160 mm. de diámetro colocada sobre cama de arena de 10 cm. de espesor, lámina drenante, protección de geotextil, disposición de encachado drenante de grava fil trante de 20 cm. de espesor sobre el dren con cierre de geotextil del paquete filtrante, y relleno con las tierras retiradas, incluso conexionado con red de evacuación, compactación de gravas y tierras por medios mecánicos y con p.p. de medios auxiliares

| Código | Ud | Descripción | Rendimiento | Precio | Importe |
|---|---|---|---|---|---|
| 05.02.01 | m3 | EXC.ZANJA A MANO <2m. T.FLOJOS (material; 01/03/2012) | 0.2 | 34.81 | 6.96 |
| 05.02.02 | m | TUBO DREN.PVC CORR.SIMPLE SN2 D=160 mm (material; 31/01/2000) | 1 | 25.53 | 25.53 |
| 05.02.03 | m2 | IMPERMEABILIZACIÓN INCOLORA MURO (material; 31/01/2000) | 0.5 | 10.34 | 5.17 |
| 05.02.04 | m3 | RELL.TIERR.ZANJA MANO S/APORT. (material; 01/03/2012) | 0.2 | 10.35 | 2.07 |
| mP06BG180 | m2 | Lámina drenante P.E.A.D.+geotextil 115 g/m2 (material; 31/01/2000) | 0.7 | 4.68 | 3.28 |
| %CI0300 | % | Costes Indirectos | 3 % | 43.01 | 1.29 |
|  |  | Total |  |  | 44.3 |

| Medición | Uds. | Largo | Parcial |
|---|---|---|---|
|  | 1 | 10.26 | 10.26 |
|  | 1 | 14.8 | 14.80 |
| Total |  |  | 25.06 |

**05.07** m TRATAMIENTO QUÍMICO HUMEDAD CAPILAR (18/12/2003)
51.6 m × 117.14 = 6044.42
Tratamiento de humedades por capilaridad en muros de fábrica mediante la ejecución de barrera química hidrófuga continua en el interior del muro con la introducción de formulación específica monomérica silánica bicomponente de penetración elevada (sistema DryKit TRX 118 o similar), incluso taladros de diámetro 22/24 mm. a 15 cm. del suelo con una separación de 15 cm. en horizontal y profundidad hasta 5-8 cm. del lado opuesto, introducción de difusor de celulosa prensada con fijación de las coronas con pasta de yeso, colocación y llenado de bolsas y conexión de éstas a los difusores (tiempo de trasvase de las formulaciones al muro 24/48 horas), retirada de bolsas y difusores y relleno de las perforaciones. Terminado conforme a las indicaciones del suministrador y de la D.F.

| Código | Ud | Descripción | Rendimiento | Precio | Importe |
|---|---|---|---|---|---|
| mO01OC080 | h | Especialista en inyecciones (mano de obra; 30/11/2009) | 0.443 | 19.06 | 8.44 |
| mO01OA050 | h | Ayudante | 0.181 | 18.19 | 3.29 |
| A02C030 | m3 | MORTERO DE CAL M-10 | 0.004 | 86.55 | 0.35 |
| mP01D290 | l | Formulación xiloxánica TRX 118 (material; 29/11/2020) | 16 | 5.39 | 86.24 |
| mP01D080 | kg | Mortero reparación coqueras (material; 18/12/2003) | 0.001 | 0.91 | 0.00 |
| mP01D300 | ud | Difusores celulosa prensada (material; 24/11/2020) | 6 | 1.69 | 10.14 |
| mP01D310 | ud | Bolsas graduadas de aplicación (material; 24/11/2020) | 6 | 0.82 | 4.92 |
| mM06MP030 | h | Martillo manual perforador neumát.28 kg (maquinaria; 09/12/2015) | 0.178 | 1.95 | 0.35 |
| %CI0300 | % | Costes Indirectos | 3 % | 113.73 | 3.41 |
|  |  | Total |  |  | 117.14 |

| Medición | Uds. | Largo | Parcial |
|---|---|---|---|
|  | 1 | 10.95 | 10.95 |
|  | 2 | 14.8 | 29.60 |
|  | 1 | 11.05 | 11.05 |
| Total |  |  | 51.6 |

**E10IG050** m2 GEOTEXTIL DANOFELT PY-500 (01/03/2012)
4.54 m2 × 2.23 = 10.12
Suministro y colocación de geotextil Danofelt PY-500 de poliéster punzonado, con un peso de 500 gr/m2 y <5 mm de apertura en ensayo de perforación dinámica, extendido sobre el terreno con solapes de 10 cm, para posterior relleno con tierras.

| Código | Ud | Descripción | Rendimiento | Precio | Importe |
|---|---|---|---|---|---|
| mO01OA070 | h | Peón ordinario | 0.011 | 17.45 | 0.192 |
| P06GL065 | m2 | Fieltro geotextil Danofelt PY-500 gr/m2 (material; 02/01/2016) | 1.1 | 1.79 | 1.969 |
| %CI0300 | % | Costes Indirectos | 3 % | 2.161 | 0.065 |
|  |  | Total |  |  | 2.23 |

| Medición | Uds. | Largo | Ancho | Alto | Parcial |
|---|---|---|---|---|---|
| Jardineras | 2 | 1.33 |  | 0.18 | 0.48 |
|  | 2 | 0.27 |  | 0.18 | 0.10 |
|  | 1 | 1.33 | 0.27 |  | 0.36 |
|  | 2 | 1.33 |  | 0.36 | 0.96 |
|  | 2 | 0.27 |  | 0.36 | 0.19 |
|  | 1 | 1.33 | 0.27 |  | 0.36 |
|  | 2 | 1.33 |  | 0.54 | 1.44 |
|  | 2 | 0.27 |  | 0.54 | 0.29 |
|  | 1 | 1.33 | 0.27 |  | 0.36 |
| Total |  |  |  |  | 4.54 |

## 06 REVESTIMIENTOS Y FALSOS TECHOS (31/01/2000)
Importe: 32375.98

**06.02** m2 REV.MORT. CAL REVOCO+ENLUCIDO (31/01/2000)
366.13 m2 × 53.73 = 19672.16
Revestimiento de paramento de fachada con base de revoco maestreado de 15 mm. de espesor de mortero de cal hidráulica natural con color en masa (color según zonas conforme a planos de fachadas), transpirable aplicado en dos manos sobre paramentos verticales y horizontales previamente preparados, y capa de acabado de enlucido de 5 mm. de espesor de mortero de cal hidráulica natural con color en masa (color según zonas conforme a planos de fachadas) aplicado en dos manos sobre el revoco, incluso refuerzo con malla antiálcalis en el mortero base y en los cambios de material y de plano, y con p.p. de revestimiento de mochetas, embocaduras, molduras y salientes, formación de esquinas, limpieza y medios auxiliares. Medido a cinta corrida sin descontar huecos.

| Código | Ud | Descripción | Rendimiento | Precio | Importe |
|---|---|---|---|---|---|
| mO01OA030 | h | Oficial primera | 0.809 | 19.97 | 16.16 |
| mO01OA050 | h | Ayudante | 0.809 | 18.19 | 14.72 |
| mP04RD020 | kg | Mortero cal base (material; 31/01/2000) | 24 | 0.46 | 11.04 |
| mP04RD010 | kg | Mortero cal textura lisa (material; 26/11/2020) | 3 | 2.31 | 6.93 |
| mP04RW060 | m2 | Malla fibra vidrio 3x3 mm. (material; 16/09/2008) | 1.05 | 3.1 | 3.26 |
| mP01D130 | m3 | Agua | 0.04 | 1.19 | 0.05 |
| %CI0300 | % | Costes Indirectos | 3 % | 52.16 | 1.56 |
|  |  | Total |  |  | 53.73 |

| Medición | Uds. | Largo | Alto | Parcial |
|---|---|---|---|---|
| Fachada a finca | 1 | 14.8 | 7.02 | 103.90 |
|  | 2 | 14.8 | 0.4 | 11.84 |
| Fachada a calle | 1 | 14.8 | 6.94 | 102.71 |
|  | 1 | 14.8 | 0.45 | 6.66 |
|  | 1 | 14.8 | 0.4 | 5.92 |
|  | 1 | 14.8 | 0.15 | 2.22 |
| Fachada lateral a finca | 1 | 10.7 | 7.02 | 75.11 |
|  | 1 | 11.6 | 0.4 | 4.64 |
|  | 1 | 11.6 | 0.88 | 10.21 |
| Fachada lateral a patio | 1 | 3.51 | 7.02 | 24.64 |
|  | 1 | 3.91 | 0.4 | 1.56 |
|  | 1 | 3.91 | 0.63 | 2.46 |
| Chimeneas | 4 | 3.67 | 0.8 | 11.74 |
|  | 4 | 0.6 | 1.05 | 2.52 |
| Total |  |  |  | 366.13 |

**mE08PFA040** m2 ENFOSCADO HIDROFUGADO M-10 VERTIC.
300.16 m2 × 14.72 = 4418.36
Enfoscado fratasado con mortero hidrófugo y arena de río M-10, en paramentos verticales, de 20 mm de espesor, i/regleado, sacado de aristas y rincones con maestras cada 3 m. y andamiaje, s/NTE-RPE, medido deduciendo huecos.

| Código | Ud | Descripción | Rendimiento | Precio | Importe |
|---|---|---|---|---|---|
| mO01OA030 | h | Oficial primera | 0.323 | 19.97 | 6.45 |
| mO01OA050 | h | Ayudante | 0.323 | 18.19 | 5.88 |
| mA02S020 | m3 | MORTERO CEMENTO HIDRÓFUGO M-10 (material) | 0.02 | 97.98 | 1.96 |
| %CI0300 | % | Costes Indirectos | 3 % | 14.29 | 0.43 |
|  |  | Total |  |  | 14.72 |

| Medición | Uds. | Largo | Ancho | Alto | Parcial |
|---|---|---|---|---|---|
| Trasdós de muros de fachada |  |  |  |  |  |
| Planta baja | 1 | 14.2 |  | 3.65 | 51.83 |
|  | 1 | 10.06 |  | 3.65 | 36.72 |
|  | 1 | 14.2 |  | 3.65 | 51.83 |
|  | 1 | 10.24 |  | 3.65 | 37.38 |
|  | -1 | 1.2 |  | 2.6 | -3.12 |
|  | -1 | 2.9 |  | 2.6 | -7.54 |
|  | -1 | 1.5 |  | 2.6 | -3.90 |
|  | -8 | 1.2 |  | 1.37 | -13.15 |
| Planta primera | 1 | 14.2 |  | 3.2 | 45.44 |
|  | 1 | 10.06 |  | 3.2 | 32.19 |
|  | 1 | 14.2 |  | 3.2 | 45.44 |
|  | 1 | 10.24 |  | 3.2 | 32.77 |
|  | -10 | 0.9 |  | 1.17 | -10.53 |
| Formación de jardineras escalera | 2 | 1.38 |  | 0.18 | 0.50 |
|  | 2 | 0.29 |  | 0.18 | 0.10 |
|  | 1 | 1.38 | 0.29 |  | 0.40 |
|  | 2 | 1.38 |  | 0.36 | 0.99 |
|  | 2 | 0.29 |  | 0.36 | 0.21 |
|  | 1 | 1.38 | 0.29 |  | 0.40 |
|  | 2 | 1.38 |  | 0.54 | 1.49 |
|  | 2 | 0.29 |  | 0.54 | 0.31 |
|  | 1 | 1.38 | 0.29 |  | 0.40 |
| Total |  |  |  |  | 300.16 |

**PNE0712BLT** m2 FALSO TECHO SUSPENDIDO CARTÓN-YESO
209.79 m2 × 23.96 = 5026.57
Suministro y montaje de falso techo continuo suspendido respecto de la cara inferior del forjado/losa (altura libre aproximada 3,00 m., según planos), liso D112 KNAUF (15+27+27), formado por una placa de yeso laminado A / UNE-EN 520 - 1200 / longitud / 15 mm / borde afinado, Standard KNAUF atornillada a una estructura metálica de acero galvanizado de maestras primarias KNAUF 60/27mm separadas cada 1000mm entre ejes y suspendidas del forjado o elemento soporte mediante cuelgues combinados KNAUF cada 950mm, y maestras secundarias KNAUF fijadas perpendicularmente a los perfiles primarios mediante caballetes y colocadas con una modulación máxima de 500mm entre ejes, incluso replanteo, corte y desperdicio de material, p/p de fijaciones, tornillería, resolución del perímetro y puntos singulares, pasta de juntas KNAUF, cinta de juntas KNAUF y accesorios de montaje, incluso apertura de cajas para luminarias, rejillas, y resto de elementos de instalaciones, así como formación de foseados necesarios para alojar luminarias tipo led (no incluidas). Totalmente terminado y listo para imprimar, pintar o revestir. Nivel de calidad del acabado de las placas: Q3 en caras vistas (pintadas), acabado superior para requerimientos visuales mejorados (no se apreciarán rebabas, raspaduras, ni huellas de herramientas, aunque será posible su detección bajo efectos de la luz rasante). Incluso p.p. de formación de registros con la misma placa, a la que se fijan unas lambetas del mismo material por el trasdós para que apoye en las placas colindantes, incluso refuerzo de los cantos del hueco y de la tapa, según detalle de planos. Todo ello realizado por personal especializado y siguiendo las indicaciones de la firma suministradora, incluso medios auxiliares y limpieza, totalmente terminado y rematado, según detalle de planos. Medido por m2 colocado.

| Código | Ud | Descripción | Rendimiento | Precio | Importe |
|---|---|---|---|---|---|
| mO01OB140 | h | Oficial yesero o escayolista (mano de obra; 01/03/2012) | 0.216 | 19.43 | 4.20 |
| mO01OB150 | h | Ayudante yesero o escayolista (mano de obra) | 0.216 | 18.45 | 3.99 |
| mP04PY050 | m2 | Placa yeso laminado N-15 | 1.05 | 6.07 | 6.37 |
| mP04PW060 | kg | Pasta para juntas yeso | 0.47 | 1.97 | 0.93 |
| mP04PW010 | m | Cinta de juntas yeso | 1.89 | 0.12 | 0.23 |
| mP04PW170 | m | Perfil laminado U 34x31x34 mm (material; 16/09/2008) | 0.7 | 2.31 | 1.62 |
| mP04TW090 | m | Perfil techo continuo yeso laminado T/C-47 (material; 16/09/2008) | 2.6 | 1.6 | 4.16 |
| mP04PW120 | ud | Tornillo 3,9 x 25 | 10 | 0.01 | 0.10 |
| mP04PW130 | ud | Tornillo MM-9,5 mm yeso laminado (material; 16/09/2008) | 5 | 0.04 | 0.20 |
| mP04TW100 | ud | Pieza empalme techo yeso laminado T-47 (material; 16/09/2008) | 0.32 | 0.44 | 0.14 |
| mP04TW110 | ud | Horquilla techo yeso laminado T-47 (material; 16/09/2008) | 1.26 | 0.73 | 0.92 |
| mP04PW040 | kg | Material de agarre yeso | 0.53 | 0.75 | 0.40 |
| %CI0300 | % | Costes Indirectos | 3 % | 23.26 | 0.70 |
|  |  | Total |  |  | 23.96 |

| Medición | Uds. | Largo | Ancho | Alto | Parcial |
|---|---|---|---|---|---|
| Planta baja |  |  |  |  |  |
| Espacio de trabajo | 1 | 55.27 |  |  | 55.27 |
| Taller/almacén | 1 | 42.83 |  |  | 42.83 |
| Acceso finca | 1 | 5.93 |  |  | 5.93 |
| Acceso c/Arnedo | 1 | 8.38 |  |  | 8.38 |
| Escalera | 2 | 1.35 | 0.8 |  | 2.16 |
|  | 1 | 0.8 |  | 0.86 | 0.69 |
|  | 1 | 0.8 |  | 0.18 | 0.14 |
|  | 2 | 0.8 | 0.8 |  | 1.28 |
| Planta primera |  |  |  |  |  |
| Salón | 1 | 22.78 |  |  | 22.78 |
| Comedor | 1 | 17.57 |  |  | 17.57 |
| Dorm. ppal | 1 | 14.76 |  |  | 14.76 |
| Dorm 2 | 1 | 11.4 |  |  | 11.40 |
| Dorm 3 | 1 | 13.47 |  |  | 13.47 |
| Distribuidores | 1 | 2.99 |  |  | 2.99 |
|  | 1 | 2.9 |  |  | 2.90 |
|  | 1 | 3.1 |  |  | 3.10 |
| Escalera | 1 | 4.14 |  |  | 4.14 |
| Total |  |  |  |  | 209.79 |

**PNE0713BLT** m2 FALSO TECHO SUSPENDIDO CARTÓN-YESO ANTIHUMEDAD
39.23 m2 × 26.17 = 1026.65
Suministro y montaje de falso techo continuo suspendido respecto de la cara inferior del forjado/losa (altura libre aproximada 3,00 m, según planos), liso D112 KNAUF (15+27+27), formado por una placa de yeso laminado H / UNE-EN 520 - 1200 / longitud / 15 mm / borde afinado, Impregnada KNAUF (antihumedad) atornillada a una estructura metálica de acero galvanizado de maestras primarias KNAUF 60/27mm separadas cada 1000mm entre ejes y suspendidas del forjado o elemento soporte mediante cuelgues combinados KNAUF cada 950mm, y maestras secundarias KNAUF fijadas perpendicularmente a los perfiles primarios mediante caballetes y colocadas con una modulación máxima de 500mm entre ejes, incluso replanteo, corte y desperdicio de material, p/p de fijaciones, tornillería, resolución del perímetro y puntos singulares, pasta de juntas KNAUF, cinta de juntas KNAUF y accesorios de montaje, incluso apertura de cajas para luminarias, rejillas, y resto de elementos de instalaciones, así como formación de foseados necesarios para alojar luminarias tipo led (no incluidas). Totalmente terminado y listo para imprimar, pintar o revestir. Nivel de calidad del acabado de las placas: Q3 en caras vistas (pintadas), acabado superior para requerimientos visuales mejorados (no se apreciarán rebabas, raspaduras, ni huellas de herramientas, aunque será posible su detección bajo efectos de la luz rasante). Incluso p.p. de formación de registros con la misma placa, a la que se fijan unas lambetas del mismo material por el trasdós para que apoye en las placas colindantes, incluso refuerzo de los cantos del hueco y de la tapa, según detalle de planos. Todo ello realizado por personal especializado y siguiendo las indicaciones de la firma suministradora, incluso medios auxiliares y limpieza, totalmente terminado y rematado, según detalle de planos. Medido por m2 colocado.

| Código | Ud | Descripción | Rendimiento | Precio | Importe |
|---|---|---|---|---|---|
| mO01OB140 | h | Oficial yesero o escayolista | 0.216 | 19.43 | 4.20 |
| mO01OB150 | h | Ayudante yesero o escayolista | 0.216 | 18.45 | 3.99 |
| mP04PY090 | m2 | Placa yeso lam. WA hidróf. e=15 mm. | 1.05 | 8.11 | 8.52 |
| mP04PW060 | kg | Pasta para juntas yeso | 0.47 | 1.97 | 0.93 |
| mP04PW010 | m | Cinta de juntas yeso | 1.89 | 0.12 | 0.23 |
| mP04PW170 | m | Perfil laminado U 34x31x34 mm | 0.7 | 2.31 | 1.62 |
| mP04TW090 | m | Perfil techo continuo yeso laminado T/C-47 | 2.6 | 1.6 | 4.16 |
| mP04PW120 | ud | Tornillo 3,9 x 25 | 10 | 0.01 | 0.10 |
| mP04PW130 | ud | Tornillo MM-9,5 mm yeso laminado | 5 | 0.04 | 0.20 |
| mP04TW100 | ud | Pieza empalme techo yeso laminado T-47 | 0.32 | 0.44 | 0.14 |
| mP04TW110 | ud | Horquilla techo yeso laminado T-47 | 1.26 | 0.73 | 0.92 |
| mP04PW040 | kg | Material de agarre yeso | 0.53 | 0.75 | 0.40 |
| %CI0300 | % | Costes Indirectos | 3 % | 25.41 | 0.76 |
|  |  | Total |  |  | 26.17 |

| Medición | Uds. | Largo | Parcial |
|---|---|---|---|
| Planta baja |  |  |  |
| Cuarto de instalaciones | 1 | 4.93 | 4.93 |
| Aseo | 1 | 2.36 | 2.36 |
| Planta primera |  |  |  |
| Cocina | 1 | 22.09 | 22.09 |
| Baño | 1 | 4.69 | 4.69 |
| Baño ppal. | 1 | 3.39 | 3.39 |
| Lavadero | 1 | 1.77 | 1.77 |
| Total |  |  | 39.23 |

**mE08TAW121** m CORTINERO DE YESO LAM. 27x20x10 cm.
47 m × 32.78 = 1540.66
Cortinero de yeso laminado de dimensiones aproximadas 27x20x10 cm. en forma de U, con lengüeta para alojar iluminación tipo led (no incluida), según detalle de planos, colocado sobre una estructura oculta de acero galvanizado, formada por perfiles T/C de 47 mm. cada 40 cm., i/replanteo auxiliar, accesorios de fijación, nivelación y repaso de juntas con cinta y pasta, montaje y desmontaje de andamios, terminado s/NTE-RTC, medido en su longitud.

| Código | Ud | Descripción | Rendimiento | Precio | Importe |
|---|---|---|---|---|---|
| mO01OB140 | h | Oficial yesero o escayolista | 0.539 | 19.43 | 10.47 |
| mO01OB150 | h | Ayudante yesero o escayolista | 0.539 | 18.45 | 9.94 |
| mP04PY020 | m2 | Placa yeso laminado N-13 (material; 16/09/2008) | 0.6 | 6.4 | 3.84 |
| mP04PW060 | kg | Pasta para juntas yeso | 0.3 | 1.97 | 0.59 |
| mP04PW010 | m | Cinta de juntas yeso | 3.15 | 0.12 | 0.38 |
| mP04TW040 | m | Perfil angular remates (material; 16/09/2008) | 3.15 | 1 | 3.15 |
| mP04TW090 | m | Perfil techo continuo yeso laminado T/C-47 | 0.3 | 1.6 | 0.48 |
| mP04TW100 | ud | Pieza empalme techo yeso laminado T-47 | 0.3 | 0.44 | 0.13 |
| mP04TW110 | ud | Horquilla techo yeso laminado T-47 | 0.3 | 0.73 | 0.22 |
| mP04PW120 | ud | Tornillo 3,9 x 25 | 10 | 0.01 | 0.10 |
| mP04PW130 | ud | Tornillo MM-9,5 mm yeso laminado | 5 | 0.04 | 0.20 |
| mP04PW040 | kg | Material de agarre yeso | 0.335 | 0.75 | 0.25 |
| mP04PW160 | m | Cinta guardavivos pl. yeso laminado (material; 16/09/2008) | 2.1 | 0.99 | 2.08 |
| %CI0300 | % | Costes Indirectos | 3 % | 31.83 | 0.95 |
|  |  | Total |  |  | 32.78 |

| Medición | Uds. | Largo | Parcial |
|---|---|---|---|
| Planta baja |  |  |  |
| Espacio de trabajo | 1 | 5.94 | 5.94 |
|  | 1 | 5.39 | 5.39 |
| Taller / almacén | 1 | 4.24 | 4.24 |
|  | 1 | 4.47 | 4.47 |
| Planta primera |  |  |  |
| Salón / comedor / cocina | 1 | 13.6 | 13.60 |
| Dorm ppal | 1 | 5.18 | 5.18 |
| Dorm 2 | 1 | 3.82 | 3.82 |
| Dorm 3 | 1 | 4.36 | 4.36 |
| Total |  |  | 47 |

**mE08TAW141** ud TRAMPILLA REGISTRO 40x40 cm.
4 ud × 86.35 = 345.40
Trampilla de registro de 400x400x12,5 mm., colocada sobre una estructura oculta de acero galvanizado, formada por perfiles T/C de 47 mm. cada 40 cm. y perfilería, i/replanteo auxiliar, accesorios de fijación, nivelación y repaso de juntas con cinta y pasta, montaje y desmontaje de andamios, terminado s/NTE-RTC, medido por ud.

| Código | Ud | Descripción | Rendimiento | Precio | Importe |
|---|---|---|---|---|---|
| mO01OB140 | h | Oficial yesero o escayolista | 0.755 | 19.43 | 14.670 |
| mO01OB150 | h | Ayudante yesero o escayolista | 0.755 | 18.45 | 13.930 |
| P04TW440 | u | Trampilla 400x400x12,5 (material; 02/01/2016) | 1 | 51.59 | 51.590 |
| mP04PW060 | kg | Pasta para juntas yeso | 0.313 | 1.97 | 0.617 |
| mP04PW010 | m | Cinta de juntas yeso | 1.26 | 0.12 | 0.151 |
| mP04TW090 | m | Perfil techo continuo yeso laminado T/C-47 | 1.26 | 1.6 | 2.016 |
| mP04PW120 | ud | Tornillo 3,9 x 25 | 20 | 0.01 | 0.200 |
| mP04PW130 | ud | Tornillo MM-9,5 mm yeso laminado | 10 | 0.04 | 0.400 |
| mP04PW040 | kg | Material de agarre yeso | 0.352 | 0.75 | 0.264 |
| %CI0300 | % | Costes Indirectos | 3 % | 83.838 | 2.515 |
|  |  | Total |  |  | 86.35 |

| Medición | Uds. | Parcial |
|---|---|---|
| Planta baja |  |  |
| Acceso finca | 2 | 2.00 |
| Planta primera |  |  |
| Lavadero | 2 | 2.00 |
| Total |  | 4 |

**mE08TAW141b** ud TRAMPILLA REGISTRO 120x60 cm.
2 ud × 173.09 = 346.18
Trampilla de registro de 400x400x12,5 mm., colocada sobre una estructura oculta de acero galvanizado, formada por perfiles T/C de 47 mm. cada 40 cm. y perfilería, i/replanteo auxiliar, accesorios de fijación, nivelación y repaso de juntas con cinta y pasta, montaje y desmontaje de andamios, terminado s/NTE-RTC, medido por ud.

| Código | Ud | Descripción | Rendimiento | Precio | Importe |
|---|---|---|---|---|---|
| mO01OB140 | h | Oficial yesero o escayolista | 0.88 | 19.43 | 17.10 |
| mO01OB150 | h | Ayudante yesero o escayolista | 0.88 | 18.45 | 16.24 |
| P04TW460 | u | Trampilla 1200x600x12,5 (material; 05/04/2022) | 1 | 125.55 | 125.55 |
| mP04PW060 | kg | Pasta para juntas yeso | 0.626 | 1.97 | 1.23 |
| mP04PW010 | m | Cinta de juntas yeso | 3.78 | 0.12 | 0.45 |
| mP04TW090 | m | Perfil techo continuo yeso laminado T/C-47 | 3.78 | 1.6 | 6.05 |
| mP04PW120 | ud | Tornillo 3,9 x 25 | 30 | 0.01 | 0.30 |
| mP04PW130 | ud | Tornillo MM-9,5 mm yeso laminado | 15 | 0.04 | 0.60 |
| mP04PW040 | kg | Material de agarre yeso | 0.7 | 0.75 | 0.53 |
| %CI0300 | % | Costes Indirectos | 3 % | 168.05 | 5.04 |
|  |  | Total |  |  | 173.09 |

## 07 SOLADOS Y ALICATADOS (31/01/2000)
Importe: 33078.31

**07.02b** m2 BASE PAVIMENTO SUELO RAD.MORTERO
240.61 m2 × 24.82 = 5971.94
Base de pavimento interior como integrante de sistema de calefacción/refrigeración por suelo radiante de 6 cm. de espesor medio (4 cm. espesor mínimo) de mortero de cemento aditivado autonivelante compuesto por 50 kg de cemento, 220 kg de arena, 25 l de agua de amasado y 0,3 kg de aditivo específico para suelo radiante, incluso banda de separación perimetral de poliestireno expandido y líquido de curado compatible con la capa de acabado prevista.

| Código | Ud | Descripción | Rendimiento | Precio | Importe |
|---|---|---|---|---|---|
| mO01OA030 | h | Oficial primera | 0.171 | 19.97 | 3.41 |
| mO01OA050 | h | Ayudante | 0.171 | 18.19 | 3.11 |
| mO01OA070 | h | Peón ordinario | 0.171 | 17.45 | 2.98 |
| mP01CC030 | t | Cemento CEM II/B-P 32,5 N sacos (material; 11/11/2008) | 0.05 | 105.97 | 5.30 |
| mP01AA030 | t | Arena de río 0/6 mm. (material; 09/12/2015) | 0.22 | 16.44 | 3.62 |
| mP01D130 | m3 | Agua | 0.025 | 1.19 | 0.03 |
| mP07TE030 | m3 | Polies.exp.tipo VI-AE 30 kg/m3 M1 (material) | 0.01 | 184.97 | 1.85 |
| mP20RS430 | kg | Aditivo europlast p/mortero tradicional (material; 26/04/2022) | 0.3 | 7.01 | 2.10 |
| M01HE010 | h | Bomba hormigón estacionaria 10-25 m3/h (maquinaria; 02/01/2016) | 0.066 | 25.79 | 1.70 |
| %CI0300 | % | Costes Indirectos | 3 % | 24.10 | 0.72 |
|  |  | Total |  |  | 24.82 |

| Medición | Uds. | Largo | Parcial |
|---|---|---|---|
| Planta baja |  |  |  |
| Espacio de trabajo | 1 | 55.27 | 55.27 |
| Acceso finca | 1 | 5.93 | 5.93 |
| Cuarto de instalaciones | 1 | 4.93 | 4.93 |
| Aseo | 1 | 2.36 | 2.36 |
| Acceso c/Arnedo | 1 | 8.38 | 8.38 |
| Taller/almacén | 1 | 42.83 | 42.83 |
| Planta primera |  |  |  |
| Salón | 1 | 22.78 | 22.78 |
| Comedor | 1 | 17.57 | 17.57 |
| Cocina | 1 | 22.09 | 22.09 |
| Distribuidores | 1 | 2.99 | 2.99 |
|  | 1 | 2.9 | 2.90 |
|  | 1 | 3.1 | 3.10 |
| Baño | 1 | 4.69 | 4.69 |
| Baño ppal. | 1 | 3.39 | 3.39 |
| Lavadero | 1 | 1.77 | 1.77 |
| Dorm. ppal | 1 | 14.76 | 14.76 |
| Dorm 2 | 1 | 11.4 | 11.40 |
| Dorm 3 | 1 | 13.47 | 13.47 |
| Total |  |  | 240.61 |

**07.03** m2 PAVIMENTO CONTINUO MICROCEMENTO
231.25 m2 × 60.15 = 13909.69
Pavimento continuo de microcemento, de 3 mm de espesor, realizado mediante la aplicación sucesiva de: capa de imprimación monocomponente, diluida en dos partes de agua; malla de fibra de vidrio antiálcalis de 80 g/m² de masa superficial; doble capa base (de 1 kg/m² cada capa) de microcemento monocomponente; doble capa decorativa (de 0,3 kg/m² cada capa) de microcemento monocomponente, textura lisa; capa de sellado formada por dos manos de imprimación selladora transpirable con resinas acrílicas en dispersión acuosa y dos manos de sellador de poliuretano alifático de dos componentes sin disolventes, incluso limpieza y remates.

| Código | Ud | Descripción | Rendimiento | Precio | Importe |
|---|---|---|---|---|---|
| mO01OA030 | h | Oficial primera | 0.788 | 19.97 | 15.74 |
| mO01OA070 | h | Peón ordinario | 1.401 | 17.45 | 24.45 |
| mP08C130 | kg | Microcemento monocomponente capa base (material; 23/11/2020) | 2 | 3.33 | 6.66 |
| mP08C140 | kg | Microcemento monocomponente capa final (material; 23/11/2020) | 0.6 | 5.52 | 3.31 |
| mP04RW060 | m2 | Malla fibra vidrio 3x3 mm. | 1.05 | 3.1 | 3.26 |
| mP01D130 | m3 | Agua | 0.005 | 1.19 | 0.01 |
| mP06SR290 | l | Imprimación selladora (material; 05/11/2015) | 0.12 | 9.73 | 1.17 |
| mP08C150 | l | Sellador poliuretano alifático 2 componente (material; 23/11/2020) | 0.12 | 31.63 | 3.80 |
| %CI0300 | % | Costes Indirectos | 3 % | 58.40 | 1.75 |
|  |  | Total |  |  | 60.15 |

| Medición | Uds. | Largo | Ancho | Parcial |
|---|---|---|---|---|
| Planta baja |  |  |  |  |
| Espacio de trabajo | 1 | 55.27 |  | 55.27 |
| Taller/almacén | 1 | 42.83 |  | 42.83 |
| Acceso finca | 1 | 5.93 |  | 5.93 |
| Acceso c/Arnedo | 1 | 8.38 |  | 8.38 |
| Planta primera |  |  |  |  |
| Salón | 1 | 22.78 |  | 22.78 |
| Comedor | 1 | 17.57 |  | 17.57 |
| Cocina | 1 | 22.09 |  | 22.09 |
| Dorm. ppal | 1 | 14.76 |  | 14.76 |
| Dorm 2 | 1 | 11.4 |  | 11.40 |
| Dorm 3 | 1 | 13.47 |  | 13.47 |
| Distribuidores | 1 | 2.99 |  | 2.99 |
|  | 1 | 2.9 |  | 2.90 |
|  | 1 | 3.1 |  | 3.10 |
| Mesetas escalera | 4 | 0.8 | 0.8 | 2.56 |
|  | 1 | 1.07 | 0.8 | 0.86 |
| Huellas peldaños | 3 | 2.13 | 0.26 | 1.66 |
|  | 13 | 0.8 | 0.26 | 2.70 |
| Total |  |  |  | 231.25 |

**07.06.1** m2 PAVIMENTO GRES PORCELÁNICO BLANCO/COLOR MATE 10x10cm.REC.ADH (26/10/2007)
17.14 m2 × 60.41 = 1035.43
Pavimento de gres porcelánico prensado no esmaltado (BIa- s/UNE-EN-14411),antideslizante clase 2 de Rd (s/n UNE-ENV 12633:2003), para tránsito denso (Abrasión IV), con baldosas de idénticas caracter´siticas que el alicatado al que acompaña, realizado con baldosas en blanco o de color mate de 10x10 cm. (BIII s/UNE-EN-67) o gresite blanco o de color mate de 2x2 cm (a elegir por la DF previa presentación de muestras) recibido con adhesivo C2ET según EN-12004 Cleintx Top blanco, p.p. de cortes, ingletes, piezas especiales, rejuntado con adhesivo CG2 blanco según EN-13888 Texjunt Borada junta blanca o color y limpieza, s/NTE-RPA-4, medido deduciendo huecos.

| Código | Ud | Descripción | Rendimiento | Precio | Importe |
|---|---|---|---|---|---|
| mO01OB100 | h | Oficial solador, alicatador (mano de obra; 01/03/2012) | 0.432 | 19.43 | 8.39 |
| mO01OB110 | h | Ayudante solador, alicatador (mano de obra; 01/03/2012) | 0.432 | 18.26 | 7.89 |
| mO01OA070 | h | Peón ordinario | 0.27 | 17.45 | 4.71 |
| mP08ABC035 | m2 | Pavimento gres porcelanico blanco/color 10x10 antideslizante (material; 30/09/2021) | 1.1 | 30.04 | 33.04 |
| mP01FA040 | kg | Adhesivo int/ext C2ET flexible bl (material; 14/11/2007) | 4 | 1.11 | 4.44 |
| mP01FJ030 | kg | Junta cementosa mej.blanco 2-15 mm CG2 (material; 26/10/2007) | 0.2 | 0.9 | 0.18 |
| %CI0300 | % | Costes Indirectos | 3 % | 58.65 | 1.76 |
|  |  | Total |  |  | 60.41 |

| Medición | Uds. | Largo | Parcial |
|---|---|---|---|
| Planta baja |  |  |  |
| Cuarto de instalaciones | 1 | 4.93 | 4.93 |
| Aseo | 1 | 2.36 | 2.36 |
| Planta primera |  |  |  |
| Baño | 1 | 4.69 | 4.69 |
| Baño ppal. | 1 | 3.39 | 3.39 |
| Lavadero | 1 | 1.77 | 1.77 |
| Total |  |  | 17.14 |

**07.05** m RODAPIÉ DM LACADO 50x15 mm. (01/03/2012)
155.63 m × 12.48 = 1942.26
Rodapié de DM macizo lacado en blanco de 50x15 mm., lacado en fábrica, con junta elástica en la base y enrasado con el paramento con retirada de la parte inferior de la placa exterior del tabique o trasdosado, recibido mediante adhesivo específico o clavado, s/NTE-RSR-27, medido en su longitud.

| Código | Ud | Descripción | Rendimiento | Precio | Importe |
|---|---|---|---|---|---|
| mO01OB180 | h | Oficial 1ª carpintero (mano de obra; 01/03/2012) | 0.13 | 20.4 | 2.65 |
| mP08MR515 | m | Rodapié DM lacado 50x15 mm. (material; 24/11/2020) | 1.05 | 9.02 | 9.47 |
| %CI0300 | % | Costes Indirectos | 3 % | 12.12 | 0.36 |
|  |  | Total |  |  | 12.48 |

| Medición | Uds. | Largo | Parcial |
|---|---|---|---|
| Planta baja |  |  |  |
| Espacio de trabajo | 1 | 5.94 | 5.94 |
|  | 1 | 9.9 | 9.90 |
|  | 1 | 5.53 | 5.53 |
|  | 1 | 9.81 | 9.81 |
|  | 1 | 0.14 | 0.14 |
|  | -1 | 0.8 | -0.80 |
|  | -1 | 1.85 | -1.85 |
| Acceso finca | 2 | 0.12 | 0.24 |
|  | 1 | 3.11 | 3.11 |
|  | 1 | 1.93 | 1.93 |
|  | 1 | 3.63 | 3.63 |
|  | 1 | 1.86 | 1.86 |
|  | -1 | 1.85 | -1.85 |
|  | -1 | 1.95 | -1.95 |
|  | -2 | 0.67 | -1.34 |
|  | -1 | 1.5 | -1.50 |
| Acceso c/Arnedo | 1 | 2.81 | 2.81 |
|  | 1 | 2.93 | 2.93 |
|  | 1 | 3.08 | 3.08 |
|  | 1 | 0.81 | 0.81 |
|  | -1 | 1.2 | -1.20 |
|  | -2 | 0.8 | -1.60 |
| Taller/almacén | 1 | 4.24 | 4.24 |
|  | 1 | 9.73 | 9.73 |
|  | 1 | 4.61 | 4.61 |
|  | 1 | 9.77 | 9.77 |
|  | 1 | 0.14 | 0.14 |
|  | 2 | 0.2 | 0.40 |
|  | -1 | 0.8 | -0.80 |
|  | -1 | 1.95 | -1.95 |
|  | -1 | 2.9 | -2.90 |
| Planta primera |  |  |  |
| Salón | 1 | 4.5 | 4.50 |
| Frente cocina -salón | 1 | 13.58 | 13.58 |
|  | -5 | 0.8 | -4.00 |
| Fachada | 1 | 13.6 | 13.60 |
| Distribuidor dorm.ppal. | 2 | 1.62 | 3.24 |
|  | 2 | 1.91 | 3.82 |
|  | -2 | 0.8 | -1.60 |
|  | -1 | 0.7 | -0.70 |
| Escalera | 2 | 1.91 | 3.82 |
|  | 2 | 2.95 | 5.90 |
|  | -1 | 0.8 | -0.80 |
| Distribuidor dorm. 2 | 2 | 1.51 | 3.02 |
|  | 2 | 1.91 | 3.82 |
|  | -2 | 0.8 | -1.60 |
|  | -1 | 0.7 | -0.70 |
| Distribuidor dorm. 3 | 1 | 1.6 | 1.60 |
|  | 1 | 1.51 | 1.51 |
|  | 2 | 1.91 | 3.82 |
|  | -2 | 0.8 | -1.60 |
|  | -1 | 0.7 | -0.70 |
| Dorm. ppal | 1 | 5.18 | 5.18 |
|  | 1 | 2.92 | 2.92 |
|  | 1 | 5.31 | 5.31 |
|  | 1 | 2.73 | 2.73 |
|  | -1 | 0.8 | -0.80 |
| Dorm 2 | 1 | 3.82 | 3.82 |
|  | 1 | 3.03 | 3.03 |
|  | 1 | 3.82 | 3.82 |
|  | 1 | 2.96 | 2.96 |
|  | -1 | 0.8 | -0.80 |
| Dorm 3 | 1 | 4.36 | 4.36 |
|  | 1 | 3.24 | 3.24 |
|  | 1 | 4.19 | 4.19 |
|  | 1 | 3.07 | 3.07 |
|  | -1 | 0.8 | -0.80 |
| Total |  |  | 155.63 |

**07.06** m2 ALIC.AZULEJO G.PORCELANICO BLANCO/COLOR MATE 10x10cm.REC.ADH (26/10/2007)
99.1 m2 × 53.65 = 5316.72
Alicatado con azulejo blanco o de color mate biselado de 10x10 cm. (BIII s/UNE-EN-67) o gresite blanco o de color mate de 2x2 cm (a elegir por la DF previa presentación de muestras) recibido con adhesivo C2 según EN-12004 Cleintx Top blanco, p.p. de cortes, ingletes, piezas especiales, rejuntado con adhesivo CG2 blanco según EN-13888 Texjunt Borada junta blanca o color y limpieza, s/NTE-RPA-4, medido deduciendo huecos.

| Código | Ud | Descripción | Rendimiento | Precio | Importe |
|---|---|---|---|---|---|
| mO01OB100 | h | Oficial solador, alicatador | 0.432 | 19.43 | 8.39 |
| mO01OB110 | h | Ayudante solador, alicatador | 0.432 | 18.26 | 7.89 |
| mO01OA070 | h | Peón ordinario | 0.27 | 17.45 | 4.71 |
| mP09ABC035 | m2 | Azulejo gres porcelánico blanco/color biselado 10x10 (material; 30/09/2021) | 1.1 | 24.07 | 26.48 |
| mP01FA040 | kg | Adhesivo int/ext C2ET flexible bl | 4 | 1.11 | 4.44 |
| mP01FJ030 | kg | Junta cementosa mej.blanco 2-15 mm CG2 | 0.2 | 0.9 | 0.18 |
| %CI0300 | % | Costes Indirectos | 3 % | 52.09 | 1.56 |
|  |  | Total |  |  | 53.65 |

| Medición | Uds. | Largo | Alto | Parcial |
|---|---|---|---|---|
| Planta baja |  |  |  |  |
| Aseo | 2 | 0.9 | 3 | 5.40 |
|  | 2 | 2.75 | 3 | 16.50 |
|  | -1 | 0.7 | 3 | -2.10 |
| Cuarto de instalaciones | 2 | 1.88 | 3 | 11.28 |
|  | 2 | 2.75 | 3 | 16.50 |
|  | -1 | 0.7 | 3 | -2.10 |
| Planta primera |  |  |  |  |
| Cocina | 1 | 4.84 | 2.6 | 12.58 |
| Lavadero | 2 | 0.93 | 2.6 | 4.84 |
|  | 2 | 1.92 | 2.6 | 9.98 |
|  | -1 | 0.8 | 2.6 | -2.08 |
| Baño ppal. | 2 | 1.77 | 2.6 | 9.20 |
|  | 2 | 1.91 | 2.6 | 9.93 |
|  | -1 | 0.7 | 2.6 | -1.82 |
| Baño | 2 | 2.44 | 2.6 | 12.69 |
|  | 2 | 1.91 | 2.6 | 9.93 |
|  | 2 | 0.65 | 2.6 | 3.38 |
|  | -2 | 0.7 | 2.6 | -3.64 |
| A deducir espejos |  |  |  |  |
| C3 | -1 | 2.7 | 2.1 | -5.67 |
| C4 | -1 | 1.77 | 1.7 | -3.01 |
| C5 | -1 | 1.58 | 1.7 | -2.69 |
| Total |  |  |  | 99.1 |

**07.07** m PERFIL CANTONERA ALUMINIO (16/09/2008)
25.7 m × 10.01 = 257.26
Perfil cantonera de aluminio anodizado para transición con alicatado, colocado con pasta de agarre y clavos a paramento de placas de yeso laminado, s/NTE-RPG, medido en su longitud.

| Código | Ud | Descripción | Rendimiento | Precio | Importe |
|---|---|---|---|---|---|
| mO01OA030 | h | Oficial primera | 0.216 | 19.97 | 4.31 |
| mP04PW050 | kg | Pasta de agarre p.placa yeso (material; 16/09/2008) | 0.25 | 1.47 | 0.37 |
| mP04PW385 | m | Perfil cantonera alum.anod. (material; 28/11/2020) | 1 | 5.04 | 5.04 |
| %CI0300 | % | Costes Indirectos | 3 % | 9.72 | 0.29 |
|  |  | Total |  |  | 10.01 |

| Medición | Uds. | Largo | Parcial |
|---|---|---|---|
| Planta baja |  |  |  |
| Aseo | 2 | 2.1 | 4.20 |
|  | 1 | 0.7 | 0.70 |
| Planta primera |  |  |  |
| Baño ppal. | 2 | 2.6 | 5.20 |
| Baño | 6 | 2.6 | 15.60 |
| Total |  |  | 25.7 |

**07.08** m VIERTEAG.ALUMINIO LACADO e=3mm a<40cm (13/11/2007)
18.6 m × 32.46 = 603.76
Vierteaguas de chapa de aluminio lacado de 13 micras con goterón, formado por piezas de un espesor de 3 mm. y no más de 40 cm. de ancho, integrado en la propia perfilería de la carpintería a la que acompaña y del mismo color y acabado que la misma, suministrado por el mismo porveedor que la carpintería, recibido con mortero bastardo con arena de río M-5 y adhesivo de resina Epoxi, i/sellado de juntas con silicona del mismo color que el aluminio y limpieza.

| Código | Ud | Descripción | Rendimiento | Precio | Importe |
|---|---|---|---|---|---|
| mO01OA030 | h | Oficial primera | 0.27 | 19.97 | 5.39 |
| mO01OA040 | h | Oficial segunda | 0.27 | 18.49 | 4.99 |
| mP10VM020 | m | Vierteaguas aluminio lacado a=40cm (material) | 1 | 15.39 | 15.39 |
| mP06SI090 | m | Sellado silicona neutra e=7 mm. (material) | 2.25 | 1.17 | 2.63 |
| mP08MA040 | kg | Adhesivo resina epoxi (material; 13/11/2007) | 0.4 | 6.15 | 2.46 |
| mA02A080 | m3 | MORTERO CEMENTO M-5 | 0.008 | 81.71 | 0.65 |
| %CI0300 | % | Costes Indirectos | 3 % | 31.51 | 0.95 |
|  |  | Total |  |  | 32.46 |

| Medición | Uds. | Largo | Parcial |
|---|---|---|---|
|  | 10 | 0.9 | 9.00 |
|  | 8 | 1.2 | 9.60 |
| Total |  |  | 18.6 |

**07.09** m PEANA INTERIOR VENTANA MAD.15x2cm (16/09/2008)
18.6 m × 106.84 = 1987.22
Peana interior de hueco de madera de perfil DM 15x2 cm. acabado lacado en color blanco, enrasada con el paramento y fijada a la estructura de trasdosado y al hueco mediante tornillos y adhesivo, i. remates y ocultación de fijaciones, montada y con p.p. de medios auxiliares.

| Código | Ud | Descripción | Rendimiento | Precio | Importe |
|---|---|---|---|---|---|
| mO01OB180 | h | Oficial 1ª carpintero | 0.323 | 20.4 | 6.59 |
| mO01OA040 | h | Oficial segunda | 0.107 | 18.49 | 1.98 |
| mP08MR355 | m | Peana DM lacada 15x2cm. (material; 31/03/2022) | 1.05 | 89.88 | 94.37 |
| mP04PW100 | ud | Tornillos 3,9x45 mm. | 8 | 0.05 | 0.40 |
| mP04PW060 | kg | Pasta para juntas yeso | 0.2 | 1.97 | 0.39 |
| %CI0300 | % | Costes Indirectos | 3 % | 103.73 | 3.11 |
|  |  | Total |  |  | 106.84 |

| Medición | Uds. | Largo | Parcial |
|---|---|---|---|
|  | 10 | 0.9 | 9.00 |
|  | 8 | 1.2 | 9.60 |
| Total |  |  | 18.6 |

**E11PGB051G** m2 UMBRAL GRANITO GRIS QUINTANA e=6cm ABUJARDADO/FLAMEADO
3.69 m2 × 97.62 = 360.22
Solado umbrales de huecos con piezas enterizas de granito gris quintana o similar aceptado por la DF previa presentación de muestras, con acabado pulido, apomazado, abujardado o flameado (a elegir por la DF previa presentación de muestras) con marcado CE y DdP (declaración de prestaciones) según Reglamento UE 305/2011, en piezas enterizas coincidentes con el despiece de fachada y/o de las carpinterías de espesor 6 cm., ligero vuelo exterior sobre el plano de fachada con formación de goterón o ejecución de inglete en encuentro con la piedra de fachada, recibido con mortero de cemento CEM II/B-P 32,5 N y arena mezcla de miga y río (M-5), cama de arena de 2 cm. de espesor, i/rejuntado con lechada de cemento CEM II/B-P 32,5 N 1/2 y limpieza, s/NTE-RSR-1, todo ello realizado según detalle de planos, medida la superficie ejecutada.

| Código | Ud | Descripción | Rendimiento | Precio | Importe |
|---|---|---|---|---|---|
| mO01OB120 | h | Oficial marmolista (mano de obra) | 0.531 | 20.93 | 11.11 |
| mO01OB080 | h | Oficial cantero | 0.531 | 19.43 | 10.32 |
| mO01OA070 | h | Peón ordinario | 0.23 | 17.45 | 4.01 |
| mP01AA020 | m3 | Arena de río 0/6 mm. (material) | 0.02 | 18.05 | 0.36 |
| P08PLB111G | m2 | Umbral granito pulido/abuj./apom./flam. gris quintana e=6 cm (material; 31/03/2022) | 1.05 | 62.2 | 65.31 |
| mA02A160 | m3 | MORTERO CEM. M-5 C/MEZCLA RIO-MIGA (material) | 0.05 | 71.81 | 3.59 |
| mA01L020 | m3 | LECHADA CEMENTO 1/2 CEM II/B-P 32,5 N (material) | 0.001 | 83.67 | 0.08 |
| %CI0300 | % | Costes Indirectos | 3 % | 94.78 | 2.84 |
|  |  | Total |  |  | 97.62 |

| Medición | Uds. | Largo | Ancho | Parcial |
|---|---|---|---|---|
| Planta baja | 1 | 2.9 | 0.72 | 2.09 |
|  | 1 | 1.2 | 0.68 | 0.82 |
|  | 1 | 1.5 | 0.52 | 0.78 |
| Total |  |  |  | 3.69 |

**E07.10N** m2 FORMACIÓN DE TABICAS ESCALERA CON CHAPÓN ACERO e=3 mm (31/01/2000)
9.72 m2 × 174.26 = 1693.81
Formación de tabicas de escalera mediante chapón de acero e=3 mm, fijado con anclajes a elementos de fábrica y mediante soldadura a subestructuura de tubos rectangulares 40.20.2 dispuestos en las zancas metalicas de la escalera, con la forma y diseño de planos de detalle, incluso replanteo previo, cortes y desperdicios de material, preparación en taller y montaje en obra, nivelación y aplomado, accesorios de montaje y fijación, soldaduras, remates, acabado con dos manos de pintura al esmalte mate en color blanco previa imprimación antioxidante, incluso medios auxiliares y limpieza, todo ello realizado según detalle de planos, totalmente terminado, medido por m2 colocado.

| Código | Ud | Descripción | Rendimiento | Precio | Importe |
|---|---|---|---|---|---|
| mO01OB160 | h | Oficial 1ª cerrajero | 3.301 | 19.43 | 64.14 |
| mO01OB170 | h | Ayudante cerrajero | 3.301 | 18.26 | 60.28 |
| mP13TT030.1 | m | Tubo cuadrado 40x20x2 mm. (material) | 1.5 | 2.25 | 3.38 |
| P13TC330 | m2 | Chapa negra 3 mm (material; 02/01/2016) | 1 | 23.49 | 23.49 |
| mP01DW090 | ud | Pequeño material | 2 | 1.12 | 2.24 |
| mE27HE030 | m2 | ESMALTE SINTÉTICO MATE S/METAL (material; 31/01/2000) | 1.05 | 14.9 | 15.65 |
| %CI0300 | % | Costes Indirectos | 3 % | 169.18 | 5.08 |
|  |  | Total |  |  | 174.26 |

| Medición | Uds. | Largo | Alto | Parcial |
|---|---|---|---|---|
| CH01 | 1 | 2.13 | 0.23 | 0.49 |
| CH02 | 2 | 1.33 | 0.03 | 0.08 |
|  | 2 | 0.8 | 0.18 | 0.29 |
| CH03 | 2 | 0.27 | 0.2 | 0.11 |
| CH04 | 2 | 1.33 | 0.38 | 1.01 |
|  | 2 | 0.8 | 0.18 | 0.29 |
| CH05 | 1 | 0.27 | 1.04 | 0.28 |
|  | 1 | 0.27 | 0.87 | 0.23 |
|  | 1 | 0.27 | 0.69 | 0.19 |
|  | 1 | 0.27 | 0.52 | 0.14 |
|  | 1 | 0.27 | 0.34 | 0.09 |
|  | 1 | 0.8 | 0.18 | 0.14 |
| CH06 | 13 | 0.8 | 0.18 | 1.87 |
| CH07 | 1 | 0.27 | 1.4 | 0.38 |
|  | 1 | 0.8 | 0.18 | 0.14 |
| CH08 | 1 | 0.27 | 1.08 | 0.29 |
|  | 1 | 0.27 | 0.91 | 0.25 |
|  | 1 | 0.27 | 0.73 | 0.20 |
|  | 1 | 0.27 | 0.56 | 0.15 |
|  | 1 | 0.27 | 0.38 | 0.10 |
|  | 1 | 0.8 | 0.18 | 0.14 |
| CH09 | 1 | 0.5 | 0.5 | 0.25 |
|  | 1 | 0.3 | 0.57 | 0.17 |
|  | 1 | 0.27 | 0.4 | 0.11 |
| CH09´ | 1 | 0.52 | 0.2 | 0.10 |
|  | 1 | 0.28 | 0.4 | 0.11 |
| Zanquines | 16 | 0.27 | 0.18 | 0.78 |
|  | 8 | 0.8 | 0.18 | 1.15 |
|  | 1 | 1.07 | 0.18 | 0.19 |
| Total |  |  |  | 9.72 |

## 08 CARPINTERÍA EXTERIOR (31/01/2000)
Importe: 53586.41

**08.01.b** m2 VENT.AL.LAC.HOJA OCULTA OSCIL. R.P.T. 1 HOJA
24.24 m2 × 1467.19 = 35564.69
Suministro y colocación de carpintería de practicable, tipo CP2, oscilo-batiente y abatible, de 1 hoja oculta, de perfiles de acero galvanizado soldado con rotura de puente térmico, modelo FORSTER Unico XS o similar, sellada con espuma de poliuretano a premarco. Marco y hoja tienen una sección de28 x 70 mm y 55 x 88 mm respectivamente. Acabado lacado al horno en color a definir por D.F., con mecanismos y herrajes de acero inoxidable.
Caracteríscas técnicas requeridas:
Permeabilidad al aire según Norma UNE-EN 12207:2000Clase4
Estanqueidad al agua según Norma UNE-EN 12208:2000ClaseE 1050
Resistencia al viento según Norma UNE-EN 12210:2000ClaseC5
Coeficiente de transmisión térmica Uw 1,17 W/m²K
Máximo acristalamiento50 mm
Máximo aislamiento acúscoRw = 48 dB
Montada sobre premarco suministrado por el fabricante de la carpintería y según sus indicaciones, estanqueidad mediante sistema de triple junta de EPDM, drenajes ocultos en los travesaños, junta de acristalamiento interior enrasada con el perfil, sistema de herrajes insertado por ranura o mediante mecanizados especiíficos en marco y hoja, maneta de cremona de accionamiento monodireccional con cierre multipunto y bisagras con eje de acero inoxidable para un peso máximo de 130 kg. Fabricada en taller y montada en obra, incluso recibido y aplomado del precerco sobre la fábrica soporte con material adecuado y sellado con espuma de poliuretano, incluso sellado de juntas y limpieza y con p.p. de medios auxiliares.

| Código | Ud | Descripción | Rendimiento | Precio | Importe |
|---|---|---|---|---|---|
| mO01OB160 | h | Oficial 1ª cerrajero | 0.238 | 19.43 | 4.624 |
| mO01OB170 | h | Ayudante cerrajero | 0.118 | 18.26 | 2.155 |
| mP12PW010 | m | Premarco (material) | 4 | 6.58 | 26.320 |
| mP13CV080.1 | m2 | Ventana oscilobatiente rpt 1 h. acero galv.lac. Forster Unico XS (material; 31/03/2022) | 1 | 1370.08 | 1370.080 |
| E07RC040 | m2 | RECIBIDO CERCOS EN MURO EXTERIOR A REVESTIR (material; 01/01/2010) | 1 | 18.05 | 18.050 |
| mP03.14 | ud | Sellado poliuretano precerco (material; 30/09/2021) | 0.75 | 4.3 | 3.225 |
| %CI0300 | % | Costes Indirectos | 3 % | 1424.454 | 42.734 |
|  |  | Total |  |  | 1467.19 |

| Medición | Uds. | Largo | Alto | Parcial |
|---|---|---|---|---|
| V1 | 4 | 1.2 | 1.4 | 6.72 |
| V1s | 4 | 1.2 | 1.4 | 6.72 |
| V2 | 4 | 0.9 | 1.2 | 4.32 |
| V2s | 6 | 0.9 | 1.2 | 6.48 |
| Total |  |  |  | 24.24 |

**08.02b** m2 PUERTA ENTRADA EXT. 2H ABATIBLES LISA BLINDADA AISLADA PINT.ESM. (31/01/2000)
7.02 m2 × 1408.85 = 9890.13
Puerta de entrada exterior blindada serie media, tipo CP1 para pintar, compuesta de 2 hojas abatibles asimétricas de 65 mm. de grueso, con apertura hacia el interior, realizadas mediante bastidor perimetral y dos tableros macizos de DM de 19 mm de espesor cada uno para pintar por ambas caras, con aislamiento interior mediante panel de poliestireno extruído o similar. Con cerco macizo de madera de DM, con tapajuntas exteriores e interiores a modo de embocadura del hueco con madera maciza de DM o similar de 10 mm de espesor y el ancho del cerramiento (según detalle de planos), cubriendo la totalidad de este, con incorporación de junta de goma isofónica ignífuga en todo el perímetro. Incluso acabado con dos manos de pintura al esmalte lacado en color a elegir (a decidir por la DF previa presentación de muestras). Colocación de herrajes de colgar y seguridad en acabado inox. de acero pulido mate de Ocariz o similar, con bisagras ocultas en el canto modelo Tectus de la firma SIMONSWERK o similar, manetas y resbalón silencioso, con pestillo empotrado de cierre con condena y/o cerradura con bocallave modelo a elegir por la D.F., totalmente montada, incluso replanteo previo, preparación en taller, montaje y ajuste en obra, suministro y colocación de precerco recibido mediante los trabajos precisos de albañilería o instalado sobre la perfilería de la tabiquería, sellado de espuma de poliuretano entre cerco y precerco, material auxiliar y de montaje, elementos de remate y de terminación, elementos de fijación, pequeño material, y en general todos los elementos necesarios para el correcto funcionamiento de la misma, medios auxiliares y limpieza, todo ello realizado según detalle de planos, totalmente terminada. Medida por las dimensiones de la puerta según plano de memoria de carpinterías.

| Código | Ud | Descripción | Rendimiento | Precio | Importe |
|---|---|---|---|---|---|
| mO01OB180 | h | Oficial 1ª carpintero | 1.294 | 20.4 | 26.40 |
| mO01OB190 | h | Ayudante carpintero (mano de obra; 01/03/2012) | 1.294 | 18.45 | 23.87 |
| mE13CS030 | ud | PRECERCO PINO 110x35 mm.P/1 HOJA (material) | 0.285 | 21.85 | 6.23 |
| mP11PM010 | m | Galce p. melix macizo 110x30 mm. (material) | 1.875 | 5.66 | 10.61 |
| mP11TM025 | m | Tapajunt. DM lacado 85x15 (material) | 3.75 | 2.88 | 10.80 |
| mP11EB015 | m2 | Puerta ent. blind. 2h abatibles MDF aislado pintar (material; 31/03/2022) | 1 | 1150.65 | 1150.65 |
| mP11HB010 | ud | Bisagra seguridad larga p.entra. (material) | 2.28 | 28.11 | 64.09 |
| mP11HB050 | ud | Tornillo segur.cerco 152mm.codi. (material) | 2.28 | 0.42 | 0.96 |
| mP11HS010 | ud | C.seguridad c/largo frente al.3p (material) | 0.285 | 47.43 | 13.52 |
| mP11HT015 | ud | Tirador p.entrada acero inox. (material; 28/11/2020) | 0.285 | 22.47 | 6.40 |
| mE27ME030 | m2 | ESMALTE MATE S/MADERA (material; 31/01/2000) | 2.05 | 17.08 | 35.01 |
| E07RC040 | m2 | RECIBIDO CERCOS EN MURO EXTERIOR A REVESTIR | 1 | 18.05 | 18.05 |
| mP03.14 | ud | Sellado poliuretano precerco | 0.285 | 4.3 | 1.23 |
| %CI0300 | % | Costes Indirectos | 3 % | 1367.82 | 41.03 |
|  |  | Total |  |  | 1408.85 |

| Medición | Uds. | Largo | Alto | Parcial |
|---|---|---|---|---|
| P1 | 1 | 1.2 | 2.6 | 3.12 |
| P2 | 1 | 1.5 | 2.6 | 3.90 |
| Total |  |  |  | 7.02 |

**08.02c** m2 PUERTA ENTRADA EXT. 2H CORRED. LISA BLINDADA AISLADA PINT.ESM. (31/01/2000)
7.54 m2 × 1078.46 = 8131.59
Puerta de entrada exterior blindada serie media, tipo CP3 para pintar, compuesta de 2 hojas correderas simétricas de 90 mm. de grueso, realizadas mediante bastidor perimetral y dos tableros macizos de DM de 19 mm de espesor cada uno para pintar por ambas caras, con aislamiento interior mediante panel de poliestireno extruído o similar, para que deslice por el interior del tabique, con doble cerco-armazón oculto de zinc o acero galvanizado prefabricado Krona para empotrar en tabique y preparado para recibir la placa de yeso del mismo, formado por láminas a las que se aplican las grapas metálicas que permitan una perfecta adherencia al revestimiento, sistema corredizo Koblenz de Krona compuesto por carrete con poleas esféricas cubiertas de nylon montado sobre guías de aluminio o sistema Slid-85/125 de Klein compuesto por ruedas inyectadas en poliacetal montadas sobre ejes de acero inoxidable rectificados y lubrificados permanentemente montado sobre guías de perfil de aluminio extruído, jambas y tapajuntas adecuados al sistema Krona en ambas caras de 70x10 mm. en madera maciza de MDF para pintar, del ancho del tabique y cubriendo la totalidad de este, herrajes de cierre y manivelas cromados o de acero inoxidable mate a elegir por la D.F., manetas o tiradores por ambas caras o bien apertura mediante rebaje mecanizado de diametro 40 mm. (a elegir), con pestillo empotrado de cierre con condena y/o cerradura con bocallave modelo a elegir por la D.F., cerradura maestreada, totalmente montada. Incluso subestructura para cuelgue de puerta compuesta por perfiles metálicos de tubo galvanizado soldado 80.40.4 en tirantes, dintel y vientos fijados a forjado y a muro, incluso repaso de soldaduras con spray galvánico en frío. Acabado con dos manos de pintura al esmalte lacado en color a elegir (a decidir por la DF previa presentación de muestras). Colocación de herrajes de colgar y seguridad en acabado inox. de acero pulido mate de Ocariz o similar, con bisagras ocultas en el canto modelo Tectus de la firma SIMONSWERK o similar, manetas y resbalón silencioso, con pestillo empotrado de cierre con condena y/o cerradura con bocallave modelo a elegir por la D.F., totalmente montada, incluso replanteo previo, preparación en taller, montaje y ajuste en obra, suministro y colocación de precerco recibido mediante los trabajos precisos de albañilería o instalado sobre la perfilería de la tabiquería, sellado de espuma de poliuretano entre cerco y precerco, material auxiliar y de montaje, elementos de remate y de terminación, elementos de fijación, pequeño material, y en general todos los elementos necesarios para el correcto funcionamiento de la misma, medios auxiliares y limpieza, todo ello realizado según detalle de planos, totalmente terminada. Medida por las dimensiones de la puerta según plano de memoria de carpinterías.

| Código | Ud | Descripción | Rendimiento | Precio | Importe |
|---|---|---|---|---|---|
| mO01OB180 | h | Oficial 1ª carpintero | 1.265 | 20.4 | 25.81 |
| mO01OB190 | h | Ayudante carpintero | 1.265 | 18.45 | 23.34 |
| P0802c | m2 | Subestructura para cuelgue puerta con tubos galv. 80.40.4 (material; 03/10/2021) | 1 | 26.85 | 26.85 |
| P11PP06babc | ud | Armazón 1H puerta corredera tabique cartón-yeso de 100 mm. (material; 01/04/2022) | 0.265 | 1332.41 | 353.09 |
| mP11PM010 | m | Galce p. melix macizo 110x30 mm. | 1.1 | 5.66 | 6.23 |
| mP11TM025 | m | Tapajunt. DM lacado 85x15 | 2.2 | 2.88 | 6.34 |
| mP11EB016 | m2 | Puerta ent. blind. 2h correderas MDF aislado pintar (material; 01/04/2022) | 1 | 523.92 | 523.92 |
| mP11RW030 | ud | Juego accesorios puerta corredera (material; 25/11/2020) | 1 | 13.53 | 13.53 |
| mP11RW040 | m | Perfil susp. p.corred. galv. (material) | 0.77 | 2.53 | 1.95 |
| mP11W140 | ud | Maneta cierre p.corredera (material; 16/09/2008) | 0.265 | 0.02 | 0.01 |
| mP11HS010 | ud | C.seguridad c/largo frente al.3p | 0.135 | 47.43 | 6.40 |
| mP11HT015 | ud | Tirador p.entrada acero inox. | 0.265 | 22.47 | 5.95 |
| mE27ME030 | m2 | ESMALTE MATE S/MADERA | 2.05 | 17.08 | 35.01 |
| E07RC040 | m2 | RECIBIDO CERCOS EN MURO EXTERIOR A REVESTIR | 1 | 18.05 | 18.05 |
| mP03.14 | ud | Sellado poliuretano precerco | 0.133 | 4.3 | 0.57 |
| %CI0300 | % | Costes Indirectos | 3 % | 1047.05 | 31.41 |
|  |  | Total |  |  | 1078.46 |

| Medición | Uds. | Largo | Alto | Parcial |
|---|---|---|---|---|
| P7 | 1 | 2.9 | 2.6 | 7.54 |
| Total |  |  |  | 7.54 |

## 09 CARPINTERÍA INTERIOR
Importe: 19652.79

**PNE13E14ABACd** m2 PUERTA DE PASO P MADERA ABATIBLE P/PINTAR
24.22 m2 × 251.51 = 6091.57
Puerta de paso ciega reembalsada de una hoja abatible, tipo CP4, de altura hasta el falso techo o descuelgue de viga, de 65 mm. de grueso, compuesta por un tablero macizo de DM liso preparado para pintar/lacar. Con cerco oculto tipo Palbox o similar oculto por encima del falso techo, sin tapajuntas exteriores (el revestimiento del paramento pasa por delante del marco, ocultándolo) y con tapajuntas interior a modo de embocadura del hueco con madera maciza de DM para pintar de 10 mm de espesor y el ancho del tabique, cubriendo la totalidad de este, con incorporación de junta de goma isofónica ignífuga en todo el perímetro. La hoja quedará perfectamente enrasada a haces exteriores del tabique en el que se instala (reembalsada), y con la placa de yeso del mismo pasando por delante del marco, ocultándolo, según detalle de planos, incluso formación de entrecalle perimetral de 2 cm. de anchura por ambas caras, mediante fresado en la hoja y el cerco. Colocación de herrajes de colgar y seguridad en acabado inox. de acero pulido mate de Ocariz o similar, con bisagras ocultas en el canto modelo Tectus de la firma SIMONSWERK o similar, manetas y resbalón silencioso, con pestillo empotrado de cierre con condena y/o cerradura con bocallave modelo a elegir por la D.F., totalmente montada, incluso replanteo previo, preparación en taller, montaje y ajuste en obra, suministro y colocación de precerco recibido mediante los trabajos precisos de albañilería o instalado sobre la perfilería de la tabiquería, material auxiliar y de montaje, elementos de remate y de terminación, elementos de fijación, pequeño material, y en general todos los elementos necesarios para el correcto funcionamiento de la misma, medios auxiliares y limpieza, todo ello realizado según detalle de planos, totalmente terminada. Medida por las dimensiones de la puerta según plano de memoria de carpinterías.

| Código | Ud | Descripción | Rendimiento | Precio | Importe |
|---|---|---|---|---|---|
| mO01OB180 | h | Oficial 1ª carpintero | 0.577 | 20.4 | 11.77 |
| mO01OB190 | h | Ayudante carpintero | 0.577 | 18.45 | 10.65 |
| mE13CS010 | ud | PRECERCO PINO 70x35 mm.P/1 HOJA (material) | 0.8 | 15.53 | 12.42 |
| mP11PR010.1 | m | Cerco oculto tipo Palbox o similar (material; 01/04/2022) | 3.1 | 11.56 | 35.84 |
| mP11TR010.1b | m | Tapajunt. macizo DM p/pintar 70x10 (material) | 6 | 1.53 | 9.18 |
| mP11CA121.1 | m2 | P.paso abatible DM p/pintar (material; 01/04/2022) | 1 | 146.91 | 146.91 |
| mP11RB010.1 | ud | P.p. herrajes acero pulido mate/inox Ocariz (material; 01/04/2022) | 1 | 16.69 | 16.69 |
| mP11W020 | ud | Tornillo ensamble zinc/pavón (material) | 18 | 0.04 | 0.72 |
| %CI0300 | % | Costes Indirectos | 3 % | 244.18 | 7.33 |
|  |  | Total |  |  | 251.51 |

| Medición | Uds. | Largo | Alto | Parcial |
|---|---|---|---|---|
| P6 | 1 | 0.7 | 3 | 2.10 |
| P6s | 1 | 0.7 | 3 | 2.10 |
| P8 | 1 | 0.7 | 2.6 | 1.82 |
| P8s | 2 | 0.7 | 2.6 | 3.64 |
| P9 | 4 | 0.8 | 2.6 | 8.32 |
| P9s | 3 | 0.8 | 2.6 | 6.24 |
| Total |  |  |  | 24.22 |

**PNE26PSM040bd** m2 PUERTA DE PASO EI2-45-C5 1H MADERA P/PINTAR (01/03/2012)
4.8 m2 × 361.83 = 1736.78
Puerta metálica cortafuegos de una hoja abatible, tipo CP5, homologada EI2-45-C5, modelo SIGMA de JULFER o similar, formada por marco en chapa de acero galvanizado de 1,5 mm de espesor o cerco oculto tipo Palbox homologado para la clasificación de la puerta, junta intumescente alrededor del marco, hoja de puerta construidas por 2 bandejas de chapa de acero galvanizado de 0,6 mm de espesor y cámara intermedia rellena de material aislante ignífugo, tipo panel lana de roca de 55 mm de espesor (160 kg/m2) o equivalente, con cerco de chapa de acero de ancho 120 a 150 mm (todo el ancho del tabique). Bastidor perimetral de tubo de acero 40x40 para fijación en obra como precerco. Colocación de herrajes de colgar y seguridad en acabado inox. de acero pulido mate de Ocariz o similar, con bisagras ocultas en el canto modelo Tectus de la firma SIMONSWERK o similar, manetas y resbalón silencioso, con pestillo empotrado de cierre con condena y/o cerradura con bocallave modelo a elegir por la D.F., cierrapuertas, selector de cierre, muelle superior, retenedor, cerradura, y resto de accesorios. Puerta base con acabado galvanizado preparado para pintura de terminación (medido aparte). Incluye patillas metálicas para fijación en obra, manetas y bombín conforme a UNE-EN 12209, puertas, cerraduras, bisagras o pernios ocultos en acero inoxidable, perfilería, rastreles, incluso replanteo previo, preparación en taller, montaje y ajuste en obra, suministro y colocación de precerco recibido mediante los trabajos precisos de albañilería o instalado sobre la perfilería de la tabiquería, material auxiliar y de montaje, elementos de remate y de terminación, elementos de fijación, pequeño material, tapetas de remate laterales para ocultación de hueco de paso realizadas en chapa de acero lacada en RAL, etc., y en general todos los elementos necesarios para el correcto funcionamiento de la misma, medios auxiliares y limpieza, todo ello realizado según detalle de planos, totalmente terminada. Conjunto de puerta conforme a UNE-EN 1634-1 y UNE-EN 13501-2 y CTE DB SI.

| Código | Ud | Descripción | Rendimiento | Precio | Importe |
|---|---|---|---|---|---|
| mO01OB160 | h | Oficial 1ª cerrajero | 0.27 | 19.43 | 5.25 |
| mO01OB170 | h | Ayudante cerrajero | 0.27 | 18.26 | 4.93 |
| mP23FM021.2 | m2 | P. cortaf. acabado p/pintar EI2-45-C5 1h. (material; 05/04/2022) | 1 | 288.58 | 288.58 |
| mP11PR010.1 | m | Cerco oculto tipo Palbox o similar | 3.1 | 11.56 | 35.84 |
| mP11RB010.1 | ud | P.p. herrajes acero pulido mate/inox Ocariz | 1 | 16.69 | 16.69 |
| %CI0300 | % | Costes Indirectos | 3 % | 351.29 | 10.54 |
|  |  | Total |  |  | 361.83 |

| Medición | Uds. | Largo | Alto | Parcial |
|---|---|---|---|---|
| P3s | 1 | 0.8 | 3 | 2.40 |
| P3 | 1 | 0.8 | 3 | 2.40 |
| Total |  |  |  | 4.8 |

**PNEHHHbd** m2 PUERTA DE PASO P MADERA CORREDERA P/PINTAR
9.84 m2 × 451.2 = 4439.81
Puerta de paso ciega de una hoja corredera, de altura hasta el falso techo o descuelgue de viga, tipo CP6, de 65 mm. de grueso, compuesta por un tablero macizo de DM liso preparado para pintar/lacar, para que deslice por el interior del tabique, con cerco-armazón oculto de zinc o acero galvanizado prefabricado Krona para empotrar en tabique y preparado para recibir la placa de yeso del mismo, formado por láminas a las que se aplican las grapas metálicas que permitan una perfecta adherencia al revestimiento, sistema corredizo Koblenz de Krona compuesto por carrete con poleas esféricas cubiertas de nylon montado sobre guías de aluminio o sistema Slid-85/125 de Klein compuesto por ruedas inyectadas en poliacetal montadas sobre ejes de acero inoxidable rectificados y lubrificados permanentemente montado sobre guías de perfil de aluminio extruído, jambas y tapajuntas adecuados al sistema Krona en ambas caras de 70x10 mm. en madera maciza de DM para pintar, del ancho del tabique y cubriendo la totalidad de este, herrajes de cierre y manivelas cromados o de acero inoxidable mate a elegir por la D.F., manetas o tiradores por ambas caras o bien apertura mediante rebaje mecanizado de diametro 40 mm. (a elegir), con pestillo empotrado de cierre con condena y/o cerradura con bocallave modelo a elegir por la D.F., cerradura maestreada, totalmente montada. Colocación de herrajes de colgar y deslizamiento Klein o similar, y seguridad en acabado inox. de acero puliso mate de Ocariz o similar, manetas y resbalón silencioso, con pestillo empotrado de cierre con condena y/o cerradura con bocallave modelo a elegir por la D.F., totalmente montada, incluso replanteo previo, preparación en taller, montaje y ajuste en obra, suministro y colocación de precerco recibido mediante los trabajos precisos de albañilería o instalado sobre la perfilería de la tabiquería, material auxiliar y de montaje, elementos de remate y de terminación, elementos de fijación, pequeño material, y en general todos los elementos necesarios para el correcto funcionamiento de la misma, medios auxiliares y limpieza, todo ello realizado según detalle de planos, totalmente terminada. Medida por las dimensiones de la puerta según plano de memoria de carpinterías.

| Código | Ud | Descripción | Rendimiento | Precio | Importe |
|---|---|---|---|---|---|
| mO01OB180 | h | Oficial 1ª carpintero | 0.577 | 20.4 | 11.77 |
| mO01OB190 | h | Ayudante carpintero | 0.577 | 18.45 | 10.65 |
| P11PP06babc | ud | Armazón 1H puerta corredera tabique cartón-yeso de 100 mm. | 0.205 | 1332.41 | 273.14 |
| mP11PR010.1 | m | Cerco oculto tipo Palbox o similar | 1.555 | 11.56 | 17.98 |
| mP11TR010.1b | m | Tapajunt. macizo DM p/pintar 70x10 | 3.11 | 1.53 | 4.76 |
| mP11CA122b | m2 | P.paso corredera DM p/pintar (material; 05/04/2022) | 1 | 87.69 | 87.69 |
| mP11W020 | ud | Tornillo ensamble zinc/pavón | 2 | 0.04 | 0.08 |
| mP11RW030 | ud | Juego accesorios puerta corredera | 1 | 13.53 | 13.53 |
| mP11RW040 | m | Perfil susp. p.corred. galv. | 0.7 | 2.53 | 1.77 |
| mP11RB010.1 | ud | P.p. herrajes acero pulido mate/inox Ocariz | 1 | 16.69 | 16.69 |
| %CI0300 | % | Costes Indirectos | 3 % | 438.06 | 13.14 |
|  |  | Total |  |  | 451.2 |

| Medición | Uds. | Largo | Alto | Parcial |
|---|---|---|---|---|
| P4 | 1 | 1.6 | 3 | 4.80 |
| P5 | 1 | 1.68 | 3 | 5.04 |
| Total |  |  |  | 9.84 |

**09.04bcb** m2 FRENTE ARMARIO DM P/PINTAR
16.01 m2 × 310.57 = 4972.23
Frente de armario empotrado ciego, sin vestir interiormente, realizado con tableros macizos de DM liso preparado para pintar/lacar, con hojas enterizas de suelo a techo de apertura abatible. Con cerco oculto tipo Palbox o similar oculto por encima del falso techo, sin tapajuntas exteriores (el revestimiento del paramento pasa por delante del marco, ocultándolo) y con tapajuntas interior a modo de embocadura del hueco con madera maciza de DM para pintar de 10 mm de espesor y el ancho del tabique, cubriendo la totalidad de este, con incorporación de junta de goma isofónica ignífuga en todo el perímetro. La hoja quedará perfectamente enrasada a haces exteriores del tabique en el que se instala (reembalsada), y con la placa de yeso del mismo pasando por delante del marco, ocultándolo, según detalle de planos, incluso formación de entrecalle perimetral de 2 cm. de anchura por ambas caras, mediante fresado en la hoja y el cerco. Colocación de herrajes de colgar y seguridad en acabado inox. de acero pulido mate de Ocariz o similar, con bisagras de cazoleta ocultas en el canto modelo Tectus de la firma SIMONSWERK o similar, sin tiradores con uñero en toda la altura por ambas caras, totalmente montada, incluso replanteo previo, preparación en taller, montaje y ajuste en obra, suministro y colocación de precerco recibido mediante los trabajos precisos de albañilería o instalado sobre la perfilería de la tabiquería, material auxiliar y de montaje, elementos de remate y de terminación, elementos de fijación, pequeño material, y en general todos los elementos necesarios para el correcto funcionamiento de la misma, medios auxiliares y limpieza, todo ello realizado según detalle de planos, totalmente terminada. Medida por las dimensiones de la puerta según plano de memoria de carpinterías.
Incluso falso fondo de 60 cm en armario A2 con espacio para paso de instalaciones de 10 cm entre fondo y tabique.

| Código | Ud | Descripción | Rendimiento | Precio | Importe |
|---|---|---|---|---|---|
| mO01OB180 | h | Oficial 1ª carpintero | 2.265 | 20.4 | 46.21 |
| mO01OB190 | h | Ayudante carpintero | 2.265 | 18.45 | 41.79 |
| mP11AH030.1 | ud | P.armario lisa ALM p/pintar (material; 26/04/2022) | 0.5 | 320.5 | 160.25 |
| mP11PR010.1 | m | Cerco oculto tipo Palbox o similar | 1.535 | 11.56 | 17.74 |
| mP11TR010.1b | m | Tapajunt. macizo DM p/pintar 70x10 | 3 | 1.53 | 4.59 |
| mP0904bc | ud | Bisagra cazoleta oculta para puerta armario (material; 01/04/2022) | 0.8 | 38.36 | 30.69 |
| mP11J020 | ud | Imán de cierre bco/marr. 54 mm. (material) | 0.5 | 0.49 | 0.25 |
| %CI0300 | % | Costes Indirectos | 3 % | 301.52 | 9.05 |
|  |  | Total |  |  | 310.57 |

| Medición | Uds. | Largo | Alto | Parcial |
|---|---|---|---|---|
| A1 | 1 | 0.9 | 1.16 | 1.04 |
| A2 | 1 | 1.92 | 2.6 | 4.99 |
| A3 | 1 | 1.92 | 2.6 | 4.99 |
| A4 | 1 | 1.92 | 2.6 | 4.99 |
| Total |  |  |  | 16.01 |

**09.05bb** m2 CELOSIA DE MADERA EN HUECO DE ESCALERA (01/03/2012)
7.56 m2 × 319.1 = 2412.40
Barandilla de escalera interior, realizada mediante celosía formada por lamas montantes verticales de madera maciza de pino para pintar de 26,5x5 cm con hueco intermedio de 8,25 cm aproximadamente, anclada con bulones metálicos a la estructura de la escalera y fijadas a forjado superior mediante subestructura auxiliar realizada a base de perfiles de tubo de acero galvanizado 40.3 con uniones soldadas, incluso repaso de las soldaduras con spray galvánico en frío y fijaciones adecuadas al forjado superior, incluso atirantados necesarios de la subestructura para dejarla estable. Incluso p.p. de perfil de madera maciza de pino para pintar atornillado a falso techo y/o adherido al pavimento, y perfil de atado superior e inferior para recibir las lamas, de 10 cm de anchura, todo ello realizado según detalle de planos. Junta de unión de lamas de madera a la altura del suelo terminado de planta primera. Incluso replanteo previo, preparación en taller, cortes y desperdicios de material, ajuste y montaje en obra, con p.p de perfilería y accesorios para recibido, todo ello realizado según detalle de planos, terminada. Medido por las dimensiones de la celsía de madera según detalle de planos.

| Código | Ud | Descripción | Rendimiento | Precio | Importe |
|---|---|---|---|---|---|
| mO01OB180 | h | Oficial 1ª carpintero | 1.65 | 20.4 | 33.66 |
| mO01OB190 | h | Ayudante carpintero | 1.65 | 18.45 | 30.44 |
| mP04MW010 | ud | Mater. auxiliar revest. madera (material; 30/09/2021) | 10 | 3.28 | 32.80 |
| mP11DE321b | m2 | Barandilla escalera mont vert i/ acces (material; 01/04/2022) | 1.05 | 202.77 | 212.91 |
| %CI0300 | % | Costes Indirectos | 3 % | 309.81 | 9.29 |
|  |  | Total |  |  | 319.1 |

| Medición | Uds. | Largo | Alto | Parcial |
|---|---|---|---|---|
| C7 | 1 | 1.35 | 5.6 | 7.56 |
| Total |  |  |  | 7.56 |

## 10 VIDRIERÍA (31/01/2000)
Importe: 5013.49

**E16EGF250b** m2 AISLAGLAS SUNGUARD SUPERNEUTRAL 70/35 LAMIGLASS 44.1/10-16/LAMIG (31/01/2000)
24.24 m2 × 136.69 = 3313.37
Doble acristalamiento AISLAGLAS o equivalente, confome UNE EN 1279 y sello de calidad Applus/AENOR, formado por un vidrio laminado de seguridad 2B2 conforme UNE EN 12600, LamiGlass 4+4.1 (0.38 mm clear PVB) o equivalente en el vidrio exterior con tratamiento de capa magnetrónica selectiva con características de control solar + baja emisividad, SN 70/35 (tratamiento en cara #4) y un vidrio laminado de seguridad 2B2 conforme UNE EN 12600, LamiGlass 3+3.1 (0.38 mm clear PVB) o equivalente en el vidrio interior, separados por cámara de argón de 15 mm con perfil separador de plástico color a elegir y doble sellado perimetral, fijado sobre carpintería con acuñado mediante calzos de apoyo perimetrales y laterales y sellado en frío con silicona neutra, incluso colocación de junquillos. Atenuación del conjunto aproximada 37 dBA (-1;-4). Totalmente instalado según EN 85222:1985.
Características técnicas requeridas:
- Coeficiente de transmisión térmica Ug=1.0 W/m²K
- Transmisión luminosa TL=48,6 %
- Reflexión luminosa exterior RLext / RLint = 13,3 / 12,9%
- Transmisión solar directa: 22,5 %
- Reflexión solar directa: 28,4%
- Absorción solar directa: 49,1%
- Factor Solar g=26 %
- Espesor nominal: 39,76 mm.

| Código | Ud | Descripción | Rendimiento | Precio | Importe |
|---|---|---|---|---|---|
| mO01OB320 | h | Oficial 1ª vidriería (mano de obra) | 1.24 | 18.71 | 23.20 |
| P14EGF230 | m2 | AislaGlas SunGuard Superneutral 70/35 LamiGlass 44.1/10-16/LamiG (material; 02/01/2016) | 1.006 | 99.95 | 100.55 |
| mP14W020 | m | Sellado con silicona neutra (material; 31/01/2000) | 7 | 0.99 | 6.93 |
| mP01D150 | ud | Pequeño material | 1.5 | 1.35 | 2.03 |
| %CI0300 | % | Costes Indirectos | 3 % | 132.71 | 3.98 |
|  |  | Total |  |  | 136.69 |

| Medición | Uds. | Largo | Alto | Parcial |
|---|---|---|---|---|
| V1 | 4 | 1.2 | 1.4 | 6.72 |
| V1s | 4 | 1.2 | 1.4 | 6.72 |
| V2 | 4 | 0.9 | 1.2 | 4.32 |
| V2s | 6 | 0.9 | 1.2 | 6.48 |
| Total |  |  |  | 24.24 |

**mE16CLA040.1** m2 VIDRIO TEMPLADO INCOLORO 10 mm. (31/01/2000)
2.86 m2 × 111.37 = 318.52
Acristalamiento con vidrio templado incoloro de 10 mm de espesor, en mamparas fijas de suelo a techo, fijado sobre carpintería con acuñado mediante calzos de apoyo perimetrales y laterales y sellado en frío con silicona incolora incluso cortes de vidrio y colocación de junquillos, según NTE-FVP.
Incluso p.p. de carpintería de acero inoxidable de pequeña dimensión empotrada en el pavimento y en el falso techo para recibir el vidrio, sin elementos verticales, solo horizontales, incluso fijaciones de la misma al forjado estructural, todo ello según detalle de planos.

| Código | Ud | Descripción | Rendimiento | Precio | Importe |
|---|---|---|---|---|---|
| mO01OB320 | h | Oficial 1ª vidriería | 0.917 | 18.71 | 17.16 |
| P16CLA040 | m | Perfil U de acero inoxidable empotrado (material; 29/09/2021) | 0.8 | 16.11 | 12.89 |
| mP14BA050 | m2 | Vidrio templado incoloro 10mm. (material; 31/01/2000) | 1.006 | 72.19 | 72.62 |
| mP14W010 | m | Sellado con silicona incolora (material) | 3.5 | 0.98 | 3.43 |
| mP01D150 | ud | Pequeño material | 1.5 | 1.35 | 2.03 |
| %CI0300 | % | Costes Indirectos | 3 % | 108.13 | 3.24 |
|  |  | Total |  |  | 111.37 |

| Medición | Uds. | Largo | Alto | Parcial |
|---|---|---|---|---|
| C1 | 1 | 1.1 | 2.6 | 2.86 |
| Total |  |  |  | 2.86 |

**mE16CPA030** m2 PUERTA TEMPLADA ABATIBLE TRANSP.INCOL.
2.21 m2 × 260.23 = 575.11
Puerta de vidrio templado transparente, abatible, incolora, de 10 mm. de espesor, incluso herrajes, freno y cerradura de acero inoxidable, con llave y manivela, instalada, según NTE-FVP.

| Código | Ud | Descripción | Rendimiento | Precio | Importe |
|---|---|---|---|---|---|
| mO01OB320 | h | Oficial 1ª vidriería | 5.393 | 18.71 | 100.90 |
| mP14BP220 | m2 | Puerta luna templada incolora (material; 12/11/2015) | 1.05 | 45.22 | 47.48 |
| mP14BP110 | ud | Pernio alto 54 mm (material) | 0.5 | 13.67 | 6.84 |
| mP14BP120 | ud | Pernio bajo 54 mm (material) | 0.5 | 19.85 | 9.93 |
| mP14BP130 | ud | Punto de giro alto (material) | 0.5 | 7.48 | 3.74 |
| mP14BP140 | ud | Punto de giro bajo (material) | 0.5 | 20.26 | 10.13 |
| mP14BP150 | ud | Tapa de freno (material) | 0.5 | 8.99 | 4.50 |
| mP14BP160 | ud | Caja de freno (material) | 0.5 | 7.04 | 3.52 |
| mP14BP170 | ud | Mecanismo freno (material) | 0.5 | 90.43 | 45.22 |
| mP14BP180 | ud | Cerradura llave y manivela (material) | 0.5 | 38.08 | 19.04 |
| mP01D150 | ud | Pequeño material | 1 | 1.35 | 1.35 |
| %CI0300 | % | Costes Indirectos | 3 % | 252.65 | 7.58 |
|  |  | Total |  |  | 260.23 |

| Medición | Uds. | Largo | Alto | Parcial |
|---|---|---|---|---|
| C2 | 1 | 0.85 | 2.6 | 2.21 |
| Total |  |  |  | 2.21 |

**E1209CRC1** m2 BARANDILLA DE VIDRIO LAMINAR 5+5 (31/01/2000)
0.8 m2 × 123.66 = 98.93
Barandilla de escalera interior de vidrio, realizada con vidrio laminar de seguridad Stadip compuesto por dos vidrios incoloros de 5 mm. de espesor cada uno unidos mediante una lámina de butiral de polivinilo incolora de 0,38 mm., homologado frente a ataque manual con nivel de seguridad A según DBT-2100. Todos los cantos pulidos y biselados. Fijada al borde de la losa de escalera mediante llanta de fijación formada por dos chapones de acero de 10 mm. de espesor cada uno con la forma del peldañeado de la losa de escalera, entre los que se aloja el vidrio, separados entre sí 20 mm. mediante perfil tubular 20x20 mm. soldado a ellos colocado siguiendo la inclinación de la escalera y en el que se apoyará el acristalamiento, y situado 10 cm. por debajo de los vértices inferiores del peldañeado. El hueco inferior entre los dos chapones se cerrará con pletina de acero soldada a los mismos. Incluso espárragos de fijación y/o patillas de anclaje en el chapón interior, que a su vez sirve de encofrado lateral de la propia losa de hormigón de la escalera. Acabado de todos los elementos metálicos con mano de protección antioxidante y dos manos de pintura de terminación color a elegir al esmalte, laca u oxirón, a definir por la DF en obra. Con acuñado mediante calzo contínuo de apoyo de neopreno de 10 mm de espesor en la base y laterales, y sellado en frío con silicona neutra, todo ello realizado según detalle de planos, totalmente terminado. Cota superior de la barandilla mayor de 90 cm. medido desde el nivel de pavimento terminado interior y línea de inclinación definida por los peldaños. Medida por m2 de vidrio colocado.

| Código | Ud | Descripción | Rendimiento | Precio | Importe |
|---|---|---|---|---|---|
| mE16DF060 | m2 | VID.SEGURIDAD 5+5 INCOL. (Nivel 2B2) (material; 31/01/2000) | 1 | 73.21 | 73.21 |
| P2020BLT | m. | Perfileria de anclaje de barandilla vidrio completa homologada (material; 21/02/2021) | 1.43 | 32.76 | 46.85 |
| %CI0300 | % | Costes Indirectos | 3 % | 120.06 | 3.60 |
|  |  | Total |  |  | 123.66 |

**11.03** m2 ESPEJO PLATEADO 5mm.
11.37 m2 × 62.23 = 707.56
Espejo plateado realizado con una luna float incolora de 5 mm. plateada por su cara posterior, colocado sobre paramento vertical mediante adhesivo adecuado y con bastidor perimetral de perfil en U de acero inoxidable. Colocado.

| Código | Ud | Descripción | Rendimiento | Precio | Importe |
|---|---|---|---|---|---|
| mO01OB320 | h | Oficial 1ª vidriería | 1.078 | 18.71 | 20.17 |
| mP14G020 | m2 | Espejo plateado 5 mm. (material) | 1.006 | 19.49 | 19.61 |
| mP04PW386 | m | Perfil U acero inox. (material; 28/11/2020) | 4.5 | 4.4 | 19.80 |
| mP01U035 | kg | Adhesivo (material; 16/09/2008) | 0.15 | 5.62 | 0.84 |
| %CI0300 | % | Costes Indirectos | 3 % | 60.42 | 1.81 |
|  |  | Total |  |  | 62.23 |

| Medición | Uds. | Largo | Alto | Parcial |
|---|---|---|---|---|
| C3 | 1 | 2.7 | 2.1 | 5.67 |
| C4 | 1 | 1.77 | 1.7 | 3.01 |
| C5 | 1 | 1.58 | 1.7 | 2.69 |
| Total |  |  |  | 11.37 |

## 11 PINTURA (31/01/2000)
Importe: 7624.58

**12.02** m2 P. PLÁST. LISA MATE ESTÁNDAR OBRA B/COLOR
872.6 m2 × 5.71 = 4982.55
Pintura plástica acrílica lisa mate lavable estándar en blanco o pigmentada, sobre paramentos horizontales y verticales, dos manos, incluso mano de imprimación y plastecido.

| Código | Ud | Descripción | Rendimiento | Precio | Importe |
|---|---|---|---|---|---|
| mO01OB300 | h | Oficial 1ª pintura (mano de obra; 01/03/2012) | 0.107 | 19.26 | 2.06 |
| mO01OB310 | h | Ayudante pintura (mano de obra; 01/03/2012) | 0.107 | 17.62 | 1.89 |
| mP25OZ020 | l | E. fijadora muy penetrante obra/mad e/int (material) | 0.07 | 7.16 | 0.50 |
| mP25OP020 | kg | Masilla ultrafina acabados (material) | 0.06 | 2.1 | 0.13 |
| mP25EI020 | l | P. plást. acrílica obra b/col. mate (material) | 0.3 | 2.5 | 0.75 |
| mP25W030 | ud | Pequeño material | 0.2 | 1.07 | 0.21 |
| %CI0300 | % | Costes Indirectos | 3 % | 5.54 | 0.17 |
|  |  | Total |  |  | 5.71 |

| Medición | Uds. | Largo | Ancho | Parcial |
|---|---|---|---|---|
| Sobre trasdosados | 1 | 19.23 |  | 19.23 |
|  | 1 | 277.06 |  | 277.06 |
| Sobre tabiques | 2 | 5.28 |  | 10.56 |
|  | 2 | 44.54 |  | 89.08 |
|  | 1 | 54.72 |  | 54.72 |
|  | 2 | 13.76 |  | 27.52 |
|  | 1 | 10.59 |  | 10.59 |
|  | 2 | 10.21 |  | 20.42 |
|  | 2 | 33.1 |  | 66.20 |
|  | 1 | 20 |  | 20.00 |
| Sobre falsos techos | 1 | 209.79 |  | 209.79 |
|  | 1 | 39.23 |  | 39.23 |
| Sobre cortineros | 1 | 47 | 0.6 | 28.20 |
| Total |  |  |  | 872.6 |

**mE27ME010b** m2 ESMALTE S/CARP. MADERA (31/01/2000)
115.26 m2 × 18.92 = 2180.72
Pintura al esmalte mate o satinado sobre carpintería de madera, igualando color y textura de la pintura empleada en los paramentos en los que se integra la carpintería, i/lijado, imprimación, plastecido, mano de fondo y acabado con una mano de esmalte.

| Código | Ud | Descripción | Rendimiento | Precio | Importe |
|---|---|---|---|---|---|
| mO01OB300 | h | Oficial 1ª pintura | 0.341 | 19.26 | 6.57 |
| mO01OB310 | h | Ayudante pintura | 0.341 | 17.62 | 6.01 |
| mP25MA020 | l | Imp. poro abierto fungicida incol. (material; 31/01/2000) | 0.13 | 8.58 | 1.12 |
| mP25OS010 | l | Imprimac. sintética selladora bla. satin. (material) | 0.2 | 6.66 | 1.33 |
| mP25J030 | l | E. laca poliuretano satinada color (material) | 0.25 | 12.98 | 3.25 |
| mP25W030 | ud | Pequeño material | 0.08 | 1.07 | 0.09 |
| %CI0300 | % | Costes Indirectos | 3 % | 18.37 | 0.55 |
|  |  | Total |  |  | 18.92 |

| Medición | Uds. | Largo | Parcial |
|---|---|---|---|
| Puertas de paso | 2 | 24.22 | 48.44 |
| Puertas correderas | 2 | 9.84 | 19.68 |
| Armarios | 2 | 16.01 | 32.02 |
| Celosia escalera | 2 | 7.56 | 15.12 |
| Total |  |  | 115.26 |

**mE27HE030b** m2 ESMALTE SINTÉTICO S/METAL (31/01/2000)
9.6 m2 × 14.9 = 143.04
Pintura al esmalte satinado o mate, dos manos y una mano de imprimación antioxidante sobre carpintería metálica galvanizada, i/rascado de los óxidos y limpieza manual.

| Código | Ud | Descripción | Rendimiento | Precio | Importe |
|---|---|---|---|---|---|
| mO01OB300 | h | Oficial 1ª pintura | 0.415 | 19.26 | 7.99 |
| mP25OU060 | l | Imp. anticorrosiva sin plomo (material) | 0.35 | 12.08 | 4.23 |
| mP25J020 | l | E. alcídico-uretanado 1ªcal. b/n mate (material; 31/01/2000) | 0.2 | 10.73 | 2.15 |
| mP25W030 | ud | Pequeño material | 0.08 | 1.07 | 0.09 |
| %CI0300 | % | Costes Indirectos | 3 % | 14.46 | 0.43 |
|  |  | Total |  |  | 14.9 |

| Medición | Uds. | Largo | Parcial |
|---|---|---|---|
| Puertas | 2 | 4.8 | 9.60 |
| Total |  |  | 9.6 |

**mE27SF020** m2 PINTURA INTUMESCENTE R-30 (30 min.) (31/01/2000)
15.58 m2 × 17.54 = 273.27
Pintura intumescente, al disolvente, especial para estabilidad al fuego R-30 de pilares y vigas de acero, Promapaint-SC4 p similar, para masividades comprendidas entre aproximadamente 59 y 112 m-1 según UNE 23-093-89, UNE 23820:1997 EX y s/CTE-DB-SI. Espesor comprendido entre aproximadamente 260 y 461 micras secas totales, según indicaciones del suministrador, aplicado por personal especializado, incluso medios auxiliares y limpieza.

| Código | Ud | Descripción | Rendimiento | Precio | Importe |
|---|---|---|---|---|---|
| mO01OB300 | h | Oficial 1ª pintura | 0.117 | 19.26 | 2.25 |
| mO01OB310 | h | Ayudante pintura | 0.117 | 17.62 | 2.06 |
| mP25OU030 | l | Imp. epoxídica 2 comp. M-10+C (material) | 0.25 | 13.14 | 3.29 |
| mP25P050 | l | P. intumescente para met/mad/obra (material; 31/01/2000) | 0.629 | 14.81 | 9.32 |
| mP25W030 | ud | Pequeño material | 0.1 | 1.07 | 0.11 |
| %CI0300 | % | Costes Indirectos | 3 % | 17.03 | 0.51 |
|  |  | Total |  |  | 17.54 |

| Medición | Uds. | Largo | Alto | Parcial |
|---|---|---|---|---|
| pilar 1 | 2 | 0.77 | 3.65 | 5.62 |
| pilar 2 | 2 | 0.54 | 3.65 | 3.94 |
| pilar 3 | 3 | 0.41 | 3.65 | 4.49 |
| pilar 4 | 1 | 0.42 | 3.65 | 1.53 |
| Total |  |  |  | 15.58 |

**mE27SF030** m2 PINTURA INTUMESCENTE R-60 (60 min.) (31/01/2000)
1.28 m2 × 35.16 = 45.00
Pintura intumescente, al disolvente, especial para estabilidad al fuego R-60 de pilares y vigas de acero, Promapaint-SC3 p similar, para masividad aproximada de 29 m-1 según UNE 23-093-89, UNE 23820:1997 EX y s/CTE-DB-SI. Espesor aproximado de 1989 micras secas totales, según indicaciones del suministrador, aplicado por personal especializado, incluso medios auxiliares y limpieza.

| Código | Ud | Descripción | Rendimiento | Precio | Importe |
|---|---|---|---|---|---|
| mO01OB300 | h | Oficial 1ª pintura | 0.27 | 19.26 | 5.20 |
| mO01OB310 | h | Ayudante pintura | 0.27 | 17.62 | 4.76 |
| mP25OU030 | l | Imp. epoxídica 2 comp. M-10+C | 0.25 | 13.14 | 3.29 |
| mP25P050 | l | P. intumescente para met/mad/obra | 1.4 | 14.81 | 20.73 |
| mP25W030 | ud | Pequeño material | 0.15 | 1.07 | 0.16 |
| %CI0300 | % | Costes Indirectos | 3 % | 34.14 | 1.02 |
|  |  | Total |  |  | 35.16 |

| Medición | Uds. | Largo | Alto | Parcial |
|---|---|---|---|---|
| Pilar 5 | 2 | 0.2 | 3.2 | 1.28 |
| Total |  |  |  | 1.28 |

## 12 VARIOS Y EQUIPAMIENTO (31/01/2000)
Importe: 5907.49

**PN13.01** ud REINSTALACIÓN DE RÓTULO CALLE (01/03/2012)
1 ud × 22.18 = 22.18
Reinstalación de rótulo calle previamente desmontado y recuperado, incluso elementos de sujeción y accesorios, incluso medios auxiliares y limpieza, totalmente colocado.

| Código | Ud | Descripción | Rendimiento | Precio | Importe |
|---|---|---|---|---|---|
| mO01OA030 | h | Oficial primera | 1.078 | 19.97 | 21.53 |
| %CI0300 | % | Costes Indirectos | 3 % | 21.53 | 0.65 |
|  |  | Total |  |  | 22.18 |

Claves: material, almacén, rótulo, calle, restauración, transporte, levantar, accesorio, sujeción

**mE29HC010.1b** ud AMUEBLAMIENTO DE COCINA EN MELAMINA (30/11/2009)
1 ud × 3148.81 = 3148.81
Amueblamiento de cocina con muebles de melamina en blanco de calidad estándar, formado por frente de muebles enterizos en trasera e isla con muebles bajos por ambos lados, todo ello según detalle de proyecto, encimera de madera de melamina o equivalente en color blanco de 3 cm. de grosor incluso apertura de huecos para placa y fregadero, zócalo inferior, cornisas, faldones y remates. Herrajes acabado inoxidable y bisagras de cazoleta. Apertura mediante rebaje oculto en la madera de las puertas a modo de uñero. Distribución interior con baldas y cajones en función de requerimientos finales de la propiedad. Muebles de fondo estándar. Totalmente montada, sin incluir electrodomésticos ni fregadero. Medida por ud. de cocina.

| Código | Ud | Descripción | Rendimiento | Precio | Importe |
|---|---|---|---|---|---|
| mO01OB180 | h | Oficial 1ª carpintero | 10.786 | 20.4 | 220.03 |
| mO01OB190 | h | Ayudante carpintero | 10.786 | 18.45 | 199.00 |
| mP33HA310b | m | Mueble bajo cocina melamina (material; 10/11/2015) | 9 | 202.83 | 1825.47 |
| mP33HA320b | m | Mueble alto cocina melamina (material; 10/11/2015) | 3 | 154.16 | 462.48 |
| mP33HA330b | m | Encimera cocina melamina (material; 10/11/2015) | 3 | 29.26 | 87.78 |
| mP33HA340 | m | Zócalo rem.mueble bajo lac. 15cm. (material; 10/11/2015) | 11.4 | 11.17 | 127.34 |
| mP01D150 | ud | Pequeño material | 100 | 1.35 | 135.00 |
| %CI0300 | % | Costes Indirectos | 3 % | 3057.10 | 91.71 |
|  |  | Total |  |  | 3148.81 |

| Medición | Uds. | Parcial |
|---|---|---|
| A5 / A6 / A7 | 1 | 1.00 |
| Total |  | 1 |

**E30VE010b** ud DOTACIÓN ELECTRODOMÉSTICOS PARA COCINA (01/03/2012)
1 ud × 599.96 = 599.96
Dotación de electrodomésticos de calidad media para una cocina, aportando nueva placa de cocina vitrocerámica 4 fuegos, y reinstalando el resto de electrodomésticos existentes actualmente (que se recuperan y trasladan durante la ejecución de las obras al pabellón de acceso) en el nuevo mobiliario: horno eléctrico empotrable, horno microhondas encastrado, lavavajillas y frigorífico, incluso recuperación, traslado al pabellón de acceso, traslado desde el mismo una vez concluídos los trabajos, montaje de los mismos, instalados y funcionando.

| Código | Ud | Descripción | Rendimiento | Precio | Importe |
|---|---|---|---|---|---|
| mO01OA070 | h | Peón ordinario | 0.539 | 17.45 | 9.406 |
| mO01OA050 | h | Ayudante | 0.539 | 18.19 | 9.804 |
| mO01OB200 | h | Oficial 1ª fontanero calefactor | 1.078 | 20.54 | 22.142 |
| mO01OB240 | h | Oficial 1ª electricista (mano de obra; 01/03/2012) | 1.617 | 19.71 | 31.871 |
| P34VE050 | u | Placa cocina vitrocerámica 4 fuegos (material; 02/01/2016) | 1 | 219.16 | 219.160 |
| P34VE010 | u | Montaje de electrodomésticos (material; 02/01/2016) | 6 | 48.35 | 290.100 |
| %CI0300 | % | Costes Indirectos | 3 % | 582.483 | 17.474 |
|  |  | Total |  |  | 599.96 |

| Medición | Uds. | Parcial |
|---|---|---|
| A5 / A6 / A7 | 1 | 1.00 |
| Total |  | 1 |

**mE21FA020** ud FREG.EMP.60x49 1 SENO G.MMDO. (31/01/2000)
1 ud × 268.62 = 268.62
Fregadero de acero inoxidable, de 60x49 cm., de 1 seno, para colocar encastrado en encimera o equivalente (sin incluir), con grifo monomando con caño giratorio y aireador, incluso válvula de desagüe de 40 mm., llaves de escuadra de 1/2" cromadas y desagüe sifónico, instalado y funcionando.

| Código | Ud | Descripción | Rendimiento | Precio | Importe |
|---|---|---|---|---|---|
| mO01OB200 | h | Oficial 1ª fontanero calefactor | 1.617 | 20.54 | 33.21 |
| mP17SS040 | ud | Sifón botella PVC sal.horiz.40mm 1 1/2" (material) | 1 | 3.32 | 3.32 |
| mP17SV040 | ud | Válvula para fregadero de 40 mm. (material) | 1 | 2.73 | 2.73 |
| mP17XT010 | ud | Válvula de escuadra de 1/2" a 1/2" (material) | 2 | 3.84 | 7.68 |
| mP18FA020 | ud | Fregadero 60x49cm. 1 seno (material; 31/01/2000) | 1 | 87.24 | 87.24 |
| mP18GF090 | ud | Grif. mmdo.ver.fre.cro. (material; 31/01/2000) | 1 | 126.62 | 126.62 |
| %CI0300 | % | Costes Indirectos | 3 % | 260.80 | 7.82 |
|  |  | Total |  |  | 268.62 |

| Medición | Uds. | Parcial |
|---|---|---|
| A6 / A7 | 1 | 1.00 |
| Total |  | 1 |

**08.03** ud ESTOR ENROLLABLE TEJ.IGN.ACC.MANUAL (01/03/2012)
10 ud × 184.61 = 1846.10
Estor enrollable, de 1000 mm de anchura y 1200 mm de altura, con tejido ignífugo oscurecedor, de fibra de vidrio sin PVC ni halógenos, accionamiento manual con cadena de metal cromado; fijado en el cortinero, instalado.

| Código | Ud | Descripción | Rendimiento | Precio | Importe |
|---|---|---|---|---|---|
| mO01OA030 | h | Oficial primera | 0.546 | 19.97 | 10.90 |
| mO01OA050 | h | Ayudante | 0.82 | 18.19 | 14.92 |
| mP33IEH025 | m2 | Estor enrollable acc.manual (material; 27/11/2020) | 1.2 | 127.84 | 153.41 |
| %CI0300 | % | Costes Indirectos | 3 % | 179.23 | 5.38 |
|  |  | Total |  |  | 184.61 |

**mU14A200** m3 MEZCLA DE SIEMBRA EN JARDINERÍA
0.38 m3 × 36.02 = 13.69
Suministro y extensión de mezcla de siembra en jardinería (50% tierra, 25% arena y 25% mantillo).

| Código | Ud | Descripción | Rendimiento | Precio | Importe |
|---|---|---|---|---|---|
| mO01OA070 | h | Peón ordinario | 0.216 | 17.45 | 3.77 |
| mM05PN010 | h | Pala cargadora neumáticos 85 CV/1,2m3 (maquinaria; 09/12/2015) | 0.054 | 50.63 | 2.73 |
| mP28DA070 | m3 | Mantillo limpio cribado (material) | 0.325 | 30.08 | 9.78 |
| mP01AA060 | m3 | Arena de miga sin clasif. (material; 09/12/2015) | 0.325 | 23.63 | 7.68 |
| mP01AA010 | m3 | Tierra vegetal (material) | 0.625 | 17.61 | 11.01 |
| %CI0300 | % | Costes Indirectos | 3 % | 34.97 | 1.05 |
|  |  | Total |  |  | 36.02 |

| Medición | Uds. | Largo | Ancho | Alto | Parcial |
|---|---|---|---|---|---|
| Jardineras | 1 | 1.33 | 0.27 | 0.18 | 0.06 |
|  | 1 | 1.33 | 0.27 | 0.36 | 0.13 |
|  | 1 | 1.33 | 0.27 | 0.54 | 0.19 |
| Total |  |  |  |  | 0.38 |

**E2515PV.3** m2 PLANTAS DE FLOR (10/04/2008)
1.08 m2 × 7.53 = 8.13
Ajardinamiento consistente en plantación de un mínimo de 9 plantas de flor por m2.en jardineras (aster, venus, persiam carpet, clara curtis, corcus, constan cheer, lirio, lobelia, narcisos, paniculata, spiraea o similar), suministradas en contenedor, comprendiendo el laboreo del terreno a mano, abonado, plantación, recebo de mantillo y primer riego, todo ello siguiendo las instrucciones de la D.F. Se medirá por m2.

| Código | Ud | Descripción | Rendimiento | Precio | Importe |
|---|---|---|---|---|---|
| mO01OB360 | h | Oficial 1ª jardinería (mano de obra; 01/03/2012) | 0.044 | 19.36 | 0.85 |
| mO01OB380 | h | Peón jardinería (mano de obra; 01/03/2012) | 0.177 | 17.02 | 3.01 |
| P28EE390.2 | ud | Arbusto de porte bajo (material; 24/11/2020) | 1 | 3.22 | 3.22 |
| mP28DA080 | kg | Substrato vegetal fertilizado (material; 10/04/2008) | 0.3 | 0.7 | 0.21 |
| mP01D130 | m3 | Agua | 0.02 | 1.19 | 0.02 |
| %CI0300 | % | Costes Indirectos | 3 % | 7.31 | 0.22 |
|  |  | Total |  |  | 7.53 |

| Medición | Uds. | Largo | Ancho | Parcial |
|---|---|---|---|---|
| Jardineras | 3 | 1.33 | 0.27 | 1.08 |
| Total |  |  |  | 1.08 |

## 13 INSTALACIONES (20/11/1997)
Importe: 128202.82

### 21011.01 HE2 (22/10/2003)
Importe: 72553.35

#### 21011.011 EQUIPOS (03/03/2008)
Importe: 17882.39

**21011.0111b** Ud BOMBA DE CALOR (01/03/2012)
1 Ud × 13835.09 = 13835.09
Unidad enfriadora de agua bomba de calor. Modelo DYNACIAT LG- A0080 o similar, equipos monobloque que se suministran con los siguientes componentes de serie:
- compresores herméticos scroll;
- evaporador de agua fría de tipo placas soldadas;
- condensador de agua caliente de tipo placas soldadas;
- cuadro eléctrico de potencia y mando a distancia:
• alimentación eléctrica general 400 V - trifásica - 50 Hz (+/-10 %) + toma de tierra;
• transformador montado de serie en el equipo para la alimentación del circuito de mando a distancia de 24 V;
- módulo de regulación electrónica Connect Touch;
- carcasa para instalación interior.
Con 24,7 kW de potencia frigorífica nominal (EER 4,29) y 27,2 kW de potencia calorífica nominal (COP 3,85)
Cumple las normas y directivas europeas CE siguientes:
- directiva de máquinas 2006/42/CE;
- directiva sobre compatibilidad electromagnética 2014/30/ UE;
- compatibilidad electromagnética, emisión e inmunidad EN 61800-3 C3;
- directiva de baja tensión 2014/35/UE;
- RoHS 2011/65/UE;
- directiva sobre equipos a presión (DEP) 2014/68/UE;
- directiva de máquinas EN 60-204-1;
- sistemas de refrigeración y bombas de calor EN 378-2;
- reglamento (UE) n.° 813/2013 que implementa la directiva 2009/125/CE respecto a las exigencias de diseño ecológico.
Totalmente instalada en ubicación de planos y probada.

| Código | Ud | Descripción | Rendimiento | Precio | Importe |
|---|---|---|---|---|---|
| 21011.01111 | u | DYNACIAT LG-A0080 (material; 05/04/2022) | 1 | 13178.21 | 13178.21 |
| mO01OB200 | h | Oficial 1ª fontanero calefactor | 6.471 | 20.54 | 132.91 |
| mO01OB210 | h | Oficial 2ª fontanero calefactor | 6.471 | 18.7 | 121.01 |
| %CI0300 | % | Costes Indirectos | 3 % | 13432.13 | 402.96 |
|  |  | Total |  |  | 13835.09 |

**21011.0112** Ud DESAGÜE Y VACIADO (03/03/2008)
2 Ud × 111.23 = 222.46
Desagüe y vaciado de la instalación compuesta por válvula de vaciado de 1 1/4", drenaje y grifos de cierre, para situar en los puntos indicados por DF.

| Código | Ud | Descripción | Rendimiento | Precio | Importe |
|---|---|---|---|---|---|
| AA 03 168 | 1 | Válvulas de bola hembra/hembra con palanca 2" (material; 03/03/2008) | 1 | 40.55 | 40.55 |
| PE1172 | Ud | Unidad de desagüe y vaciado (material; 14/09/2021) | 1 | 59.7 | 59.70 |
| mO01OB200 | h | Oficial 1ª fontanero calefactor | 0.377 | 20.54 | 7.74 |
| %CI0300 | % | Costes Indirectos | 3 % | 107.99 | 3.24 |
|  |  | Total |  |  | 111.23 |

| Medición | Uds. | Parcial |
|---|---|---|
| FRIO | 1 | 1.00 |
| CALOR | 1 | 1.00 |
| Total |  | 2 |

**21011.0113** Ud MÓDULO ACS (01/03/2012)
1 Ud × 3824.84 = 3824.84
Módulo CIAT COMBILAP 210 o similar, asociado a la bomba de calor, incluso puesta en marcha por Servicio Técnico autorizado. Totalmente instalado en ubicación de planos y probado.

| Código | Ud | Descripción | Rendimiento | Precio | Importe |
|---|---|---|---|---|---|
| 21011.01131 | u | Módulo ACS (material; 09/09/2021) | 1 | 3683.81 | 3683.81 |
| mO01OB200 | h | Oficial 1ª fontanero calefactor | 0.755 | 20.54 | 15.51 |
| mO01OB210 | h | Oficial 2ª fontanero calefactor | 0.755 | 18.7 | 14.12 |
| %CI0300 | % | Costes Indirectos | 3 % | 3713.44 | 111.40 |
|  |  | Total |  |  | 3824.84 |

#### 2101101.2 AIRE PRIMARIO (01/03/2012)
Importe: 12212.94

##### 190120103 REJILLAS (01/03/2012)
Importe: 2424.26

**05020302** u VISERA DIÁMETRO 250 (01/03/2012)
2 u × 36.43 = 72.86
Viseras de impulsión / aspiracion con rejilla de protección para conducto circular de 250mm de diámetro, evita la entrada de objetos y agua al interior del ventilador. Instalada, incluso p.p. de pequño material de instalación.

| Código | Ud | Descripción | Rendimiento | Precio | Importe |
|---|---|---|---|---|---|
| 0502041 | 1 | VISERA DIÁMETRO 250 (material; 28/10/2015) | 1 | 26.89 | 26.89 |
| mO01OB200 | h | Oficial 1ª fontanero calefactor | 0.216 | 20.54 | 4.44 |
| mO01OB210 | h | Oficial 2ª fontanero calefactor | 0.216 | 18.7 | 4.04 |
| %CI0300 | % | Costes Indirectos | 3 % | 35.37 | 1.06 |
|  |  | Total |  |  | 36.43 |

**05020306** u VISERA DIÁMETRO 125/160 (01/03/2012)
3 u × 39.61 = 118.83
Viseras de impulsión/ aspiración con rejilla de protección para conducto circular de 125 o 160 mm de diámetro, APC-125/160 de S&P o similar. Instalada, incluso pp de pequeño material de instalación.

| Código | Ud | Descripción | Rendimiento | Precio | Importe |
|---|---|---|---|---|---|
| 050223031 | ud | Visera imp./asp. 125/160 (material; 19/12/2016) | 1 | 29.97 | 29.97 |
| mO01OB200 | h | Oficial 1ª fontanero calefactor | 0.216 | 20.54 | 4.44 |
| mO01OB210 | h | Oficial 2ª fontanero calefactor | 0.216 | 18.7 | 4.04 |
| %CI0300 | % | Costes Indirectos | 3 % | 38.45 | 1.15 |
|  |  | Total |  |  | 39.61 |

**0256655** u REJILLA 225/x125 (01/03/2012)
10 u × 160.33 = 1603.30
Rejilla X-GRILLE Cover A 225/x125 de Trox o similar, impulsión, con lamas moviles y compuerta de regulacion. Construida en Aluminio.
Totalmente instalada, probada y funcionando.

| Código | Ud | Descripción | Rendimiento | Precio | Importe |
|---|---|---|---|---|---|
| 36652SS | ud | TROX REJILLA X-GRILLE Cover 225/x125 (material; 08/09/2021) | 1 | 147.18 | 147.18 |
| mO01OB200 | h | Oficial 1ª fontanero calefactor | 0.216 | 20.54 | 4.44 |
| mO01OB210 | h | Oficial 2ª fontanero calefactor | 0.216 | 18.7 | 4.04 |
| %CI0300 | % | Costes Indirectos | 3 % | 155.66 | 4.67 |
|  |  | Total |  |  | 160.33 |

**0256660** u REJILLA 825/x125 (01/03/2012)
2 u × 214.55 = 429.10
Rejilla X-GRILLE Cover A 825/x125 de Trox o similar, impulsión, con lamas moviles y compuerta de regulacion. Construida en Aluminio.
Totalmente instalada, probada y funcionando.

| Código | Ud | Descripción | Rendimiento | Precio | Importe |
|---|---|---|---|---|---|
| 66SSD4 | u | TROX REJILLA X-GRILLE Cover 825/x125 (material; 08/09/2021) | 1 | 199.82 | 199.82 |
| mO01OB200 | h | Oficial 1ª fontanero calefactor | 0.216 | 20.54 | 4.44 |
| mO01OB210 | h | Oficial 2ª fontanero calefactor | 0.216 | 18.7 | 4.04 |
| %CI0300 | % | Costes Indirectos | 3 % | 208.30 | 6.25 |
|  |  | Total |  |  | 214.55 |

**0256999** u REJILLA 525/x225 (01/03/2012)
1 u × 200.17 = 200.17
Rejilla VAT-A 525/x225 de Trox o similar, retorno, con lamas moviles y compuerta de regulacion. Construida en Aluminio.
Totalmente instalada, probada y funcionando.

| Código | Ud | Descripción | Rendimiento | Precio | Importe |
|---|---|---|---|---|---|
| 22365S | u | TROX REJILLA VAT-A 525/x225 (material; 08/09/2021) | 1 | 185.86 | 185.86 |
| mO01OB200 | h | Oficial 1ª fontanero calefactor | 0.216 | 20.54 | 4.44 |
| mO01OB210 | h | Oficial 2ª fontanero calefactor | 0.216 | 18.7 | 4.04 |
| %CI0300 | % | Costes Indirectos | 3 % | 194.34 | 5.83 |
|  |  | Total |  |  | 200.17 |

##### 190120102 VENTILADORES (01/03/2012)
Importe: 4548.79

**265533S** ud RECUPERADOR DE CALOR 800m³/h (01/03/2012)
1 ud × 3345.82 = 3345.82
Recuperador de calor, con intercambiador de placas tipo counterflow de alta eficiencia (certificado EUROVENT), montado en caja de acero galvanizado plastificado de color blanco, de doble pared con aislamiento interior termoacústico no inflamable (M0) de fibra de vidrio de 25mm de espesor, tipo CADB-HE-D 08 LH ECOWATT N8 o similar, de caudal máximo 800 m³/h, con filtro.
Configuración con bocas en posición Horizontal, con entradas y salidas de aire configurables por el instalador, permitiendo múltiples combinaciones. Embocaduras con forma circular. Ventiladores con rodetes de álabes hacia atrás, equipados con motor EC con protección térmica y placa electrónica de control integrada. Filtros sintéticos de muy baja pérdida de carga tanto en impulsión como en extracción. By-pass del intercambiador de calor, ubicado en la impulsión de aire con servomotor integrado
Totalmente instalado, probado y funcionando

| Código | Ud | Descripción | Rendimiento | Precio | Importe |
|---|---|---|---|---|---|
| 2266653 | ud | CADB-HE-D 08 LH ECOWATT N8 (material; 15/09/2021) | 1 | 3115.5 | 3115.50 |
| 2266654 | ud | AFR-HE-250/08 F9 400X325X48 MARCO METALICO (material; 08/09/2021) | 1 | 90.57 | 90.57 |
| mO01OB200 | h | Oficial 1ª fontanero calefactor | 1.078 | 20.54 | 22.14 |
| mO01OB210 | h | Oficial 2ª fontanero calefactor | 1.078 | 18.7 | 20.16 |
| %CI0300 | % | Costes Indirectos | 3 % | 3248.37 | 97.45 |
|  |  | Total |  |  | 3345.82 |

| Medición | Uds. | Parcial |
|---|---|---|
| Planta Baja | 1 | 1.00 |
| Total |  | 1 |

**266555D** ud RECUPERADOR DE CALOR VIVIENDA (01/03/2012)
1 ud × 1147.9 = 1147.90
Recuperador de calor VMC de doble flujo, para viviendas unifamiliares, con intercambiador de calor de tipo contraflujo de alto rendimiento y motor EC de corriente continua, de muy bajo consumo, tipo ALTAIR 120 H RE, o similar. Su diseño extraplano le permite una fácil instalación en falso techos en horizontal o en pared en vertical, especialmente en muros técnicos preparados para alojar cisternas empotradas. Dispone de sonda de humedad que permite ajustar el caudal de extracción a la humedad presente en el interior de la vivienda. Incorpora un filtro G4 tanto en la admisión de aire exterior como en la extracción. Incluye control remoto que permite modificar el caudal y el funcionamiento manual o automático (por sonda).
Totalmente instalado, probado y funcionando

| Código | Ud | Descripción | Rendimiento | Precio | Importe |
|---|---|---|---|---|---|
| 2665896 | ud | ALTAIR 120 H RE (material; 15/09/2021) | 1 | 1072.16 | 1072.160 |
| mO01OB200 | h | Oficial 1ª fontanero calefactor | 1.078 | 20.54 | 22.142 |
| mO01OB210 | h | Oficial 2ª fontanero calefactor | 1.078 | 18.7 | 20.159 |
| %CI0300 | % | Costes Indirectos | 3 % | 1114.461 | 33.434 |
|  |  | Total |  |  | 1147.9 |

| Medición | Uds. | Parcial |
|---|---|---|
| P. Primera | 1 | 1.00 |
| Total |  | 1 |

**2665321** ud REGULADOR DE VELOCIDAD VENTILADOR (01/03/2012)
1 ud × 55.07 = 55.07
Regulador de velocidad de ventilador tipo REB-ECOWATT (0-10V) o similar.
Totalmente instalado, probado y funcionando.

| Código | Ud | Descripción | Rendimiento | Precio | Importe |
|---|---|---|---|---|---|
| DDEA | ud | REB-ECOWATT (0-10V) (material; 08/09/2021) | 1 | 32.31 | 32.31 |
| mO01OB200 | h | Oficial 1ª fontanero calefactor | 0.539 | 20.54 | 11.07 |
| mO01OB210 | h | Oficial 2ª fontanero calefactor | 0.539 | 18.7 | 10.08 |
| %CI0300 | % | Costes Indirectos | 3 % | 53.46 | 1.60 |
|  |  | Total |  |  | 55.07 |

##### 190120101 CONDUCTOS (01/03/2012)
Importe: 4436.61

**050312** m CONDUCTO CIRCULAR GALV. 100mm AISLADO RITE (01/03/2012)
41.2 m × 39.49 = 1626.99
Conducto circular de pared simple helicoidal de acero galvanizado, de 100 mm de diámetro y 0,7 mm de espesor, para instalaciones de ventilación y climatización, aislado s/ RITE. instalado, incluso p.p. de pequeño material.

| Código | Ud | Descripción | Rendimiento | Precio | Importe |
|---|---|---|---|---|---|
| 0503511 | m | CONDUCTO CIRCULAR GALV. 10mm AISLADO RITE (material; 03/01/2017) | 1 | 17.19 | 17.19 |
| mO01OB200 | h | Oficial 1ª fontanero calefactor | 0.539 | 20.54 | 11.07 |
| mO01OB210 | h | Oficial 2ª fontanero calefactor | 0.539 | 18.7 | 10.08 |
| %CI0300 | % | Costes Indirectos | 3 % | 38.34 | 1.15 |
|  |  | Total |  |  | 39.49 |

| Medición | Uds. | Largo | Parcial |
|---|---|---|---|
| Impulsion | 1 | 22.65 | 22.65 |
| Retorno | 1 | 18.55 | 18.55 |
| Total |  |  | 41.2 |

**050313** m CONDUCTO CIRCULAR GALV. 125mm AISLADO RITE (01/03/2012)
15.3 m × 40.59 = 621.03
Conducto circular de pared simple helicoidal de acero galvanizado, de 125 mm de diámetro y 0,7 mm de espesor, para instalaciones de ventilación y climatización, aislado s/ RITE. instalado, incluso p.p. de pequeño material.

| Código | Ud | Descripción | Rendimiento | Precio | Importe |
|---|---|---|---|---|---|
| 0503101 | m | CONDUCTO CIRCULAR GALV. 125mm AISLADO RITE (material; 03/01/2017) | 1 | 18.26 | 18.26 |
| mO01OB200 | h | Oficial 1ª fontanero calefactor | 0.539 | 20.54 | 11.07 |
| mO01OB210 | h | Oficial 2ª fontanero calefactor | 0.539 | 18.7 | 10.08 |
| %CI0300 | % | Costes Indirectos | 3 % | 39.41 | 1.18 |
|  |  | Total |  |  | 40.59 |

| Medición | Uds. | Largo | Parcial |
|---|---|---|---|
| Impulsion | 1 | 7.15 | 7.15 |
| Retorno | 1 | 3.15 | 3.15 |
| A cubierta | 2 | 2.5 | 5.00 |
| Total |  |  | 15.3 |

**0704010212** m. TUB.H.PAR.LISA GALVANIZADA D=250mm AISLADO RITE (01/03/2012)
40.3 m. × 35.93 = 1447.98
Tubería helicoidal de pared lisa de D=250 mm. en chapa de acero galvanizada con aislamiento s/ RITE, espesor 0,8 mm., i/p.p. de codos, derivaciones, manguitos y demás accesorios.
Instalado, incluso p.p. de pequeño materia

| Código | Ud | Descripción | Rendimiento | Precio | Importe |
|---|---|---|---|---|---|
| P21CH110 | m. | Tubo pared lisa galvanizad.D=250 (material; 16/12/2016) | 1 | 13.73 | 13.73 |
| mO01OB200 | h | Oficial 1ª fontanero calefactor | 0.539 | 20.54 | 11.07 |
| mO01OB210 | h | Oficial 2ª fontanero calefactor | 0.539 | 18.7 | 10.08 |
| %CI0300 | % | Costes Indirectos | 3 % | 34.88 | 1.05 |
|  |  | Total |  |  | 35.93 |

Claves: pared, galvanizar, codo, tubería, helicoidal, acero, derivación, manguito, accesorio, liso, chapa

| Medición | Uds. | Largo | Parcial |
|---|---|---|---|
| Impulsion | 1 | 17.45 | 17.45 |
| Retorno | 1 | 22.85 | 22.85 |
| Total |  |  | 40.3 |

**0704010102** m2 CONDUCTO CHAPA 1mm METU AISLADO RITE (01/03/2012)
17.3 m2 × 42.81 = 740.61
m2 de canalización de aire realizada con chapa de acero galvanizada de 1 mm. de espesor, cierre sistema METU, incluso pp de toma de para medición de presión en salida de equipo y salidas de plantas, soportación en interior y en cubierta, embocaduras, derivaciones, transformaciones, elementos de fijación y piezas especiales, aislado s/ RITE, incluso p.p. de pequeño material., homologado, instalado, según normas UNE.

| Código | Ud | Descripción | Rendimiento | Precio | Importe |
|---|---|---|---|---|---|
| P21CC0311R | m2 | Chapa galvanizada 1 mm. y vaina (material; 05/07/2013) | 1 | 20.41 | 20.41 |
| mO01OB200 | h | Oficial 1ª fontanero calefactor | 0.539 | 20.54 | 11.07 |
| mO01OB210 | h | Oficial 2ª fontanero calefactor | 0.539 | 18.7 | 10.08 |
| %CI0300 | % | Costes Indirectos | 3 % | 41.56 | 1.25 |
|  |  | Total |  |  | 42.81 |

Claves: chapa, pieza, galvanizar, canalización, aire, fijación, norma, especial, derivación, homologado, acero

| Medición | Uds. | Largo | Ancho | Parcial |
|---|---|---|---|---|
| Impulsion | 1 | 8.35 | 1 | 8.35 |
| Retorno | 1 | 8.95 | 1 | 8.95 |
| Total |  |  |  | 17.3 |

##### 190120105 COMPUERTAS (01/03/2012)
Importe: 803.28

**SFC2K1R2F** u COMPUERTA CORTAFUEGOS 250 (EI-120) (01/03/2012)
4 u × 200.82 = 803.28
Compuerta cortafuego circular con clasificación (EI-120) según norma de ensayos UNE 1366-2:2000, de dimensiones Ø250 (dimensión máxima de compuerta Ø 355 mm) tipo SFC2K1 de KOOLAIR o similar. Envolvente formada por dos cuerpos de acero galvanizado (separados entre sí por un marco de fibrosilicato que elimina totalmente el puente térmico) o de tunel contínuo según modelo. Accionamiento de cierre mediante ruptura o disparo del fusible térmico cuando se supera una temperatura de 70ºC, de rearme manual en todas las ejecuciones, salvo cuando incorpora servomotor (fusible termoeléctrico tarado a 72ºC). Los mecanismos de accionamiento están fabricados en acero cincado y desviados del eje de la compuerta para facilitar el acceso para mantenimiento y verificación. Opcionalmente puede incorporar interruptores principio, final de carrera y electroimán de impulsión o ruptura. Homologación para intalación en forjado y horizontal en pared.

| Código | Ud | Descripción | Rendimiento | Precio | Importe |
|---|---|---|---|---|---|
| 4FFRRR3 | u | CCF SCFC-PD-TH70-FC-150 (EI-120) (material; 19/12/2016) | 1 | 161.14 | 161.14 |
| mO01OB200 | h | Oficial 1ª fontanero calefactor | 0.862 | 20.54 | 17.71 |
| mO01OB210 | h | Oficial 2ª fontanero calefactor | 0.862 | 18.7 | 16.12 |
| %CI0300 | % | Costes Indirectos | 3 % | 194.97 | 5.85 |
|  |  | Total |  |  | 200.82 |

#### 2101101.3 SUELO RADIANTE REFRESCANTE (22/10/2003)
Importe: 22182.8

##### SCCI01 TUBERÍAS Y PANELES (01/03/2012)
Importe: 9883.15

| Medición | Ancho | Alto | Parcial |
|---|---|---|---|
| 135.30 | 135.3 | 34.55 |  |
| Total |  |  | 1 |

**1084026** m² Panel tetones 19mm (01/03/2012)
147.6 m² × 11.12 = 1641.31
Panel de tetones tipo Nubos PLUS Panel IB 75 de Uponor o similar, de 19 mm de espesor, fabricado en poliestireno expandido modificado (NEO-EPS) con recubrimiento termoconformado. Resistencia térmica 0,75 m²·K/W. Cumple con la normativa UNE-EN 1264 y con los requisitos de aislamientos térmicos y acústicos frente a ruido por impacto del CTE. También cuenta con propiedades de aislamiento acústico frente a ruido aéreo. Válido para tubería de 16 mm y 17 mm. El recubrimiento termoconformado, fabricado en PE, permite la unión entre paneles mediante solape por encastre y un paso de tubería de 50mm.

| Código | Ud | Descripción | Rendimiento | Precio | Importe |
|---|---|---|---|---|---|
| 1721H | m2 | Uponor Nubos PLUS Panel IB 75 1450X850X19 1450x850x19 (material; 15/09/2021) | 1 | 8.8 | 8.80 |
| mO01OB210 | h | Oficial 2ª fontanero calefactor | 0.107 | 18.7 | 2.00 |
| %CI0300 | % | Costes Indirectos | 3 % | 10.80 | 0.32 |
|  |  | Total |  |  | 11.12 |

**1084027** m² Panel tetones 34mm (01/03/2012)
135.3 m² × 11.12 = 1504.54
Panel de tetones tipo Nubos PLUS Panel IB 125 de Uponor o similar, de 34 mm de espesor, fabricado en poliestireno expandido modificado (NEO-EPS) con recubrimiento termoconformado. Resistencia térmica 1,25 m²·K/W. Cumple con la normativa UNE-EN 1264 y con los requisitos de aislamientos térmicos y acústicos frente a ruido por impacto del CTE. También cuenta con propiedades de aislamiento acústico frente a ruido aéreo. Válido para tubería de 16 mm y 17 mm. El recubrimiento termoconformado, fabricado en PE, permite la unión entre paneles mediante solape por encastre y un paso de tubería de 50mm.

| Código | Ud | Descripción | Rendimiento | Precio | Importe |
|---|---|---|---|---|---|
| 1721 | m2 | Uponor Nubos PLUS Panel IB 125 34mm (material; 15/09/2021) | 1 | 8.8 | 8.80 |
| mO01OB210 | h | Oficial 2ª fontanero calefactor | 0.107 | 18.7 | 2.00 |
| %CI0300 | % | Costes Indirectos | 3 % | 10.80 | 0.32 |
|  |  | Total |  |  | 11.12 |

**1000080** m Zócalo perimetral 150x10 mm (50m) (01/03/2012)
350 m × 2.84 = 994.00
Zócalo perimetral tipo Multi Autofijación de Uponor o similar consistente en una banda de espuma de polietileno con doble cinta adhesiva para su unión a la pared y al panel.
Absorbe las dilataciónes del mortero de cemento y evita los puentes térmicos.

| Código | Ud | Descripción | Rendimiento | Precio | Importe |
|---|---|---|---|---|---|
| 10000801 | m | Uponor Multi Autofijación zócalo perimetral 150x10 mm (50m) (material; 15/09/2021) | 1 | 0.76 | 0.76 |
| mO01OB210 | h | Oficial 2ª fontanero calefactor | 0.107 | 18.7 | 2.00 |
| %CI0300 | % | Costes Indirectos | 3 % | 2.76 | 0.08 |
|  |  | Total |  |  | 2.84 |

**1038297** kg Aditivo para mortero (01/03/2012)
30 kg × 3.71 = 111.30
Aditivo para añadir a la mezcla de cemento, arena y agua tipo Multi de Uponor o similar que se aplicará sobre las tuberías que conforman la instalación de suelo radiante Uponor para evitar la inclusión de aire sobre la mezcla de cemento arena y agua y facilitar su adhesión a las tuberías de PEX, evalPEX y PRO evalPEX Uponor. La proporción adecuada de la mezcla será la siguiente:
50kg de cemento (42,5 Tipo I o Tipo II)
220kg de arena lavada (0-8mm 60% arena de 0-4mm, 40% de 4-8mm)
20-25 litros de agua de amasado
0,30 kg de aditivo Uponor
Medido el peso total aportado.

| Código | Ud | Descripción | Rendimiento | Precio | Importe |
|---|---|---|---|---|---|
| 10382971 | kg | Uponor Multi Aditivo para mortero (material; 15/09/2021) | 1 | 3.39 | 3.39 |
| mO01OB210 | h | Oficial 2ª fontanero calefactor | 0.011 | 18.7 | 0.21 |
| %CI0300 | % | Costes Indirectos | 3 % | 3.60 | 0.11 |
|  |  | Total |  |  | 3.71 |

**0707010201** m Tubería PEX-a 16x2mm (01/03/2012)
2560 m × 2.2 = 5632.00
Tubería uponor comfort pipe PLUS , de polietileno reticulado de alta densidad (PEX-a), con reticulación conforme al método Engel (grado de reticulación >70%), de 16MM de diametro exterior y 2,0 mm de espesor de pared y cumpliendo la norma UNE EN ISO 15875, con barrera externa Eval (etilvnil-alcohol) antidifusión de oxígeno, según norma EN 1264-4 y capa superficial de Polietileno mofificado (PE) que protege la capa protectora Eval de agresiones externas, para sistemas de calefacción/refrigeración por suelo radiante. Instalado y probado, incluso pp de pequeño material de instalación.

| Código | Ud | Descripción | Rendimiento | Precio | Importe |
|---|---|---|---|---|---|
| 1711 | m | Uponor comfort pipe PLUS 16x2 mm (material; 15/09/2021) | 1 | 1.28 | 1.28 |
| mO01OB200 | h | Oficial 1ª fontanero calefactor | 0.022 | 20.54 | 0.45 |
| mO01OB210 | h | Oficial 2ª fontanero calefactor | 0.022 | 18.7 | 0.41 |
| %CI0300 | % | Costes Indirectos | 3 % | 2.14 | 0.06 |
|  |  | Total |  |  | 2.2 |

##### SCCI02 TUBERIAS AGUA (03/03/2008)
Importe: 6685.95

| Medición | Ancho | Alto | Parcial |
|---|---|---|---|
| 6 | 6 | 21.11 |  |
| Total |  |  | 1 |

**077209** m. TUB.ACER.NEGRO EST.UNE 1025 3/4" AISLADA CLIMA RITE 2007 EXTERIO (01/03/2012)
20.12 m. × 39.06 = 785.89
Tubería de acero negro estirado tipo UNE 10255 de 3/4" para soldar, i/codos, tés, manguitos y demás accesorios, aislada para exterior con material de espesor y conductividad s/ RITE, barrera de vapor y resistencia al fuego B-s3- d0 y protegida con cubretuberías de chapa de aluminio. Completamente instalado segun normas DIN/UNE

| Código | Ud | Descripción | Rendimiento | Precio | Importe |
|---|---|---|---|---|---|
| P20TA130 | m. | Tubería acero negro est. 3/4" (material; 15/09/2021) | 1 | 9.4 | 9.40 |
| IT3_4E | Ml | Aislamiento (3/4") / exterior acabado chapa aluminio (material; 15/09/2021) | 1 | 13.54 | 13.54 |
| P20TV250TYT | ud | Accesorios acero negro (material; 15/09/2021) | 0.3 | 5.63 | 1.69 |
| mO01OB200 | h | Oficial 1ª fontanero calefactor | 0.647 | 20.54 | 13.29 |
| %CI0300 | % | Costes Indirectos | 3 % | 37.92 | 1.14 |
|  |  | Total |  |  | 39.06 |

Claves: tubería, lana, coquilla, aislar, accesorio, manguito, acero, estructura, negro, vidrio, estirado, soldadura

**077210** m. TUB.ACER.NEGRO EST.UNE 1025 1/2" AISLADA CLIMA RITE 2007 EXTERIO (01/03/2012)
29.24 m. × 26.5 = 774.86
Tubería de acero negro estirado tipo UNE 10255 de 1/2" para soldar, i/codos, tés, manguitos y demás accesorios, aislada para exterior con material de espesor y conductividad s/ RITE, barrera de vapor y resistencia al fuego B-s3- d0 y protegida con cubretuberías de chapa de aluminio. Completamente instalado segun normas DIN/UNE

| Código | Ud | Descripción | Rendimiento | Precio | Importe |
|---|---|---|---|---|---|
| P20TA130F | m. | Tubería acero negro est. 1/2" (material; 15/09/2021) | 1 | 0.94 | 0.94 |
| P20TV250TYT | ud | Accesorios acero negro | 0.3 | 5.63 | 1.69 |
| IT1_2E | Ml | Aislamiento (1/2") / exterior acabado chapa aluminio (material; 15/09/2021) | 1 | 12.03 | 12.03 |
| mO01OB200 | h | Oficial 1ª fontanero calefactor | 0.539 | 20.54 | 11.07 |
| %CI0300 | % | Costes Indirectos | 3 % | 25.73 | 0.77 |
|  |  | Total |  |  | 26.5 |

Claves: tubería, lana, coquilla, aislar, accesorio, manguito, acero, estructura, negro, vidrio, estirado, soldadura

**077208** m. TUB.ACER.NEGRO EST.UNE 10255 1" AISLADA CLIMA RITE 2007 EXTERIOR (01/03/2012)
33.66 m. × 34 = 1144.44
Tubería de acero negro estirado tipo UNE 10255 de 1" para soldar, i/codos, tés, manguitos y demás accesorios, aislada para exterior con material de espesor y conductividad s/ RITE, barrera de vapor y resistencia al fuego B-s3- d0 protegida con cubretuberías de chapa de aluminio. Completamente instalado segun normas DIN/UNE

| Código | Ud | Descripción | Rendimiento | Precio | Importe |
|---|---|---|---|---|---|
| P20TA140 | m. | Tubería acero negro est. 1" (material; 15/09/2021) | 1 | 1.49 | 1.49 |
| P20TV250TYT | ud | Accesorios acero negro | 0.3 | 5.63 | 1.69 |
| IT1E | Ml | Aislamiento (1") / exterior acabado chapa aluminio (material; 15/09/2021) | 1 | 16.54 | 16.54 |
| mO01OB200 | h | Oficial 1ª fontanero calefactor | 0.647 | 20.54 | 13.29 |
| %CI0300 | % | Costes Indirectos | 3 % | 33.01 | 0.99 |
|  |  | Total |  |  | 34 |

Claves: tubería, vidrio, accesorio, lana, coquilla, acero, estructura, soldadura, negro, manguito, estirado, aislar

**077207** m. TUB.ACER.NEGRO EST.UNE 10255 1 1/4" AISLADA CLIMA RITE 2007 EXTE (01/03/2012)
24 m. × 37.13 = 891.12
Tubería de acero negro estirado tipo UNE 10255 de 1 1/4" para soldar, i/codos, tés, manguitos y demás accesorios, aislada para exterior con material de espesor y conductividad s/ RITE (50mm), barrera de vapor y resistencia al fuego B-s3- d0 y protegida con cubretuberías de chapa de aluminio. Completamente instalado segun normas DIN/UNE

| Código | Ud | Descripción | Rendimiento | Precio | Importe |
|---|---|---|---|---|---|
| P20TA150 | m. | Tubería acero negro est. 1 1/4" (material; 15/09/2021) | 1 | 1.75 | 1.75 |
| P20TV250TYT | ud | Accesorios acero negro | 0.4 | 5.63 | 2.25 |
| IT11_4E | Ml | Aislamiento (1") / exterior acabado chapa aluminio (material; 15/09/2021) | 1 | 16.54 | 16.54 |
| mO01OB200 | h | Oficial 1ª fontanero calefactor | 0.755 | 20.54 | 15.51 |
| %CI0300 | % | Costes Indirectos | 3 % | 36.05 | 1.08 |
|  |  | Total |  |  | 37.13 |

Claves: coquilla, accesorio, aislar, estructura, acero, estirado, negro, lana, vidrio, manguito, soldadura, tubería

**080903** ud PURGADOR AUTOMÁTICO (01/03/2012)
5 ud × 68.51 = 342.55
Ud Purgador automático (latón) con llave de cierre y pieza en T de catón con unión de anillos opresores (22 mm) , instalado.

| Código | Ud | Descripción | Rendimiento | Precio | Importe |
|---|---|---|---|---|---|
| 7316789A | u | Purgador automático (material; 15/09/2021) | 1 | 44.37 | 44.37 |
| mO01OB200 | h | Oficial 1ª fontanero calefactor | 1.078 | 20.54 | 22.14 |
| %CI0300 | % | Costes Indirectos | 3 % | 66.51 | 2.00 |
|  |  | Total |  |  | 68.51 |

**080903M** ud CONTADOR ENERGÍA (01/03/2012)
1 ud × 56.17 = 56.17
Contnergía compacto de térmica, contador de calorías, para la medición de consumo de energía en circuito de calefacción o refrigeración instalado en producción.

| Código | Ud | Descripción | Rendimiento | Precio | Importe |
|---|---|---|---|---|---|
| 731678B | u | CONTADOR ENERGÍA (material; 15/09/2021) | 1 | 45.66 | 45.66 |
| mO01OB200 | h | Oficial 1ª fontanero calefactor | 0.432 | 20.54 | 8.87 |
| %CI0300 | % | Costes Indirectos | 3 % | 54.53 | 1.64 |
|  |  | Total |  |  | 56.17 |

**070904** ud MANÓMETRO CON ESFERA (01/03/2012)
4 ud × 36.74 = 146.96
Manómetro con esfera en baño de glicerina, tarado de 0 a 6 Kg/cm2 completo de accesorios de montaje, tipo LEY o similar.

| Código | Ud | Descripción | Rendimiento | Precio | Importe |
|---|---|---|---|---|---|
| PE1174 | u | Manómetro con esfera (material; 15/09/2021) | 1 | 26.8 | 26.80 |
| mO01OB200 | h | Oficial 1ª fontanero calefactor | 0.432 | 20.54 | 8.87 |
| %CI0300 | % | Costes Indirectos | 3 % | 35.67 | 1.07 |
|  |  | Total |  |  | 36.74 |

**070905** ud TERMÓMETRO 0 a 100°C. (01/03/2012)
4 ud × 33.52 = 134.08
Termómetro de mercurio tipo columna, incluso pocete, a realizar en la tubería en los puntos indicados en el esquema de principio, tipo LEY o similar, con graduación 0 a 100°C.

| Código | Ud | Descripción | Rendimiento | Precio | Importe |
|---|---|---|---|---|---|
| PE1175 | u | Termómetro escala 0 a 100°C. (material; 15/09/2021) | 1 | 23.67 | 23.67 |
| mO01OB200 | h | Oficial 1ª fontanero calefactor | 0.432 | 20.54 | 8.87 |
| %CI0300 | % | Costes Indirectos | 3 % | 32.54 | 0.98 |
|  |  | Total |  |  | 33.52 |

**071001** ud LLENADO INSTALACIÓN DN 40mm (03/03/2008)
1 ud × 1225.18 = 1225.18
Conjunto de llenado de la instalación, compuesta por 2m de tubería de acero galvanizado de 1 1/2" aislada y acabado chapa aluminio, 3 válvulas de corte, 1 filtro tamiz 0,1mm, una válvula reductora de presión, contador, desconector, y demás accesorios de montaje, todo ello de DN 40, instalado, incluso pp de pequeño material.

| Código | Ud | Descripción | Rendimiento | Precio | Importe |
|---|---|---|---|---|---|
| P20TA160 | m. | Tubería acero negro est. 1 1/2" (material; 15/09/2021) | 2 | 1.99 | 3.980 |
| P20TV250TYT | ud | Accesorios acero negro | 0.4 | 5.63 | 2.252 |
| IT-30X048 | Ml | Aislamiento IT Armaflex ø 48mm (1 1/2") / 30mm espesor (material; 17/08/2010) | 2 | 11.37 | 22.740 |
| IT-06-99E | M2 | Plancha rollo 15X1 ref IT-06-99 / E (material; 15/09/2021) | 2.4 | 10.36 | 24.864 |
| AA 03 167 | 1 | Válvulas de bola hembra/hembra con palanca 1-1/2" (material; 03/03/2008) | 3 | 23.89 | 71.670 |
| AA 08 006 | u | Filtro colador de latón 1-1/2" (material; 17/08/2010) | 1 | 33.29 | 33.290 |
| AA 12 046 | 1 | Válvula reductora de presión de 1-1/2" (material; 15/09/2021) | 1 | 60.47 | 60.470 |
| 125400 | 1 | Contador DN40 (material; 15/09/2021) | 1 | 240.64 | 240.640 |
| DFEW | 1 | DESCONECTOR 1 1/2" SALVADOR ESCODA (material; 15/09/2021) | 1 | 644.99 | 644.990 |
| mO01OB200 | h | Oficial 1ª fontanero calefactor | 2.156 | 20.54 | 44.284 |
| mO01OB210 | h | Oficial 2ª fontanero calefactor | 2.156 | 18.7 | 40.317 |
| %CI0300 | % | Costes Indirectos | 3 % | 1189.497 | 35.685 |
|  |  | Total |  |  | 1225.18 |

**07080103** ud Válvulas de bola macho/hembra con palanca 1/2" (03/03/2008)
2 ud × 16.41 = 32.82
Válvula de bola macho/hembra con palanca de 1/2", ref AA 03 177 de Salvador Escoda o similar,compuesta por cuerpo de latón OT58, bola de latón pulido, anillos de cierre de teflón (PTFE), eje de latón, palanca de acero plastificado, prensaestopas de seguridad, paso total, presión nominal de 25 bar, temperatura de trabajo -10/+150ºC, instalada, incluso pp de pequeño material.

| Código | Ud | Descripción | Rendimiento | Precio | Importe |
|---|---|---|---|---|---|
| AA 03 177 | 1 | Válvulas de bola macho/hembra con palanca 1/2" (material; 03/03/2008) | 1 | 4.86 | 4.86 |
| mO01OB200 | h | Oficial 1ª fontanero calefactor | 0.539 | 20.54 | 11.07 |
| %CI0300 | % | Costes Indirectos | 3 % | 15.93 | 0.48 |
|  |  | Total |  |  | 16.41 |

**07080105** ud Válvulas de bola macho/hembra con palanca 1" (03/03/2008)
2 ud × 23.54 = 47.08
Válvula de bola macho/hembra con palanca de 1", ref AA 03 179 de Salvador Escoda o similar,compuesta por cuerpo de latón OT58, bola de latón pulido, anillos de cierre de teflón (PTFE), eje de latón, palanca de acero plastificado, prensaestopas de seguridad, paso total, presión nominal de 25 bar, temperatura de trabajo -10/+150ºC, instalada, incluso pp de pequeño material.

| Código | Ud | Descripción | Rendimiento | Precio | Importe |
|---|---|---|---|---|---|
| AA 03 179 | 1 | Válvulas de bola macho/hembra con palanca 1" (material; 03/03/2008) | 1 | 11.78 | 11.78 |
| mO01OB200 | h | Oficial 1ª fontanero calefactor | 0.539 | 20.54 | 11.07 |
| %CI0300 | % | Costes Indirectos | 3 % | 22.85 | 0.69 |
|  |  | Total |  |  | 23.54 |

**07080104** ud Válvulas de bola macho/hembra con palanca 3/4" (03/03/2008)
4 ud × 18.9 = 75.60
Válvula de bola macho/hembra con palanca de 3/4", ref AA 03 178 de Salvador Escoda o similar,compuesta por cuerpo de latón OT58, bola de latón pulido, anillos de cierre de teflón (PTFE), eje de latón, palanca de acero plastificado, prensaestopas de seguridad, paso total, presión nominal de 25 bar, temperatura de trabajo -10/+150ºC, instalada, incluso pp de pequeño material.

| Código | Ud | Descripción | Rendimiento | Precio | Importe |
|---|---|---|---|---|---|
| AA 03 178 | 1 | Válvulas de bola macho/hembra con palanca 3/4" (material; 03/03/2008) | 1 | 7.28 | 7.28 |
| mO01OB200 | h | Oficial 1ª fontanero calefactor | 0.539 | 20.54 | 11.07 |
| %CI0300 | % | Costes Indirectos | 3 % | 18.35 | 0.55 |
|  |  | Total |  |  | 18.9 |

| Medición | Uds. | Largo | Parcial |
|---|---|---|---|
|  | 2 | 2 | 4.00 |
| Total |  |  | 4 |

**07080106** ud Válvulas de bola macho/hembra con palanca 1-1/4" (03/03/2008)
18 ud × 29.04 = 522.72
Válvula de bola macho/hembra con palanca de 1-1/4", ref AA 03 180 de Salvador Escoda o similar,compuesta por cuerpo de latón OT58, bola de latón pulido, anillos de cierre de teflón (PTFE), eje de latón, palanca de acero plastificado, prensaestopas de seguridad, paso total, presión nominal de 25 bar, temperatura de trabajo -10/+150ºC, instalada, incluso pp de pequeño material.

| Código | Ud | Descripción | Rendimiento | Precio | Importe |
|---|---|---|---|---|---|
| AA 03 180 | 1 | Válvulas de bola macho/hembra con palanca 1-1/4" (material; 03/03/2008) | 1 | 17.12 | 17.12 |
| mO01OB200 | h | Oficial 1ª fontanero calefactor | 0.539 | 20.54 | 11.07 |
| %CI0300 | % | Costes Indirectos | 3 % | 28.19 | 0.85 |
|  |  | Total |  |  | 29.04 |

**0708040218** ud VÁLVULA REGULADORA DE CAUDAL 75-460 l/h 10-95 kPa (01/03/2012)
1 ud × 71.03 = 71.03
Válvula reguladora de caudal, mod K15 (Cartucho 75-460 l/h 10-95 kPa) de Sedical o similar, incluido cartucho regulado y probado según indicaciones de la DF, incluso pp de pequeño material de instalación.

| Código | Ud | Descripción | Rendimiento | Precio | Importe |
|---|---|---|---|---|---|
| V0702171 | Ud | K15 (Cartucho 75-460 l/h 10-95 kPa) (material; 15/09/2021) | 1 | 60.09 | 60.09 |
| mO01OB200 | h | Oficial 1ª fontanero calefactor | 0.432 | 20.54 | 8.87 |
| %CI0300 | % | Costes Indirectos | 3 % | 68.96 | 2.07 |
|  |  | Total |  |  | 71.03 |

**0708040215R** ud VÁLVULA REGULADORA DE CAUDAL 755 l/h 27,1 kPa (01/03/2012)
3 ud × 145.15 = 435.45
Válvula reguladora de caudal, mod K25 (Cartucho 755 l/h 27,1 kPa) de Sedical o similar, incluido cartucho regulado y probado según indicaciones de la DF, incluso pp de pequeño material de instalación.

| Código | Ud | Descripción | Rendimiento | Precio | Importe |
|---|---|---|---|---|---|
| V070251KR | Ud | K2S 25 (755 l/h, 27,1 kPa) (material; 15/09/2021) | 1 | 132.05 | 132.05 |
| mO01OB200 | h | Oficial 1ª fontanero calefactor | 0.432 | 20.54 | 8.87 |
| %CI0300 | % | Costes Indirectos | 3 % | 140.92 | 4.23 |
|  |  | Total |  |  | 145.15 |

##### SCCI03 COLECTORES Y COMPLEMENTOS (01/03/2012)
Importe: 3635.38

| Medición | Ancho | Alto | Parcial |
|---|---|---|---|
| 2 | 2 | 143.8 |  |
| Total |  |  | 1 |

**088DSWPM0** ud Uponor Comfort Port DUO 8 salidas + Smatrix Wave Pulse M (01/03/2012)
1 ud × 794.9 = 794.90
Unidad Comfort Port DUO o similar para instalaciones de Climatización Invisible, ensamblada, conexionada, configurada y probada en fábrica para su instalación directa en obra, según requisitos de la Normativa UNE-EN 1264 para instalaciones de suelo radiante, pared y techo radiante. Está formada por colector Uponor Vario M 8 salidas. Con posibilidad de orientación horizontal, derecha o izquierda así como en vertical. Con salidas de 1"x3/4". Caudalímetro en colector de impulsión para regulación de caudal.
La unidad Comfort Port DUO incluye 2 válvulas de paso M1" (montadas a la izquierda del colector), 2 termómetros metálicos, 2 purgadores de 3/8", 1 llave de llenado, 1 llave de vaciado, 2 tapones, 2 soportes, todo ello premontado en placa de acero galvanizado con una altura total 540 mm. Montados sobre la unidad Comfort Port DUO se incluyen los siguientes componentes de la instalación (según proyecto): adaptadores Uponor Vario por circuito. Un cabezal electrotérmico Uponor Vario S por circuito, alimentado a 24 V, con indicador de posición a instalar en el colector de retorno, para regulación del caudal de impulsión en los circuitos de Climatización Invisible según la lectura de temperatura enviada por los termostatos Uponor y con las siguientes características técnicas: Tensión alimentación: 24 V, Potencia: 2 W, Imax: 230 mA, CE: IP 54. Normativa: EN 60335.
Todos los cabezales electrotérmicos de 24 V van conectados a la unidad base de control de temperatura marca Uponor, gama Smatrix Wave Pulse, modelo X-265, con comunicación bidireccional vía bus con hasta 6 termostatos y 8 actuadores electrotérmicos (24 V). Incluso módulo de ampliación M-262 con posibilidad de conectar hasta 6 termostatos y 6 cabezales adicionales. Admite conexión de termostatos en serie, en estrella o ambas. Incluye la función de autoequilibrado de circuitos y es válida para instalaciones de calefacción y refrigeración por suelo, pared y techo radiantes. Dispone de relés independientes para control de bomba circuladora y generador (caldera o bomba de calor).
Los circuitos incluyen etiquetas adhesivas identificativas, con la denominación de los recintos a los que van asignados según proyecto. Las caja incluyen en su interior documentación, garantía, planos e instrucciones de cada componente y se recepcionan en embalajes independientes protegidos con identificación de la vivienda de destino o unidad de uso según especificaciones de proyecto.

| Código | Ud | Descripción | Rendimiento | Precio | Importe |
|---|---|---|---|---|---|
| JUYU7 | u | Uponor Comfort Port DUO 8 salidas + Smatrix Wave Pulse M (material; 15/09/2021) | 1 | 729.45 | 729.45 |
| mO01OB200 | h | Oficial 1ª fontanero calefactor | 1.078 | 20.54 | 22.14 |
| mO01OB210 | h | Oficial 2ª fontanero calefactor | 1.078 | 18.7 | 20.16 |
| %CI0300 | % | Costes Indirectos | 3 % | 771.75 | 23.15 |
|  |  | Total |  |  | 794.9 |

**1000118** ud Uponor Fix curvatubos plástico ø 16-17 mm (01/03/2012)
58 ud × 2.27 = 131.66
Curvatubos plástico Uponor Fix o similar para mantener y facilitar el curvado de tuberías de ø16 mm ó ø17 mm en su acceso y conexión al colector. Medida la unidad instalada.

| Código | Ud | Descripción | Rendimiento | Precio | Importe |
|---|---|---|---|---|---|
| KKGYHFGFJ | u | Uponor Fix curvatubos plástico ø 16-17 mm (material; 15/09/2021) | 1 | 1.09 | 1.09 |
| mO01OB200 | h | Oficial 1ª fontanero calefactor | 0.054 | 20.54 | 1.11 |
| %CI0300 | % | Costes Indirectos | 3 % | 2.20 | 0.07 |
|  |  | Total |  |  | 2.27 |

**1092856** ud Comfort Port DUO 5 salidas, caja profundidad80mm, Smatrix Wave P (01/03/2012)
1 ud × 562.54 = 562.54
Unidad Uponor Comfort Port DUO o similar para instalaciones de Climatización Invisible, ensamblada, conexionada, configurada y probada en fábrica para su instalación directa en obra, según requisitos de la Normativa UNE-EN 1264 para instalaciones de suelo radiante, pared y techo radiante. Está formada por colector Uponor Vario M 5 salidas. Con posibilidad de orientación horizontal, derecha o izquierda así como en vertical. Con salidas de 1"x3/4". Caudalímetro en colector de impulsión para regulación de caudal.
La unidad Comfort Port DUO incluye 2 válvulas de paso M1" (montadas a la izquierda del colector), 2 termómetros metálicos, 2 purgadores de 3/8", 1 llave de llenado, 1 llave de vaciado, 2 tapones, 2 soportes, todo ello premontado en placa de acero galvanizado con una altura total 540 mm. Montados sobre la unidad Comfort Port DUO se incluyen los siguientes componentes de la instalación (según proyecto): adaptadores Uponor Vario por circuito. Un cabezal electrotérmico Uponor Vario S por circuito, alimentado a 24 V, con indicador de posición a instalar en el colector de retorno, para regulación del caudal de impulsión en los circuitos de Climatización Invisible según la lectura de temperatura enviada por los termostatos Uponor y con las siguientes características técnicas: Tensión alimentación: 24 V, Potencia: 2 W, Imax: 230 mA, CE: IP 54. Normativa: EN 60335.
Todos los cabezales electrotérmicos de 24 V van conectados a la unidad base de control de temperatura marca Uponor, gama Uponor Smatrix Wave Pulse, modelo X-265, con comunicación bidireccional inalámbrica con hasta 6 termostatos y 8 actuadores electrotérmicos (24 V). Admite conexión de termostatos en serie, en estrella o ambas. Incluye la función de autoequilibrado de circuitos y es válida para instalaciones de calefacción y refrigeración por suelo, pared y techo radiantes. Dispone de relés independientes para control de bomba circuladora y generador (caldera o bomba de calor).
Los circuitos incluyen etiquetas adhesivas identificativas, con la denominación de los recintos a los que van asignados según proyecto. Las caja incluyen en su interior documentación, garantía, planos e instrucciones de cada componente y se recepcionan en embalajes independientes protegidos con identificación de la vivienda de destino o unidad de uso según especificaciones de proyecto.

| Código | Ud | Descripción | Rendimiento | Precio | Importe |
|---|---|---|---|---|---|
| NHHY6 | u | Comfort Port DUO 5 salidas, caja profundidad80mm, Smatrix Wave P (material; 15/09/2021) | 1 | 503.85 | 503.850 |
| mO01OB200 | h | Oficial 1ª fontanero calefactor | 1.078 | 20.54 | 22.142 |
| mO01OB210 | h | Oficial 2ª fontanero calefactor | 1.078 | 18.7 | 20.159 |
| %CI0300 | % | Costes Indirectos | 3 % | 546.151 | 16.385 |
|  |  | Total |  |  | 562.54 |

**1092858** ud Comfort Port DUO 6 salidas, caja profundidad80mm, Smatrix Wave P (01/03/2012)
1 ud × 630.7 = 630.70
Unidad Uponor Comfort Port DUO o similar para instalaciones de Climatización Invisible, ensamblada, conexionada, configurada y probada en fábrica para su instalación directa en obra, según requisitos de la Normativa UNE-EN 1264 para instalaciones de suelo radiante, pared y techo radiante. Está formada por colector Uponor Vario M 6 salidas. Con posibilidad de orientación horizontal, derecha o izquierda así como en vertical. Con salidas de 1"x3/4". Caudalímetro en colector de impulsión para regulación de caudal.
La unidad Comfort Port DUO incluye 2 válvulas de paso M1" (montadas a la izquierda del colector), 2 termómetros metálicos, 2 purgadores de 3/8", 1 llave de llenado, 1 llave de vaciado, 2 tapones, 2 soportes, todo ello premontado en placa de acero galvanizado con una altura total 540 mm. Montados sobre la unidad Comfort Port DUO se incluyen los siguientes componentes de la instalación (según proyecto): adaptadores Uponor Vario por circuito. Un cabezal electrotérmico Uponor Vario S por circuito, alimentado a 24 V, con indicador de posición a instalar en el colector de retorno, para regulación del caudal de impulsión en los circuitos de Climatización Invisible según la lectura de temperatura enviada por los termostatos Uponor y con las siguientes características técnicas: Tensión alimentación: 24 V, Potencia: 2 W, Imax: 230 mA, CE: IP 54. Normativa: EN 60335.
Todos los cabezales electrotérmicos de 24 V van conectados a la unidad base de control de temperatura marca Uponor, gama Uponor Smatrix Wave Pulse, modelo X-265, con comunicación bidireccional vía bus con hasta 6 termostatos y 8 actuadores electrotérmicos (24 V). Admite conexión de termostatos en serie, en estrella o ambas. Incluye la función de autoequilibrado de circuitos y es válida para instalaciones de calefacción y refrigeración por suelo, pared y techo radiantes. Dispone de relés independientes para control de bomba circuladora y generador (caldera o bomba de calor).
Los circuitos incluyen etiquetas adhesivas identificativas, con la denominación de los recintos a los que van asignados según proyecto. Las caja incluyen en su interior documentación, garantía, planos e instrucciones de cada componente y se recepcionan en embalajes independientes protegidos con identificación de la vivienda de destino o unidad de uso según especificaciones de proyecto.

| Código | Ud | Descripción | Rendimiento | Precio | Importe |
|---|---|---|---|---|---|
| BBG5 | u | Comfort Port DUO 6 salidas, caja profundidad80mm, Smatrix Wave P (material; 15/09/2021) | 1 | 570.03 | 570.03 |
| mO01OB200 | h | Oficial 1ª fontanero calefactor | 1.078 | 20.54 | 22.14 |
| mO01OB210 | h | Oficial 2ª fontanero calefactor | 1.078 | 18.7 | 20.16 |
| %CI0300 | % | Costes Indirectos | 3 % | 612.33 | 18.37 |
|  |  | Total |  |  | 630.7 |

**1092866** ud Comfort Port DUO 10 salidas, caja profundidad80mm, Smatrix Wave (01/03/2012)
1 ud × 833.64 = 833.64
Unidad Comfort Port DUO o similar para instalaciones de Climatización Invisible, ensamblada, conexionada, configurada y probada en fábrica para su instalación directa en obra, según requisitos de la Normativa UNE-EN 1264 para instalaciones de suelo radiante, pared y techo radiante. Está formada por colector Uponor Vario M 10 salidas. Con posibilidad de orientación horizontal, derecha o izquierda así como en vertical. Con salidas de 1"x3/4". Caudalímetro en colector de impulsión para regulación de caudal.
La unidad Comfort Port DUO incluye 2 válvulas de paso M1" (montadas a la izquierda del colector), 2 termómetros metálicos, 2 purgadores de 3/8", 1 llave de llenado, 1 llave de vaciado, 2 tapones, 2 soportes, todo ello premontado en placa de acero galvanizado con una altura total 540 mm. Montados sobre la unidad Comfort Port DUO se incluyen los siguientes componentes de la instalación (según proyecto): adaptadores Uponor Vario por circuito. Un cabezal electrotérmico Uponor Vario S por circuito, alimentado a 24 V, con indicador de posición a instalar en el colector de retorno, para regulación del caudal de impulsión en los circuitos de Climatización Invisible según la lectura de temperatura enviada por los termostatos Uponor y con las siguientes características técnicas: Tensión alimentación: 24 V, Potencia: 2 W, Imax: 230 mA, CE: IP 54. Normativa: EN 60335.
Todos los cabezales electrotérmicos de 24 V van conectados a la unidad base de control de temperatura marca Uponor, gama Smatrix Wave Pulse, modelo X-265, con comunicación bidireccional inalámbrica con hasta 6 termostatos y 8 actuadores electrotérmicos (24 V). Incluso módulo de ampliación M-262 con posibilidad de conectar hasta 6 termostatos y 6 cabezales adicionales. Admite conexión de termostatos en serie, en estrella o ambas. Incluye la función de autoequilibrado de circuitos y es válida para instalaciones de calefacción y refrigeración por suelo, pared y techo radiantes. Dispone de relés independientes para control de bomba circuladora y generador (caldera o bomba de calor).
Los circuitos incluyen etiquetas adhesivas identificativas, con la denominación de los recintos a los que van asignados según proyecto. Las caja incluyen en su interior documentación, garantía, planos e instrucciones de cada componente y se recepcionan en embalajes independientes protegidos con identificación de la vivienda de destino o unidad de uso según especificaciones de proyecto.

| Código | Ud | Descripción | Rendimiento | Precio | Importe |
|---|---|---|---|---|---|
| MMJU | u | Comfort Port DUO 10 salidas, caja profundidad80mm, Smatrix Wave (material; 15/09/2021) | 1 | 767.06 | 767.06 |
| mO01OB200 | h | Oficial 1ª fontanero calefactor | 1.078 | 20.54 | 22.14 |
| mO01OB210 | h | Oficial 2ª fontanero calefactor | 1.078 | 18.7 | 20.16 |
| %CI0300 | % | Costes Indirectos | 3 % | 809.36 | 24.28 |
|  |  | Total |  |  | 833.64 |

**1093497** ud Uponor Vario caja colectores 550X730X80mm (01/03/2012)
1 ud × 100.89 = 100.89
Caja para alojamiento de colectores modulares Uponor Vario IW o similar de 2 a 5 salidas/circuitos, compatible con todos los marcos/puertas IW, de altura ajustable entre 730 y 930 mm, anchura 550 mm y 80 mm de profundidad, fabricada en chapa galvanizada. Medida la unidad instalada

| Código | Ud | Descripción | Rendimiento | Precio | Importe |
|---|---|---|---|---|---|
| NNH6 | u | Uponor Vario caja colectores 550X730X80mm (material; 15/09/2021) | 1 | 55.65 | 55.65 |
| mO01OB200 | h | Oficial 1ª fontanero calefactor | 1.078 | 20.54 | 22.14 |
| mO01OB210 | h | Oficial 2ª fontanero calefactor | 1.078 | 18.7 | 20.16 |
| %CI0300 | % | Costes Indirectos | 3 % | 97.95 | 2.94 |
|  |  | Total |  |  | 100.89 |

**1093498** ud Uponor Vario caja colectores 700X730X80mm (01/03/2012)
1 ud × 99.35 = 99.35
Caja para alojamiento de colectores modulares Uponor Vario IW o similar de 6 a 9 salidas/circuitos, compatible con todos los marcos/puertas IW, de altura ajustable entre 730 y 930 mm, anchura 700 mm y 80 mm de profundidad, fabricada en chapa galvanizada. Medida la unidad instalada

| Código | Ud | Descripción | Rendimiento | Precio | Importe |
|---|---|---|---|---|---|
| HHY65 | u | Uponor Vario caja colectores 700X730X80mm (material; 15/09/2021) | 1 | 54.15 | 54.150 |
| mO01OB200 | h | Oficial 1ª fontanero calefactor | 1.078 | 20.54 | 22.142 |
| mO01OB210 | h | Oficial 2ª fontanero calefactor | 1.078 | 18.7 | 20.159 |
| %CI0300 | % | Costes Indirectos | 3 % | 96.451 | 2.894 |
|  |  | Total |  |  | 99.35 |

**1093499** ud Uponor Vario caja colectores 850X730X80mm (01/03/2012)
2 ud × 106.31 = 212.62
Caja para alojamiento de colectores modulares Uponor Vario IW o similar de 10 a 11 salidas/circuitos, compatible con todos los marcos/puertas IW, de altura ajustable entre 730 y 930 mm, anchura 850 mm y 80 mm de profundidad, fabricada en chapa galvanizada. Medida la unidad instalada

| Código | Ud | Descripción | Rendimiento | Precio | Importe |
|---|---|---|---|---|---|
| GRTGYR | u | Uponor Vario caja colectores 850X730X80mm (material; 15/09/2021) | 1 | 60.91 | 60.91 |
| mO01OB200 | h | Oficial 1ª fontanero calefactor | 1.078 | 20.54 | 22.14 |
| mO01OB210 | h | Oficial 2ª fontanero calefactor | 1.078 | 18.7 | 20.16 |
| %CI0300 | % | Costes Indirectos | 3 % | 103.21 | 3.10 |
|  |  | Total |  |  | 106.31 |

**1093528** ud Uponor Vario IW S marco y puerta 550X760mm, para instalación en (01/03/2012)
1 ud × 68.04 = 68.04
Uponor marco y puerta IW S para colectores Uponor Vario IW o similar de 2 a 4 salidas, de 550 mm de anchura, de acero con recubrimiento blanco (RAL 9010) y con pestillo.

| Código | Ud | Descripción | Rendimiento | Precio | Importe |
|---|---|---|---|---|---|
| JJU76 | u | Uponor Vario IW S marco y puerta 550X760mm, para instalación en (material; 15/09/2021) | 1 | 53.39 | 53.39 |
| mO01OB200 | h | Oficial 1ª fontanero calefactor | 0.323 | 20.54 | 6.63 |
| mO01OB210 | h | Oficial 2ª fontanero calefactor | 0.323 | 18.7 | 6.04 |
| %CI0300 | % | Costes Indirectos | 3 % | 66.06 | 1.98 |
|  |  | Total |  |  | 68.04 |

**1093541** ud Uponor Vario IW S marco y puerta 700X760 mm, para instalación en (01/03/2012)
1 ud × 63.4 = 63.40
Uponor marco y puerta IW S para colectores Uponor Vario IW o similar de 5 a 7 salidas, de 700 mm de anchura, de acero con recubrimiento blanco (RAL 9010) y con pestillo.

| Código | Ud | Descripción | Rendimiento | Precio | Importe |
|---|---|---|---|---|---|
| HT654 | u | Uponor Vario IW S marco y puerta 700X760 mm, para instalación en (material; 15/09/2021) | 1 | 48.88 | 48.88 |
| mO01OB200 | h | Oficial 1ª fontanero calefactor | 0.323 | 20.54 | 6.63 |
| mO01OB210 | h | Oficial 2ª fontanero calefactor | 0.323 | 18.7 | 6.04 |
| %CI0300 | % | Costes Indirectos | 3 % | 61.55 | 1.85 |
|  |  | Total |  |  | 63.4 |

**1093542** ud Uponor Vario IW S marco y puerta 850X760 mm, para instalación en (01/03/2012)
2 ud × 68.82 = 137.64
Uponor marco y puerta IWS para colectores Uponor Vario IW o similar de 8 a 10 salidas, de 850 mm de anchura, de acero con recubrimiento blanco (RAL 9010) y con pestillo.

| Código | Ud | Descripción | Rendimiento | Precio | Importe |
|---|---|---|---|---|---|
| ÑJHNM9 | u | Uponor Vario IW S marco y puerta 850X760 mm, para instalación en (material; 15/09/2021) | 1 | 54.15 | 54.15 |
| mO01OB200 | h | Oficial 1ª fontanero calefactor | 0.323 | 20.54 | 6.63 |
| mO01OB210 | h | Oficial 2ª fontanero calefactor | 0.323 | 18.7 | 6.04 |
| %CI0300 | % | Costes Indirectos | 3 % | 66.82 | 2.00 |
|  |  | Total |  |  | 68.82 |

##### SCCI04 REGULACIONES Y OTROS ELEMENTOS (01/03/2012)
Importe: 904.32

| Medición | Ancho | Alto | Parcial |
|---|---|---|---|
| 1 | 1 | 632.63 |  |
| Total |  |  | 1 |

**1086984** ud Uponor Smatrix Wave termostato digital Prog. + HR T-168 (01/03/2012)
9 ud × 100.48 = 904.32
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
| Código | Ud | Descripción | Rendimiento | Precio | Importe |
|---|---|---|---|---|---|
| BGG67 | u | Uponor Smatrix Wave termostato digital Prog. + HR T-168 (material; 15/09/2021) | 1 | 86.48 | 86.48 |
| mO01OB200 | h | Oficial 1ª fontanero calefactor | 0.539 | 20.54 | 11.07 |
| %CI0300 | % | Costes Indirectos | 3 % | 97.55 | 2.93 |
|  |  | Total |  |  | 100.48 |

##### 070104 CABLEADO (22/10/2003)
Importe: 1074

**07010401** Ml Circuito 3x2,5 mm² 07Z1-K en tubo 20mm aiscan "C" (22/10/2003)
120 Ml × 8.95 = 1074.00
Metro lineal de circuito de 3x2,5mm² y aislamiento con tensión nominal 450/750V, norma básica 211002 y designación genérica ES07Z1-K(AS), en tubo corrugado tipo "Aiscan C" para instalaciones empotradas en paredes, techos y falsos techos, i/ pp de accesorios de montaje, cajas de registro, identificación de circuitos y conexión a cada uno de los equipos, interruptores, pulsadores, ...del circuito, probado.

| Código | Ud | Descripción | Rendimiento | Precio | Importe |
|---|---|---|---|---|---|
| AiscanC20 | m | Tubo 20mm (material; 22/10/2003) | 1 | 0.26 | 0.26 |
| PI0202 | Ml | Conductor Afumex 750 07Z1-K 1x2,5 mm² (material; 15/09/2021) | 3 | 1.41 | 4.23 |
| mO01OB200 | h | Oficial 1ª fontanero calefactor | 0.107 | 20.54 | 2.20 |
| mO01OB210 | h | Oficial 2ª fontanero calefactor | 0.107 | 18.7 | 2.00 |
| %CI0300 | % | Costes Indirectos | 3 % | 8.69 | 0.26 |
|  |  | Total |  |  | 8.95 |

| Medición | Uds. | Largo | Parcial |
|---|---|---|---|
| cableado sr | 1 | 120 | 120.00 |
| Total |  |  | 120 |

#### 2101101.4 CAPTACION GEOTERMICA (01/03/2012)
Importe: 20275.22

**CAP02015b** ud SONDA GEOTERMICA PE 100-RC GEROtherm 4x32mm 120m: (01/03/2012)
3 ud × 1278.22 = 3834.66
Sonda geotermica vertical duplex tipo HAKA GEROtherm PE 100-RC 4x32mm, o similar, de 120m P.E alta densidad RC (Resistent to Crack), SDR11 PN16. La curva fondo 180º electrosoldada de fábrica.mediante proceso certificado según VDI 4640. Certificado para sondas geotermicas SKZ. Incluso tubo de inyección y pesa de inserción. Perforación no incluida. Totalmente instalada y probada.

| Código | Ud | Descripción | Rendimiento | Precio | Importe |
|---|---|---|---|---|---|
| VHBNB | u | SONDA GEOTERMICA PE 100-RC GEROtherm 4x32mm 120m: (material; 01/04/2022) | 1 | 1188.09 | 1188.09 |
| mO01OB200 | h | Oficial 1ª fontanero calefactor | 1.348 | 20.54 | 27.69 |
| mO01OB210 | h | Oficial 2ª fontanero calefactor | 1.348 | 18.7 | 25.21 |
| %CI0300 | % | Costes Indirectos | 3 % | 1240.99 | 37.23 |
|  |  | Total |  |  | 1278.22 |

**CAP0101b** m SONDEO GEOTERMICO 140 A 160 DOBLE VARILLAJE . (01/03/2012)
360 m × 36.68 = 13204.80
Sondeo geotérmico para un diámetro de 140 a 160 mm, realizado con perforadora geotérmica de doble varillaje mediante lodos, incluso inyección de mortero termoconductor de alta conductividad y cementado de cabeza.

| Código | Ud | Descripción | Rendimiento | Precio | Importe |
|---|---|---|---|---|---|
| GT55 | m | SONDEO GEOTERMICO AKITER 140 A 160 DOBLE VARILLAJE . (material; 01/04/2022) | 1 | 18.66 | 18.66 |
| mO01OB200 | h | Oficial 1ª fontanero calefactor | 0.432 | 20.54 | 8.87 |
| mO01OB210 | h | Oficial 2ª fontanero calefactor | 0.432 | 18.7 | 8.08 |
| %CI0300 | % | Costes Indirectos | 3 % | 35.61 | 1.07 |
|  |  | Total |  |  | 36.68 |

| Medición | Uds. | Largo | Parcial |
|---|---|---|---|
|  | 3 | 120 | 360.00 |
| Total |  |  | 360 |

**CAP0604b** ud COLECTOR GEOTERMICO 4 SONDEOS 4X40 C/CAUDALIM. (01/03/2012)
1 ud × 542.56 = 542.56
Colector geotérmico de 3 sondeos fabricado en PEAD, compuesto por dos tubos distriduidores con rosca macho de 2" y vávulas de corte, con 4 salidas/entradas a intercambiador geotérmico con racor de conexión de 40mm, una de ellas con caudalímetros. Totalmente instalado y probado.

| Código | Ud | Descripción | Rendimiento | Precio | Importe |
|---|---|---|---|---|---|
| 25877 | u | COLECTOR GEOTERMICO 4 SONDEOS 4X40 C/CAUDALIM. (material; 01/04/2022) | 1 | 484.46 | 484.46 |
| mO01OB200 | h | Oficial 1ª fontanero calefactor | 1.078 | 20.54 | 22.14 |
| mO01OB210 | h | Oficial 2ª fontanero calefactor | 1.078 | 18.7 | 20.16 |
| %CI0300 | % | Costes Indirectos | 3 % | 526.76 | 15.80 |
|  |  | Total |  |  | 542.56 |

**CAP0303b** m TUBERÍA DE CAPTACIÓN PE-100 40mm (01/03/2012)
40 m × 22.51 = 900.40
Suministro e instalación de tubería de captación entre captación y sala de geotermia en tubería de PE-100 de 40 mm. de diámetro, con p.p. de piezas de transición, codos y pequeño material.

| Código | Ud | Descripción | Rendimiento | Precio | Importe |
|---|---|---|---|---|---|
| mP17PA020 | m | Tubo polietileno ad PE100(PN-10) 40mm (material; 01/04/2022) | 1.15 | 1.48 | 1.70 |
| mP17YC050 | ud | Codo latón 90º 50 mm-1 1/2" (material; 01/04/2022) | 0.5 | 18.3 | 9.15 |
| mP17YE040 | ud | Enlace mixto latón macho 50mm.-1 1/2" (material; 01/04/2022) | 0.25 | 10.08 | 2.52 |
| mO01OB200 | h | Oficial 1ª fontanero calefactor | 0.216 | 20.54 | 4.44 |
| mO01OB210 | h | Oficial 2ª fontanero calefactor | 0.216 | 18.7 | 4.04 |
| %CI0300 | % | Costes Indirectos | 3 % | 21.85 | 0.66 |
|  |  | Total |  |  | 22.51 |

**CAP07001b** l LITRO AGUA GLICOLADA LLENADO INSTALACIÓN (01/03/2012)
360 l × 4.98 = 1792.80
Litro de agua glicolada, para llenado de instalación con anticongelante tipo Propilenglicol no tóxico, en concentracion según cálculos, para utilizar como fluido caloportador en circuito hidráulico según proporción recomendada,

| Código | Ud | Descripción | Rendimiento | Precio | Importe |
|---|---|---|---|---|---|
| GTT5 | u | LITRO AGUA GLICOLADA LLENADO INSTALACIÓN AKITER (material; 01/04/2022) | 1 | 4.75 | 4.75 |
| mO01OB210 | h | Oficial 2ª fontanero calefactor | 0.005 | 18.7 | 0.09 |
| %CI0300 | % | Costes Indirectos | 3 % | 4.84 | 0.15 |
|  |  | Total |  |  | 4.98 |

### 21011.02 SI4 (01/03/2012)
Importe: 80.87

**020202** ud EXTINTOR POLVO ABC 6 kg.PR.INC (01/03/2012)
1 ud × 80.87 = 80.87
Extintor de polvo químico ABC polivalente antibrasa, de eficacia 21A/113B, de 6 kg. de agente extintor, con soporte, manómetro comprobable y manguera con difusor, según Norma UNE, certificado AENOR. Medida la unidad instalada.

| Código | Ud | Descripción | Rendimiento | Precio | Importe |
|---|---|---|---|---|---|
| P23FJ030 | ud | Extintor polvo ABC 6 kg. pr.inc. c/ Armario (material; 27/10/2015) | 1 | 68.43 | 68.43 |
| mO01OB210 | h | Oficial 2ª fontanero calefactor | 0.539 | 18.7 | 10.08 |
| %CI0300 | % | Costes Indirectos | 3 % | 78.51 | 2.36 |
|  |  | Total |  |  | 80.87 |

Claves: polvo, difusor, manguera, manómetro, soporte, químico, AENOR, extintor, norma, brasa

### 21011.03 VENTILACIÓN (01/03/2012)
Importe: 1915.23

#### 190120104 CAMPANA EXTRACTORA (01/03/2012)
Importe: 1915.23

**0704010209** m. TUB.H.PAR.LISA GALVANIZADA D=150mm (01/03/2012)
8.15 m. × 17.37 = 141.57
Tubería helicoidal de pared lisa de D=150 mm. en chapa de acero galvanizada con aislamiento s/ RITE, espesor 0,8 mm, i/p.p. de codos, derivaciones, manguitos y demás accesorios. Totalmente instalado, probado y funcionando.

| Código | Ud | Descripción | Rendimiento | Precio | Importe |
|---|---|---|---|---|---|
| P21CH080 | m. | Tubo pared lisa galvanizad.D=150 (material; 16/12/2016) | 1 | 8.38 | 8.38 |
| mO01OB200 | h | Oficial 1ª fontanero calefactor | 0.216 | 20.54 | 4.44 |
| mO01OB210 | h | Oficial 2ª fontanero calefactor | 0.216 | 18.7 | 4.04 |
| %CI0300 | % | Costes Indirectos | 3 % | 16.86 | 0.51 |
|  |  | Total |  |  | 17.37 |

Claves: codo, galvanizar, tubería, helicoidal, pared, acero, derivación, manguito, accesorio, chapa, liso

| Medición | Uds. | Largo | Parcial |
|---|---|---|---|
| Horizontal | 1 | 5.15 | 5.15 |
| Vertical | 1 | 3 | 3.00 |
| Total |  |  | 8.15 |

**07562333DW** ud CAMPANA EXTRACTORA PANDO E-205 INOX (01/03/2012)
1 ud × 1773.66 = 1773.66
CAMPANA EXTRACTORA PANDO E-205 INOX o similar
Campana extractora de cocina en techo tipo PANDO E-205 inox con sistema SIA Safety o similar, con frontal de 110cm acabado inoxidable, motor intermedio exterior V.1200 Ø150.Opción salida de humos de serie: lateral largo, lateral corto o techo con iluminacion integrada.
Totalmente instalada, probada y funcionando.

| Código | Ud | Descripción | Rendimiento | Precio | Importe |
|---|---|---|---|---|---|
| 2256 | ud | CAMPANA EXTRACTORA PANDO E-205 INOX (material; 08/09/2021) | 1 | 1713.52 | 1713.52 |
| mO01OB200 | h | Oficial 1ª fontanero calefactor | 0.216 | 20.54 | 4.44 |
| mO01OB210 | h | Oficial 2ª fontanero calefactor | 0.216 | 18.7 | 4.04 |
| %CI0300 | % | Costes Indirectos | 3 % | 1722.00 | 51.66 |
|  |  | Total |  |  | 1773.66 |

### 21011.04 FONTANERIA (17/01/2000)
Importe: 10313.93

**E20AL020** ud ACOMETIDA PE DN63-25 mm 1" (26/02/2009)
1 ud × 107.7 = 107.70
Acometida a la red general municipal de agua DN25 mm, hasta una longitud máxima de 8 m, realizada con tubo de polietileno de alta densidad (PE-100) de 25 mm de diámetro nominal (1") y PN=16 atm, conforme a UNE-EN 12201, con collarín de toma en carga multimaterial DN63-1", llave de esfera latón roscar de 1". Totalmente terminada, i/p.p. de piezas especiales, accesorios y medios auxiliares, sin incluir obra civil. Conforme a CTE DB HS-4. Medida la unidad terminada.

| Código | Ud | Descripción | Rendimiento | Precio | Importe |
|---|---|---|---|---|---|
| mO01OB200 | h | Oficial 1ª fontanero calefactor | 1.726 | 20.54 | 35.45 |
| mO01OB210 | h | Oficial 2ª fontanero calefactor | 1.726 | 18.7 | 32.28 |
| P17PPC020 | u | Collarín toma PE DN63-1" (material; 02/01/2016) | 1 | 19.59 | 19.59 |
| P17PH008 | m. | Tubo polietileno ad PE100 (PN-16) 25mm (material; 26/02/2009) | 8.5 | 0.7 | 5.95 |
| P17PPE020 | u | Enlace recto polietileno 25 mm (material; 02/01/2016) | 1 | 2.64 | 2.64 |
| P17XEL300 | u | Válvula esfera latón roscar 1" (material; 02/01/2016) | 1 | 8.65 | 8.65 |
| %CI0300 | % | Costes Indirectos | 3 % | 104.56 | 3.14 |
|  |  | Total |  |  | 107.7 |

Claves: polietileno, agua, carga, acometida, red, tubo, densidad, diámetro, toma, accesorio, collarín, medio, especial, máximo, pieza, auxiliar, rosca, latón, esfera, llave, material, alto, terminación

**023566L4** ud GRUPO PRESIÓN 1 BOM.P/5 VIV. h=6-9m
1 ud × 709.62 = 709.62
Suministro y colocación de grupo de presión completo, con capacidad de elevación del agua entre 6 y 9 metros, formado por electrobomba de 1 CV a 220 V, calderín de presión de acero galvanizado con manómetro, e instalación de válvula de retención de 1" y llaves de corte de esfera de 1", incluso con p.p. de tubos y piezas especiales de cobre, entre los distintos elementos, instalado y funcionando. Según CTE-HS-4.

| Código | Ud | Descripción | Rendimiento | Precio | Importe |
|---|---|---|---|---|---|
| mP17CD050 | m | Tubo cobre rígido 26/28 mm. (material) | 3 | 8.81 | 26.43 |
| mP17CW100 | ud | Manguito cobre 28 mm. (material) | 2 | 2.08 | 4.16 |
| mP17DA030 | ud | Latiguillo flexible 1 1/4" (material) | 2 | 30.64 | 61.28 |
| mP17R010 | ud | Grupo presión 4m3/h. alt.6-9 m. (material) | 1 | 443.35 | 443.35 |
| mP17XE120 | ud | Válvula esfera PVC PN-10 roscar 1" (material) | 2 | 9.19 | 18.38 |
| mP17XR030 | ud | Válv.retención latón roscar 1" (material) | 1 | 8.41 | 8.41 |
| mO01OB200 | h | Oficial 1ª fontanero calefactor | 3.235 | 20.54 | 66.45 |
| mO01OB210 | h | Oficial 2ª fontanero calefactor | 3.235 | 18.7 | 60.49 |
| %CI0300 | % | Costes Indirectos | 3 % | 688.95 | 20.67 |
|  |  | Total |  |  | 709.62 |

**023566L5** ud DEPÓSITO PRFV 200l
1 ud × 418.6 = 418.60
Suministro y colocación de depósito cilíndrico de poliéster reforzado con fibra de vidrio, con capacidad para 200 litros de agua, dotado de tapa, y sistema de regulación de llenado, flotador de latón y boya de cobre de 1", válvula antiretorno y dos válvulas de esfera de 1", montado y nivelado i/ p.p. piezas especiales y accesorios, instalado y funcionando, y sin incluir la tubería de abastecimiento.

| Código | Ud | Descripción | Rendimiento | Precio | Importe |
|---|---|---|---|---|---|
| mP17CD050 | m | Tubo cobre rígido 26/28 mm. | 1 | 8.81 | 8.81 |
| mP17DA010 | ud | Flotador latón y boya cobre 1" (material) | 1 | 41.39 | 41.39 |
| mP17DL015 | ud | Depósito PRFV. cilín.c/tapa 200 l. (material; 14/09/2021) | 1 | 173.99 | 173.99 |
| mP17XE030 | ud | Válvula esfera latón roscar 1" (material) | 2 | 22 | 44.00 |
| mP17XR030 | ud | Válv.retención latón roscar 1" | 1 | 8.41 | 8.41 |
| mP17YD010 | ud | Racor latón roscar 1" (material) | 1 | 2.87 | 2.87 |
| mO01OB200 | h | Oficial 1ª fontanero calefactor | 3.235 | 20.54 | 66.45 |
| mO01OB210 | h | Oficial 2ª fontanero calefactor | 3.235 | 18.7 | 60.49 |
| %CI0300 | % | Costes Indirectos | 3 % | 406.41 | 12.19 |
|  |  | Total |  |  | 418.6 |

**PPRAFS001** m. TUB.POLIPROPILENO 20x2,8mm c/ aisl anticondensación 20mm AFS (31/01/2000)
50.88 m. × 5.93 = 301.72
Tubería de polipropileno reticular sanitario de 20x2,8 mm. de diámetro nominal, S 3,2 (SDR 7,4) de Polysan o similar colocada en instalaciones interiores para agua fría, con p.p. de piezas especiales de polipropileno y aislamiento anticindensación de 20mm de espesor, totalmente instalada y funcionando, en ramales de hasta 4 metros de longitud, instalada y probada, incluso pp de pequeño material

| Código | Ud | Descripción | Rendimiento | Precio | Importe |
|---|---|---|---|---|---|
| P17LP020 | ud | Codo 90º polipropileno 20 mm. (material; 31/01/2000) | 0.4 | 0.6 | 0.24 |
| P17LP100 | ud | Te polipropileno 20 mm. (material; 31/01/2000) | 0.2 | 0.72 | 0.14 |
| ART_500408 | m | 20x2,8 c/ aisl anticondensación 20mm (material; 21/12/2006) | 1 | 1.83 | 1.83 |
| mO01OB200 | h | Oficial 1ª fontanero calefactor | 0.173 | 20.54 | 3.55 |
| %CI0300 | % | Costes Indirectos | 3 % | 5.76 | 0.17 |
|  |  | Total |  |  | 5.93 |

Claves: polipropileno, pieza, tubería, retícula, sanitario, diámetro, caliente, especial, colocación, interior, frío, superficie, protección, ramal, agua

**PPRAFS002** m. TUB.POLIPROPILENO 25x3,5mm c/ aisl anticondensación 20mm AFS (31/01/2000)
11.86 m. × 7.03 = 83.38
Tubería de polipropileno reticular sanitario de 25x3,5 mm. de diámetro nominal, S 3,2 (SDR 7,4) de Polysan o similar colocada en instalaciones interiores para agua fría, con p.p. de piezas especiales de polipropileno y aislamiento anticindensación de 20mm de espesor, totalmente instalada y funcionando, en ramales de hasta 4 metros de longitud, instalada y probada, incluso pp de pequeño material

| Código | Ud | Descripción | Rendimiento | Precio | Importe |
|---|---|---|---|---|---|
| P17LP110 | ud | Te polipropileno 25 mm. (material; 31/01/2000) | 0.4 | 0.88 | 0.35 |
| P17LP190 | ud | Manguito polipropileno 25 mm. (material; 31/01/2000) | 0.2 | 0.69 | 0.14 |
| ART_500410 |  | 25x3,5 c/ aisl anticondensación 20mm (material; 21/12/2006) | 1 | 2.79 | 2.79 |
| mO01OB200 | h | Oficial 1ª fontanero calefactor | 0.173 | 20.54 | 3.55 |
| %CI0300 | % | Costes Indirectos | 3 % | 6.83 | 0.20 |
|  |  | Total |  |  | 7.03 |

Claves: retícula, especial, ramal, protección, colocación, agua, tubería, superficie, sanitario, polipropileno, interior, diámetro, frío, pieza, caliente

**PPRAFS003** m. TUB.POLIPROPILENO 32x4,4mm c/ aisl anticondensación 20mm AFS (31/01/2000)
9.35 m. × 8.48 = 79.29
Tubería de polipropileno reticular sanitario de 32x4,4 mm. de diámetro nominal, S 3,2 (SDR 7,4) de Polysan o similar colocada en instalaciones interiores para agua fría, con p.p. de piezas especiales de polipropileno y aislamiento anticindensación de 20mm de espesor, totalmente instalada y funcionando, en ramales de hasta 4 metros de longitud, instalada y probada, incluso pp de pequeño material

| Código | Ud | Descripción | Rendimiento | Precio | Importe |
|---|---|---|---|---|---|
| P17LP040 | ud | Codo 90º polipropileno 32 mm. (material; 31/01/2000) | 0.3 | 1.18 | 0.35 |
| P17LP200 | ud | Manguito polipropileno 32 mm. (material; 31/01/2000) | 0.1 | 0.87 | 0.09 |
| ART_500412 |  | 32X4,4 c/ aisl anticondensación 20mm (material; 21/12/2006) | 1 | 4.24 | 4.24 |
| mO01OB200 | h | Oficial 1ª fontanero calefactor | 0.173 | 20.54 | 3.55 |
| %CI0300 | % | Costes Indirectos | 3 % | 8.23 | 0.25 |
|  |  | Total |  |  | 8.48 |

Claves: interior, ramal, protección, especial, pieza, caliente, colocación, diámetro, sanitario, retícula, tubería, polipropileno, agua, superficie, frío

**PPRAFS004** m. TUB.POLIPROPILENO 40x5,5mm c/ aisl anticondensación 20mm AFS (31/01/2000)
42.95 m. × 11.77 = 505.52
Tubería de polipropileno reticular sanitario de 40x5,5 mm. de diámetro nominal, S 3,2 (SDR 7,4) de Polysan o similar colocada en instalaciones interiores para agua fría, con p.p. de piezas especiales de polipropileno y aislamiento anticindensación de 20mm de espesor, totalmente instalada y funcionando, en ramales de hasta 4 metros de longitud, instalada y probada, incluso pp de pequeño material

| Código | Ud | Descripción | Rendimiento | Precio | Importe |
|---|---|---|---|---|---|
| P17LP050 | ud | Codo 90º polipropileno 40 mm. (material; 31/01/2000) | 0.3 | 1.81 | 0.54 |
| P17LP210 | ud | Manguito polipropileno 40 mm. (material; 31/01/2000) | 0.1 | 1.38 | 0.14 |
| ART_500414 |  | 40x5,5 c/ aisl anticondensación 20mm (material; 21/12/2006) | 1 | 7.2 | 7.20 |
| mO01OB200 | h | Oficial 1ª fontanero calefactor | 0.173 | 20.54 | 3.55 |
| %CI0300 | % | Costes Indirectos | 3 % | 11.43 | 0.34 |
|  |  | Total |  |  | 11.77 |

Claves: colocación, superficie, protección, ramal, especial, pieza, caliente, agua, frío, interior, polipropileno, tubería, retícula, sanitario, diámetro

**PPRRACS001** m. TUB.POLIPROPILENO 20x2,8mm aislada para ACS (31/01/2000)
64.73 m. × 18.18 = 1176.79
Tubería de polipropileno reticular sanitario de 20x2,8 mm. de diámetro nominal, S 3,2 (SDR 7,4) de Polysan PP-R FIBRE o similar, con aislamiento de espesor 30mm y conductividad s/ RITE, colocada en instalaciones interiores para agua caliente, con p.p. de piezas especiales de polipropileno, totalmente instalada y funcionando, en ramales de hasta 4 metros de longitud, instalada, incluso pp de pequeño material

| Código | Ud | Descripción | Rendimiento | Precio | Importe |
|---|---|---|---|---|---|
| P17LP020 | ud | Codo 90º polipropileno 20 mm. | 0.4 | 0.6 | 0.24 |
| P17LP100 | ud | Te polipropileno 20 mm. | 0.2 | 0.72 | 0.14 |
| FRER | ml | Aisl 30mm, 20mm ext (material; 19/03/2017) | 1 | 6.78 | 6.78 |
| ART_500608 | ml | 20x2,8 (material; 27/12/2008) | 1 | 2.9 | 2.90 |
| mO01OB200 | h | Oficial 1ª fontanero calefactor | 0.173 | 20.54 | 3.55 |
| mO01OB210 | h | Oficial 2ª fontanero calefactor | 0.216 | 18.7 | 4.04 |
| %CI0300 | % | Costes Indirectos | 3 % | 17.65 | 0.53 |
|  |  | Total |  |  | 18.18 |

Claves: polipropileno, pieza, tubería, retícula, sanitario, diámetro, caliente, especial, colocación, interior, frío, superficie, protección, ramal, agua

| Medición | Uds. | Largo | Parcial |
|---|---|---|---|
| ACS | 1 | 52.95 | 52.95 |
| rACS | 1 | 11.78 | 11.78 |
| Total |  |  | 64.73 |

**PPRRACS002** m. TUB.POLIPROPILENO 25x3,5mm aislada para ACS (31/01/2000)
9.43 m. × 20.93 = 197.37
Tubería de polipropileno reticular sanitario de 25x3,5 mm. de diámetro nominal, S 3,2 (SDR 7,4) de Polysan PP-R FIBRE o similar, con aislamiento de espesor 30mm y conductividad s/ RITE, colocada en instalaciones interiores para caliente, con p.p. de piezas especiales de polipropileno, totalmente instalada y funcionando, en ramales de hasta 4 metros de longitud, instalada, incluso pp de pequeño material

| Código | Ud | Descripción | Rendimiento | Precio | Importe |
|---|---|---|---|---|---|
| P17LP110 | ud | Te polipropileno 25 mm. | 0.4 | 0.88 | 0.35 |
| P17LP190 | ud | Manguito polipropileno 25 mm. | 0.2 | 0.69 | 0.14 |
| ART_500610 |  | 25x3,5 (material; 27/12/2008) | 1 | 4.27 | 4.27 |
| FRER1 | ml | Aisl 30mm, 25mm ext (material; 19/03/2017) | 1 | 7.56 | 7.56 |
| mO01OB200 | h | Oficial 1ª fontanero calefactor | 0.173 | 20.54 | 3.55 |
| mO01OB210 | h | Oficial 2ª fontanero calefactor | 0.238 | 18.7 | 4.45 |
| %CI0300 | % | Costes Indirectos | 3 % | 20.32 | 0.61 |
|  |  | Total |  |  | 20.93 |

Claves: retícula, especial, ramal, protección, colocación, agua, tubería, superficie, sanitario, polipropileno, interior, diámetro, frío, pieza, caliente

**PPRRACS003** m. TUB.POLIPROPILENO 32x4,4mm aislada para ACS (31/01/2000)
6.84 m. × 22.74 = 155.54
Tubería de polipropileno reticular sanitario de 32x4,4 mm. de diámetro nominal, S 3,2 (SDR 7,4) de Polysan PP-R FIBRE o similar, con aislamiento de espesor 30mm y conductividad s/ RITE, colocada en instalaciones interiores para caliente, con p.p. de piezas especiales de polipropileno, totalmente instalada y funcionando, en ramales de hasta 4 metros de longitud, instalada, incluso pp de pequeño material

| Código | Ud | Descripción | Rendimiento | Precio | Importe |
|---|---|---|---|---|---|
| P17LP040 | ud | Codo 90º polipropileno 32 mm. | 0.3 | 1.18 | 0.35 |
| P17LP200 | ud | Manguito polipropileno 32 mm. | 0.1 | 0.87 | 0.09 |
| ART_500612 |  | 32x3,9 (material; 27/12/2008) | 1 | 5.35 | 5.35 |
| FRER2 | ml | Aisl 30mm, 32mm ext (material; 19/03/2017) | 1 | 8.7 | 8.70 |
| mO01OB200 | h | Oficial 1ª fontanero calefactor | 0.173 | 20.54 | 3.55 |
| mO01OB210 | h | Oficial 2ª fontanero calefactor | 0.216 | 18.7 | 4.04 |
| %CI0300 | % | Costes Indirectos | 3 % | 22.08 | 0.66 |
|  |  | Total |  |  | 22.74 |

Claves: frío, superficie, agua, polipropileno, tubería, retícula, sanitario, diámetro, colocación, caliente, pieza, especial, protección, ramal, interior

**010208502** ud LLAVE DE ESCUADRA 1/2"x3/4" CON ENLACE ROSCA PPR (01/03/2012)
17 ud × 17.41 = 295.97
UD. Llave de escuadra 1/2"x3/4" de ARCO o similar, con enlace rosca para tubería de PPR, completa incluso pp de accesorios de montaje y pequeño material, instalada.

| Código | Ud | Descripción | Rendimiento | Precio | Importe |
|---|---|---|---|---|---|
| F09121B0 | Ud | Llave de escuadra 1/2"x3/4" CON ENLACE ROSCA PPR (material; 14/09/2021) | 1 | 12.46 | 12.46 |
| mO01OB200 | h | Oficial 1ª fontanero calefactor | 0.216 | 20.54 | 4.44 |
| %CI0300 | % | Costes Indirectos | 3 % | 16.90 | 0.51 |
|  |  | Total |  |  | 17.41 |

| Medición | Uds. | Largo | Parcial |
|---|---|---|---|
| INODORO | 1 | 3 | 3.00 |
| LAVABO | 2 | 3 | 6.00 |
| LAVADORA DOMÉSTICA | 2 | 1 | 2.00 |
| LAVAVAJILLAS DOMÉSTICO | 2 | 1 | 2.00 |
| FREGADERO DOMÉSTICO | 2 | 2 | 4.00 |
| Total |  |  | 17 |

**010208203** ud VÁLVULA ESFERA PARA EMPOTRAR LOCAL HUMEDO PPR VOLANTE TRIAN 32mm (26/01/2011)
4 ud × 45.56 = 182.24
Ud. Válvula de esfera para montaje en polipropileno, para empotrar en local húmedo, de 32mm, marca POLYSAN o similar, incluso pp de pequeño material y acesorios, instalada.

| Código | Ud | Descripción | Rendimiento | Precio | Importe |
|---|---|---|---|---|---|
| 3639 | Ud | VÁLVULA ESFERA PARA EMPOTRAR PPR VOLANTE TRIAN 32mm (material; 26/01/2011) | 1 | 38.68 | 38.68 |
| mO01OB200 | h | Oficial 1ª fontanero calefactor | 0.27 | 20.54 | 5.55 |
| %CI0300 | % | Costes Indirectos | 3 % | 44.23 | 1.33 |
|  |  | Total |  |  | 45.56 |

| Medición | Uds. | Parcial |
|---|---|---|
| AF | 4 | 4.00 |
| Total |  | 4 |

**010208202** ud VÁLVULA ESFERA PARA EMPOTRAR LOCAL HUMEDO PPR VOLANTE TRIAN 25mm (26/01/2011)
4 ud × 41.57 = 166.28
Ud. Válvula de esfera para montaje en polipropileno, para empotrar en local húmedo, de 25mm, marca POLYSAN o similar, incluso pp de pequeño material y acesorios, instalada.

| Código | Ud | Descripción | Rendimiento | Precio | Importe |
|---|---|---|---|---|---|
| 3638 | Ud | VÁLVULA ESFERA PARA EMPOTRAR PPR VOLANTE TRIAN 25mm (material; 26/01/2011) | 1 | 34.81 | 34.81 |
| mO01OB200 | h | Oficial 1ª fontanero calefactor | 0.27 | 20.54 | 5.55 |
| %CI0300 | % | Costes Indirectos | 3 % | 40.36 | 1.21 |
|  |  | Total |  |  | 41.57 |

| Medición | Uds. | Parcial |
|---|---|---|
| AF | 3 | 3.00 |
| ACS | 1 | 1.00 |
| Total |  | 4 |

**010208201** ud VÁLVULA ESFERA PARA EMPOTRAR LOCAL HUMEDO PPR VOLANTE TRIAN 20mm (26/01/2011)
6 ud × 24.42 = 146.52
Ud. Válvula de esfera para montaje en polipropileno, para empotrar en local húmedo, de 20mm, marca POLYSAN o similar, incluso pp de pequeño material y acesorios, instalada.

| Código | Ud | Descripción | Rendimiento | Precio | Importe |
|---|---|---|---|---|---|
| 3637 | Ud | VÁLVULA ESFERA PARA EMPOTRAR PPR VOLANTE TRIAN 20mm (material; 26/01/2011) | 1 | 19.27 | 19.27 |
| mO01OB200 | h | Oficial 1ª fontanero calefactor | 0.216 | 20.54 | 4.44 |
| %CI0300 | % | Costes Indirectos | 3 % | 23.71 | 0.71 |
|  |  | Total |  |  | 24.42 |

| Medición | Uds. | Parcial |
|---|---|---|
| ACS | 4 | 4.00 |
| AF | 2 | 2.00 |
| Total |  | 6 |

**0000000558** ud VACIADO (31/01/2000)
3 ud × 28.29 = 84.87
Punto de vaciado de la red de distribución de agua. Incluso material auxiliar para montaje y sujeción, accesorios y piezas especiales

| Código | Ud | Descripción | Rendimiento | Precio | Importe |
|---|---|---|---|---|---|
| 3637 | Ud | VÁLVULA ESFERA PARA EMPOTRAR PPR VOLANTE TRIAN 20mm | 1 | 19.27 | 19.27 |
| P17LP020 | ud | Codo 90º polipropileno 20 mm. | 1 | 0.6 | 0.60 |
| ART_500408 | m | 20x2,8 c/ aisl anticondensación 20mm | 0.2 | 1.83 | 0.37 |
| mO01OB200 | h | Oficial 1ª fontanero calefactor | 0.184 | 20.54 | 3.78 |
| mO01OB210 | h | Oficial 2ª fontanero calefactor | 0.184 | 18.7 | 3.44 |
| %CI0300 | % | Costes Indirectos | 3 % | 27.46 | 0.82 |
|  |  | Total |  |  | 28.29 |

**E20VU010** ud PURGADOR AUTOMÁTICO BOYA LATÓN PN-10 3/8" CON SEPARADOR (01/03/2012)
3 ud × 11.39 = 34.17
Purgador automático de boya de latón con separador, de diámetro 3/8", PN-10, boya de polipropileno de alta resistencia, para roscar, incluida la válvula de retención para purgador. Totalmente instalada, probada y funcionando, i/ p.p. de pequeño material y medios auxiliares. Conforme a CTE DB HS-4.

| Código | Ud | Descripción | Rendimiento | Precio | Importe |
|---|---|---|---|---|---|
| P17Q010 | u | Purgador automático boya PN-10 3/8" (material; 02/01/2016) | 1 | 6.34 | 6.34 |
| P17Q030 | u | Válvula retención purgador PN-10 3/8" (material; 02/01/2016) | 1 | 1.39 | 1.39 |
| mO01OB200 | h | Oficial 1ª fontanero calefactor | 0.162 | 20.54 | 3.33 |
| %CI0300 | % | Costes Indirectos | 3 % | 11.06 | 0.33 |
|  |  | Total |  |  | 11.39 |

Claves: polipropileno, auxiliar, alto, purgador, automático, boya, diámetro, rosca, válvula, retención, resistencia, medio, material, latón

**0708040220** ud REGULADOR DE CAUDAL 162l/h -984l/h 20-130 kPa (01/03/2012)
1 ud × 70.22 = 70.22
Válvula reguladora automática de caudal, mod K2R20 o similar (Cartucho Y 162l/h -984l/h / 20-130 kPa), regulado a los caudales de proyecto y probado según indicaciones de la DF, incluso pp de pequeño material de instalación.

| Código | Ud | Descripción | Rendimiento | Precio | Importe |
|---|---|---|---|---|---|
| V070221RR | Ud | K2R20 (Cartucho Y 162l/h -984l/h / 20-130 kPa) (material; 17/05/2017) | 1 | 59.3 | 59.30 |
| mO01OB200 | h | Oficial 1ª fontanero calefactor | 0.432 | 20.54 | 8.87 |
| %CI0300 | % | Costes Indirectos | 3 % | 68.17 | 2.05 |
|  |  | Total |  |  | 70.22 |

| Medición | Uds. | Parcial |
|---|---|---|
| rACS | 1 | 1.00 |
| Total |  | 1 |

**071512J** ud BOMBA RETORNO ACS (17/01/2000)
1 ud × 348.08 = 348.08
Grupo electrobomba con control de tempratura de retorno para funcionamiento autónomo de las siguientes características:
Caudal: 250 l/h
Presión estática: 0,0481 bar
Denominación:
Circuito: Retorno ACS
Se incluye sistema de presión diferencial compuesto por manómetro de esfera con tres válvulas de corte de 3/8" y tubería aislada, y relé para enclavamiento para asociar a funcionamiento de gnerador. Instalada y probada, incluso pp de pequeño material de instalación

| Código | Ud | Descripción | Rendimiento | Precio | Importe |
|---|---|---|---|---|---|
| 073113F0 | u | Electrobomba 250l/h 0,0481 bar (material; 14/09/2021) | 1 | 158.39 | 158.39 |
| PE1174 | u | Manómetro con esfera | 1 | 26.8 | 26.80 |
| AA 03 162 | u | Válvulas de bola hembra/hembra con palanca 3/8" (material; 03/03/2008) | 2 | 3.58 | 7.16 |
| U28AA200 | Ud | Accesorios acero negro 3/8" (material; 17/01/2000) | 1 | 0.64 | 0.64 |
| U15AM520 | Ml | Coquilla SH/ARMAFLEX 45mm acabado chapa (material; 13/06/2017) | 1 | 5.32 | 5.32 |
| PI0202 | Ml | Conductor Afumex 750 07Z1-K 1x2,5 mm² | 9 | 1.41 | 12.69 |
| mO01OB200 | h | Oficial 1ª fontanero calefactor | 3.235 | 20.54 | 66.45 |
| mO01OB210 | h | Oficial 2ª fontanero calefactor | 3.235 | 18.7 | 60.49 |
| %CI0300 | % | Costes Indirectos | 3 % | 337.94 | 10.14 |
|  |  | Total |  |  | 348.08 |

**01020408** ud FILTRO COLADOR PN 16 DN 40 CON BRIDAS DIN 2501 (21/06/2007)
1 ud × 111.66 = 111.66
Suministro y colocación de Filtro colador PN 16 DN 40, colocada mediante unión con bridas DIN 2501 incluidas, apta para su instalación en redes de agua sanitaria para consumo, totalmente equipado, instalado y funcionando.

| Código | Ud | Descripción | Rendimiento | Precio | Importe |
|---|---|---|---|---|---|
| F0946E3G | ud | Filtro colador PN 16 DN 40 (material; 21/06/2007) | 1 | 102.05 | 102.05 |
| mO01OB200 | h | Oficial 1ª fontanero calefactor | 0.162 | 20.54 | 3.33 |
| mO01OB210 | h | Oficial 2ª fontanero calefactor | 0.162 | 18.7 | 3.03 |
| %CI0300 | % | Costes Indirectos | 3 % | 108.41 | 3.25 |
|  |  | Total |  |  | 111.66 |

**01020607** ud MANGUITO ANTIVIBRATORIO 1" 1/2" (01/03/2012)
2 ud × 35.69 = 71.38
Ud manguito antivibratorio 1 1/2" calidad sanitaria, instalado.

| Código | Ud | Descripción | Rendimiento | Precio | Importe |
|---|---|---|---|---|---|
| MANG45560 | ud | MANGUITO ANTIVIBRATORIO 1" 1/2" (material; 14/09/2021) | 1 | 25.78 | 25.78 |
| mO01OB200 | h | Oficial 1ª fontanero calefactor | 0.432 | 20.54 | 8.87 |
| %CI0300 | % | Costes Indirectos | 3 % | 34.65 | 1.04 |
|  |  | Total |  |  | 35.69 |

**E20VRL060** ud VÁLVULA RETENCIÓN LATÓN PN-12 1 1/2" (01/03/2012)
3 ud × 22.28 = 66.84
Válvula de retención de latón, de diámetro 1 1/2", PN-12, para roscar. Totalmente instalada, probada y funcionando, i/ p.p. de pequeño material y medios auxiliares. Conforme a CTE DB HS-4.

| Código | Ud | Descripción | Rendimiento | Precio | Importe |
|---|---|---|---|---|---|
| P17XRL120 | u | Válvula retención latón roscar 1 1/2" (material; 02/01/2016) | 1 | 16.08 | 16.08 |
| mO01OB200 | h | Oficial 1ª fontanero calefactor | 0.27 | 20.54 | 5.55 |
| %CI0300 | % | Costes Indirectos | 3 % | 21.63 | 0.65 |
|  |  | Total |  |  | 22.28 |

Claves: válvula, diámetro, material, retención, latón, rosca, medio, auxiliar

**010208104** ud VÁLVULAS DE ESFERA PPR PALANCA 40mm (26/01/2011)
13 ud × 59.45 = 772.85
Ud. Llave de esfera de palanca para montaje en polipropileno, montante o falso techo de 40mm, marca POLYSAN o similar, incluso pp de pequeño material y acesorios, instalada.

| Código | Ud | Descripción | Rendimiento | Precio | Importe |
|---|---|---|---|---|---|
| 3740 | Ud | VÁLVULAS DE ESFERA PARA FALSO TECHO PPR PALANCA 40mm (material; 26/01/2011) | 1 | 52.17 | 52.17 |
| mO01OB200 | h | Oficial 1ª fontanero calefactor | 0.27 | 20.54 | 5.55 |
| %CI0300 | % | Costes Indirectos | 3 % | 57.72 | 1.73 |
|  |  | Total |  |  | 59.45 |

**070810010303** ud VÁLVULA 2 VÍAS TODO-NADA 1 1/2" (01/03/2012)
1 ud × 143.39 = 143.39
Ud. Válvula de 2 vías, de 1 1/2" con servomotor y adaptador servo-válvula E i/ cableado, totalmente instalada y probada con pp de pequeño material de instalación

| Código | Ud | Descripción | Rendimiento | Precio | Importe |
|---|---|---|---|---|---|
| 445860 | ud | Válvula de 2 vías todo-nada 1 1/2" (material; 14/09/2021) | 1 | 132.85 | 132.85 |
| mO01OB200 | h | Oficial 1ª fontanero calefactor | 0.162 | 20.54 | 3.33 |
| mO01OB210 | h | Oficial 2ª fontanero calefactor | 0.162 | 18.7 | 3.03 |
| %CI0300 | % | Costes Indirectos | 3 % | 139.21 | 4.18 |
|  |  | Total |  |  | 143.39 |

**21011-04.1bc** ud GRIFERIA DUCHA HANSGROHE CROMA SELECT S (01/03/2012)
2 ud × 588.52 = 1177.04
Griferia para ducha fija Hansgrohe Croma Select S 180 Showerpipe o similar. Con enlace rosca para tubería de PPR, completa incluso pp de accesorios de montaje y pequeño material, instalado.

| Código | Ud | Descripción | Rendimiento | Precio | Importe |
|---|---|---|---|---|---|
| 156131b | u | GRIFERIA DUCHA HANSGROHE CROMA SELECT S (material; 05/04/2022) | 1 | 560.31 | 560.31 |
| mO01OB200 | h | Oficial 1ª fontanero calefactor | 0.539 | 20.54 | 11.07 |
| %CI0300 | % | Costes Indirectos | 3 % | 571.38 | 17.14 |
|  |  | Total |  |  | 588.52 |

**21011-04.2** ud GRIFO MEZCLADOR HANSGROHE LOGIS ConfortZone 100 (01/03/2012)
3 ud × 110.98 = 332.94
Mezclador monomando de lavabo 100 con vaciador automático. Modelo Logis ConfortZone 100 de Hansgrohe o similar. Con enlace rosca para tubería de PPR, completa incluso pp de accesorios de montaje y pequeño material, instalado.

| Código | Ud | Descripción | Rendimiento | Precio | Importe |
|---|---|---|---|---|---|
| 23235 | u | GRIFO MEZCLADOR HANSGROHE LOGIS ConfortZone 100 (material; 09/09/2021) | 1 | 96.68 | 96.68 |
| mO01OB200 | h | Oficial 1ª fontanero calefactor | 0.539 | 20.54 | 11.07 |
| %CI0300 | % | Costes Indirectos | 3 % | 107.75 | 3.23 |
|  |  | Total |  |  | 110.98 |

**21011-04.3** ud INODORO ROCA Meridian compacto
3 ud × 379.72 = 1139.16
Inodoro compacto adosado a pared con salida dual de Roca modelo Meridian o similar. Con enlace rosca para tubería de PPR, completa incluso pp de accesorios de montaje y pequeño material, instalado.

| Código | Ud | Descripción | Rendimiento | Precio | Importe |
|---|---|---|---|---|---|
| 12441 | u | INODORO ROCA Meridian compacto (material; 14/09/2021) | 1 | 334 | 334.00 |
| mP17XT010 | ud | Válvula de escuadra de 1/2" a 1/2" | 1 | 3.84 | 3.84 |
| mP18GW010 | ud | Latiguillo flex.20cm.1/2"a 1/2" (material) | 1 | 2.04 | 2.04 |
| mO01OB200 | h | Oficial 1ª fontanero calefactor | 1.401 | 20.54 | 28.78 |
| %CI0300 | % | Costes Indirectos | 3 % | 368.66 | 11.06 |
|  |  | Total |  |  | 379.72 |

**21011-04.4** ud LAVABO Hamburg BATHCO
3 ud × 229.75 = 689.25
Lavabo de porcelana, medidas 400x420x250 mm con rebosadero, modelo hamburg de la marca bathco o similar.

| Código | Ud | Descripción | Rendimiento | Precio | Importe |
|---|---|---|---|---|---|
| 21810155 | u | LAVABO Hamburg BATHCO (material; 14/09/2021) | 1 | 178.78 | 178.78 |
| mP17SV060 | ud | Válvula p/lavabo-bidé de 32 mm. c/cadena (material) | 1 | 3.39 | 3.39 |
| mP17XT010 | ud | Válvula de escuadra de 1/2" a 1/2" | 2 | 3.84 | 7.68 |
| mO01OB200 | h | Oficial 1ª fontanero calefactor | 1.617 | 20.54 | 33.21 |
| %CI0300 | % | Costes Indirectos | 3 % | 223.06 | 6.69 |
|  |  | Total |  |  | 229.75 |

**21011-04.5** ud PLATO DE DUCHA TERRAN 100x80 cm
1 ud × 298.08 = 298.08
Plato de ducha de Stonex de TERRAN o similar, de dimensiones 100x80 cm, con superficie texturizada antideslizante, extraplano y con desagüe de gran caudal.

| Código | Ud | Descripción | Rendimiento | Precio | Importe |
|---|---|---|---|---|---|
| 56 | ud | PLATO DE DUCHA TERRAN 100x80 cm (material; 09/09/2021) | 1 | 268.58 | 268.58 |
| mP17SV010 | ud | Válvula p/ducha sal.horizon.40mm (material) | 1 | 3.11 | 3.11 |
| mO01OB200 | h | Oficial 1ª fontanero calefactor | 0.862 | 20.54 | 17.71 |
| %CI0300 | % | Costes Indirectos | 3 % | 289.40 | 8.68 |
|  |  | Total |  |  | 298.08 |

**21011-04.5b** ud PLATO DE DUCHA TERRAN 190x80 cm
1 ud × 447.46 = 447.46
Plato de ducha de Stonex de TERRAN o similar, de dimensiones 190x80 cm, con superficie texturizada antideslizante, extraplano y con desagüe de gran caudal.

| Código | Ud | Descripción | Rendimiento | Precio | Importe |
|---|---|---|---|---|---|
| 56b | ud | PLATO DE DUCHA TERRAN 190x80 cm (material; 02/11/2021) | 1 | 413.61 | 413.61 |
| mP17SV010 | ud | Válvula p/ducha sal.horizon.40mm | 1 | 3.11 | 3.11 |
| mO01OB200 | h | Oficial 1ª fontanero calefactor | 0.862 | 20.54 | 17.71 |
| %CI0300 | % | Costes Indirectos | 3 % | 434.43 | 13.03 |
|  |  | Total |  |  | 447.46 |

### 21011.05 SANEAMIENTO (20/11/1997)
Importe: 6350.41

#### 210110501 FECAL (31/01/2000)
Importe: 2764.63

##### HS5F001 APARATO SIN SIFÓN (19/01/2005)
Importe: 164.76

**030504** UD Bote sifónico. (19/01/2005)
2 UD × 21.23 = 42.46
Bote sifónico de 4 bocas con registro y tapa ciega, instalado, con pp de pequeño material de instalación.

| Código | Ud | Descripción | Rendimiento | Precio | Importe |
|---|---|---|---|---|---|
| NUT9235110050 | ud | Ref. 9235110050+407 -Bote sifón. 4 bocas c/registro y tapa ciega (material; 24/01/2005) | 0.333 | 13.92 | 4.64 |
| NUT9102 | ud | Líquido soldador PVC 500 cc (material; 19/01/2005) | 0.08 | 8.72 | 0.70 |
| NUT9103 | ud | Líquido limpiador PVC 500 cc (material; 19/01/2005) | 0.04 | 4.12 | 0.16 |
| mO01OB200 | h | Oficial 1ª fontanero calefactor | 0.539 | 20.54 | 11.07 |
| mO01OB210 | h | Oficial 2ª fontanero calefactor | 0.216 | 18.7 | 4.04 |
| %CI0300 | % | Costes Indirectos | 3 % | 20.61 | 0.62 |
|  |  | Total |  |  | 21.23 |

**03161** UD Lavabo con salida Ø40 mm (19/01/2005)
2 UD × 33.96 = 67.92
Desagüe de lavabo con tubería de PVC marca TERRAIN o similar, con Ø40 mm. hasta el bote sifónico,incluido el injerto necesario para la conexión. Toda la instalación se realizará por falso techo con p.p. de piezas y totalmente acabado y probado, según norma.

| Código | Ud | Descripción | Rendimiento | Precio | Importe |
|---|---|---|---|---|---|
| NUT100110030 | ml | Tubería Terrain, PVC Ø110 mm. (material; 24/01/2005) | 0.1 | 9.68 | 0.97 |
| NUT200040030 | ml | Tubería de PVC Terrain Ø40 mm (material; 24/01/2005) | 1.9 | 3.28 | 6.23 |
| NUT200050030 | ml | Tubería de PVC TERRAIN Ø50 mm. e=3,0 mm (material; 24/01/2005) | 0.167 | 4.17 | 0.70 |
| NUT112110050 | ud | Injerto Ø110 a Ø50 mm (material; 20/01/2005) | 0.333 | 1.79 | 0.60 |
| NUT201040092 | ud | Codo PVC Ø40 mm. a 92 grados (material; 26/01/2005) | 3 | 0.83 | 2.49 |
| NUT311040 | ud | Válvula lavabo, bidé Ø40 mm (material; 20/01/2005) | 1 | 3.28 | 3.28 |
| NUT9235110050 | ud | Ref. 9235110050+407 -Bote sifón. 4 bocas c/registro y tapa ciega | 0.333 | 13.92 | 4.64 |
| NUT9182001 | ud | Florón blanco Ø40 mm (material; 20/01/2005) | 1 | 0.42 | 0.42 |
| NUT9102 | ud | Líquido soldador PVC 500 cc | 0.09 | 8.72 | 0.78 |
| NUT9103 | ud | Líquido limpiador PVC 500 cc | 0.045 | 4.12 | 0.19 |
| mO01OB200 | h | Oficial 1ª fontanero calefactor | 0.323 | 20.54 | 6.63 |
| mO01OB210 | h | Oficial 2ª fontanero calefactor | 0.323 | 18.7 | 6.04 |
| %CI0300 | % | Costes Indirectos | 3 % | 32.97 | 0.99 |
|  |  | Total |  |  | 33.96 |

**03162** UD Bañera o ducha con salida Ø40 mm (19/01/2005)
2 UD × 27.19 = 54.38
Desagüe de bañera con tubería de PVC marca TERRAIN o similar, con Ø40 mm. hasta el bote sifónico incluido el injerto necesario para la conexión con ella. Toda la instalación se realizará por falso techo con p.p. de piezas y totalmente acabado y probado, según norma.

| Código | Ud | Descripción | Rendimiento | Precio | Importe |
|---|---|---|---|---|---|
| NUT100110030 | ml | Tubería Terrain, PVC Ø110 mm. | 0.1 | 9.68 | 0.97 |
| NUT200040030 | ml | Tubería de PVC Terrain Ø40 mm | 0.5 | 3.28 | 1.64 |
| NUT200050030 | ml | Tubería de PVC Terrain Ø50 mm | 0.167 | 4.17 | 0.70 |
| NUT112110050 | ud | Injerto Ø110 a Ø50 mm | 0.333 | 1.79 | 0.60 |
| NUT201040092 | ud | Codo PVC Ø40 mm. a 92 grados | 1 | 0.83 | 0.83 |
| NUT318040125 | ud | Válvula recta con tubo rebosadero para bañera Ø40 mm (material; 20/01/2005) | 1 | 4.75 | 4.75 |
| NUT387029 | ud | Rebosadero para bañera (material; 20/01/2005) | 1 | 3.38 | 3.38 |
| NUT9102 | ud | Líquido soldador PVC 500 cc | 0.08 | 8.72 | 0.70 |
| NUT9103 | ud | Líquido limpiador PVC 500 cc | 0.04 | 4.12 | 0.16 |
| mO01OB200 | h | Oficial 1ª fontanero calefactor | 0.323 | 20.54 | 6.63 |
| mO01OB210 | h | Oficial 2ª fontanero calefactor | 0.323 | 18.7 | 6.04 |
| %CI0300 | % | Costes Indirectos | 3 % | 26.40 | 0.79 |
|  |  | Total |  |  | 27.19 |

##### HS5F002 APARATOS CON SIFÓN (19/01/2005)
Importe: 251.68

**030611** UD Lavabo Ø40 mm. y sifón independiente. (19/01/2005)
1 UD × 31.9 = 31.90
Desagüe de lavabo con tubería de PVC marca TERRAIN o similar con sifón independiente y cierre hidráulico de 5 cms.utilizando Ø40 mm. y espesor 3,0 mm. hasta la vertical, incluido el injerto para la conexión con la bajante. Toda la instalación se realizará por falso techo con p.p. de piezas y totalmente acabado, según norma.

| Código | Ud | Descripción | Rendimiento | Precio | Importe |
|---|---|---|---|---|---|
| NUT200040030 | ml | Tubería de PVC Terrain Ø40 mm | 2.4 | 3.28 | 7.87 |
| NUT112110040 | ud | Injerto PVC Ø110 a Ø40 mm (material; 20/01/2005) | 1 | 1.64 | 1.64 |
| NUT201040092 | ud | Codo PVC Ø40 mm. a 92 grados | 2 | 0.83 | 1.66 |
| NUT2010401350 | ud | Ref. 201040135010 - Codo PVC Ø40 mm. a 135 grados (material; 24/01/2005) | 1 | 0.88 | 0.88 |
| NUT311040 | ud | Válvula lavabo, bidé Ø40 mm | 1 | 3.28 | 3.28 |
| NUT380040 | ud | Sifón tubular s/horiz. Ø40 mm (material; 20/01/2005) | 1 | 1.69 | 1.69 |
| NUT9182001 | ud | Florón blanco Ø40 mm | 1 | 0.42 | 0.42 |
| NUT9102 | ud | Líquido soldador PVC 500 cc | 0.08 | 8.72 | 0.70 |
| NUT9103 | ud | Líquido limpiador PVC 500 cc | 0.04 | 4.12 | 0.16 |
| mO01OB200 | h | Oficial 1ª fontanero calefactor | 0.323 | 20.54 | 6.63 |
| mO01OB210 | h | Oficial 2ª fontanero calefactor | 0.323 | 18.7 | 6.04 |
| %CI0300 | % | Costes Indirectos | 3 % | 30.97 | 0.93 |
|  |  | Total |  |  | 31.9 |

**030604** UD Inodoro Ø110 mm.con salida vertical. (19/01/2005)
3 UD × 33.58 = 100.74
Desagüe de inodoro con tubería de PVC marca TERRAIN o similar, Ø110 mm., con salida vertical y recogido por el falso techo hasta la conexión con la bajante, totalmente acabado y probado, según norma.

| Código | Ud | Descripción | Rendimiento | Precio | Importe |
|---|---|---|---|---|---|
| NUT100110030 | ml | Tubería Terrain, PVC Ø110 mm. | 1 | 9.68 | 9.68 |
| NUT10111092 | ud | Codo Ø110 mm. a 92 grados (material; 20/01/2005) | 1 | 4.81 | 4.81 |
| NUT125110110 | ud | Conectador W.C. Ø110 mm. salida vertical (material; 20/01/2005) | 1 | 4.47 | 4.47 |
| NUT9102 | ud | Líquido soldador PVC 500 cc | 0.09 | 8.72 | 0.78 |
| NUT9103 | ud | Líquido limpiador PVC 500 cc | 0.045 | 4.12 | 0.19 |
| mO01OB200 | h | Oficial 1ª fontanero calefactor | 0.323 | 20.54 | 6.63 |
| mO01OB210 | h | Oficial 2ª fontanero calefactor | 0.323 | 18.7 | 6.04 |
| %CI0300 | % | Costes Indirectos | 3 % | 32.60 | 0.98 |
|  |  | Total |  |  | 33.58 |

**030607** UD Fregadero Ø40 mm. y sifón independiente. (19/01/2005)
2 UD × 31 = 62.00
Desagüe de fregadero con tubería de PVC marca TERRAIN o similar con sifón independiente y cierre hidráulico de 5 cms.utilizando Ø40 mm. y espesor 3,0 mm. hasta la vertical, incluido el injerto para la conexión con la bajante. Toda la instalación se realizará por falso techo con p.p. de piezas y totalmente acabado, según norma.

| Código | Ud | Descripción | Rendimiento | Precio | Importe |
|---|---|---|---|---|---|
| NUT200040030 | ml | Tubería de PVC Terrain Ø40 mm | 2.4 | 3.28 | 7.87 |
| NUT112110040 | ud | Injerto PVC Ø110 a Ø40 mm | 1 | 1.64 | 1.64 |
| NUT201040092 | ud | Codo PVC Ø40 mm. a 92 grados | 2 | 0.83 | 1.66 |
| NUT2010401350 | ud | Ref. 201040135010 - Codo PVC Ø40 mm. a 135 grados | 1 | 0.88 | 0.88 |
| NUT30440092 | ud | Te y codos para unión de válvulas (material; 24/01/2005) | 1 | 2.41 | 2.41 |
| NUT380040 | ud | Sifón tubular s/horiz. Ø40 mm | 1 | 1.69 | 1.69 |
| NUT9182001 | ud | Florón blanco Ø40 mm | 1 | 0.42 | 0.42 |
| NUT9102 | ud | Líquido soldador PVC 500 cc | 0.08 | 8.72 | 0.70 |
| NUT9103 | ud | Líquido limpiador PVC 500 cc | 0.04 | 4.12 | 0.16 |
| mO01OB200 | h | Oficial 1ª fontanero calefactor | 0.323 | 20.54 | 6.63 |
| mO01OB210 | h | Oficial 2ª fontanero calefactor | 0.323 | 18.7 | 6.04 |
| %CI0300 | % | Costes Indirectos | 3 % | 30.10 | 0.90 |
|  |  | Total |  |  | 31 |

**030608** UD lavadora/lavavajillas Ø40 mm.c/sifón independiente. (19/01/2005)
2 UD × 28.52 = 57.04
Desagüe de lavadora o lavavajillas con tubería de PVC marca TERRAIN o similar con sifón independiente y cierre hidráulico de 5 cms. utilizando Ø40 mm. y espesor 3,0 mm. hasta la vertical, incluido el injerto para la conexión con la bajante. Toda la instalación se realizará por falso techo con p.p. de piezas y totalmente acabado, según norma.

| Código | Ud | Descripción | Rendimiento | Precio | Importe |
|---|---|---|---|---|---|
| NUT200040030 | ml | Tubería de PVC Terrain Ø40 mm | 2.4 | 3.28 | 7.87 |
| NUT112110040 | ud | Injerto PVC Ø110 a Ø40 mm | 1 | 1.64 | 1.64 |
| NUT201040092 | ud | Codo PVC Ø40 mm. a 92 grados | 2 | 0.83 | 1.66 |
| NUT2010401350 | ud | Ref. 201040135010 - Codo PVC Ø40 mm. a 135 grados | 1 | 0.88 | 0.88 |
| NUT380040 | ud | Sifón tubular s/horiz. Ø40 mm | 1 | 1.69 | 1.69 |
| NUT9182001 | ud | Florón blanco Ø40 mm | 1 | 0.42 | 0.42 |
| NUT9102 | ud | Líquido soldador PVC 500 cc | 0.08 | 8.72 | 0.70 |
| NUT9103 | ud | Líquido limpiador PVC 500 cc | 0.04 | 4.12 | 0.16 |
| mO01OB200 | h | Oficial 1ª fontanero calefactor | 0.323 | 20.54 | 6.63 |
| mO01OB210 | h | Oficial 2ª fontanero calefactor | 0.323 | 18.7 | 6.04 |
| %CI0300 | % | Costes Indirectos | 3 % | 27.69 | 0.83 |
|  |  | Total |  |  | 28.52 |

| Medición | Uds. | Parcial |
|---|---|---|
| Lavadora | 1 | 1.00 |
| Lavavajillas | 1 | 1.00 |
| Total |  | 2 |

##### HS5F003 TERMINAL DE VENTILACIÓN / VÁLVULA AIREACIÓN (01/03/2012)
Importe: 100.66

**030902** u Terminal de ventilación (01/03/2012)
2 u × 50.33 = 100.66
Terminal de ventilación ref 150.110,sistema TERRAIN SDP o similar, Ø110 mm., instalada en cubierta.

| Código | Ud | Descripción | Rendimiento | Precio | Importe |
|---|---|---|---|---|---|
| NUT872050030F | ud | Terminal de ventilación (material; 18/03/2015) | 1 | 27.71 | 27.71 |
| mO01OB200 | h | Oficial 1ª fontanero calefactor | 0.539 | 20.54 | 11.07 |
| mO01OB210 | h | Oficial 2ª fontanero calefactor | 0.539 | 18.7 | 10.08 |
| %CI0300 | % | Costes Indirectos | 3 % | 48.86 | 1.47 |
|  |  | Total |  |  | 50.33 |

##### HS5F004 RED DE PEQUEÑA EVACUACIÓN, COLGADO (24/01/2005)
Importe: 1348.44

**030301** ML Colector colgado PVC Ø40 mm. y espesor 3,0 (15/11/2010)
8.02 ML × 17.76 = 142.44
Colector colgado de PVC marca TERRAIN o similar Ø40 mm. y 3,0 mm. de espesor, según norma UNE-EN 1329-1, con p.p. de accesorios, sistema SDP y juntas para sistema insonorozado, como anillos de dilatación, registros, abrazaderas, etc... Los tramos horizontales dentro de las viviendas se aislarán con aislante tipo geoplom o similar. Totalmente instalado y probado.

| Código | Ud | Descripción | Rendimiento | Precio | Importe |
|---|---|---|---|---|---|
| 200040030 | ml | Tubería Terrain PVC Ø40 mm. (material; 15/11/2010) | 1 | 4.57 | 4.57 |
| mO01OB200 | h | Oficial 1ª fontanero calefactor | 0.323 | 20.54 | 6.63 |
| mO01OB210 | h | Oficial 2ª fontanero calefactor | 0.323 | 18.7 | 6.04 |
| %CI0300 | % | Costes Indirectos | 3 % | 17.24 | 0.52 |
|  |  | Total |  |  | 17.76 |

| Medición | Uds. | Largo | Parcial |
|---|---|---|---|
|  | 1.2 | 6.68 | 8.02 |
| Total |  |  | 8.02 |

**030302** ML Colector colgado PVC Ø50 mm. y espesor 3,0 (17/02/2010)
8.3 ML × 18.06 = 149.90
Colector colgado de PVC marca TERRAIN o similar Ø50 mm. y 3,0 mm. de espesor, según norma UNE-EN 1329-1, con p.p. de accesorios, sistema SDP y juntas para sistema insonorozado, como anillos de dilatación, registros, abrazaderas, etc... Los tramos horizontales dentro de las viviendas se aislarán con aislante tipo geoplom o similar. Totalmente instalado y probado.

| Código | Ud | Descripción | Rendimiento | Precio | Importe |
|---|---|---|---|---|---|
| NUT1200050030 | ml | Tubería Terrain PVC Ø50 mm. (material; 17/02/2010) | 1 | 4.86 | 4.86 |
| mO01OB200 | h | Oficial 1ª fontanero calefactor | 0.323 | 20.54 | 6.63 |
| mO01OB210 | h | Oficial 2ª fontanero calefactor | 0.323 | 18.7 | 6.04 |
| %CI0300 | % | Costes Indirectos | 3 % | 17.53 | 0.53 |
|  |  | Total |  |  | 18.06 |

| Medición | Uds. | Largo | Parcial |
|---|---|---|---|
|  | 1.2 | 6.92 | 8.30 |
| Total |  |  | 8.3 |

**030304** ML Colector colgado PVC Ø110 mm. y espesor 3,2 (24/01/2005)
10.13 ML × 23.02 = 233.19
Colector colgado de PVC marca TERRAIN o similar, Ø110 mm. y 3,2 mm. de espesor según norma UNE-EN 1329-1, con p.p. de accesorios, sistema SDP y juntas para sistema insonorozado, como anillos de dilatación, registros, abrazaderas, etc... Los tramos horizontales dentro de las viviendas se aislarán con aislante tipo geoplom o similar. Totalmente instalado y probado.

| Código | Ud | Descripción | Rendimiento | Precio | Importe |
|---|---|---|---|---|---|
| NUT100110030 | ml | Tubería Terrain, PVC Ø110 mm. | 1 | 9.68 | 9.68 |
| mO01OB200 | h | Oficial 1ª fontanero calefactor | 0.323 | 20.54 | 6.63 |
| mO01OB210 | h | Oficial 2ª fontanero calefactor | 0.323 | 18.7 | 6.04 |
| %CI0300 | % | Costes Indirectos | 3 % | 22.35 | 0.67 |
|  |  | Total |  |  | 23.02 |

| Medición | Uds. | Largo | Parcial |
|---|---|---|---|
|  | 1.2 | 8.44 | 10.13 |
| Total |  |  | 10.13 |

**030307** ML Colector colgado PVC Ø200 mm. y espesor 3,9 (24/01/2005)
22.98 ML × 35.81 = 822.91
Colector colgado de PVC marca TERRAIN o similar, Ø200 mm. y 3,9 mm. de espesor, según norma UNE-EN 1329-1, con p.p. de accesorios, sistema SDP y juntas para sistema insonorozado, como anillos de dilatación, registros, abrazaderas, etc... Totalmente instalado y probado.

| Código | Ud | Descripción | Rendimiento | Precio | Importe |
|---|---|---|---|---|---|
| NUT100200058 | ml | Tubería Terrain, PVC Ø200 mm. e=4 mm. (material; 24/01/2005) | 1 | 22.1 | 22.10 |
| mO01OB200 | h | Oficial 1ª fontanero calefactor | 0.323 | 20.54 | 6.63 |
| mO01OB210 | h | Oficial 2ª fontanero calefactor | 0.323 | 18.7 | 6.04 |
| %CI0300 | % | Costes Indirectos | 3 % | 34.77 | 1.04 |
|  |  | Total |  |  | 35.81 |

| Medición | Uds. | Largo | Parcial |
|---|---|---|---|
| Ventilacion 1ª | 1.2 | 4.5 | 5.40 |
|  | 1.2 | 4.65 | 5.58 |
|  | 2 | 6 | 12.00 |
| Total |  |  | 22.98 |

##### HS5F005 ENTERRADO (24/01/2005)
Importe: 291.53

**030401** ML Tubería Ø110 (unión encolada) 5 Kg/cm². (24/01/2005)
7.2 ML × 40.49 = 291.53
Saneamiento enterrado de PVC (solución sin arquetas),marca TERRAIN o similar, Ø110 mm. y 3,2 mm. de espesor según norma UNE-EN 1401-1, aplicaciónes B y UD, sobre cama de arena lavada, con p.p. de accesorios, sistema SDP, como anillos de dilatación, registros, etc... Totalmente instalado y probado.

| Código | Ud | Descripción | Rendimiento | Precio | Importe |
|---|---|---|---|---|---|
| NUT100110030 | ml | Tubería Terrain, PVC Ø110 mm. | 1 | 9.68 | 9.68 |
| mO01OB200 | h | Oficial 1ª fontanero calefactor | 0.755 | 20.54 | 15.51 |
| mO01OB210 | h | Oficial 2ª fontanero calefactor | 0.755 | 18.7 | 14.12 |
| %CI0300 | % | Costes Indirectos | 3 % | 39.31 | 1.18 |
|  |  | Total |  |  | 40.49 |

| Medición | Uds. | Largo | Parcial |
|---|---|---|---|
|  | 1.2 | 6 | 7.20 |
| Total |  |  | 7.2 |

##### HS5F006 BAJANTES (19/01/2005)
Importe: 143.88

**03011** ML Bajante Fecal de PVC Terrain Ø110, aplicación B (19/01/2005)
4 ML × 35.97 = 143.88
Bajante de evacuación en PVC de la marca TERRAIN o similar, Ø110 mm. aplicación B, para la recogida de las aguas fecales que provienen de los aparatos sanitarios y su transporte al colector, según norma UNE-EN 1329-1, con p.p. de accesorios sistema SDP y juntas para sistema insonorozado, totalmente instalado y probado.

| Código | Ud | Descripción | Rendimiento | Precio | Importe |
|---|---|---|---|---|---|
| NUT100110030 | ml | Tubería Terrain, PVC Ø110 mm. | 1 | 9.68 | 9.68 |
| NUT104110092 | ud | Empalme Ø110 mm. a 92 grados (material; 19/01/2005) | 0.33 | 6.37 | 2.10 |
| NUT109110 | ud | Anillo adaptador Ø110 mm (material; 19/01/2005) | 0.33 | 1.09 | 0.36 |
| NUT141110 | ud | Abrazadera empotrable Ø110 mm (material; 19/01/2005) | 0.67 | 1.95 | 1.31 |
| NUT9102 | ud | Líquido soldador PVC 500 cc | 0.03 | 8.72 | 0.26 |
| NUT9103 | ud | Líquido limpiador PVC 500 cc | 0.015 | 4.12 | 0.06 |
| mO01OB200 | h | Oficial 1ª fontanero calefactor | 0.539 | 20.54 | 11.07 |
| mO01OB210 | h | Oficial 2ª fontanero calefactor | 0.539 | 18.7 | 10.08 |
| %CI0300 | % | Costes Indirectos | 3 % | 34.92 | 1.05 |
|  |  | Total |  |  | 35.97 |

##### HS5F007 COLLARINES INTUMESCENTES (17/02/2012)
Importe: 242.28

**031101** u MANGUITO INTUMESCENTE Ø110mm (17/02/2012)
4 u × 60.57 = 242.28
Ud Manguito intumescente 110 mm de diámetro, EI-120, instalado, incluso pp de pequeño material.

| Código | Ud | Descripción | Rendimiento | Precio | Importe |
|---|---|---|---|---|---|
| mPMIXF011 | ud | Manguito intumescente 110mm (material; 17/02/2012) | 1 | 37.66 | 37.66 |
| mO01OB200 | h | Oficial 1ª fontanero calefactor | 0.539 | 20.54 | 11.07 |
| mO01OB210 | h | Oficial 2ª fontanero calefactor | 0.539 | 18.7 | 10.08 |
| %CI0300 | % | Costes Indirectos | 3 % | 58.81 | 1.76 |
|  |  | Total |  |  | 60.57 |

##### HS5F008 SUMIDEROS (31/01/2000)
Importe: 221.4

**03083303** ud SUMIDERO SIFÓNICO A.INOX. 20x20 (31/01/2000)
2 ud × 110.7 = 221.40
Sumidero sifónico de acero inoxidable AISI-304 de 3 mm. de espesor, salida vertical, para recogida de aguas pluviales o de locales húmedos, de 20x20 cm., instalado y conexionado a la red general de desagüe de 63 mm., incluso con p.p. de pequeño material de agarre y medios auxiliares.

| Código | Ud | Descripción | Rendimiento | Precio | Importe |
|---|---|---|---|---|---|
| P17KA030 | ud | Sumid. sifónico acero inox. 20x20 cm. (material; 01/03/2006) | 1 | 76.49 | 76.49 |
| P01DW090 | ud | Pequeño material (material; 31/01/2000) | 1 | 1.35 | 1.35 |
| mO01OB200 | h | Oficial 1ª fontanero calefactor | 0.755 | 20.54 | 15.51 |
| mO01OB210 | h | Oficial 2ª fontanero calefactor | 0.755 | 18.7 | 14.12 |
| %CI0300 | % | Costes Indirectos | 3 % | 107.47 | 3.22 |
|  |  | Total |  |  | 110.7 |

Claves: vertical, salida, inoxidable, acero, sifón, humedad, material, conexión, red, agua, desagüe, auxiliar, agarre, sumidero, local, medio

#### 210110502 PLUVIAL (19/01/2005)
Importe: 2760.87

##### 2101105021 RED DE PEQUEÑA EVACUACIÓN, COLGADO (24/01/2005)
Importe: 872.69

**030304** ML Colector colgado PVC Ø110 mm. y espesor 3,2
37.91 ML × 23.02 = 872.69

| Medición | Uds. | Largo | Parcial |
|---|---|---|---|
|  | 1.2 | 31.59 | 37.91 |
| Total |  |  | 37.91 |

##### 2101105022 BAJANTES (19/01/2005)
Importe: 1153.07

**03021** ML Bajante Pluvial de PVC Terrain Ø83 mm (19/01/2005)
18.91 ML × 49.93 = 944.18
Bajante de evacuación en PVC de la marca TERRAIN o similar, Ø83 mm.,aplicación R, para la recogida de las aguas pluviales y su transporte al colector, según norma UNE-EN 12200-1, con p.p. de accesorios sistema SDP y juntas para sistema insonorozado, totalmente instalado y probado.

| Código | Ud | Descripción | Rendimiento | Precio | Importe |
|---|---|---|---|---|---|
| NUT800083030 | ml | Tubería Terrain, PVC Ø 83 mm. e=1,8 mm (material; 24/01/2005) | 1 | 4.02 | 4.02 |
| NUT10983 | ud | Anillo adaptador Ø83 mm (material; 19/01/2005) | 0.33 | 0.95 | 0.31 |
| NUT110083 | ud | Manguito unión Ø83 mm (material; 19/01/2005) | 0.33 | 1.89 | 0.62 |
| NUT140083 | ud | Abrazadera atornillable Ø83 mm (material; 19/01/2005) | 0.67 | 1.42 | 0.95 |
| NUT9102 | ud | Líquido soldador PVC 500 cc | 0.025 | 8.72 | 0.22 |
| NUT9103 | ud | Líquido limpiador PVC 500 cc | 0.013 | 4.12 | 0.05 |
| mO01OB200 | h | Oficial 1ª fontanero calefactor | 1.078 | 20.54 | 22.14 |
| mO01OB210 | h | Oficial 2ª fontanero calefactor | 1.078 | 18.7 | 20.16 |
| %CI0300 | % | Costes Indirectos | 3 % | 48.47 | 1.45 |
|  |  | Total |  |  | 49.93 |

| Medición | Uds. | Largo | Parcial |
|---|---|---|---|
|  | 1.2 | 15.76 | 18.91 |
| Total |  |  | 18.91 |

**03022** ML Bajante Pluvial de PVC Terrain Ø110 mm (19/01/2005)
3.96 ML × 52.75 = 208.89
Bajante de evacuación en PVC de la marca TERRAIN o similar, Ø110 mm., color blanco sanitario,aplicación R, para la recogida de las aguas pluviales y su transporte al colector, según norma UNE-EN 12200-1, con p.p. de accesorios sistema SDP y juntas para sistema insonorozado, totalmente instalado y probado.

| Código | Ud | Descripción | Rendimiento | Precio | Importe |
|---|---|---|---|---|---|
| NUT8001100500 | ml | Ref. 800110050010 - Tubería Terrain, PVC Ø 110 mm (material; 24/01/2005) | 1 | 6.69 | 6.69 |
| NUT810110010 | ud | Manguito unión pluvial Ø110 color blanco sanitario (material; 20/01/2005) | 0.33 | 1.84 | 0.61 |
| NUT809110010 | ud | Anillo adaptador Ø110 mm (material; 20/01/2005) | 0.33 | 0.96 | 0.32 |
| NUT140.110 | ud | Abrazadera atornillable Ø110 mm (material; 20/01/2005) | 0.67 | 1.45 | 0.97 |
| NUT9102 | ud | Líquido soldador PVC 500 cc | 0.03 | 8.72 | 0.26 |
| NUT9103 | ud | Líquido limpiador PVC 500 cc | 0.015 | 4.12 | 0.06 |
| mO01OB200 | h | Oficial 1ª fontanero calefactor | 1.078 | 20.54 | 22.14 |
| mO01OB210 | h | Oficial 2ª fontanero calefactor | 1.078 | 18.7 | 20.16 |
| %CI0300 | % | Costes Indirectos | 3 % | 51.21 | 1.54 |
|  |  | Total |  |  | 52.75 |

| Medición | Uds. | Largo | Parcial |
|---|---|---|---|
|  | 1.2 | 3.3 | 3.96 |
| Total |  |  | 3.96 |

##### 2101105023 ENTERRADO (24/01/2005)
Importe: 177.35

**030401** ML Tubería Ø110 (unión encolada) 5 Kg/cm².
4.38 ML × 40.49 = 177.35

| Medición | Uds. | Largo | Parcial |
|---|---|---|---|
|  | 1.2 | 3.65 | 4.38 |
| Total |  |  | 4.38 |

##### 2101105024 SUMIDEROS (01/03/2012)
Importe: 557.76

**E20WNP010** m CANALÓN PVC CIRCULAR DESARROLLO 125 mm (01/03/2012)
33.6 m × 16.6 = 557.76
Canalón de PVC circular, de 125 mm de desarrollo, fijado mediante gafas de sujeción al alero, con una pendiente mínima de 0,5%; conforme UNE-EN 607. Totalmente instalado, conexionado y probado, i/ p.p. de piezas especiales y remates, pequeño material y medios auxiliares. Conforme a CTE DB HS-5.

| Código | Ud | Descripción | Rendimiento | Precio | Importe |
|---|---|---|---|---|---|
| P17NP010 | m | Canalón PVC circular desarrollo 125 mm gris (material; 02/01/2016) | 1 | 4.72 | 4.72 |
| P17NP040 | u | Gafa canalón PVC circular 125 mm gris (material; 02/01/2016) | 1 | 1.66 | 1.66 |
| P17NP070 | u | Conexión bajante PVC circular 125 mm gris (material; 02/01/2016) | 0.15 | 8.4 | 1.26 |
| mO01OB200 | h | Oficial 1ª fontanero calefactor | 0.216 | 20.54 | 4.44 |
| mO01OB210 | h | Oficial 2ª fontanero calefactor | 0.216 | 18.7 | 4.04 |
| %CI0300 | % | Costes Indirectos | 3 % | 16.12 | 0.48 |
|  |  | Total |  |  | 16.6 |

Claves: especial, sujeción, gafa, desarrollar, circulación, PVC, canalón, alero, auxiliar, pieza, conexión, medio, remate, material

| Medición | Uds. | Largo | Parcial |
|---|---|---|---|
|  | 1.2 | 28 | 33.60 |
| Total |  |  | 33.6 |

#### 210110503 ACOMETIDAS (20/11/1997)
Importe: 824.91

**03140351** ud ARQUETA O POZO DE FINCA Tapa estanca (20/11/1997)
1 ud × 190.05 = 190.05
Arqueta o pozo de finca de 51x51x65 cm. de medidas interiores, construida con fábrica de ladrillo perforado tosco de 1/2 pie de espesor, recibido con mortero de cemento M-5, colocado sobre solera de hormigón en masa HM-20/P/40/I ligeramente armada con mallazo, enfoscada y bruñida por el interior con mortero de cemento M-15, y con tapa estanca, terminada y con p.p. de medios auxiliares, sin incluir la excavación, ni el relleno perimetral posterior.

| Código | Ud | Descripción | Rendimiento | Precio | Importe |
|---|---|---|---|---|---|
| P01HM020 | m3 | Hormigón HM-20/P/40/I central (material; 07/09/2021) | 0.058 | 80.34 | 4.66 |
| P01LT020 | mud | Ladrillo perforado tosco 24x11,5x7 cm. (material; 31/01/2000) | 0.07 | 86.7 | 6.07 |
| P01MC040 | m3 | Mortero cem. gris II/B-M 32,5 M-5 (material; 31/01/2000) | 0.035 | 65.45 | 2.29 |
| P01MC010 | m3 | Mortero cem. gris II/B-M 32,5 M-15 (material; 31/01/2000) | 0.025 | 74.65 | 1.87 |
| P03AM070 | m2 | Malla 15x30x5 -1,424 kg/m2 (material; 20/11/1997) | 0.57 | 1.02 | 0.58 |
| P02EAT030 | ud | Tapa cuadrada HA e=6cm 60x60cm estanca (material; 07/09/2021) | 1 | 84.44 | 84.44 |
| mO01OB200 | h | Oficial 1ª fontanero calefactor | 2.156 | 20.54 | 44.28 |
| mO01OB210 | h | Oficial 2ª fontanero calefactor | 2.156 | 18.7 | 40.32 |
| %CI0300 | % | Costes Indirectos | 3 % | 184.51 | 5.54 |
|  |  | Total |  |  | 190.05 |

Claves: solera, marco, mallazo, anillo, relleno, auxiliar, perímetro, tapa, polipropileno, goma, junta, brocal, excavación, medio, asimétrico, base, prefabricado, ligero, colocación, compuesto, cubeta, interior, pozo, armadura, hormigón, registro, cono, diámetro

| Medición | Uds. | Parcial |
|---|---|---|
| Pozo o arqueta de finca | 1 | 1.00 |
| Total |  | 1 |

**031302** UD ACOMETIDA RED GRAL.SANEAMIENTO PVC (01/03/2006)
1 UD × 634.86 = 634.86
Acometida domiciliaria de saneamiento a la red general, hasta una distancia máxima de 8 m., formada por: rotura del pavimento con compresor, excavación manual de zanjas de saneamiento en terrenos de consistencia dura, colocación de tubería de PVC clase SN8 con junta elástica de diámetro 315mm, con junta de goma de 30 cm. de diámetro interior, válvula antiretorno, tapado posterior de la acometida y reposición del pavimento con hormigón en masa HM-20/P/40/I, sin incluir formación del pozo en el punto de acometida y con p.p. de medios auxiliares.

| Código | Ud | Descripción | Rendimiento | Precio | Importe |
|---|---|---|---|---|---|
| mP02THE315 | m | Tub.PVC SN8 ACOMETIDA (material; 01/03/2006) | 8 | 10.07 | 80.56 |
| E02ES020 | m3 | EXC.ZANJA SANEAM. T.DURO A MANO | 7.2 | 0 | 0.00 |
| mP01HM020V | m3 | Valvula antiretorno (material; 15/08/2012) | 1 | 451.21 | 451.21 |
| mO01OB200 | h | Oficial 1ª fontanero calefactor | 2.156 | 20.54 | 44.28 |
| mO01OB210 | h | Oficial 2ª fontanero calefactor | 2.156 | 18.7 | 40.32 |
| %CI0300 | % | Costes Indirectos | 3 % | 616.37 | 18.49 |
|  |  | Total |  |  | 634.86 |

Claves: terreno, pavimentación, duro, red, máximo, rotura, acometida, compresor, hormigón, excavación, zanja, consistencia, tubería, manual, junta, saneamiento, punto, masa, enchufe, campana, goma, pozo, colocación, medio, auxiliar, tapa, interior, diámetro

### 21011.06 ELECTRICIDAD (31/01/2000)
Importe: 30144.01

#### 21011061 ALUMBRADO CONVENCIONAL (01/03/2012)
Importe: 9017.12

**21011225** m PERFIL 35x37,5 TIRA LED 5W 3000K (01/03/2012)
5.01 m × 116.8 = 585.17
Perfil de alojamiento de 35x37,5 mm. con tira led para iluminación interior, con led tipos blancas, cálidas o frías, en montaje suspendido del forjado y empotrado en falso techo (según indicaciones de la DF), con parte proporcional de fuente de alimentación de 14W, tira de led de color blanco cálido (3000K) con grado de protección IP65, hasta 5W/m de potencia.
Instalada, probada y funcionando incluido pp de material auxiliar.

| Código | Ud | Descripción | Rendimiento | Precio | Importe |
|---|---|---|---|---|---|
| 5654 | m | Perfil 35x37,5 IP65, tira led 5W/m (material; 14/09/2021) | 1 | 105.15 | 105.15 |
| mO01OB240 | h | Oficial 1ª electricista | 0.216 | 19.71 | 4.26 |
| mO01OB260 | h | Ayudante electricista (mano de obra; 01/03/2012) | 0.216 | 18.45 | 3.99 |
| %CI0300 | % | Costes Indirectos | 3 % | 113.40 | 3.40 |
|  |  | Total |  |  | 116.8 |

**21011226** m PERFIL 80x37,5 TIRA LED 15W 3000/4000K (01/03/2012)
11.99 m × 148.7 = 1782.91
Perfil de alojamiento de 80x37,5 mm. con tira led para iluminación interior, con led tipos blancas, cálidas o frías, en montaje suspendido del forjado y empotrado en falso techo (según indicaciones de la DF), con parte proporcional de fuente de alimentación de 14W, tira de led de 3000/4000K, según planos, hasta 15W/m de potencia.
Instalada, probada y funcionando incluido pp de material auxiliar.

| Código | Ud | Descripción | Rendimiento | Precio | Importe |
|---|---|---|---|---|---|
| 12255 | m | Perfil 80x37,5 tira led 15W/m (material; 14/09/2021) | 1 | 136.12 | 136.12 |
| mO01OB240 | h | Oficial 1ª electricista | 0.216 | 19.71 | 4.26 |
| mO01OB260 | h | Ayudante electricista | 0.216 | 18.45 | 3.99 |
| %CI0300 | % | Costes Indirectos | 3 % | 144.37 | 4.33 |
|  |  | Total |  |  | 148.7 |

| Medición | Uds. | Largo | Parcial |
|---|---|---|---|
| 3000K | 1 | 5.73 | 5.73 |
| 4000K | 1 | 6.26 | 6.26 |
| Total |  |  | 11.99 |

**21011227** m PERFIL SIN DIFUSOR TIRA LED 5W 3000/4000K (01/03/2012)
53.51 m × 69.99 = 3745.16
Perfil de alojamiento sin difusor con tira led, para iluminación interior, con led tipos blancas, cálidas o frías, en montaje en superficie en foseado de falso techo (según indicaciones de la DF), con parte proporcional de fuente de alimentación de 14W, tira de led de 3000K o 4000K, según planos, hasta 5W/m de potencia.
Instalada, probada y funcionando incluido pp de material auxiliar.

| Código | Ud | Descripción | Rendimiento | Precio | Importe |
|---|---|---|---|---|---|
| 66325 | m | Perfil sin difusor, tira led 5W/m (material; 14/09/2021) | 1 | 59.7 | 59.70 |
| mO01OB240 | h | Oficial 1ª electricista | 0.216 | 19.71 | 4.26 |
| mO01OB260 | h | Ayudante electricista | 0.216 | 18.45 | 3.99 |
| %CI0300 | % | Costes Indirectos | 3 % | 67.95 | 2.04 |
|  |  | Total |  |  | 69.99 |

| Medición | Uds. | Largo | Parcial |
|---|---|---|---|
| 3000K | 1 | 26.92 | 26.92 |
| 4000K | 1 | 26.59 | 26.59 |
| Total |  |  | 53.51 |

**01807015** ud 3F Reno 100 WH 1000/840 DALI WIDE 14.0 W (01/03/2012)
9 ud × 119.16 = 1072.44
Luminaria 3F FILIPPI Modelo 3F Reno 100 WH 1000/840 DALI WIDE 14.0 W 1252 lm 89.4 lm/W o similar
Instalada, probada y funcionando incluido pp de material auxiliar

| Código | Ud | Descripción | Rendimiento | Precio | Importe |
|---|---|---|---|---|---|
| 01E | ud | 3F Reno 100 WH 1000/840 DALI WIDE 14.0 W (material; 05/08/2021) | 1 | 107.44 | 107.44 |
| mO01OB240 | h | Oficial 1ª electricista | 0.216 | 19.71 | 4.26 |
| mO01OB260 | h | Ayudante electricista | 0.216 | 18.45 | 3.99 |
| %CI0300 | % | Costes Indirectos | 3 % | 115.69 | 3.47 |
|  |  | Total |  |  | 119.16 |

**01807018** ud 3F Reno 200 WH 2000/840 DALI UGR 20.0 W (01/03/2012)
9 ud × 119.16 = 1072.44
Luminaria 3F FILIPPI modelo 3F Reno 200 WH 2000/840 DALI UGR 20.0 W 2411 lm 120.6 lm/W o similar
Instalada, probada y funcionando incluido pp de material auxiliar

| Código | Ud | Descripción | Rendimiento | Precio | Importe |
|---|---|---|---|---|---|
| 01H | ud | 3F Reno 200 WH 2000/840 DALI UGR 20.0 W (material; 05/08/2021) | 1 | 107.44 | 107.44 |
| mO01OB240 | h | Oficial 1ª electricista | 0.216 | 19.71 | 4.26 |
| mO01OB260 | h | Ayudante electricista | 0.216 | 18.45 | 3.99 |
| %CI0300 | % | Costes Indirectos | 3 % | 115.69 | 3.47 |
|  |  | Total |  |  | 119.16 |

**01563363** ud KHEBANG LM6191 Baliza LED Escalera 3W (01/03/2012)
22 ud × 34.5 = 759.00
KHEBANG LM6191 Baliza LED Escalera 3 W o similar.Luz Color Cálido Amarillo 3000K,Negro [Clase de eficiencia energética A+]
Potencia: 3W;85-265V
Luminosidad: 240 Lm
Dimensión : 85x85x50mm;Corte: 66x66x46mm
Ángulo de Apertura (º):36
Certificados: CE & RoHS
Instalada, probada y funcionando incluido pp de material auxiliar

| Código | Ud | Descripción | Rendimiento | Precio | Importe |
|---|---|---|---|---|---|
| 56622 | ud | KHEBANG LM6191 Baliza LED Escalera 3W (material; 08/09/2021) | 1 | 25.24 | 25.24 |
| mO01OB240 | h | Oficial 1ª electricista | 0.216 | 19.71 | 4.26 |
| mO01OB260 | h | Ayudante electricista | 0.216 | 18.45 | 3.99 |
| %CI0300 | % | Costes Indirectos | 3 % | 33.49 | 1.00 |
|  |  | Total |  |  | 34.5 |

#### 21019072 PEQUEÑO MATERIAL ALUMBRADO Y FUERZA (06/02/2001)
Importe: 6386.73

**131913** ud INTERUPTOR PULSADOR SIMPLE UNIPOLAR 10A JUNG LS 990 (07/11/2007)
11 ud × 36.35 = 399.85
UD. Interruptor pulsador 10A JUNG LS 990 blanco alpino o similar, incluso caja universal y bastidor, totalmente instalado y probado.

| Código | Ud | Descripción | Rendimiento | Precio | Importe |
|---|---|---|---|---|---|
| U3.201.18 | Ud | Interruptor simple 10A (material; 24/10/2015) | 1 | 23.98 | 23.98 |
| 87663 | Ud | Caja universal enlace 4 costados (material; 07/11/2007) | 1 | 0.34 | 0.34 |
| U6.002.18 | Ud | Marco Plus 1 elemento (material; 07/11/2007) | 1 | 2.12 | 2.12 |
| U7.002 | Ud | Bastidor Universal (material; 07/11/2007) | 1 | 0.6 | 0.60 |
| mO01OB240 | h | Oficial 1ª electricista | 0.216 | 19.71 | 4.26 |
| mO01OB260 | h | Ayudante electricista | 0.216 | 18.45 | 3.99 |
| %CI0300 | % | Costes Indirectos | 3 % | 35.29 | 1.06 |
|  |  | Total |  |  | 36.35 |

**131914** ud INTERRUPTOR PULSADOR CONMUTADO UNIPOLAR 10A JUNG LS 990 (23/07/2002)
39 ud × 39.34 = 1534.26
UD. Interruptor pulsador conmutado unipolar 10A JUNG LS 990 blanco alpino o similar, incluso caja universal y bastidor, totalmente instalado y probado.

| Código | Ud | Descripción | Rendimiento | Precio | Importe |
|---|---|---|---|---|---|
| YT657 | Ud | Interruptor conmutador 10A con bastidor (material; 24/10/2015) | 1 | 27.2 | 27.20 |
| CDR34 | Ud | Marco Plus 1 Elem. (material; 30/03/2005) | 1 | 2.55 | 2.55 |
| w0024 | Ud | Caja universal (material; 23/07/2002) | 1 | 0.19 | 0.19 |
| mO01OB240 | h | Oficial 1ª electricista | 0.216 | 19.71 | 4.26 |
| mO01OB260 | h | Ayudante electricista | 0.216 | 18.45 | 3.99 |
| %CI0300 | % | Costes Indirectos | 3 % | 38.19 | 1.15 |
|  |  | Total |  |  | 39.34 |

**131915** ud INTERRUPTOR PULSADOR CRUZAMIENTO UNIPOLAR 10A JUNG LS 990 (23/07/2002)
3 ud × 14.45 = 43.35
UD. Interruptor pulsador cruzamiento unipolar 10A JUNG LS 990 blanco alpino o similar, incluso caja universal y bastidor, totalmente instalado y probado

| Código | Ud | Descripción | Rendimiento | Precio | Importe |
|---|---|---|---|---|---|
| CDR34 | Ud | Marco Plus 1 Elem. | 1 | 2.55 | 2.55 |
| w0024 | Ud | Caja universal | 1 | 0.19 | 0.19 |
| GTR541 | Ud | Interruptor cruzamiento unipolar 10A (material; 30/03/2005) | 1 | 3.04 | 3.04 |
| mO01OB240 | h | Oficial 1ª electricista | 0.216 | 19.71 | 4.26 |
| mO01OB260 | h | Ayudante electricista | 0.216 | 18.45 | 3.99 |
| %CI0300 | % | Costes Indirectos | 3 % | 14.03 | 0.42 |
|  |  | Total |  |  | 14.45 |

**131912** ud TOMA SIMPLE DE CORRIENTE 16A 2P+TTL (07/11/2007)
28 ud × 44.86 = 1256.08
UD. Base enchufe simple 16A con toma de tierra lateral JUNG LS 990 blanco alpino o similar, incluso caja universal y bastidor, totalmente instalado y probado.

| Código | Ud | Descripción | Rendimiento | Precio | Importe |
|---|---|---|---|---|---|
| U3.036.18 | Ud | Base enchufe con bastidor 2P+TTL (material; 24/10/2015) | 1 | 24.01 | 24.01 |
| 87663 | Ud | Caja universal enlace 4 costados | 1 | 0.34 | 0.34 |
| U6.002.18 | Ud | Marco Plus 1 elemento | 1 | 2.12 | 2.12 |
| U7.002 | Ud | Bastidor Universal | 1 | 0.6 | 0.60 |
| mO01OB240 | h | Oficial 1ª electricista | 0.432 | 19.71 | 8.51 |
| mO01OB260 | h | Ayudante electricista | 0.432 | 18.45 | 7.97 |
| %CI0300 | % | Costes Indirectos | 3 % | 43.55 | 1.31 |
|  |  | Total |  |  | 44.86 |

**1311010207** ud BASE MÚLTIPLE PARA 2TC 16A 2P+TTL (07/11/2007)
21 ud × 73.9 = 1551.90
UD. Base múltipole para 2TC 16A + TTL JUNG LS 990 blanco alpino o similar, incluso caja universal y bastidor, totalmente instalado y probado.

| Código | Ud | Descripción | Rendimiento | Precio | Importe |
|---|---|---|---|---|---|
| U6.004.18 | Ud | Marco Plus 2 elemento (material; 19/01/2008) | 1 | 5.37 | 5.37 |
| 87663 | Ud | Caja universal enlace 4 costados | 2 | 0.34 | 0.68 |
| U7.002 | Ud | Bastidor Universal | 2 | 0.6 | 1.20 |
| U3.036.18 | Ud | Base enchufe con bastidor 2P+TTL | 2 | 24.01 | 48.02 |
| mO01OB240 | h | Oficial 1ª electricista | 0.432 | 19.71 | 8.51 |
| mO01OB260 | h | Ayudante electricista | 0.432 | 18.45 | 7.97 |
| %CI0300 | % | Costes Indirectos | 3 % | 71.75 | 2.15 |
|  |  | Total |  |  | 73.9 |

**1311010103** ud BASE ENCHUFE 25A (23/07/2002)
2 ud × 69.87 = 139.74
UD. Base enchufe 25A JUNG LS 990 blanco alpino o similar, incluso caja universal y bastidor, totalmente instalado y probado.

| Código | Ud | Descripción | Rendimiento | Precio | Importe |
|---|---|---|---|---|---|
| W00710 | 1 | Base de enchufe 25A SM200 ref 3125-B (material; 14/09/2021) | 1 | 16.67 | 16.67 |
| w0024 | Ud | Caja universal | 1 | 0.19 | 0.19 |
| C0147 | 1 | AFUMEX PLUS 750V (AS) 4 (material; 07/12/2015) | 18 | 1.6 | 28.80 |
| AiscanC25 | ml | Tubo aiscan C 25mm (material; 22/10/2003) | 6 | 0.27 | 1.62 |
| mO01OB240 | h | Oficial 1ª electricista | 0.539 | 19.71 | 10.62 |
| mO01OB260 | h | Ayudante electricista | 0.539 | 18.45 | 9.94 |
| %CI0300 | % | Costes Indirectos | 3 % | 67.84 | 2.04 |
|  |  | Total |  |  | 69.87 |

**1311030801** ud TOMA TELEFONO (06/02/2001)
1 ud × 29.76 = 29.76
UD. Toma para teléfono, realizada con canalización de PVC corrugado de D=13 incluído guía de alambre galvanizado, caja de registro, caja mecanismo universal con tornillo, toma teléfono JUNG-CD 500, así como marco respectivo, totalmente montado e instalado.

| Código | Ud | Descripción | Rendimiento | Precio | Importe |
|---|---|---|---|---|---|
| U30JW120 | Ml | Tubo PVC corrug. D=13/20 ext. (material; 06/02/2001) | 6 | 0.53 | 3.18 |
| U30MA001 | Ud | Toma teléfono JUNG-CD 500 (material; 06/02/2001) | 1 | 9.23 | 9.23 |
| mO01OB240 | h | Oficial 1ª electricista | 0.432 | 19.71 | 8.51 |
| mO01OB260 | h | Ayudante electricista | 0.432 | 18.45 | 7.97 |
| %CI0300 | % | Costes Indirectos | 3 % | 28.89 | 0.87 |
|  |  | Total |  |  | 29.76 |

**1311030702** ud TOMA TV-FM (06/02/2001)
4 ud × 59.86 = 239.44
UD. Toma TV-FM realizada en canalización PVC corrugado de D=13 mm., incluyendo la toma TV-FM, caja de mecanismo y cableado coaxial en canalización para una longitud media de 50m, y conexionado a equipo de cabecera

| Código | Ud | Descripción | Rendimiento | Precio | Importe |
|---|---|---|---|---|---|
| U30JW120 | Ml | Tubo PVC corrug. D=13/20 ext. | 8 | 0.53 | 4.24 |
| U30NC140 | Ud | Toma TV-FM (material; 06/02/2001) | 1 | 10.4 | 10.40 |
| FRERF | ml | Cable coaxial (material; 05/09/2003) | 20 | 1.35 | 27.00 |
| mO01OB240 | h | Oficial 1ª electricista | 0.432 | 19.71 | 8.51 |
| mO01OB260 | h | Ayudante electricista | 0.432 | 18.45 | 7.97 |
| %CI0300 | % | Costes Indirectos | 3 % | 58.12 | 1.74 |
|  |  | Total |  |  | 59.86 |

**13110309** ud TOMA RJ45 (26/02/2009)
13 ud × 21.99 = 285.87
Ud toma doble RJ45 cat 6 JUNG LS 990 blanco alpino o similar, de superficie, incluso caja universal y bastidor, totalmente instalada y probada.

| Código | Ud | Descripción | Rendimiento | Precio | Importe |
|---|---|---|---|---|---|
| bdesr0 | Ud | Toma RJ45 (material; 14/09/2021) | 1 | 11.96 | 11.96 |
| P22BF040 | m. | Tubo corrugado D=16/gp7 (material; 26/02/2009) | 6 | 0.19 | 1.14 |
| mO01OB240 | h | Oficial 1ª electricista | 0.216 | 19.71 | 4.26 |
| mO01OB260 | h | Ayudante electricista | 0.216 | 18.45 | 3.99 |
| %CI0300 | % | Costes Indirectos | 3 % | 21.35 | 0.64 |
|  |  | Total |  |  | 21.99 |

**mE19PC010** ud PORTERO ELECTRONICO (25/11/2004)
2 ud × 378.39 = 756.78
Portero electrónico formado por dos lineas, sistema convencional incluyendo placa de calle, alimentador, abrepuertas y teléfonos electrónicos, montado incluyendo cableado y conexionado completo.

| Código | Ud | Descripción | Rendimiento | Precio | Importe |
|---|---|---|---|---|---|
| mO01OB240 | h | Oficial 1ª electricista | 2.751 | 19.71 | 54.22 |
| mO01OB260 | h | Ayudante electricista | 2.751 | 18.45 | 50.76 |
| mP01D150 | ud | Pequeño material | 10 | 1.35 | 13.50 |
| mP22BF010 | m | Manguera 16x0,25 mm2. (material) | 15 | 2.56 | 38.40 |
| mP22BF020 | m | Tubo corrugado D=16/gp7 (material) | 15 | 0.84 | 12.60 |
| mP22BV010 | ud | Kit de Portero Fermax Citimax 2 lineas (material; 25/11/2004) | 1 | 197.89 | 197.89 |
| %CI0300 | % | Costes Indirectos | 3 % | 367.37 | 11.02 |
|  |  | Total |  |  | 378.39 |

**14040106X** ud CAJA EMPOTRADA EN SUELO UGD190/4 4TC+TT + 4RJ45 (02/11/2006)
1 ud × 149.7 = 149.70
Ud caja de empotrar en suelo conteniendo:
- 1 caja UGD 190/4
- 1 Unidad portamecanismos GES-4/DB.
- 2 Cubeta GB2.
- 2 Tapeta GB2/P3-4 (1 JUEGO 2 UNIDADES)
- 2 Tomas eléctricas dobles color blanco.
- 4 Adaptadores con persianas para 4 conectores por adaptador RJ45.
Medida la unidad instalada y probada, incluso pp de pequeño material.

| Código | Ud | Descripción | Rendimiento | Precio | Importe |
|---|---|---|---|---|---|
| AVD061X | Ud | UGD190/4 4TC + 4RJ45 (material; 02/11/2006) | 1 | 104.2 | 104.20 |
| mO01OB240 | h | Oficial 1ª electricista | 1.078 | 19.71 | 21.25 |
| mO01OB260 | h | Ayudante electricista | 1.078 | 18.45 | 19.89 |
| %CI0300 | % | Costes Indirectos | 3 % | 145.34 | 4.36 |
|  |  | Total |  |  | 149.7 |

#### 21019073 CUADROS ELECTRICOS (31/01/2000)
Importe: 7894.14

**18** ud CGBT (31/01/2000)
1 ud × 6215.3 = 6215.30
Cuadro eléctricio, de MERLIN GERIN o similar , IP 65 compuesto segun descripcioin en proyecto, con cerradura, tapas, carriles, etiquetas identificativas de circuitos, etc, albergando en su interior la aparamenta especificada en esquemas unifilares, incluido pequeño material de instalación, cableado, montaje y conexionado.

| Código | Ud | Descripción | Rendimiento | Precio | Importe |
|---|---|---|---|---|---|
| mP15FH110 | ud | Cuadro eléctrico 96 módulos superficie con puerta (material; 09/12/2015) | 1 | 316.75 | 316.75 |
| mP15FD011 | ud | Disyuntor diferencia lNSX 160N (material; 15/09/2021) | 1 | 1605.29 | 1605.29 |
| mP15FD012 | ud | Analizador de red Power Meter 810 (material; 15/09/2021) | 1 | 893.25 | 893.25 |
| mP15FD010 | ud | Int.aut.diferencial 2x25 A 30 mA (material; 31/01/2000) | 1 | 69.18 | 69.18 |
| mP15FD040 | ud | Int.aut.diferencial 4x25 A 30 mA (material; 31/01/2000) | 2 | 222.96 | 445.92 |
| mP15FD050 | ud | Int.aut.diferencial 4x40 A 30 mA (material; 31/01/2000) | 1 | 315.57 | 315.57 |
| mP15FD055 | ud | Int.aut.diferencial 4x10 A 300 mA (material; 15/09/2021) | 1 | 512.61 | 512.61 |
| mP15FE050 | ud | PIA 2x10 A (material; 31/01/2000) | 6 | 62.33 | 373.98 |
| mP15FE055 | ud | PIA 2x16 A (material; 15/09/2021) | 6 | 64.94 | 389.64 |
| mP15FE410 | ud | Magnetotérmico tetrapolar de 15 A (material; 15/09/2021) | 2 | 171.85 | 343.70 |
| mP15FE490 | ud | Magnetotérmico tetrapolar de 100 A (material; 15/09/2021) | 1 | 379.06 | 379.06 |
| mP01D150 | ud | Pequeño material | 75 | 1.35 | 101.25 |
| mO01OB240 | h | Oficial 1ª electricista | 7.549 | 19.71 | 148.79 |
| mO01OB260 | h | Ayudante electricista | 7.549 | 18.45 | 139.28 |
| %CI0300 | % | Costes Indirectos | 3 % | 6034.27 | 181.03 |
|  |  | Total |  |  | 6215.3 |

**30** ud C. SECUNDARIO P. PRIMERA (31/01/2000)
1 ud × 1678.84 = 1678.84
Cuadro eléctricio, de MERLIN GERIN o similar , IP 65 compuesto segun descripcion en proyecto, con cerradura, tapas, carriles, etiquetas identificativas de circuitos, etc, albergando en su interior la aparamenta especificada en esquemas unifilares, incluido pequeño material de instalación, cableado, montaje y conexionado.

| Código | Ud | Descripción | Rendimiento | Precio | Importe |
|---|---|---|---|---|---|
| mP15FH100 | ud | Cuadro eléctrico 72 módulos superficie con puerta (material; 09/12/2015) | 1 | 186.8 | 186.80 |
| mP15FD0201 | ud | Interruptor en carga Interpact INS 4P 100A (material; 15/09/2021) | 1 | 219.66 | 219.66 |
| mP15FD0202 | ud | Protección contra sobretensiones (material; 15/09/2021) | 1 | 116.03 | 116.03 |
| mP15FD020 | ud | Int.aut.diferencial 2x40 A 30 mA (material; 31/01/2000) | 2 | 70.33 | 140.66 |
| mP15FE050 | ud | PIA 2x10 A | 2 | 62.33 | 124.66 |
| mP15FE055 | ud | PIA 2x16 A | 9 | 64.94 | 584.46 |
| mP15FE060 | ud | PIA 2x25 A (material; 31/01/2000) | 1 | 66.72 | 66.72 |
| mP01D150 | ud | Pequeño material | 50 | 1.35 | 67.50 |
| mO01OB240 | h | Oficial 1ª electricista | 3.235 | 19.71 | 63.76 |
| mO01OB260 | h | Ayudante electricista | 3.235 | 18.45 | 59.69 |
| %CI0300 | % | Costes Indirectos | 3 % | 1629.94 | 48.90 |
|  |  | Total |  |  | 1678.84 |

| Medición | Uds. | Parcial |
|---|---|---|
| CS PLANTA PRIMERA | 1 | 1.00 |
| Total |  | 1 |

#### 21019074 CIRCUITOS ELECTRICOS (01/10/2003)
Importe: 4523.83

**130110** Ml Circuito 3x1,5 mm² 07Z1-K en tubo 16mm aiscan "C" (01/10/2003)
148.51 Ml × 6.4 = 950.46
Metro lineal de circuito de 3x1,5mm² y aislamiento con tensión nominal 450/750V, norma básica 211002 y designación genérica ES07Z1-K(AS), en tubo corrugado tipo "Aiscan C" para instalaciones empotradas en paredes, techos y falsos techos, i/ pp de accesorios de montaje, cajas de registro, identificación de circuitos y conexión a cada uno de los equipos, interruptores, pulsadores, ...del circuito, probado.

| Código | Ud | Descripción | Rendimiento | Precio | Importe |
|---|---|---|---|---|---|
| C0144 | 1 | AFUMEX PLUS 750V (AS) 1,5 (material; 28/08/2009) | 3 | 0.64 | 1.92 |
| AiscanC16 | ml | Tubo aiscan C 16mm (material; 01/10/2003) | 1 | 0.21 | 0.21 |
| mO01OB240 | h | Oficial 1ª electricista | 0.107 | 19.71 | 2.11 |
| mO01OB260 | h | Ayudante electricista | 0.107 | 18.45 | 1.97 |
| %CI0300 | % | Costes Indirectos | 3 % | 6.21 | 0.19 |
|  |  | Total |  |  | 6.4 |

**130111** Ml Circuito 3x2,5 mm² 07Z1-K en tubo 20mm aiscan "C" (22/10/2003)
200.17 Ml × 8.83 = 1767.50
Metro lineal de circuito de 3x2,5mm² y aislamiento con tensión nominal 450/750V, norma básica 211002 y designación genérica ES07Z1-K(AS), en tubo corrugado tipo "Aiscan C" para instalaciones empotradas en paredes, techos y falsos techos, i/ pp de accesorios de montaje, cajas de registro, identificación de circuitos y conexión a cada uno de los equipos, interruptores, pulsadores, ...del circuito, probado.

| Código | Ud | Descripción | Rendimiento | Precio | Importe |
|---|---|---|---|---|---|
| AiscanC20 | m | Tubo 20mm | 1 | 0.26 | 0.26 |
| PI0202 | Ml | Conductor Afumex 750 07Z1-K 1x2,5 mm² | 3 | 1.41 | 4.23 |
| mO01OB240 | h | Oficial 1ª electricista | 0.107 | 19.71 | 2.11 |
| mO01OB260 | h | Ayudante electricista | 0.107 | 18.45 | 1.97 |
| %CI0300 | % | Costes Indirectos | 3 % | 8.57 | 0.26 |
|  |  | Total |  |  | 8.83 |

**130111W** Ml Circuito 3x4 mm² 07Z1-K en tubo 25mm aiscan "C" (22/10/2003)
69.35 Ml × 9.43 = 653.97
Metro lineal de circuito de 3x4 mm² y aislamiento con tensión nominal 450/750V, norma básica 211002 y designación genérica ES07Z1-K(AS), en tubo corrugado tipo "Aiscan C" para instalaciones empotradas en paredes, techos y falsos techos, i/ pp de accesorios de montaje, cajas de registro, identificación de circuitos y conexión a cada uno de los equipos, interruptores, pulsadores, ...del circuito, probado.

| Código | Ud | Descripción | Rendimiento | Precio | Importe |
|---|---|---|---|---|---|
| AiscanC25 | ml | Tubo aiscan C 25mm | 1 | 0.27 | 0.270 |
| C0147 | 1 | AFUMEX PLUS 750V (AS) 4 | 3 | 1.6 | 4.800 |
| mO01OB240 | h | Oficial 1ª electricista | 0.107 | 19.71 | 2.109 |
| mO01OB260 | h | Ayudante electricista | 0.107 | 18.45 | 1.974 |
| %CI0300 | % | Costes Indirectos | 3 % | 9.153 | 0.275 |
|  |  | Total |  |  | 9.43 |

**130112** Ml Circuito 3x6 mm² 07Z1-K en tubo 25mm aiscan "C" (22/10/2003)
10.1 Ml × 9.43 = 95.24
Metro lineal de circuito de 3x6 mm² y aislamiento con tensión nominal 450/750V, norma básica 211002 y designación genérica ES07Z1-K(AS), en tubo corrugado tipo "Aiscan C" para instalaciones empotradas en paredes, techos y falsos techos, i/ pp de accesorios de montaje, cajas de registro, identificación de circuitos y conexión a cada uno de los equipos, interruptores, pulsadores, ...del circuito, probado.

| Código | Ud | Descripción | Rendimiento | Precio | Importe |
|---|---|---|---|---|---|
| AiscanC25 | ml | Tubo aiscan C 25mm | 1 | 0.27 | 0.270 |
| C0147 | 1 | AFUMEX PLUS 750V (AS) 4 | 3 | 1.6 | 4.800 |
| mO01OB240 | h | Oficial 1ª electricista | 0.107 | 19.71 | 2.109 |
| mO01OB260 | h | Ayudante electricista | 0.107 | 18.45 | 1.974 |
| %CI0300 | % | Costes Indirectos | 3 % | 9.153 | 0.275 |
|  |  | Total |  |  | 9.43 |

**EBT040127DS** ml Circuito 5x35 mm² RZ1-K en tubo rígido 50mm aiscan BNE (01/10/2003)
12.87 ml × 55.98 = 720.46
Metro lineal de circuito de 5x35 mm² y aislamiento con tensión nominal 0,6/1kV, norma básica 21123-4 y designación genérica RZ1-K (AS) , en tubo corrugado tipo "Aiscan BNE" , para instalaciones empotradas en paredes, techos y falsos techos, i/ pp de accesorios de montaje, cajas de registro, identificación de circuitos y conexión a cada uno de los equipos, interruptores, pulsadores, ...del circuito, probado.

| Código | Ud | Descripción | Rendimiento | Precio | Importe |
|---|---|---|---|---|---|
| 26411603 | 1 | RZ1-K (AS) 1x35mm2 (material; 07/12/2015) | 5 | 9.02 | 45.10 |
| AiscanBNE40 | ml | Tubo Aiscan BNE 40 (material; 01/10/2003) | 1 | 5.17 | 5.17 |
| mO01OB240 | h | Oficial 1ª electricista | 0.107 | 19.71 | 2.11 |
| mO01OB260 | h | Ayudante electricista | 0.107 | 18.45 | 1.97 |
| %CI0300 | % | Costes Indirectos | 3 % | 54.35 | 1.63 |
|  |  | Total |  |  | 55.98 |

| Medición | Uds. | Largo | Parcial |
|---|---|---|---|
| A CS P1 | 1 | 12.87 | 12.87 |
| Total |  |  | 12.87 |

**EBT040124** ml Circuito 5x6 mm² RZ1-K en tubo rígido 25mm aiscan BNE (01/10/2003)
16.14 ml × 20.83 = 336.20
Metro lineal de circuito de 5x6 mm² y aislamiento con tensión nominal 0,6/1kV, norma básica 21123-4 y designación genérica RZ1-K (AS) , en tubo corrugado tipo "Aiscan BNE" , para instalaciones empotradas en paredes, techos y falsos techos, i/ pp de accesorios de montaje, cajas de registro, identificación de circuitos y conexión a cada uno de los equipos, interruptores, pulsadores, ...del circuito, probado.

| Código | Ud | Descripción | Rendimiento | Precio | Importe |
|---|---|---|---|---|---|
| AiscanBNE25 | ml | Tubo Aiscan BNE 25 (material; 01/10/2003) | 1 | 3.24 | 3.24 |
| 26411600 | 1 | RZ1-K (AS) 1x6mm2 (material; 07/12/2015) | 5 | 2.58 | 12.90 |
| mO01OB240 | h | Oficial 1ª electricista | 0.107 | 19.71 | 2.11 |
| mO01OB260 | h | Ayudante electricista | 0.107 | 18.45 | 1.97 |
| %CI0300 | % | Costes Indirectos | 3 % | 20.22 | 0.61 |
|  |  | Total |  |  | 20.83 |

#### 21019075 LGAs Y CAJAS GENERALES DE PROTECCIÓN Y MEDIDA (31/01/2000)
Importe: 1759.15

**13060401** ud MÓD. CONTAD. MEDIDA IND. HASTA 250 A. (31/01/2000)
1 ud × 771.55 = 771.55
CGPM para contadores de medida indirecta hasta 250 A., incluso bases cortacircuitos, fusibles de protección de la línea repartidora calibrados en 250 A. y transformador.

| Código | Ud | Descripción | Rendimiento | Precio | Importe |
|---|---|---|---|---|---|
| P15DB090 | ud | Módulo medida indirecta 250 A. (material; 31/01/2000) | 1 | 532.68 | 532.68 |
| 007_130411 | u | UW1/LEDN3SX1T0 (material; 24/10/2015) | 1 | 195.84 | 195.84 |
| mO01OB240 | h | Oficial 1ª electricista | 0.539 | 19.71 | 10.62 |
| mO01OB260 | h | Ayudante electricista | 0.539 | 18.45 | 9.94 |
| %CI0300 | % | Costes Indirectos | 3 % | 749.08 | 22.47 |
|  |  | Total |  |  | 771.55 |

**1302050103D** Ml Circuito 4x70 + TT35mm² RZ1-K en tubo doble capa 160mm (09/09/2004)
6.05 Ml × 163.24 = 987.60
ML. de circuito para línea general de alimentación de 4x70 RZ1-K +TT35mm² Afumex de Pirelli o similar, en tubo corrugado tipo "Aiscan TRN "de pared múltiple interior lisa y exterior corrugada,, i/ pp de accesorios de montaje, cajas de registro, y conexión hasta cuadro general, probado.

| Código | Ud | Descripción | Rendimiento | Precio | Importe |
|---|---|---|---|---|---|
| PI019 | Ml | Conductor Afumex X RZ1-K 0,6/1kV 1x70 mm² (material; 04/12/2006) | 4 | 29.44 | 117.760 |
| PI0111 | Ml | Conductor Afumex X RZ1-K 0,6/1kV 1x35 mm² (material; 08/09/2021) | 1 | 13.54 | 13.540 |
| AiscanTRN160 | ml | Tubo Aiscan TRN 160 (material; 09/09/2004) | 1 | 6.62 | 6.620 |
| mO01OB240 | h | Oficial 1ª electricista | 0.539 | 19.71 | 10.624 |
| mO01OB260 | h | Ayudante electricista | 0.539 | 18.45 | 9.945 |
| %CI0300 | % | Costes Indirectos | 3 % | 158.489 | 4.755 |
|  |  | Total |  |  | 163.24 |

#### 21019076 RED DE TIERRA (31/01/2000)
Importe: 563.04

**E17T020** u TOMA DE TIERRA INDEPENDIENTE CON PICA (31/01/2000)
4 u × 140.76 = 563.04
Toma de tierra independiente con con pica de acero cobrizado de D=14,3 mm y 2 m de longitud, cable de cobre de 50 mm2 hasta una longitud de 20 metros, uniones mediante soldadura aluminotérmica, incluyendo registro de comprobación y puente de prueba. Según REBT, ITC-BT-18 e ITC-BT-26.

| Código | Ud | Descripción | Rendimiento | Precio | Importe |
|---|---|---|---|---|---|
| P15EA010 | ud | Pica de t.t. 200/14,3 Fe+Cu (material; 31/01/2000) | 1 | 12.59 | 12.59 |
| P15EB010 | m. | Conduc cobre desnudo 50 mm2 (material; 26/02/2009) | 20 | 2.24 | 44.80 |
| P15ED020 | u | Cartucho carga aluminotérmica C-115 (material; 02/01/2016) | 1 | 5.73 | 5.73 |
| P15EC010 | ud | Registro de comprobación + tapa tipo TR250 (Polyester) (material; 03/02/2004) | 1 | 12.37 | 12.37 |
| P15EC020 | u | Puente de prueba (material; 02/01/2016) | 1 | 18.53 | 18.53 |
| P15AH430 | u | Pequeño material para instalación (material; 02/01/2016) | 1 | 1.5 | 1.50 |
| mO01OB240 | h | Oficial 1ª electricista | 1.078 | 19.71 | 21.25 |
| mO01OB260 | h | Ayudante electricista | 1.078 | 18.45 | 19.89 |
| %CI0300 | % | Costes Indirectos | 3 % | 136.66 | 4.10 |
|  |  | Total |  |  | 140.76 |

Claves: aluminizado, soldadura, cobre, toma, tierra, pica, acero, prueba, registro, comprobación, cable, unión

| Medición | Uds. | Parcial |
|---|---|---|
| CGBT | 1 | 1.00 |
| GEOTERMIA | 1 | 1.00 |
| ESTRUCTURA | 2 | 2.00 |
| Total |  | 4 |

### 21011.07 TELECOMUNICACIONES (25/10/2004)
Importe: 4421.69

#### C01 INST. COMUN TELEC.CANALIZACIONES (25/10/2004)
Importe: 2563.85
Todos los elementos y materiales deben de cumplir con las especificaciones marcadas por el RD 346/2011 de 11 de Marzo por el que se aprueba en Reglamento de las ICT y orden ECE_983_2019

**P0101** ud ARQUETA DE ENTRADA 40x40x60 (25/10/2004)
1 ud × 51.85 = 51.85
Arqueta de entrada de 40x40x60 cm, incluyendo p.p. de accesorios, totalmente instalado.

| Código | Ud | Descripción | Rendimiento | Precio | Importe |
|---|---|---|---|---|---|
| mO01OA030 | h | Oficial primera | 1.086 | 19.97 | 21.69 |
| M01.01B | Ud | Arqueta 40x40x60 cm (material; 25/10/2004) | 1 | 28.65 | 28.65 |
| %CI0300 | % | Costes Indirectos | 3 % | 50.34 | 1.51 |
|  |  | Total |  |  | 51.85 |

| Medición | Uds. | Parcial |
|---|---|---|
| Total | 1 | 1.00 |
| Total |  | 1 |

**P0106** ud REGISTRO TERMINACION RED 50X60X8 (07/12/2011)
2 ud × 91.23 = 182.46
Registro terminación de red unico 50x60x8 cm, para los tres servicios,Las tapas de las envolventes de los registros, deberán ser de fácil apertura con tapa abatible y, en los casos en que estén destinados a albergar equipos activos, dispondrán de una rejilla de ventilación capaz de evacuar el calor producido por la potencia disipada por éstos (estimada en 25 W). Instalacion electrica de 2 bases de enchufe. incluyendo p.p. de accesorios y fijaciones totalmente instalado.

| Código | Ud | Descripción | Rendimiento | Precio | Importe |
|---|---|---|---|---|---|
| mO01OA030 | h | Oficial primera | 0.22 | 19.97 | 4.39 |
| M01.06D1 | Ud | Instalación Electrica 2 bases 220v (material; 24/11/2020) | 1 | 10.96 | 10.96 |
| M01.06D | Ud | Registro Terminación. Caja Plastico con tapa 50x60x8cm (material; 07/12/2011) | 1 | 73.22 | 73.22 |
| %CI0300 | % | Costes Indirectos | 3 % | 88.57 | 2.66 |
|  |  | Total |  |  | 91.23 |

| Medición | Uds. | Parcial |
|---|---|---|
| Superior | 1 | 1.00 |
| Inferior | 1 | 1.00 |
| Total |  | 2 |

**P0108** ud REGISTRO DE TOMA 6x6,4x4,2 (01/03/2012)
19 ud × 5.88 = 111.72
Registro de toma 6x6,4x4,2 cm, incluyendo p.p. de accesorios y fijaciones totalmente instalado. Para el caso específico de las tomas en Dependencias Oficiales se entenderá, si procede, como la parte proporcional de la caja de puesto de trabajo.

| Código | Ud | Descripción | Rendimiento | Precio | Importe |
|---|---|---|---|---|---|
| mO01OA030 | h | Oficial primera | 0.22 | 19.97 | 4.39 |
| M01.08A | Ud | Registro de toma universal plastico 6x6,4x4,2 cm (material; 29/05/2012) | 1 | 1.32 | 1.32 |
| %CI0300 | % | Costes Indirectos | 3 % | 5.71 | 0.17 |
|  |  | Total |  |  | 5.88 |

| Medición | Uds. | Parcial |
|---|---|---|
| Viviendas |  |  |
| Voz/Datos | 13 | 13.00 |
| RTV | 4 | 4.00 |
| Previsión | 2 | 2.00 |
| Total |  | 19 |

**P0108T** Ud TAPA CIEGA (01/03/2012)
2 Ud × 5.26 = 10.52
Tapa ciega para Registro de toma, de igual serie de los mecanismos eléctricos,incluyendo p.p. de accesorios y fijaciones totalmente instalado.

| Código | Ud | Descripción | Rendimiento | Precio | Importe |
|---|---|---|---|---|---|
| mO01OB240 | h | Oficial 1ª electricista | 0.22 | 19.71 | 4.34 |
| M02.10E | Ud | Embellecedor TAPA CIEGA (material; 30/01/2020) | 1 | 0.77 | 0.77 |
| %CI0300 | % | Costes Indirectos | 3 % | 5.11 | 0.15 |
|  |  | Total |  |  | 5.26 |

| Medición | Uds. | Parcial |
|---|---|---|
| Previsión | 2 | 2.00 |
| Total |  | 2 |

**P0110** ml TUBO DE 40 mm (01/05/2006)
16 ml × 11.3 = 180.80
Tubo de 40 mm de diámetro Norma UNE EN 50 086,pared interior lisa,no propagador de llama, incluyendo p.p. de accesorios y fijaciones, totalmente instalado.

| Código | Ud | Descripción | Rendimiento | Precio | Importe |
|---|---|---|---|---|---|
| mO01OA030 | h | Oficial primera | 0.22 | 19.97 | 4.39 |
| mO01OA070 | h | Peón ordinario | 0.22 | 17.45 | 3.84 |
| M01.09C | ml | Tubo 40mm corrugado material plástico pared interior lisa (material; 01/05/2006) | 1 | 2.74 | 2.74 |
| %CI0300 | % | Costes Indirectos | 3 % | 10.97 | 0.33 |
|  |  | Total |  |  | 11.3 |

| Medición | Uds. | Largo | Parcial |
|---|---|---|---|
| Canal. Exterior | 2 | 8 | 16.00 |
| Total |  |  | 16 |

**P0111B** ud TUBO DE 32 mm (07/12/2011)
44 ud × 10.11 = 444.84
Tubo de 32 mm de diámetro, Norma UNE EN 50 086,no propagador de llama incluyendo p.p. de accesorios y fijaciones, totalmente instalado.

| Código | Ud | Descripción | Rendimiento | Precio | Importe |
|---|---|---|---|---|---|
| mO01OA030 | h | Oficial primera | 0.22 | 19.97 | 4.39 |
| mO01OA070 | h | Peón ordinario | 0.22 | 17.45 | 3.84 |
| M01.10B | ml | Tubo 32mm Forroplas material plástico (material; 07/12/2011) | 1 | 1.59 | 1.59 |
| %CI0300 | % | Costes Indirectos | 3 % | 9.82 | 0.29 |
|  |  | Total |  |  | 10.11 |

| Medición | Uds. | Largo | Parcial |
|---|---|---|---|
| Unión RTR | 4 | 8 | 32.00 |
| Canal Enlace sup | 2 | 6 | 12.00 |
| Total |  |  | 44 |

**P0112** ml TUBO DE 20 mm (01/03/2012)
174 ml × 9.09 = 1581.66
Tubo de 20 mm de diámetro, Norma UNE EN 50 086,no propagador de llama incluyendo p.p. de accesorios y fijaciones, totalmente instalado.

| Código | Ud | Descripción | Rendimiento | Precio | Importe |
|---|---|---|---|---|---|
| mO01OA030 | h | Oficial primera | 0.22 | 19.97 | 4.39 |
| mO01OA070 | h | Peón ordinario | 0.22 | 17.45 | 3.84 |
| M01.10D | ml | Tubo 20mm Forroplas material plástico (material; 16/03/2018) | 1 | 0.6 | 0.60 |
| %CI0300 | % | Costes Indirectos | 3 % | 8.83 | 0.26 |
|  |  | Total |  |  | 9.09 |

| Medición | Uds. | Largo | Parcial |
|---|---|---|---|
| Viviendas |  |  |  |
| Voz/Datos | 13 | 10 | 130.00 |
| RTV | 4 | 10 | 40.00 |
| Previsión | 2 | 2 | 4.00 |
| Total |  |  | 174 |

#### C02 INST. COMUN TELEC. RED DE RTV (02/02/2006)
Importe: 994.25
Todos los elementos y materiales deben de cumplir con las especificaciones marcadas por el RD 346/2011 de 11 de Marzo por el que se aprueba en Reglamento de las ICT y orden ECE_983_2019

**P0201** ud ANTENA UHF DINOVA BOSS TELEVES LTE700 (02/02/2006)
1 ud × 371.59 = 371.59
Arbol de antenas compuesto de, 1 antenas UHF DINOVA BOSS TELEVES LTE700, mástil 1 m, 2 garras, totalmente instalado incluidos soportes de fijación y sistema de tierra de 6mm..Incluido

| Código | Ud | Descripción | Rendimiento | Precio | Importe |
|---|---|---|---|---|---|
| mO01OB240 | h | Oficial 1ª electricista | 1.1 | 19.71 | 21.68 |
| mO01OB260 | h | Ayudante electricista | 1.1 | 18.45 | 20.30 |
| M02.01B | Ud | Antena UHF dinovaboss llte700 (material; 12/08/2021) | 1 | 170.99 | 170.99 |
| M02.01C | Ud | Mastil antena 45x1000x2 mm (material; 02/02/2006) | 1 | 14.74 | 14.74 |
| M02.01D | Ud | Garras 20 cm (material; 12/08/2021) | 2 | 27.4 | 54.80 |
| M02.01E | Ud | Antena DAB (material; 04/03/2007) | 1 | 39.02 | 39.02 |
| M02.01T | Ud | Sistema de conexión a Tierra 6mm (material; 03/07/2020) | 1 | 27.4 | 27.40 |
| M02.03A | Ud | Cable coaxial de interior At < 35dB / m a 2150 Mhz (material; 07/12/2011) | 1 | 0.88 | 0.88 |
| M02.00 | Ud | Pequeño Material (material; 23/01/2012) | 1 | 10.96 | 10.96 |
| %CI0300 | % | Costes Indirectos | 3 % | 360.77 | 10.82 |
|  |  | Total |  |  | 371.59 |

| Medición | Uds. | Parcial |
|---|---|---|
| Edificio | 1 | 1.00 |
| Total |  | 1 |

**P0203** ml CABLE COAXIAL DE INTERIOR (07/12/2011)
79 ml × 1.34 = 105.86
Cable coaxial de interior, de pérdida no superior a 35dB/10m a 2150 Mhz, No propagación de la llama.Dca-s2,d2,a2 totalmente instalado.

| Código | Ud | Descripción | Rendimiento | Precio | Importe |
|---|---|---|---|---|---|
| mO01OB240 | h | Oficial 1ª electricista | 0.011 | 19.71 | 0.22 |
| mO01OB260 | h | Ayudante electricista | 0.011 | 18.45 | 0.20 |
| M02.03A | Ud | Cable coaxial de interior At < 35dB / m a 2150 Mhz | 1 | 0.88 | 0.88 |
| %CI0300 | % | Costes Indirectos | 3 % | 1.30 | 0.04 |
|  |  | Total |  |  | 1.34 |

| Medición | Uds. | Largo | Parcial |
|---|---|---|---|
| Vertical | 1 | 10 | 10.00 |
| Tomas | 4 | 15 | 60.00 |
| Antena | 1 | 9 | 9.00 |
| Total |  |  | 79 |

**P0207** ud REPARTIDOR 4, 5 Y 6 DIRECCIONES (07/12/2011)
1 ud × 23.35 = 23.35
Repartidor de 4 y 5 direcciones de 47 a 2150 Mhz, con complementos, totalmente instalado.

| Código | Ud | Descripción | Rendimiento | Precio | Importe |
|---|---|---|---|---|---|
| mO01OB240 | h | Oficial 1ª electricista | 0.55 | 19.71 | 10.84 |
| M02.06A | Ud | Repartidor 4,5,6 direcciones conectores F con paso de FI (material; 07/12/2011) | 1 | 11.83 | 11.83 |
| %CI0300 | % | Costes Indirectos | 3 % | 22.67 | 0.68 |
|  |  | Total |  |  | 23.35 |

| Medición | Uds. | Parcial |
|---|---|---|
| Red | 1 | 1.00 |
| Total |  | 1 |

**P0207B** ud REPARTIDOR 2 y 3 DIRECCIONES (07/12/2011)
1 ud × 16.34 = 16.34
Repartidor de 2 y 3 direcciones de 47 a 2150 Mhz, con complementos, totalmente instalado.

| Código | Ud | Descripción | Rendimiento | Precio | Importe |
|---|---|---|---|---|---|
| mO01OB240 | h | Oficial 1ª electricista | 0.33 | 19.71 | 6.50 |
| M02.06B | Ud | Repartidor 2,3 direcciones conectores F con paso de FI (material; 07/12/2011) | 1 | 9.36 | 9.36 |
| %CI0300 | % | Costes Indirectos | 3 % | 15.86 | 0.48 |
|  |  | Total |  |  | 16.34 |

| Medición | Uds. | Parcial |
|---|---|---|
| Equipo | 1 | 1.00 |
| Total |  | 1 |

**P0210** ud TOMA DE 47 A 2150 Mhz (07/12/2011)
4 ud × 12.06 = 48.24
Toma de 47 a 2150 Mhz, con complementos, caratula de igual serie que los mecanismos electricos, totalmente instalada y probada.

| Código | Ud | Descripción | Rendimiento | Precio | Importe |
|---|---|---|---|---|---|
| mO01OB240 | h | Oficial 1ª electricista | 0.11 | 19.71 | 2.17 |
| M02.10A | Ud | Toma de TV. Rango 47 a 2150 Mhz. Final. At < 3 dB (material; 07/11/2019) | 1 | 8.77 | 8.77 |
| M02.10Z | Ud | Embellecedor TV/FM - SAT (material; 07/12/2011) | 1 | 0.77 | 0.77 |
| %CI0300 | % | Costes Indirectos | 3 % | 11.71 | 0.35 |
|  |  | Total |  |  | 12.06 |

| Medición | Uds. | Parcial |
|---|---|---|
| tomas | 4 | 4.00 |
| Total |  | 4 |

**P0211A** ud CENTRAL AMPLIFICACION SEPARADA (23/01/2012)
1 ud × 428.87 = 428.87
Equipo amplificador compuesto de central de amplificación SEPARADA PROGRAMABLE para RF y FI, con canal de retorno, Ganancia para RF >40 dB, Ganancia pra FI >30-40, F. de R. < 9 db, soporte, cargas, totalmente instalado y ajustado.

| Código | Ud | Descripción | Rendimiento | Precio | Importe |
|---|---|---|---|---|---|
| mO01OB240 | h | Oficial 1ª electricista | 0.55 | 19.71 | 10.84 |
| M02.11AA | Ud | Central Amplificación RF + FI. G> 40dB (material; 31/07/2020) | 1 | 394.58 | 394.58 |
| M02.00 | Ud | Pequeño Material | 1 | 10.96 | 10.96 |
| %CI0300 | % | Costes Indirectos | 3 % | 416.38 | 12.49 |
|  |  | Total |  |  | 428.87 |

| Medición | Uds. | Parcial |
|---|---|---|
| Total | 1 | 1.00 |
| Total |  | 1 |

#### C06 INST. COMUN TELEC. RED DE PARES TRENZADOS (01/03/2012)
Importe: 863.59
Todos los elementos y materiales deben de cumplir con las especificaciones marcadas por el RD 346/2011 de 11 de Marzo por el que se aprueba en Reglamento de las ICT y orden ECE_983_2019

**P06.01A** Ud ROSETA SENCILLA UTP CAT 6 (01/03/2012)
13 Ud × 19.96 = 259.48
Roseta simple de montaje empotrado, formada por un conector RJ45 categoría 6 UTP, según UNE-EN 50173-1, incluso montaje, conexiones, rotulos y pruebas, totalmente instalada y CERTIFICADA.Según reglamento de ICT..

| Código | Ud | Descripción | Rendimiento | Precio | Importe |
|---|---|---|---|---|---|
| mO01OB240 | h | Oficial 1ª electricista | 0.11 | 19.71 | 2.17 |
| M06.01A | Ud | Roseta RJ45 Hembra UTP Cat 6 (material; 18/12/2019) | 1 | 13.7 | 13.70 |
| M06.03A | Ud | Placa Marco 1 modulo RJ45 (material; 29/05/2012) | 1 | 3.51 | 3.51 |
| %CI0300 | % | Costes Indirectos | 3 % | 19.38 | 0.58 |
|  |  | Total |  |  | 19.96 |

| Medición | Uds. | Parcial |
|---|---|---|
| Tomas | 13 | 13.00 |
| Total |  | 13 |

**P06.05** Ml CABLE UTP Cat6 (01/03/2012)
325 Ml × 1.21 = 393.25
Cable 4 pares aislados UTP, Cat 6, Libre de alógenos, no propagador de llama, baja emisión de humos. Dca-s2,d2,a2 Totalemente instalado, probado y CERTIFICADO según reglamento de ICT

| Código | Ud | Descripción | Rendimiento | Precio | Importe |
|---|---|---|---|---|---|
| mO01OB260 | h | Ayudante electricista | 0.011 | 18.45 | 0.20 |
| mO01OB240 | h | Oficial 1ª electricista | 0.011 | 19.71 | 0.22 |
| M06.05A | Ud | Cable UTP, Cat 6 Interior (material; 29/05/2012) | 1 | 0.75 | 0.75 |
| %CI0300 | % | Costes Indirectos | 3 % | 1.17 | 0.04 |
|  |  | Total |  |  | 1.21 |

| Medición | Uds. | Largo | Parcial |
|---|---|---|---|
| Tomas | 13 | 25 | 325.00 |
| Total |  |  | 325 |

**P06.10A** Ud PATCH PANEL CAT. 6 16 PUERTOS (01/03/2012)
1 Ud × 210.86 = 210.86
Panel de conexión para 16 puertos de RJ45 Cat 6, incluidos conectores hembra RJ45 cat 6, Se incluye soporte de pared de 12" 1U, incluido pequeño material, Totalemente instalado, probado y CERTIFICADO según reglamento de ICT

| Código | Ud | Descripción | Rendimiento | Precio | Importe |
|---|---|---|---|---|---|
| mO01OB240 | h | Oficial 1ª electricista | 1.1 | 19.71 | 21.68 |
| M06.10A | Ud | Patch Panel Cat. 6 16 puertos (material; 26/04/2012) | 1 | 111.8 | 111.80 |
| M06.11 | Ud | Soporte pared Patch Panel 2U (material; 26/04/2012) | 1 | 71.24 | 71.24 |
| %CI0300 | % | Costes Indirectos | 3 % | 204.72 | 6.14 |
|  |  | Total |  |  | 210.86 |

| Medición | Uds. | Parcial |
|---|---|---|
| Tomas | 1 | 1.00 |
| Total |  | 1 |

### 21011.08 VARIOS (09/12/2015)
Importe: 2423.33

**1603** u LEGALIZACIÓN INSTALACIONES (09/12/2015)
1 u × 2423.33 = 2423.33
Legalización de todas las instalaciones que se vean afectadas por los capítulos de instalaciones de presupuestos, incluyendo la preparación y visados de proyectos en el Colegio Profesional correspondiente y boletines, y la presentación y seguimiento hasta buen fin de los expedientes ante Servicios Territoriales de Industria y Entidades Colaboradoras, incluso el abono de las tasas correspondientes. Se incluyen todos los trámites administrativos que haya que realizar con cualquier organismo oficial para llevar a buen termino las instalaciones de este capitulo.

| Código | Ud | Descripción | Rendimiento | Precio | Importe |
|---|---|---|---|---|---|
| B2AA2a | ud | Legalización instalación (material; 15/09/2021) | 3 | 784.25 | 2352.75 |
| %CI0300 | % | Costes Indirectos | 3 % | 2352.75 | 70.58 |
|  |  | Total |  |  | 2423.33 |

## 14 CONTROL DE CALIDAD (09/12/2015)
Importe: 2671.34

**E29A160** ud ENSAYO SOLDADURAS LÍQUIDOS PENETRANTES (09/12/2015)
1 ud × 325.59 = 325.59
Ensayo y reconocimiento de serie de cordones de soldadura, realizado con líquidos penetrantes, tamaño mínimo de la muestra 10 cordones, s/UNE-EN ISO 3452-1:2013, realizado por laboratorio homologado, incluso emisión de informe.

| Código | Ud | Descripción | Rendimiento | Precio | Importe |
|---|---|---|---|---|---|
| P32A080 | ud | Ensayo soldadura líquidos penetrantes (material; 02/01/2016) | 1 | 316.11 | 316.11 |
| %CI0300 | % | Costes Indirectos | 3 % | 316.11 | 9.48 |
|  |  | Total |  |  | 325.59 |

**E29SC080** ud ESTANQUEIDAD CUBIERTAS (09/12/2015)
1 ud × 158.18 = 158.18
Prueba de estanqueidad de tejados inclinados, con criterios s/NTE-QT, mediante regado con aspersores durante un periodo mínimo de 6 horas del 100% de la superficie a probar, comprobando filtraciones al interior durante las 48 horas siguientes, realizado por laboratorio homologado, incluso emisión de informe de la prueba.

| Código | Ud | Descripción | Rendimiento | Precio | Importe |
|---|---|---|---|---|---|
| mO01OB520 | h | Equipo técnico laboratorio (mano de obra; 02/01/2016) | 2.156 | 71.23 | 153.57 |
| %CI0300 | % | Costes Indirectos | 3 % | 153.57 | 4.61 |
|  |  | Total |  |  | 158.18 |

**E29SC100** ud ESCORRENTÍA FACHADAS (09/12/2015)
2 ud × 237.34 = 474.68
Prueba de escorrentía en fachadas para comprobar las condiciones de estanqueidad, mediante el regado con aspersores durante un periodo mínimo de 6 horas, comprobando filtraciones al interior, realizado por laboratorio homologado, incluso emisión de informe de la prueba.

| Código | Ud | Descripción | Rendimiento | Precio | Importe |
|---|---|---|---|---|---|
| mO01OB520 | h | Equipo técnico laboratorio | 3.235 | 71.23 | 230.43 |
| %CI0300 | % | Costes Indirectos | 3 % | 230.43 | 6.91 |
|  |  | Total |  |  | 237.34 |

**E29SR010** ud MEDICIÓN PARÁMETROS ACÚSTICOS SEGÚN DB-HR (09/12/2015)
1 ud × 882.44 = 882.44
Prueba de servicio de aislamiento acústico según DB-HR, UNE EN ISO 140, UNE-EN ISO 3382-1:2010 y Real Decreto 1367/2007, realizado por laboratorio homologado, incluso emisión de informe de la prueba.

| Código | Ud | Descripción | Rendimiento | Precio | Importe |
|---|---|---|---|---|---|
| P32SR010 | ud | Aislamiento ruido aéreo elementos separación locales (material; 02/01/2016) | 1 | 155.77 | 155.77 |
| P32SR020 | ud | Aislamiento ruido aéreo elementos fachadas (material; 02/01/2016) | 1 | 233.66 | 233.66 |
| P32SR030 | ud | Aislamiento ruido de impacto de suelos (material; 02/01/2016) | 1 | 155.77 | 155.77 |
| P32SR040 | ud | Tiempo reverberación en recintos ordinarios (material; 02/01/2016) | 1 | 155.77 | 155.77 |
| P32SR050 | ud | Nivel inmisión en recintos colindantes a instalaciones (material; 02/01/2016) | 1 | 155.77 | 155.77 |
| %CI0300 | % | Costes Indirectos | 3 % | 856.74 | 25.70 |
|  |  | Total |  |  | 882.44 |

**E29SI030** ud PRUEBA SERVICIO TOMA TIERRA (09/12/2015)
1 ud × 79.09 = 79.09
Prueba de comprobación de la continuidad del circuito de puesta a tierra en instalaciones eléctricas, realizado por laboratorio homologado, incluso emisión de informe de la prueba.

| Código | Ud | Descripción | Rendimiento | Precio | Importe |
|---|---|---|---|---|---|
| mO01OB520 | h | Equipo técnico laboratorio | 1.078 | 71.23 | 76.79 |
| %CI0300 | % | Costes Indirectos | 3 % | 76.79 | 2.30 |
|  |  | Total |  |  | 79.09 |

**E29SI160** ud PRUEBA ESTANQUEIDAD RED SANEAMIENTO (09/12/2015)
1 ud × 118.64 = 118.64
Prueba de funcionamiento y estanqueidad en tramos de la red de saneamiento, s/ UNE-EN 1610:1998, realizado por laboratorio homologado, incluso emisión de informe de la prueba.

| Código | Ud | Descripción | Rendimiento | Precio | Importe |
|---|---|---|---|---|---|
| mO01OB520 | h | Equipo técnico laboratorio | 1.617 | 71.23 | 115.18 |
| %CI0300 | % | Costes Indirectos | 3 % | 115.18 | 3.46 |
|  |  | Total |  |  | 118.64 |

**E29SI090** ud ESTANQUEIDAD CIRCUITO CALEFACCIÓN (09/12/2015)
1 ud × 158.18 = 158.18
Prueba hidráulica, s/IT.IC.21, para comprobar en frío la estanqueidad de la red de la instalación de calefacción, mediante la carga a una presión equivalente a 1,5 veces la presión máxima de trabajo mantenida durante un periodo mínimo de 24 horas, comprobando descensos en la presión de la prueba, realizado por laboratorio homologado, incluso emisión de informe de la prueba.

| Código | Ud | Descripción | Rendimiento | Precio | Importe |
|---|---|---|---|---|---|
| mO01OB520 | h | Equipo técnico laboratorio | 2.156 | 71.23 | 153.57 |
| %CI0300 | % | Costes Indirectos | 3 % | 153.57 | 4.61 |
|  |  | Total |  |  | 158.18 |

**14.03** ud PRUEBA FUNCIONAMIENTO INST. FONTANERíA (09/12/2015)
1 ud × 118.64 = 118.64
Prueba de funcionamiento de la red de suministro y evacuación de agua de la instalación de fontanería mediante el accionamiento del 100 % de la grifería y elementos de regulación, realizado por laboratorio homologado, incluso emisión de informe de la prueba.

| Código | Ud | Descripción | Rendimiento | Precio | Importe |
|---|---|---|---|---|---|
| mO01OB520 | h | Equipo técnico laboratorio | 1.617 | 71.23 | 115.18 |
| %CI0300 | % | Costes Indirectos | 3 % | 115.18 | 3.46 |
|  |  | Total |  |  | 118.64 |

Claves: red, fontanería, suministro, regulación, emisor, grifería, agua, prueba

**14.04** ud PRUEBA FUNCIONAMIENTO INST. ELECTRICIDAD (09/12/2015)
1 ud × 197.72 = 197.72
Prueba de funcionamiento de la instalación completa de electricidad y audiovisulaes, incluyendo la comprobación de acometida, líneas y aislamiento de conductores, cuadros eléctricos, funcionamiento de automatismos de cuadros generales de mando y protección, red equipotencial, tomas de tierra, mecanismos y elementos de regulación, puntos de luz y tomas de corriente, nivel de iluminación interior, y cuantos elementos compongan la instalación, todo ello según instrucciones de la DF, realizado por laboratorio homologado, incluso emisión de informe de la prueba.

| Código | Ud | Descripción | Rendimiento | Precio | Importe |
|---|---|---|---|---|---|
| mO01OB520 | h | Equipo técnico laboratorio | 2.695 | 71.23 | 191.96 |
| %CI0300 | % | Costes Indirectos | 3 % | 191.96 | 5.76 |
|  |  | Total |  |  | 197.72 |

Claves: red, fontanería, suministro, regulación, emisor, grifería, agua, prueba

**14.05** ud PRUEBA FUNCIONAMIENTO INST. CALEFACCIÓN Y VENTILACIÓN (09/12/2015)
1 ud × 158.18 = 158.18
Prueba de funcionamiento de la instalación completa de climatización y ventilación, incluyendo la comprobación del correcto funcionamiento e instalación de los equipos de producción (calderas, bombas de calor, etc.), equipos emisores (radiadores, suelo radiante, etc.), equipos de regulación y control, y cuantos elementos compongan la instalación, todo ello según instrucciones de la DF, realizado por laboratorio homologado, incluso emisión de informe de la prueba.

| Código | Ud | Descripción | Rendimiento | Precio | Importe |
|---|---|---|---|---|---|
| mO01OB520 | h | Equipo técnico laboratorio | 2.156 | 71.23 | 153.57 |
| %CI0300 | % | Costes Indirectos | 3 % | 153.57 | 4.61 |
|  |  | Total |  |  | 158.18 |

Claves: red, fontanería, suministro, regulación, emisor, grifería, agua, prueba

## 15 GESTIÓN DE RESIDUOS (31/01/2011)
Importe: 4724.13

**mE01DTT010** m3 TRANS.ESCOMBROS VERT.<10 km.S/CAM. (31/01/2011)
292.1 m3 × 11.75 = 3432.18
Transporte de escombros al vertedero, en camiones basculantes de hasta 15 t. de peso a una distancia menor de 10 km., considerando ida y vuelta incluso canon de vertedero y sin incluir la carga.

| Código | Ud | Descripción | Rendimiento | Precio | Importe |
|---|---|---|---|---|---|
| mM07CB040 | h | Camión basculante 4x4 14 t. (maquinaria; 09/12/2015) | 0.118 | 44.18 | 5.21 |
| mM07N030 | m3 | Canon de desbroce a planta (maquinaria; 31/01/2011) | 1.128 | 5.5 | 6.20 |
| %CI0300 | % | Costes Indirectos | 3 % | 11.41 | 0.34 |
|  |  | Total |  |  | 11.75 |

| Medición | Uds. | Largo | Ancho | Alto | Parcial |
|---|---|---|---|---|---|
| 01.01 | 3 |  |  |  | 3.00 |
| 01.02 | 1 | 269.11 | 0.08 |  | 21.53 |
| 01.03 | 1 | 27.13 | 0.05 |  | 1.36 |
| 01.04 | 1 | 184.66 | 0.03 |  | 5.54 |
| 01.05 | 1 | 110.32 | 0.03 |  | 3.31 |
| 01.06 | 1 | 131.28 | 0.05 |  | 6.56 |
| 01.07 | 1 | 137.83 | 0.03 |  | 4.13 |
| 01.08 | 1 | 269.11 | 0.11 |  | 29.60 |
| 01.09 | 1 | 15.51 | 0.6 | 0.04 | 0.37 |
| 01.10 | 1 | 9.46 | 0.14 |  | 1.32 |
| 01.11 | 1 | 32.58 | 0.16 |  | 5.21 |
| 01.12 | 1 | 25.66 | 0.15 |  | 3.85 |
| 01.13 | 1 | 608.83 | 0.15 |  | 91.32 |
| 01.14 | 1 | 16.58 |  |  | 16.58 |
| 01.15 | 1 | 2 | 0.15 |  | 0.30 |
| 01.16 | 1 | 6.29 | 0.2 |  | 1.26 |
| 01.17 | 1 | 8.89 |  |  | 8.89 |
| 01.19 | 1 | 179.67 | 0.08 |  | 14.37 |
| 01.21 | 1 | 351.87 | 0.04 |  | 14.07 |
| 01.22 | 10 | 0.3 | 0.6 | 0.3 | 0.54 |
| 01.23 | 1 | 16.5 | 0.6 | 0.3 | 2.97 |
| 01.24 | 1 | 12.37 | 0.01 |  | 0.12 |
| 01.26 | 1 | 0.22 |  |  | 0.22 |
| 01.27 | 1 | 5.56 |  | 0.3 | 1.67 |
| 01.28 | 1 | 29.6 | 0.4 | 0.45 | 5.33 |
| 20% de esponjamiento | 0.2 | 243.42 |  |  | 48.68 |
| Total |  |  |  |  | 292.1 |

**mE01DTW040** ud ALQUILER CONTENEDOR 8 m3. (09/12/2015)
15 ud × 86.13 = 1291.95
Servicio de entrega y recogida de contenedor de 8 m3. de capacidad, colocado a pie de carga y considerando una distancia no superior a 10 km.

| Código | Ud | Descripción | Rendimiento | Precio | Importe |
|---|---|---|---|---|---|
| mM13O040 | ud | Entreg. y recog. cont. 8 m3. d<10 km (maquinaria; 09/12/2015) | 1.074 | 77.86 | 83.62 |
| %CI0300 | % | Costes Indirectos | 3 % | 83.62 | 2.51 |
|  |  | Total |  |  | 86.13 |

## 16 SEGURIDAD Y SALUD (08/04/1994)
Importe: 15037.3

### SS01 PROTECCIONES INDIVIDUALES (03/12/2004)
Importe: 823.68
Todos los elementos y materiales deben de cumplir con las especificaciones marcadas por el RD 346/2011 de 11 de Marzo por el que se aprueba en Reglamento de las ICT y orden ECE_983_2019

**mS01A010** ud CASCO SEGURIDAD HOMOLOGADO
6 ud × 5.52 = 33.12
Casco de seguridad homologado.

| Código | Ud | Descripción | Rendimiento | Precio | Importe |
|---|---|---|---|---|---|
| mP31IA010 | ud | Casco seguridad básico (material) | 1 | 5.36 | 5.36 |
| %CI0300 | % | Costes Indirectos | 3 % | 5.36 | 0.16 |
|  |  | Total |  |  | 5.52 |

**mS01B060** ud PANTALLA DE SEGURIDAD
3 ud × 11.05 = 33.15
Pantalla de seguridad para la protección contra la proyección de partículas, homologada.

| Código | Ud | Descripción | Rendimiento | Precio | Importe |
|---|---|---|---|---|---|
| mP31IA030 | ud | Pantalla protección c. partículas (material) | 1 | 10.73 | 10.73 |
| %CI0300 | % | Costes Indirectos | 3 % | 10.73 | 0.32 |
|  |  | Total |  |  | 11.05 |

**mS01D020** ud GAFAS VINILO VISOR POLICARB.
3 ud × 13.55 = 40.65
Gafas de montura de vinilo con pantalla exterior de policarbonato, pantalla interior antichoque y cámara de aire entre las dos pantallas, para trabajos con riesgo de impactos en los ojos, homologadas.

| Código | Ud | Descripción | Rendimiento | Precio | Importe |
|---|---|---|---|---|---|
| mP31IA180 | ud | Gafas vinilo visor policarb. (material) | 1 | 13.15 | 13.150 |
| %CI0300 | % | Costes Indirectos | 3 % | 13.150 | 0.395 |
|  |  | Total |  |  | 13.55 |

**mS01C040** ud MASCARILLA POLVO 1 VALVULA
3 ud × 16.03 = 48.09
Mascarilla respiratoria con una válvula, fabricada en material inalérgico y atóxico, con filtros intercambiables para polvo, homologada.

| Código | Ud | Descripción | Rendimiento | Precio | Importe |
|---|---|---|---|---|---|
| mP31IA140 | ud | Mascarilla polvo 1 válvula (material) | 1 | 15.56 | 15.56 |
| %CI0300 | % | Costes Indirectos | 3 % | 15.56 | 0.47 |
|  |  | Total |  |  | 16.03 |

**E38PIA110** ud FILTRO ANTIPOLVO RECAMBIO MASCARILLA (03/12/2004)
20 ud × 2.16 = 43.20
Filtro recambio de mascarilla para polvo y humos, homologado. Certificado CE. s/ R.D. 773/97.

| Código | Ud | Descripción | Rendimiento | Precio | Importe |
|---|---|---|---|---|---|
| P31IA160 | ud | Filtro antipolvo (material; 03/12/2004) | 1 | 2.1 | 2.10 |
| %CI0300 | % | Costes Indirectos | 3 % | 2.10 | 0.06 |
|  |  | Total |  |  | 2.16 |

**mS01E010** ud OREJERAS ANTIRUIDO
3 ud × 13.52 = 40.56
Amortiguador de ruido fabricado con casquetes ajustables de almohadillas recambiables, homologado.

| Código | Ud | Descripción | Rendimiento | Precio | Importe |
|---|---|---|---|---|---|
| mP31IA250 | ud | Orejeras antiruido (material) | 1 | 13.13 | 13.13 |
| %CI0300 | % | Costes Indirectos | 3 % | 13.13 | 0.39 |
|  |  | Total |  |  | 13.52 |

**mS01F010** ud CINTURÓN SEG.CAÍDA
2 ud × 67.59 = 135.18
Cinturón de seguridad de caída con arnés y cinchas de fibra de poliester, anillas de acero estampado con resistencia a la tracción superior a 115 kg/mm2, hebillas con mordientes de acero troquelado, cuerda de longitud opcional y mosquetón de acero estampado, homologado.

| Código | Ud | Descripción | Rendimiento | Precio | Importe |
|---|---|---|---|---|---|
| mP31IS010 | ud | Cinturón seg. caída (material) | 1 | 65.62 | 65.62 |
| %CI0300 | % | Costes Indirectos | 3 % | 65.62 | 1.97 |
|  |  | Total |  |  | 67.59 |

**mS01A080** ud CHALECO REFLECTANTE
6 ud × 15.32 = 91.92
Chaleco reflectante para obras (trabajos nocturnos) compuesto de cinturón y tirantes de tela reflectante, valorado en función del número óptimo de utilizaciones. Certificado CE. s/R.D. 773/97 y R.D. 1407/92.

| Código | Ud | Descripción | Rendimiento | Precio | Importe |
|---|---|---|---|---|---|
| mP31IC070 | ud | Peto reflectante amarillo/rojo (material) | 1 | 14.87 | 14.87 |
| %CI0300 | % | Costes Indirectos | 3 % | 14.87 | 0.45 |
|  |  | Total |  |  | 15.32 |

**mS01A050** ud TRAJE IMPERMEABLE (31/03/2008)
6 ud × 18.37 = 110.22
Traje completo impermeable (traje de agua) valorado en función del número óptimo de utilizaciones. Certificado CE. s/R.D. 773/97 y R.D. 1407/92.

| Código | Ud | Descripción | Rendimiento | Precio | Importe |
|---|---|---|---|---|---|
| mP31IC030 | ud | Traje impermeable 2 p. PVC (material; 31/03/2008) | 1 | 17.84 | 17.84 |
| %CI0300 | % | Costes Indirectos | 3 % | 17.84 | 0.54 |
|  |  | Total |  |  | 18.37 |

**mS01G010** ud PAR GUANTES NITRILO/VINILO
12 ud × 5.5 = 66.00
Par de guantes de protección para carga y descarga de materiales abrasivos fabricados en nitrilo/vinilo con refuerzo en dedos pulgares, homologados.

| Código | Ud | Descripción | Rendimiento | Precio | Importe |
|---|---|---|---|---|---|
| mP31IM030 | ud | Par guantes nitrilo/vinilo (material) | 1 | 5.34 | 5.34 |
| %CI0300 | % | Costes Indirectos | 3 % | 5.34 | 0.16 |
|  |  | Total |  |  | 5.5 |

**mS01G050** ud PAR GUANTES SERRAJE MANGA 12
6 ud × 3.27 = 19.62
Par de guantes de protección en trabajos de soldadura fabricado en serraje con manga de 12 cm, homologados.

| Código | Ud | Descripción | Rendimiento | Precio | Importe |
|---|---|---|---|---|---|
| mP31IM060 | ud | Par guantes serraje manga 12 (material) | 1 | 3.17 | 3.17 |
| %CI0300 | % | Costes Indirectos | 3 % | 3.17 | 0.10 |
|  |  | Total |  |  | 3.27 |

**mS01H010** ud PAR DE BOTAS GOMA
6 ud × 16.07 = 96.42
Par de botas de protección para trabajos en agua, barro, hormigón y pisos con riesgo de deslizamiento fabricadas en goma forrada con lona de algodón y piso antideslizante, homologadas.

| Código | Ud | Descripción | Rendimiento | Precio | Importe |
|---|---|---|---|---|---|
| mP31IP030 | ud | Par botas goma (material) | 1 | 15.6 | 15.60 |
| %CI0300 | % | Costes Indirectos | 3 % | 15.60 | 0.47 |
|  |  | Total |  |  | 16.07 |

**mS01H100** ud PAR DE BOTAS LONA Y SERRAJE
3 ud × 21.85 = 65.55
Par de botas de seguridad para protección de objetos punzantes fabricadas en lona y serraje con piso de goma y plantilla metálica incorporada, homologadas.

| Código | Ud | Descripción | Rendimiento | Precio | Importe |
|---|---|---|---|---|---|
| mP31IP120 | ud | Par de botas lona y serraje (material) | 1 | 21.21 | 21.21 |
| %CI0300 | % | Costes Indirectos | 3 % | 21.21 | 0.64 |
|  |  | Total |  |  | 21.85 |

### SS02 PROTECCIONES COLECTIVAS (03/12/2004)
Importe: 3397.88
Todos los elementos y materiales deben de cumplir con las especificaciones marcadas por el RD 346/2011 de 11 de Marzo por el que se aprueba en Reglamento de las ICT y orden ECE_983_2019

**mS02A260** ud PANEL COMPLETO PVC 700x1000 mm (17/11/2009)
2 ud × 12.07 = 24.14
Panel completo serigrafiado sobre planchas de PVC blanco de 0,6 mm de espesor nominal. Tamaño 700x1000 mm. Válido para incluir hasta 15 símbolos de señales, incluso textos "Prohibido el paso a toda persona ajena a la obra", i/colocación.

| Código | Ud | Descripción | Rendimiento | Precio | Importe |
|---|---|---|---|---|---|
| mO01OA070 | h | Peón ordinario | 0.1 | 17.45 | 1.75 |
| mP31SC030 | ud | Panel completo PVC 700x1000 mm (material; 17/11/2009) | 1 | 9.97 | 9.97 |
| %CI0300 | % | Costes Indirectos | 3 % | 11.72 | 0.35 |
|  |  | Total |  |  | 12.07 |

**mS02C050** m2 MARQUESINA DE PROTECCIÓN
11.2 m2 × 48.97 = 548.46
Marquesina de protección formada por soportes de tubos y plataforma de madera incluyendo elaboración, montaje, p.p. de elementos complementarios para su estabilidad y desmontaje según la normativa vigente, valorado en función del número óptimo de utilizaciones.

| Código | Ud | Descripción | Rendimiento | Precio | Importe |
|---|---|---|---|---|---|
| mP31CM030 | ud | Soporte metálico IPN-140 (material) | 0.2 | 24.65 | 4.93 |
| mP01EB020 | m3 | Tablón pino 76x205 mm.> 4 m. (material) | 0.008 | 224.89 | 1.80 |
| mP01ET020 | m3 | Tabla pino 2,00x10/30x26 (material) | 0.005 | 255.23 | 1.28 |
| mO01OA030 | h | Oficial primera | 1.036 | 19.97 | 20.69 |
| mO01OA050 | h | Ayudante | 1.036 | 18.19 | 18.84 |
| %CI0300 | % | Costes Indirectos | 3 % | 47.54 | 1.43 |
|  |  | Total |  |  | 48.97 |

| Medición | Uds. | Largo | Ancho | Parcial |
|---|---|---|---|---|
| D1 | 1 | 1.2 | 2 | 2.40 |
|  | 1 | 1.5 | 2 | 3.00 |
|  | 1 | 2.9 | 2 | 5.80 |
| Total |  |  |  | 11.2 |

**mS02D180** m MALLA POLIETILENO DE SEGURIDAD (17/11/2009)
12 m × 2.18 = 26.16
Malla de polietileno alta densidad con tratamiento antiultravioleta, color naranja de 1 m de altura, tipo stopper, i/colocación y desmontaje (amortizable en 3 usos). s/R.D. 486/97.

| Código | Ud | Descripción | Rendimiento | Precio | Importe |
|---|---|---|---|---|---|
| mO01OA070 | h | Peón ordinario | 0.1 | 17.45 | 1.75 |
| mP31CR070 | m | Malla plástica stopper 1,00 m (material; 17/11/2009) | 0.35 | 1.05 | 0.37 |
| %CI0300 | % | Costes Indirectos | 3 % | 2.12 | 0.06 |
|  |  | Total |  |  | 2.18 |

| Medición | Uds. | Largo | Parcial |
|---|---|---|---|
| A1 | 6 | 2 | 12.00 |
| Total |  |  | 12 |

**mS02D080** m2 PROTECC.HUECOS TABLONES MAD.
5.12 m2 × 9.37 = 47.97
Protección de huecos horizontales de luz máxima 2 m con tablones de madera, incluso topes antideslizantes, elementos complementarios y desmontaje según la normativa vigente, valorado en función del número óptimo de utilizaciones y medida la superficie del hueco protegida.

| Código | Ud | Descripción | Rendimiento | Precio | Importe |
|---|---|---|---|---|---|
| mP01EB010 | m3 | Tablón pino 2,50/5,50x205x76 (material) | 0.04 | 180.7 | 7.23 |
| mO01OA030 | h | Oficial primera | 0.049 | 19.97 | 0.98 |
| mO01OA050 | h | Ayudante | 0.049 | 18.19 | 0.89 |
| %CI0300 | % | Costes Indirectos | 3 % | 9.10 | 0.27 |
|  |  | Total |  |  | 9.37 |

| Medición | Uds. | Largo | Ancho | Parcial |
|---|---|---|---|---|
| D5 | 1 | 1.75 | 0.5 | 0.88 |
|  | 4 | 0.4 | 0.4 | 0.64 |
|  | 2 | 3 | 0.6 | 3.60 |
| Total |  |  |  | 5.12 |

**mS02D120** m BARAND.1 m"SARGENTO" FORJADO
9.2 m × 9.59 = 88.23
Barandilla de protección de 1 m de altura en perímetro de forjado tipo "sargento" con soportes metálicos y tres tablones horizontales, incluso colocación y desmontaje según la normativa vigente, valorado en función del número óptimo de utilizaciones.

| Código | Ud | Descripción | Rendimiento | Precio | Importe |
|---|---|---|---|---|---|
| mP31CB120 | ud | Soporte guardacuerpos tipo "sargento" (material) | 0.1 | 14.98 | 1.50 |
| mP31CB030 | m3 | Tablón madera pino 20x7 cm. (material) | 0.003 | 242.81 | 0.73 |
| mP31CB040 | m3 | Tabloncillo madera pino 20x5 cm. (material) | 0.006 | 242.81 | 1.46 |
| mO01OA030 | h | Oficial primera | 0.15 | 19.97 | 3.00 |
| mO01OA070 | h | Peón ordinario | 0.15 | 17.45 | 2.62 |
| %CI0300 | % | Costes Indirectos | 3 % | 9.31 | 0.28 |
|  |  | Total |  |  | 9.59 |

| Medición | Uds. | Largo | Parcial |
|---|---|---|---|
| D9 borde escalera | 2 | 2 | 4.00 |
|  | 1 | 3 | 3.00 |
|  | 1 | 2.2 | 2.20 |
| Total |  |  | 9.2 |

**mS02D130** m BARAND.1 m"SARGENTO" ESCALER
19.1 m × 13.43 = 256.51
Barandilla de protección de 1 m de altura en perímetro de escalera tipo "sargento" con soportes metálicos y tres tablones horizontales, incluso colocación y desmontaje según la normativa vigente, valorado en función del número óptimo de utilizaciones.

| Código | Ud | Descripción | Rendimiento | Precio | Importe |
|---|---|---|---|---|---|
| mP31CB120 | ud | Soporte guardacuerpos tipo "sargento" | 0.1 | 14.98 | 1.50 |
| mP31CB030 | m3 | Tablón madera pino 20x7 cm. | 0.003 | 242.81 | 0.73 |
| mP31CB040 | m3 | Tabloncillo madera pino 20x5 cm. | 0.006 | 242.81 | 1.46 |
| mO01OA030 | h | Oficial primera | 0.25 | 19.97 | 4.99 |
| mO01OA070 | h | Peón ordinario | 0.25 | 17.45 | 4.36 |
| %CI0300 | % | Costes Indirectos | 3 % | 13.04 | 0.39 |
|  |  | Total |  |  | 13.43 |

| Medición | Uds. | Largo | Parcial |
|---|---|---|---|
| D6 | 2 | 1.9 | 3.80 |
|  | 2 | 0.8 | 1.60 |
|  | 2 | 1.6 | 3.20 |
|  | 2 | 0.8 | 1.60 |
|  | 2 | 0.3 | 0.60 |
|  | 2 | 0.8 | 1.60 |
|  | 2 | 1.25 | 2.50 |
|  | 1 | 1.2 | 1.20 |
|  | 1 | 0.8 | 0.80 |
|  | 2 | 0.3 | 0.60 |
|  | 2 | 0.8 | 1.60 |
| Total |  |  | 19.1 |

**E38PCA040** ud TAPA PROVISIONAL DE ARQUETA 80x80 (03/12/2004)
1 ud × 23.9 = 23.90
Tapa provisional para arquetas de 80x80 cm., huecos de forjado o asimilables, formada mediante tablones de madera de 20x5 cms. armados mediante clavazón, incluso colocación, (amortizable en dos usos).

| Código | Ud | Descripción | Rendimiento | Precio | Importe |
|---|---|---|---|---|---|
| mO01OA070 | h | Peón ordinario | 0.2 | 17.45 | 3.49 |
| P31CA040 | ud | Tapa provisional arqueta 80x80 (material; 03/12/2004) | 0.5 | 37.78 | 18.89 |
| P01DW090.1 | ud | Pequeño material (material; 03/12/2004) | 1 | 0.82 | 0.82 |
| %CI0300 | % | Costes Indirectos | 3 % | 23.20 | 0.70 |
|  |  | Total |  |  | 23.9 |

**E38PCA120** ud TAPA PROVISIONAL DE POZO 100x100 (03/12/2004)
1 ud × 50.01 = 50.01
Tapa provisional para pozos, pilotes o asimilables de 100x100 cms., formada mediante tablones de madera de 20x5 cms. armados mediante encolado y clavazón, zocalo de 20 cms. de altura, incluso fabricación y colocación, (amortizable en dos usos).

| Código | Ud | Descripción | Rendimiento | Precio | Importe |
|---|---|---|---|---|---|
| mO01OA070 | h | Peón ordinario | 0.3 | 17.45 | 5.24 |
| P31CA120 | ud | Tapa provisional pozo 100x100 (material; 03/12/2004) | 0.5 | 84.98 | 42.49 |
| P01DW090.1 | ud | Pequeño material | 1 | 0.82 | 0.82 |
| %CI0300 | % | Costes Indirectos | 3 % | 48.55 | 1.46 |
|  |  | Total |  |  | 50.01 |

**E15EP010.1** m. PELDAÑO PROVISIONAL CHAPA PERFORADA h=250mm. (01/03/2012)
11.5 m. × 5.4 = 62.10
Peldaño provisional prefabricado de chapa de acero galvanizado y perforada de 2 mm. de espesor, huella de 250 mm., contorno plegado en U de 25x25 mm., agujeros redondos de 20 mm., 10% de amortización, incluso montaje y desmontaje posterior.

| Código | Ud | Descripción | Rendimiento | Precio | Importe |
|---|---|---|---|---|---|
| mO01OA070 | h | Peón ordinario | 0.1 | 17.45 | 1.75 |
| P13EP010 | h | Peón ordinario (material; 02/11/2021) | 0.2 | 17.44 | 3.49 |
| %CI0300 | % | Costes Indirectos | 3 % | 5.24 | 0.16 |
|  |  | Total |  |  | 5.4 |

Claves: montaje, galvanizar, huella, prefabricado, peldaño, perforación, acero, agujero, estructura, soldadura, chapa, plegable, redondo

| Medición | Uds. | Largo | Parcial |
|---|---|---|---|
| D7 | 23 | 0.5 | 11.50 |
| Total |  |  | 11.5 |

**mS03E070** ud HORA BRIGADA SEGURIDAD (29/02/2012)
80 ud × 28.38 = 2270.40
Mano de obra de brigada de seguridad empleada en mantenimiento y reposición de protecciones (Oficial 2a. y peón)

| Código | Ud | Descripción | Rendimiento | Precio | Importe |
|---|---|---|---|---|---|
| mO01OB490 | h | Brigada seguridad (mano de obra; 29/02/2012) | 1.004 | 27.44 | 27.55 |
| %CI0300 | % | Costes Indirectos | 3 % | 27.55 | 0.83 |
|  |  | Total |  |  | 28.38 |

| Medición | Uds. | Parcial |
|---|---|---|
| 10 meses x 4 semanas x 2 h/semana | 80 | 80.00 |
| Total |  | 80 |

### SS03 EXTINCION DE INCENDIOS
Importe: 43.64

**mS02F030** ud EXTINTOR POLVO SECO 6 KG
1 ud × 43.64 = 43.64
Extintor manual AFPG de polvo seco polivalente A,B,C,E de 6 kg colocado sobre soporte fijado a paramento vertical incluso p.p. de pequeño material, recargas y desmontaje según la normativa vigente, valorado en función del número óptimo de utilizaciones.

| Código | Ud | Descripción | Rendimiento | Precio | Importe |
|---|---|---|---|---|---|
| mP31CI010 | ud | Extintor polvo ABCE 6 kg 21A/113B (material) | 1 | 42.37 | 42.37 |
| %CI0300 | % | Costes Indirectos | 3 % | 42.37 | 1.27 |
|  |  | Total |  |  | 43.64 |

### SS04 PROTECCION INSTALACION ELECTRICA (31/01/2000)
Importe: 1205.87

**mS02G010** ud INSTALACIÓN TOMA DE TIERRA
1 ud × 292.19 = 292.19
Instalación de toma de tierra compuesta por cable de cobre y electrodo conectado a tierra en cuadros de electricidad, máquinas eléctricas, etc., incluso desmontaje.

| Código | Ud | Descripción | Rendimiento | Precio | Importe |
|---|---|---|---|---|---|
| mP31CE030 | m | Pica cobre p/toma tierra 14,3 (material; 31/01/2011) | 2 | 6.63 | 13.26 |
| mP31CE040 | ud | Grapa para pica (material) | 1 | 2.81 | 2.81 |
| mP31CE020 | m | Cable cobre desnudo D=35 mm. (material; 31/01/2011) | 20 | 1.59 | 31.80 |
| mO01OB240 | h | Oficial 1ª electricista | 5.014 | 19.71 | 98.83 |
| mO01OB260 | h | Ayudante electricista | 6.016 | 18.45 | 111.00 |
| mP15AA030 | ud | Arq. pref. 30x30x30 con tapa (material) | 1 | 25.98 | 25.98 |
| %CI0300 | % | Costes Indirectos | 3 % | 283.68 | 8.51 |
|  |  | Total |  |  | 292.19 |

**mS02G020** ud DIFERENCIAL 300 mA
2 ud × 207.47 = 414.94
Suministro, instalación y desmontaje de interruptor diferencial de media sensibilidad de 300 Ma.

| Código | Ud | Descripción | Rendimiento | Precio | Importe |
|---|---|---|---|---|---|
| mP15FD070 | ud | Int.aut.diferencial 4x40 A 300 mA (material) | 1 | 182.28 | 182.28 |
| mO01OB240 | h | Oficial 1ª electricista | 0.502 | 19.71 | 9.89 |
| mO01OB260 | h | Ayudante electricista | 0.502 | 18.45 | 9.26 |
| %CI0300 | % | Costes Indirectos | 3 % | 201.43 | 6.04 |
|  |  | Total |  |  | 207.47 |

**mS02G030** ud DIFERENCIAL 30 mA (31/01/2000)
2 ud × 249.37 = 498.74
Suministro, instalación y desmontaje de interruptor diferencial de alta sensibilidad de 30 Ma.

| Código | Ud | Descripción | Rendimiento | Precio | Importe |
|---|---|---|---|---|---|
| mP15FD040 | ud | Int.aut.diferencial 4x25 A 30 mA | 1 | 222.96 | 222.96 |
| mO01OB240 | h | Oficial 1ª electricista | 0.502 | 19.71 | 9.89 |
| mO01OB260 | h | Ayudante electricista | 0.502 | 18.45 | 9.26 |
| %CI0300 | % | Costes Indirectos | 3 % | 242.11 | 7.26 |
|  |  | Total |  |  | 249.37 |

### SS05 INSTALAC. DE HIGIENE Y BIENESTAR (31/01/2000)
Importe: 7105.1

**mS03C270** ud CASETA COMED.15,00m² 6-12 m
1 ud × 1611.37 = 1611.37
Caseta prefabricada modulada de 15,00 m2 de superficie para comedor (incluyendo distribución interior, instalaciones, fregadero y calientaplatos) en obras de duración entre 6 y 12 meses formada por estructura de perfiles laminados en frío, cerramientos y cubierta de panel sandwich en chapa prelacada por ambas caras, aislamiento con espuma de poliuretano, carpintería de aluminio anodizado con vidriería, rejas de protección y suelo con soporte de perfilería, tablero fenólico y pavimento, incluso preparación del terreno, cimentación, soportes de hormigón H-20 armado con acero B400S, placas de asiento, conexión de instalaciones, transportes, colocación y desmontaje según la normativa vigente, y valorada en función del número óptimo de utilizaciones.

| Código | Ud | Descripción | Rendimiento | Precio | Importe |
|---|---|---|---|---|---|
| mP31BC070 | ud | Caseta prefabricada modulada 15,00 m2 comedor (material) | 0.6 | 2547.27 | 1528.36 |
| mO01OA040 | h | Oficial segunda | 1.004 | 18.49 | 18.56 |
| mO01OA070 | h | Peón ordinario | 1.004 | 17.45 | 17.52 |
| %CI0300 | % | Costes Indirectos | 3 % | 1564.44 | 46.93 |
|  |  | Total |  |  | 1611.37 |

**mS03C170** ud CASETA VEST.15,00 m² 6-12 m
1 ud × 1729.7 = 1729.70
Caseta prefabricada modulada de 15,00 m2 de superficie para vestuarios (incluyendo distribución interior e instalaciones) en obras de duración entre 6 y 12 meses formada por estructura de perfiles laminados en frío, cerramientos y cubierta de panel sandwich en chapa prelacada por ambas caras, aislamiento con espuma de poliuretano, carpintería de aluminio anodizado con vidriería, rejas de protección y suelo con soporte de perfilería, tablero fenólico y pavimento, incluso preparación del terreno cimentación, soportes de hormigón H-20 armado con acero B400S, placas de asiento, conexión de instalaciones, transportes, colocación y desmontaje según la normativa vigente, y valorada en función del número óptimo de utilizaciones.

| Código | Ud | Descripción | Rendimiento | Precio | Importe |
|---|---|---|---|---|---|
| mP31BC050 | ud | Cas.pre. modulada 15,00 m2 vestuarios (material) | 0.47 | 3496.25 | 1643.24 |
| mO01OA040 | h | Oficial segunda | 1.004 | 18.49 | 18.56 |
| mO01OA070 | h | Peón ordinario | 1.004 | 17.45 | 17.52 |
| %CI0300 | % | Costes Indirectos | 3 % | 1679.32 | 50.38 |
|  |  | Total |  |  | 1729.7 |

**mS03C070** ud CASETA ASEOS 15,00 m² 6-12 m (31/01/2000)
1 ud × 2411.43 = 2411.43
Caseta prefabricada modulada de 15 m2 de superficie para aseos o botiquín (incluyendo distribución interior, instalaciones y aparatos sanitarios) en obras de duración entre 6 y 12 meses formada por estructura de perfiles laminados en frío, cerramientos y cubierta de panel sandwich en chapa prelacada por ambas caras, aislamiento con espuma de poliuretano, carpintería de aluminio anodizado con vidriería, rejas de protección y suelo con soporte de perfilería, tablero fenólico y pavimento, incluso preparación del terreno, cimentación, soportes de hormigón H-20 armado con acero B400S, placas de asiento, conexión de instalaciones, transportes, colocación y desmontaje según la normativa vigente, y valorada en función del número óptimo de utilizaciones.

| Código | Ud | Descripción | Rendimiento | Precio | Importe |
|---|---|---|---|---|---|
| mP31BC030 | ud | Caseta prefabricada modulada 15,00 m2 aseos (material) | 0.61 | 3596.15 | 2193.65 |
| mP18LU010 | ud | Lav.44x52 angular c/fij.bla. Estudio (material; 31/01/2000) | 0.25 | 52.64 | 13.16 |
| mP18D110 | ud | P. ducha gres 70x70 blanco Isly (material) | 0.25 | 58.94 | 14.74 |
| mP18WP010 | ud | Placa turca mod. Oriental blan. (material) | 0.25 | 33.36 | 8.34 |
| mP20AC010 | ud | Termo eléctrico 30 l. Sanitaria (material) | 0.25 | 156.82 | 39.21 |
| mO01OA040 | h | Oficial segunda | 2.006 | 18.49 | 37.09 |
| mO01OA070 | h | Peón ordinario | 2.006 | 17.45 | 35.00 |
| %CI0300 | % | Costes Indirectos | 3 % | 2341.19 | 70.24 |
|  |  | Total |  |  | 2411.43 |

**mS03D010** m2 AMUEBLAMIENTO PROV.ASEOS
15 m2 × 10.49 = 157.35
Amueblamiento provisional en local para aseos comprendiendo perchas, jaboneras, secamanos automático, espejos, portarollos y cubo de basura totalmente terminado, incluso desmontaje y según la normativa vigente, valorado en función del número óptimo de utilizaciones y medida la superficie útil de local amueblado.

| Código | Ud | Descripción | Rendimiento | Precio | Importe |
|---|---|---|---|---|---|
| mP31BM010 | ud | Percha para aseos o duchas (material) | 0.05 | 3.15 | 0.16 |
| mP31BM040 | ud | Jabonera industrial 1 l. (material) | 0.05 | 20.33 | 1.02 |
| mP31BM050 | ud | Secamanos eléctrico (material) | 0.05 | 97.02 | 4.85 |
| mP31BM030 | ud | Espejo vestuarios y aseos (material) | 0.05 | 28.68 | 1.43 |
| mP31BM020 | ud | Portarrollos indust.c/cerrad. (material) | 0.05 | 24.46 | 1.22 |
| mP31BM100 | ud | Depósito-cubo basuras (material) | 0.05 | 29.97 | 1.50 |
| %CI0300 | % | Costes Indirectos | 3 % | 10.18 | 0.31 |
|  |  | Total |  |  | 10.49 |

**mS03D020** m2 AMUEBLAMIENTO PROV.VESTUARIO
15 m2 × 22.87 = 343.05
Amueblamiento provisional en local para vestuario comprendiendo taquillas individuales con llave, asientos prefabricados y espejos totalmente terminado, incluso desmontaje y según la normativa vigente, valorado en función del número óptimo de utilizaciones y medida la superficie útil de local amueblado.

| Código | Ud | Descripción | Rendimiento | Precio | Importe |
|---|---|---|---|---|---|
| mP31BM070 | ud | Taquilla metálica individual (material) | 0.1 | 94.94 | 9.49 |
| mP31BM090 | ud | Banco madera para 5 personas (material) | 0.1 | 98.43 | 9.84 |
| mP31BM030 | ud | Espejo vestuarios y aseos | 0.1 | 28.68 | 2.87 |
| %CI0300 | % | Costes Indirectos | 3 % | 22.20 | 0.67 |
|  |  | Total |  |  | 22.87 |

**mS03D030** m2 AMUEBLAMIENTO PROV.COMEDOR
15 m2 × 8.68 = 130.20
Amueblamiento provisional en local para comedor comprendiendo mesas, asientos, microondas y depósito para desperdicios totalmente terminado, incluso desmontaje y según la normativa vigente, valorado en función del número óptimo de utilizaciones y medida la superficie útil de local amueblado.

| Código | Ud | Descripción | Rendimiento | Precio | Importe |
|---|---|---|---|---|---|
| mP31BM080 | ud | Mesa melamina para 10 personas (material) | 0.02 | 191.44 | 3.83 |
| mP31BM090 | ud | Banco madera para 5 personas | 0.02 | 98.43 | 1.97 |
| mP31BM060 | ud | Horno microondas 18 l. 700W (material) | 0.02 | 101.33 | 2.03 |
| mP31BM100 | ud | Depósito-cubo basuras | 0.02 | 29.97 | 0.60 |
| %CI0300 | % | Costes Indirectos | 3 % | 8.43 | 0.25 |
|  |  | Total |  |  | 8.68 |

**mS03E080** ud HORA MANTENIMIENTO LOCALES (01/03/2012)
40 ud × 18.05 = 722.00
Mano de obra empleada en limpieza y conservación de locales e instalaciones para el personal (Peón)

| Código | Ud | Descripción | Rendimiento | Precio | Importe |
|---|---|---|---|---|---|
| mO01OA070 | h | Peón ordinario | 1.004 | 17.45 | 17.52 |
| %CI0300 | % | Costes Indirectos | 3 % | 17.52 | 0.53 |
|  |  | Total |  |  | 18.05 |

### SS06 URBANIZACION (08/04/1994)
Importe: 1344.83
Todos los elementos y materiales deben de cumplir con las especificaciones marcadas por el RD 346/2011 de 11 de Marzo por el que se aprueba en Reglamento de las ICT y orden ECE_983_2019

**mS02A240** m CORDÓN DE BALIZAMIENTO
25 m × 2.89 = 72.25
Suministro y colocación de cordón de balizamiento reflectante sobre soporte de acero galvanizado de diámetro 10 mm de acuerdo con las especificaciones y modelos del MOPTMA, valorado en función del número óptimo de utilizaciones.

| Código | Ud | Descripción | Rendimiento | Precio | Importe |
|---|---|---|---|---|---|
| mP31SV230 | ud | Cordón de balizamiento (material) | 1 | 2.81 | 2.81 |
| %CI0300 | % | Costes Indirectos | 3 % | 2.81 | 0.08 |
|  |  | Total |  |  | 2.89 |

**mS02A270** ud PALETA MANUAL 2 CARAS STOP-OBL. (17/11/2009)
1 ud × 5.96 = 5.96
Señal de seguridad manual a dos caras: Stop-Dirección obligatoria, tipo paleta. (amortizable en dos usos). s/R.D. 485/97.

| Código | Ud | Descripción | Rendimiento | Precio | Importe |
|---|---|---|---|---|---|
| mP31SV290 | ud | Paleta manual 2c. stop-d.obli (material; 17/11/2009) | 0.5 | 11.57 | 5.79 |
| %CI0300 | % | Costes Indirectos | 3 % | 5.79 | 0.17 |
|  |  | Total |  |  | 5.96 |

**mS02B010** m VALLA METALICA
25 m × 1.74 = 43.50
Valla metálica para acotamiento de espacios y contención de peatones formada por elementos autónomos normalizados de 2,50x1,10 m, incluso montaje y desmontaje de los mismos según la normativa vigente, modelo SV 18-5 de las Normas Municipales, valorada en función del número óptimo de utilizaciones.

| Código | Ud | Descripción | Rendimiento | Precio | Importe |
|---|---|---|---|---|---|
| mP31CB070 | m | Valla metálica (material) | 1 | 1.69 | 1.69 |
| %CI0300 | % | Costes Indirectos | 3 % | 1.69 | 0.05 |
|  |  | Total |  |  | 1.74 |

| Medición | Uds. | Largo | Parcial |
|---|---|---|---|
| A1 desvio peatonal c/Arnedo | 1 | 25 | 25.00 |
| Total |  |  | 25 |

**mS02B050** m2 CERRAM.PROV.MALLA GALVANIZADA
101 m2 × 10.55 = 1065.55
Cerramiento provisional de obra realizado con postes cada tres metros de perfiles tubulares galvanizados de 50 mm de diámetro y malla de acero galvanizado de simple torsión, incluso tirantes, garras, puerta y p.p. de cimentación, ayudas de albañilería y desmontaje, valorado en función del número óptimo de utilizaciones.

| Código | Ud | Descripción | Rendimiento | Precio | Importe |
|---|---|---|---|---|---|
| mP31CB110 | m2 | Cerram. prov. malla galvanizada (material) | 1 | 10.24 | 10.24 |
| %CI0300 | % | Costes Indirectos | 3 % | 10.24 | 0.31 |
|  |  | Total |  |  | 10.55 |

| Medición | Uds. | Largo | Parcial |
|---|---|---|---|
| Vallado de obra |  |  |  |
| c/Arnedo | 1 | 20 | 20.00 |
|  | 1 | 3.5 | 3.50 |
| Finca | 1 | 23.5 | 23.50 |
|  | 1 | 42 | 42.00 |
|  | 1 | 12 | 12.00 |
| Total |  |  | 101 |

**E0607** Ud PUERTA DE ACCESO VEHÍCULOS (08/04/1994)
1 Ud × 92.07 = 92.07
Puerta de acceso de vehículos a la obra, de dos hojas, con una longitud aproximada de 5 m., i/colocación y desmontaje (30% amortización).

| Código | Ud | Descripción | Rendimiento | Precio | Importe |
|---|---|---|---|---|---|
| mO01OA040 | h | Oficial segunda | 1.004 | 18.49 | 18.56 |
| mO01OA070 | h | Peón ordinario | 1.004 | 17.45 | 17.52 |
| P0606 | Ud | Puerta para vehículos (material; 08/04/1994) | 0.33 | 161.55 | 53.31 |
| %CI0300 | % | Costes Indirectos | 3 % | 89.39 | 2.68 |
|  |  | Total |  |  | 92.07 |

**E0608** Ud PUERTA DE ACCESO PEATONAL (08/04/1994)
1 Ud × 65.5 = 65.50
Puerta de acceso de peatones a la obra, de una hoja, con una longitud aproximada de 1 m., i/colocación y desmontaje (30% amortización).

| Código | Ud | Descripción | Rendimiento | Precio | Importe |
|---|---|---|---|---|---|
| mO01OA040 | h | Oficial segunda | 0.802 | 18.49 | 14.83 |
| mO01OA070 | h | Peón ordinario | 0.802 | 17.45 | 13.99 |
| P0607 | Ud | Puerta peatonal (material; 08/04/1994) | 0.33 | 105.35 | 34.77 |
| %CI0300 | % | Costes Indirectos | 3 % | 63.59 | 1.91 |
|  |  | Total |  |  | 65.5 |

### SS07 MEDICINA PREVENTIVA Y PRIM.AUXIL
Importe: 204.2

**mS03E030** ud MATERIAL SANITARIO
1 ud × 204.2 = 204.20
Material sanitario para curas y primeros auxilios.

| Código | Ud | Descripción | Rendimiento | Precio | Importe |
|---|---|---|---|---|---|
| mP31BM180 | ud | Material sanitario (material) | 1 | 198.25 | 198.25 |
| %CI0300 | % | Costes Indirectos | 3 % | 198.25 | 5.95 |
|  |  | Total |  |  | 204.2 |

### SS08 FORMAC.Y REUN.DE OBLIGAD.CUMPLIM (09/12/2015)
Importe: 912.1

**E38W020** ud COSTO MENSUAL COMITÉ DE SEGURIDAD (09/12/2015)
10 ud × 55.21 = 552.10
Costo mensual del Comité de Seguridad y salud en el Trabajo, considerando una reunión al mes de dos horas y formado por un técnico cualificado en materia de seguridad y salud, dos trabajadores con categoria de oficial de 2ª o ayudante y un vigilante con categoria de oficial de 1ª.

| Código | Ud | Descripción | Rendimiento | Precio | Importe |
|---|---|---|---|---|---|
| P31W020 | ud | Costo mensual Comité seguridad (material; 03/11/2021) | 1 | 53.6 | 53.60 |
| %CI0300 | % | Costes Indirectos | 3 % | 53.60 | 1.61 |
|  |  | Total |  |  | 55.21 |

**E38W050** ud COSTO MENSUAL FORMACIÓN DE SEGURIDAD Y SALUD (09/12/2015)
10 ud × 36 = 360.00
Costo mensual de formación de seguridad y salud en el trabajo, considerando una hora a la semana y realizada por un encargado.

| Código | Ud | Descripción | Rendimiento | Precio | Importe |
|---|---|---|---|---|---|
| P31W050 | ud | Costo mens. formación seguridad (material; 03/11/2021) | 1 | 34.95 | 34.95 |
| %CI0300 | % | Costes Indirectos | 3 % | 34.95 | 1.05 |
|  |  | Total |  |  | 36 |

## Precios auxiliares

**01.01.01** ud LEVANT.INSTALAC.ELÉCTRICA (material; 01/03/2012)
Precio: 325.55
Levantado de canalizaciones, aparamenta y mecanismos de las instalaciones eléctricas y de telefonía existentes, así como de los aparatos de iluminación, por medios manuales, incluso corte del suministro existente, desmontaje previo de líneas y mecanismos, limpieza y retirada de escombros a pie de carga y carga sobre contenedor o camión, sin transporte a vertedero y con p.p. de medios auxiliares.

| Código | Ud | Descripción | Rendimiento | Precio | Importe |
|---|---|---|---|---|---|
| mO01OA040 | h | Oficial segunda | 4.961 | 18.49 | 91.73 |
| mO01OA070 | h | Peón ordinario | 4.961 | 17.45 | 86.57 |
| mO01OB250 | h | Oficial 2ª electricista (mano de obra; 01/03/2012) | 1.51 | 18.45 | 27.86 |
| mO01OB260 | h | Ayudante electricista | 6.471 | 18.45 | 119.39 |
|  |  | Total |  |  | 325.55 |

Claves: limpieza, medio, desmontable, vivienda, manual, teléfono, eléctrico, canalización, pie, línea, mecanismo, auxiliar, escombro, vertedero, transporte, previo, carga, levantar

**01.01.02** ud LEVANTADO INST.CALEFACCIOÓN (material; 01/03/2012)
Precio: 220.96
Levantado de elementos de la isntalación de calefacción (emisores eléctricos) por medios manuales, incluso limpieza y retirada de escombros a pie de carga y carga sobre contenedor o camión, sin transporte a vertedero y con p.p. de medios auxiliares.

| Código | Ud | Descripción | Rendimiento | Precio | Importe |
|---|---|---|---|---|---|
| mO01OA040 | h | Oficial segunda | 6.148 | 18.49 | 113.68 |
| mO01OA070 | h | Peón ordinario | 6.148 | 17.45 | 107.28 |
|  |  | Total |  |  | 220.96 |

Claves: auxiliar, medio, levantar, tubería, calefacción, fijación, vivienda, limpieza, escombro, pie, carga, vertedero, transporte, manual

**01.01.03** ud LEVANT.INST.FONT./DESAG./AP.SANIT. (material; 01/03/2012)
Precio: 181.6
Levantado de tuberías de fontanería, desagües y aparatos sanitarios, por medios manuales, incluso corte del suministro existente, levando de elementos generales, limpieza y retirada de escombros a pie de carga y carga sobre contenedor o camión, sin transporte a vertedero y con p.p. de medios auxiliares.

| Código | Ud | Descripción | Rendimiento | Precio | Importe |
|---|---|---|---|---|---|
| mO01OA040 | h | Oficial segunda | 4.099 | 18.49 | 75.79 |
| mO01OA070 | h | Peón ordinario | 4.099 | 17.45 | 71.53 |
| mO01OB210 | h | Oficial 2ª fontanero calefactor | 1.833 | 18.7 | 34.28 |
|  |  | Total |  |  | 181.6 |

Claves: medio, desagüe, transporte, escombro, levantar, fontanería, vivienda, colectivo, manual, limpieza, protección, tubería, auxiliar, pie, vertedero, carga

**01.01.04** ud DESMONTADO INSTALACIÓN TELEFONÍA (material; 01/03/2012)
Precio: 47.56
Desmontado de la instalación de telefonía interior, por medios manuales, con parte proporcional de desmontaje de mecanismos, líneas y canalizaciones, incluso limpieza y retirada de escombros a pie de carga y carga sobre contenedor o camión, sin transporte al vertedero, y con parte proporcional de medios auxiliares.

| Código | Ud | Descripción | Rendimiento | Precio | Importe |
|---|---|---|---|---|---|
| mO01OB250 | h | Oficial 2ª electricista | 0.539 | 18.45 | 9.94 |
| mO01OA070 | h | Peón ordinario | 2.156 | 17.45 | 37.62 |
|  |  | Total |  |  | 47.56 |

**01.01.05** ud RETIRADA DE CABLES DE TELÉFONO (material; 01/03/2012)
Precio: 117.18
Retirada de fachada de cables de teléfono, para poder acometer la restauración prevista, en una primera fase y, a fin de no interrumpir el servicio a los abonados, quedarán colgados y separados de los paramentos, mientras se ejecutan las obras; en una segunda fase, valorada aparte, se volverán a montar en su antigua ubicación, o en lugar que la D.F. indique, según las normas de Telefónica. Medido por tramo de fachada correspondiente a cada portal con nº de gobierno, y afectando a todos los elementos de la instalación.

| Código | Ud | Descripción | Rendimiento | Precio | Importe |
|---|---|---|---|---|---|
| mO01OB250 | h | Oficial 2ª electricista | 2.156 | 18.45 | 39.78 |
| mO01OB260 | h | Ayudante electricista | 2.156 | 18.45 | 39.78 |
| mO01OA070 | h | Peón ordinario | 2.156 | 17.45 | 37.62 |
|  |  | Total |  |  | 117.18 |

Claves: ejecución, servicio, restauración, fachada, teléfono, cable, colgar, afectar, paramento, montaje, medición, norma, valoración

**01.01.06** ud DESMONTAJE EQUIPO CAPTACIÓN RTV EN CUBIERTA (material; 01/03/2012)
Precio: 37.54
Desmontaje de equipo de captación de RTV colocado en cubierta de edificio, por medios manuales, con parte proporcional de corte de línea y desmontaje de anclajes de mástil a paramento vertical, forjado o caballete, inclluso limpieza y retirada de escombros a pie de carga y carga sobre contenedor o camión, sin transporte al vertedero, y con parte proporcional de medios auxiliares.

| Código | Ud | Descripción | Rendimiento | Precio | Importe |
|---|---|---|---|---|---|
| mO01OB250 | h | Oficial 2ª electricista | 0.862 | 18.45 | 15.90 |
| mO01OA070 | h | Peón ordinario | 1.24 | 17.45 | 21.64 |
|  |  | Total |  |  | 37.54 |

**mE01DTC020** m3 CARGA ESCOMBROS S/CAMIÓN MANO (material; 01/03/2012)
Precio: 12.77
Carga de escombros sobre dumper o camión pequeño, por medios manuales, a granel, y considerando dos peones ordinarios en la carga, sin incluir transporte, sin medidas de protección colectivas.

| Código | Ud | Descripción | Rendimiento | Precio | Importe |
|---|---|---|---|---|---|
| mO01OA070 | h | Peón ordinario | 0.604 | 17.45 | 10.54 |
| mM07AC010 | h | Dumper convencional 1.500 kg. (maquinaria; 09/12/2015) | 0.602 | 3.71 | 2.23 |
|  |  | Total |  |  | 12.77 |

**mE01DPW030** m2 LIMPIEZA/RELLENO ARENA S/FORJ. (material; 01/03/2012)
Precio: 9.92
Limpieza de escombros y rellenos de arena sobre forjados, por medios manuales, dejándolos rastreados y preparados para posteriores trabajos, incluso retirada de escombros a pie de carga , con transporte a vertedero y con p.p. de medios auxiliares, sin medidas de protección colectivas, s/RCDs.

| Código | Ud | Descripción | Rendimiento | Precio | Importe |
|---|---|---|---|---|---|
| mO01OA070 | h | Peón ordinario | 0.539 | 17.45 | 9.41 |
| mE01DTC020 | m3 | CARGA ESCOMBROS S/CAMIÓN MANO | 0.04 | 12.77 | 0.51 |
|  |  | Total |  |  | 9.92 |

**mE01DPW010** m DEMOLICIÓN PELDAÑOS I/LAD. C/MART. (material)
Precio: 19.96
Demolición de peldaños de cualquier tipo de material, incluido el peldañeado de ladrillo, con martillo eléctrico, incluso limpieza y retirada de escombros a pie de carga, con transporte a vertedero y con p.p. de medios auxiliares, sin medidas de protección colectivas, s/RCDs.

| Código | Ud | Descripción | Rendimiento | Precio | Importe |
|---|---|---|---|---|---|
| mO01OA060 | h | Peón especializado | 0.517 | 17.56 | 9.08 |
| mO01OA070 | h | Peón ordinario | 0.517 | 17.45 | 9.02 |
| mM06MR010 | h | Martillo manual rompedor eléct. 16 kg. (maquinaria) | 0.215 | 5.06 | 1.09 |
| mE01DTC020 | m3 | CARGA ESCOMBROS S/CAMIÓN MANO | 0.06 | 12.77 | 0.77 |
|  |  | Total |  |  | 19.96 |

**mG03C010** ud TRANSP.RPS.CAMION 3,5t.200km (material; 13/11/2009)
Precio: 80.71
Retirada y transporte por transportista autorizado (por la Consejería de Medio Ambiente) de residuos peligrosos hasta destino final (bien centro de transferencia o planta de tratamiento) utilizando camión de 3,5 toneladas de peso máximo autorizado. El precio incluye la carga con máquina elevadora de los bidones o big-bags colocados previamente sobre palets, a una distancia inferior a 200km. El precio ya incluye los trámites documentales que establece la normativa.

| Código | Ud | Descripción | Rendimiento | Precio | Importe |
|---|---|---|---|---|---|
| mO01OA080 | h | Maquinista o conductor (mano de obra; 01/03/2012) | 0.539 | 18.41 | 9.92 |
| mM02CA010 | h | Carretilla elev.diesel ST 1,3 t. (maquinaria; 09/12/2015) | 0.537 | 4.51 | 2.42 |
| mP34BT010 | ud | Retir. Camión 3,5 t pma 200km (material; 13/11/2009) | 1 | 66.02 | 66.02 |
| %CI0300 | % | Costes Indirectos | 3 % | 78.36 | 2.35 |
|  |  | Total |  |  | 80.71 |

**m03.02** m2 FÁB.LADR.PERF.7cm. 1/2P.FACH. M.CAL (material)
Precio: 29
Fábrica de ladrillo perforado tosco de 24x11,5x7 cm., de 1/2 pie de espesor en fachada, recibido con mortero de cal y arena de río M-10 confeccionado con hormigonera de 200 l., para revestir, i/replanteo, nivelación y aplomado, p.p. de enjarjes, mermas, roturas, humedecido de las piezas, rejuntado, cargaderos, mochetas, plaquetas, esquinas, limpieza y medios auxiliares. Según UNE-EN-998-1:2004, RC-03, NTE-FFL, CTE-SE-F y DB-HR, medida deduciendo huecos.

| Código | Ud | Descripción | Rendimiento | Precio | Importe |
|---|---|---|---|---|---|
| mO01OA030 | h | Oficial primera | 0.539 | 19.97 | 10.764 |
| mO01OA070 | h | Peón ordinario | 0.539 | 17.45 | 9.406 |
| mP01LT020 | mud | Ladrillo perforado tosco 24x11,5x7 cm. | 0.052 | 111.91 | 5.819 |
| A02C030 | m3 | MORTERO DE CAL M-10 | 0.025 | 86.55 | 2.164 |
| %CI0300 | % | Costes Indirectos | 3 % | 28.153 | 0.845 |
|  |  | Total |  |  | 29 |

**mE04CM050** m3 HORM. HA-25/P/20/I V. MANUAL (material; 11/11/2008)
Precio: 119.19
Hormigón en masa HA-25/P/20/I, elaborado en central en relleno de zapatas y zanjas de cimentación, incluso encamillado de pilares y muros, vertido por medios manuales, vibrado y colocación. Según normas NTE-CSZ , EHE y CTE-SE-C.

| Código | Ud | Descripción | Rendimiento | Precio | Importe |
|---|---|---|---|---|---|
| mO01OA030 | h | Oficial primera | 0.389 | 19.97 | 7.77 |
| mO01OA070 | h | Peón ordinario | 0.389 | 17.45 | 6.79 |
| mM11HV030 | h | Aguja eléct.c/convertid.gasolina D=79mm. (maquinaria; 09/12/2015) | 0.387 | 5.32 | 2.06 |
| mP01HA010 | m3 | Hormigón HA-25/P/20/I central | 1.15 | 86.17 | 99.10 |
| %CI0300 | % | Costes Indirectos | 3 % | 115.72 | 3.47 |
|  |  | Total |  |  | 119.19 |

**mE04AB020** kg ACERO CORRUGADO B 500 S (material; 21/02/2007)
Precio: 1.64
Acero corrugado B 500 S, cortado, doblado, armado y colocado en obra, incluso p.p. de despuntes. Según EHE y CTE-SE-A.

| Código | Ud | Descripción | Rendimiento | Precio | Importe |
|---|---|---|---|---|---|
| mO01OB040 | h | Oficial 1ª ferralla (mano de obra; 01/03/2012) | 0.015 | 19.93 | 0.30 |
| mO01OB050 | h | Ayudante ferralla (mano de obra; 01/03/2012) | 0.015 | 18.7 | 0.28 |
| mP03ACC030 | kg | Acero corrugado B 500 S/SD (material; 21/02/2007) | 1.1 | 0.91 | 1.00 |
| mP03AA010 | kg | Alambre atar 1,30 mm (material; 21/02/2007) | 0.006 | 1.49 | 0.01 |
| %CI0300 | % | Costes Indirectos | 3 % | 1.59 | 0.05 |
|  |  | Total |  |  | 1.64 |

**mA06T010** h GRÚA TORRE 30 m. FLECHA, 750 kg. (maquinaria; 21/02/2007)
Precio: 22.36
Alquiler de grúa torre de 30 m. de flecha y 750 kg. de carga en punta, incluyendo cimentación, montaje, desmontaje y medios auxiliares.

| Código | Ud | Descripción | Rendimiento | Precio | Importe |
|---|---|---|---|---|---|
| mM02GT050 | mes | Alquiler grúa torre 30 m. 750 kg. (maquinaria; 09/12/2015) | 0.007 | 1183.66 | 8.29 |
| mM02GT090 | mes | Contrato mantenimiento (maquinaria; 09/12/2015) | 0.007 | 127.72 | 0.89 |
| mM02GT100 | mes | Alquiler telemando (maquinaria; 09/12/2015) | 0.007 | 127.72 | 0.89 |
| mM02GT070 | ud | Mont/desm. grúa torre 30 m. flecha (maquinaria; 09/12/2015) | 0.001 | 3633.56 | 3.63 |
| mM02GE050 | h | Grúa telescópica autoprop. 60 t. (maquinaria; 09/12/2015) | 0.038 | 124.42 | 4.73 |
| mM02GT110 | ud | Tramo de empotramiento grúa torre <40 m. (maquinaria; 09/12/2015) | 0.001 | 1724.29 | 1.72 |
| mE04AB060 | kg | ACERO CORR. PREFOR. B 500 S (material; 21/02/2007) | 0.534 | 1.68 | 0.90 |
| mE04CM050 | m3 | HORM. HA-25/P/20/I V. MANUAL | 0.011 | 119.19 | 1.31 |
|  |  | Total |  |  | 22.36 |

**mA02A080** m3 MORTERO CEMENTO M-5 (material)
Precio: 81.71
Mortero de cemento CEM II/B-P 32,5 N y arena de río de tipo M-5 para uso corriente (G), con resistencia a compresión a 28 días de 5,0 N/mm2, confeccionado con hormigonera de 200 l., s/RC-08 y UNE-EN-998-1:2004.

| Código | Ud | Descripción | Rendimiento | Precio | Importe |
|---|---|---|---|---|---|
| mO01OA070 | h | Peón ordinario | 1.833 | 17.45 | 31.99 |
| mP01CC030 | t | Cemento CEM II/B-P 32,5 N sacos | 0.27 | 105.97 | 28.61 |
| mP01AA020 | m3 | Arena de río 0/6 mm. | 1.09 | 18.05 | 19.67 |
| mP01D130 | m3 | Agua | 0.255 | 1.19 | 0.30 |
| mM03HH010 | h | Hormigonera 200 l. gasolina (maquinaria; 09/12/2015) | 0.43 | 2.66 | 1.14 |
|  |  | Total |  |  | 81.71 |

**R03DDF010** m3 DEMOLICIÓN MANUAL MURO LADRILLO MACIZO (material)
Precio: 37.63
Demolición de muro de fábrica de ladrillo macizo o de tejar, realizada por medios manuales, incluyendo retirada de escombros y carga, sin incluir transporte a vertedero o planta de reciclaje. Conforme a NTE ADD-13 y/ó NTE ADD-9. Medido el volumen ejecutado deduciendo huecos.

| Código | Ud | Descripción | Rendimiento | Precio | Importe |
|---|---|---|---|---|---|
| mO01OA070 | h | Peón ordinario | 2.156 | 17.45 | 37.62 |
| mP01D130 | m3 | Agua | 0.01 | 1.19 | 0.01 |
|  |  | Total |  |  | 37.63 |

Claves: teja, vertedero, ejecución, medición, planta, macizo, fábrica, transporte, muro, hueco, carga, demolición, medio, manual, ladrillo, escombro

**A02C030** m3 MORTERO DE CAL M-10 (material)
Precio: 86.55
Mortero de cal y arena de río M-10 confeccionado con hormigonera de 200 l.

| Código | Ud | Descripción | Rendimiento | Precio | Importe |
|---|---|---|---|---|---|
| mO01OA070 | h | Peón ordinario | 1.833 | 17.45 | 31.99 |
| mP01CL010 | t | Cal hidratada en sacos S (material; 16/09/2008) | 0.25 | 132.96 | 33.24 |
| mP01AA020 | m3 | Arena de río 0/6 mm. | 1.1 | 18.05 | 19.86 |
| mP01D130 | m3 | Agua | 0.27 | 1.19 | 0.32 |
| mM03HH010 | h | Hormigonera 200 l. gasolina | 0.43 | 2.66 | 1.14 |
|  |  | Total |  |  | 86.55 |

Claves: cal, mortero, confeccionar, hormigón, río, areno

**mA02A060** m3 MORTERO CEMENTO M-10 (material)
Precio: 91.76
Mortero de cemento CEM II/B-P 32,5 N y arena de río de tipo M-10 para uso corriente (G), con resistencia a compresión a 28 días de 10 N/mm2, confeccionado con hormigonera de 200 l., s/RC-08 y UNE-EN-998-1:2004.

| Código | Ud | Descripción | Rendimiento | Precio | Importe |
|---|---|---|---|---|---|
| mO01OA070 | h | Peón ordinario | 1.833 | 17.45 | 31.99 |
| mP01CC030 | t | Cemento CEM II/B-P 32,5 N sacos | 0.38 | 105.97 | 40.27 |
| mP01AA020 | m3 | Arena de río 0/6 mm. | 1 | 18.05 | 18.05 |
| mP01D130 | m3 | Agua | 0.26 | 1.19 | 0.31 |
| mM03HH010 | h | Hormigonera 200 l. gasolina | 0.43 | 2.66 | 1.14 |
|  |  | Total |  |  | 91.76 |

**mO01OA090** h Cuadrilla A (mano de obra; 01/03/2012)
Precio: 50.55

| Código | Ud | Descripción | Rendimiento | Precio | Importe |
|---|---|---|---|---|---|
| mO01OA030 | h | Oficial primera | 1.078 | 19.97 | 21.53 |
| mO01OA050 | h | Ayudante | 1.078 | 18.19 | 19.61 |
| mO01OA070 | h | Peón ordinario | 0.539 | 17.45 | 9.41 |
|  |  | Total |  |  | 50.55 |

**mA02A090** m3 MORTERO CEMENTO M-2,5 (material)
Precio: 77.45
Mortero de cemento CEM II/B-P 32,5 N y arena de río de tipo M-2,5 para uso corriente (G), con resistencia a compresión a 28 días de 2,5 N/mm2, confeccionado con hormigonera de 200 l, s/RC-08 y UNE-EN-998-1:2004.

| Código | Ud | Descripción | Rendimiento | Precio | Importe |
|---|---|---|---|---|---|
| mO01OA070 | h | Peón ordinario | 1.87 | 17.45 | 32.63 |
| mP01CC030 | t | Cemento CEM II/B-P 32,5 N sacos | 0.22 | 105.97 | 23.31 |
| mP01AA020 | m3 | Arena de río 0/6 mm. | 1.11 | 18.05 | 20.04 |
| mP01D130 | m3 | Agua | 0.25 | 1.19 | 0.30 |
| mM03HH010 | h | Hormigonera 200 l. gasolina | 0.438 | 2.66 | 1.17 |
|  |  | Total |  |  | 77.45 |

**mA02A040** m3 MORTERO CEMENTO M-20 (material)
Precio: 113.58
Mortero de cemento CEM II/B-P 32,5 N y arena de río M-20 confeccionado con hormigonera de 200 l., s/RC-03.

| Código | Ud | Descripción | Rendimiento | Precio | Importe |
|---|---|---|---|---|---|
| mO01OA070 | h | Peón ordinario | 1.87 | 17.45 | 32.63 |
| mP01CC030 | t | Cemento CEM II/B-P 32,5 N sacos | 0.6 | 105.97 | 63.58 |
| mP01AA020 | m3 | Arena de río 0/6 mm. | 0.88 | 18.05 | 15.88 |
| mP01D130 | m3 | Agua | 0.265 | 1.19 | 0.32 |
| mM03HH010 | h | Hormigonera 200 l. gasolina | 0.438 | 2.66 | 1.17 |
|  |  | Total |  |  | 113.58 |

**mE07LP020.** m2 FÁB.LADR.PERF.7cm. 1/2P.INT.MORT.M-5 (material)
Precio: 24.9
Fábrica de ladrillo perforado tosco de 24x11,5x7 cm., de 1/2 pie de espesor en interior, recibido con mortero de cemento CEM II/B-P 32,5 N y arena de río tipo M-5, preparado en central y suministrado a pie de obra, para revestir, i/replanteo, nivelación y aplomado, p.p. de enjarjes, mermas, roturas, humedecido de las piezas, rejuntado, cargaderos, mochetas, plaquetas, esquinas, limpieza y medios auxiliares. Según UNE-EN-998-1:2004, RC-03, NTE-FFL, CTE-SE-F y DB-HR, medida deduciendo huecos superiores a 1 m2.

| Código | Ud | Descripción | Rendimiento | Precio | Importe |
|---|---|---|---|---|---|
| mO01OA030 | h | Oficial primera | 0.443 | 19.97 | 8.85 |
| mO01OA070 | h | Peón ordinario | 0.443 | 17.45 | 7.73 |
| mP01LT020 | mud | Ladrillo perforado tosco 24x11,5x7 cm. | 0.052 | 111.91 | 5.82 |
| mP01MC040 | m3 | Mortero cem. gris II/B-M 32,5 M-5/CEM | 0.025 | 70.74 | 1.77 |
| %CI0300 | % | Costes Indirectos | 3 % | 24.17 | 0.73 |
|  |  | Total |  |  | 24.9 |

**A02A060** m3 MORTERO CEMENTO M-10 (material; 01/01/2010)
Precio: 93.37
Mortero de cemento CEM II/B-P 32,5 N y arena de río de tipo M-10 para uso corriente (G), con resistencia a compresión a 28 días de 10 N/mm2, confeccionado con hormigonera de 200 l, s/RC-08 y UNE-EN 998-2:2004.

| Código | Ud | Descripción | Rendimiento | Precio | Importe |
|---|---|---|---|---|---|
| O01OA070 | h | Peón ordinario (mano de obra; 02/01/2016) | 1.87 | 16.88 | 31.57 |
| P01CC020 | t | Cemento CEM II/B-P 32,5 N sacos (material; 01/01/2010) | 0.38 | 109.19 | 41.49 |
| P01AA020 | m3 | Arena de río 0/6 mm (material; 01/01/2010) | 1 | 18.73 | 18.73 |
| P01DW050 | m3 | Agua (material; 01/01/2010) | 0.26 | 1.39 | 0.36 |
| M03HH020 | h | Hormigonera 200 l gasolina (maquinaria; 02/01/2016) | 0.438 | 2.79 | 1.22 |
|  |  | Total |  |  | 93.37 |

**E27HS030** m2 PINTURA TIPO FERRO (material; 30/12/2014)
Precio: 16.02
Pintura tipo ferro sobre soporte metálico dos manos y una mano de minio electrolítico, i/raspados de óxidos y limpieza manual.

| Código | Ud | Descripción | Rendimiento | Precio | Importe |
|---|---|---|---|---|---|
| O01OB230 | h | Oficial 1ª pintura (mano de obra; 02/01/2016) | 0.282 | 18.79 | 5.30 |
| O01OB240 | h | Ayudante pintura (mano de obra; 02/01/2016) | 0.282 | 17.22 | 4.86 |
| P25OU020 | l | Imprimación anticorrosiva minio blanco (material; 30/12/2014) | 0.2 | 7.3 | 1.46 |
| P25JM010 | l | Esmalte metálico rugoso (material; 15/03/2016) | 0.3 | 14.34 | 4.30 |
| P25WW220 | u | Pequeño material (material; 15/03/2016) | 0.1 | 1 | 0.10 |
|  |  | Total |  |  | 16.02 |

**05.02.01** m3 EXC.ZANJA A MANO <2m. T.FLOJOS (material; 01/03/2012)
Precio: 34.81
Excavación en zanjas, hasta 2 m. de profundidad, en terrenos flojos, por medios manuales, con extracción de tierras a los bordes, sin carga ni transporte al vertedero y con p.p. de medios auxiliares.

| Código | Ud | Descripción | Rendimiento | Precio | Importe |
|---|---|---|---|---|---|
| mO01OA070 | h | Peón ordinario | 1.995 | 17.45 | 34.81 |
|  |  | Total |  |  | 34.81 |

**05.02.02** m TUBO DREN.PVC CORR.SIMPLE SN2 D=160 mm (material; 31/01/2000)
Precio: 25.53
Tubería de drenaje enterrada de PVC corrugado simple circular ranurado de diámetro nominal 160 mm. y rigidez esférica SN2 kN/m2 (con manguito incorporado). Colocada sobre cama de arena de río de 10 cm. de espesor, revestida con geotextil de 125 g/m2 y rellena con grava filtrante 20 cm. por encima del tubo con cierre de doble solapa del paquete filtrante (realizado con el propio geotextil). Con p.p. de medios auxiliares, sin incluir la excavación de la zanja ni el tapado posterior de la misma por encima de la grava, s/ CTE-HS-5.

| Código | Ud | Descripción | Rendimiento | Precio | Importe |
|---|---|---|---|---|---|
| mO01OA030 | h | Oficial primera | 0.28 | 19.97 | 5.59 |
| mO01OA060 | h | Peón especializado | 0.443 | 17.56 | 7.78 |
| mP01AA020 | m3 | Arena de río 0/6 mm. | 0.066 | 18.05 | 1.19 |
| mP01AG090 | m3 | Grava machaqueo 40/80 mm. (material) | 0.2 | 23.63 | 4.73 |
| mP02RV060 | m | Tub.dren. PVC corr.simple SN2 D=160mm (material) | 1 | 4.59 | 4.59 |
| mP06BG090 | m2 | Fieltro geotextil poliéster 125 g/m2 (material; 31/01/2000) | 2.47 | 0.67 | 1.65 |
|  |  | Total |  |  | 25.53 |

**05.02.03** m2 IMPERMEABILIZACIÓN INCOLORA MURO (material; 31/01/2000)
Precio: 10.34
Impermeabilización de paramentos verticales de fachadas (fábricas de ladrillo cara vista, enfoscados, piedra natural o artificial, hormigón o bloques), mediante aplicación de dos capas de un recubrimiento transparente e incoloro a base de xilosano transpirable y reductor de porosidad, incluso medios auxiliares.

| Código | Ud | Descripción | Rendimiento | Precio | Importe |
|---|---|---|---|---|---|
| mO01OA030 | h | Oficial primera | 0.216 | 19.97 | 4.31 |
| mO01OA050 | h | Ayudante | 0.065 | 18.19 | 1.18 |
| mP06SR090 | kg | Hidrófugo fachadas 10 AG (material; 31/01/2000) | 0.3 | 16.17 | 4.85 |
|  |  | Total |  |  | 10.34 |

**05.02.04** m3 RELL.TIERR.ZANJA MANO S/APORT. (material; 01/03/2012)
Precio: 10.35
Relleno y extendido de tierras propias en zanjas, por medios manuales, sin aporte de tierras, y con p.p. de medios auxiliares.

| Código | Ud | Descripción | Rendimiento | Precio | Importe |
|---|---|---|---|---|---|
| mO01OA070 | h | Peón ordinario | 0.593 | 17.45 | 10.35 |
|  |  | Total |  |  | 10.35 |

**mA02S020** m3 MORTERO CEMENTO HIDRÓFUGO M-10 (material)
Precio: 97.98
Mortero de cemento CEM II/B-P 32,5 N y arena de río M-10 con aditivo hidrófugo confeccionado con hormigonera de 200 l., s/RC-03.

| Código | Ud | Descripción | Rendimiento | Precio | Importe |
|---|---|---|---|---|---|
| mO01OA070 | h | Peón ordinario | 1.941 | 17.45 | 33.87 |
| mP01CC030 | t | Cemento CEM II/B-P 32,5 N sacos | 0.38 | 105.97 | 40.27 |
| mP01AA020 | m3 | Arena de río 0/6 mm. | 1.03 | 18.05 | 18.59 |
| mP01D130 | m3 | Agua | 0.24 | 1.19 | 0.29 |
| mP01D030 | kg | Hidrofugante mortero/hormigón (material; 16/09/2008) | 1.75 | 2.18 | 3.82 |
| mM03HH010 | h | Hormigonera 200 l. gasolina | 0.43 | 2.66 | 1.14 |
|  |  | Total |  |  | 97.98 |

**mA02A160** m3 MORTERO CEM. M-5 C/MEZCLA RIO-MIGA (material)
Precio: 71.81
Mortero de cemento CEM II/B-P 32,5 N y mezcla de arena de miga y río, tipo M-5 para uso corriente (G), con resistencia a compresión a 28 días de 5,0 N/mm2, confeccionado con hormigonera de 200 l., s/RC-03 y UNE-EN-998-1:2004.

| Código | Ud | Descripción | Rendimiento | Precio | Importe |
|---|---|---|---|---|---|
| mO01OA070 | h | Peón ordinario | 1.078 | 17.45 | 18.81 |
| mP01CC030 | t | Cemento CEM II/B-P 32,5 N sacos | 0.27 | 105.97 | 28.61 |
| mP01AA050 | m3 | Arena de miga cribada (material; 09/12/2015) | 0.35 | 26.85 | 9.40 |
| mP01AA020 | m3 | Arena de río 0/6 mm. | 0.75 | 18.05 | 13.54 |
| mP01D130 | m3 | Agua | 0.26 | 1.19 | 0.31 |
| mM03HH010 | h | Hormigonera 200 l. gasolina | 0.43 | 2.66 | 1.14 |
|  |  | Total |  |  | 71.81 |

**mA01L020** m3 LECHADA CEMENTO 1/2 CEM II/B-P 32,5 N (material)
Precio: 83.67
Lechada de cemento CEM II/B-P 32,5 N 1/2, amasada a mano, s/RC-03.

| Código | Ud | Descripción | Rendimiento | Precio | Importe |
|---|---|---|---|---|---|
| mO01OA070 | h | Peón ordinario | 2.156 | 17.45 | 37.62 |
| mP01CC030 | t | Cemento CEM II/B-P 32,5 N sacos | 0.425 | 105.97 | 45.04 |
| mP01D130 | m3 | Agua | 0.85 | 1.19 | 1.01 |
|  |  | Total |  |  | 83.67 |

**mE27HE030** m2 ESMALTE SINTÉTICO MATE S/METAL (material; 31/01/2000)
Precio: 14.9
Pintura al esmalte mate, dos manos y una mano de imprimación de minio o antioxidante sobre carpintería metálica o cerrajería, i/rascado de los óxidos y limpieza manual.

| Código | Ud | Descripción | Rendimiento | Precio | Importe |
|---|---|---|---|---|---|
| mO01OB300 | h | Oficial 1ª pintura | 0.415 | 19.26 | 7.99 |
| mP25OU060 | l | Imp. anticorrosiva sin plomo | 0.35 | 12.08 | 4.23 |
| mP25J020 | l | E. alcídico-uretanado 1ªcal. b/n mate | 0.2 | 10.73 | 2.15 |
| mP25W030 | ud | Pequeño material | 0.08 | 1.07 | 0.09 |
| %CI0300 | % | Costes Indirectos | 3 % | 14.46 | 0.43 |
|  |  | Total |  |  | 14.9 |

**E07RC040** m2 RECIBIDO CERCOS EN MURO EXTERIOR A REVESTIR (material; 01/01/2010)
Precio: 18.05
Recibido de cercos o precercos de cualquier material en muro de cerramiento exterior para revestir, utilizando mortero de cemento CEM II/B-P 32,5 N y arena de río tipo M-10, totalmente colocado y aplomado. Incluso material auxiliar, limpieza y medios auxiliares. Según RC-08. Medida la superficie realmente ejecutada.

| Código | Ud | Descripción | Rendimiento | Precio | Importe |
|---|---|---|---|---|---|
| O01OA030 | h | Oficial primera | 0.385 | 19.86 | 7.65 |
| O01OA050 | h | Ayudante (mano de obra; 02/01/2016) | 0.385 | 17.68 | 6.81 |
| P01UC030 | kg | Puntas 20x100 mm (material; 01/01/2010) | 0.09 | 8.81 | 0.79 |
| A02A060 | m3 | MORTERO CEMENTO M-10 | 0.03 | 93.37 | 2.80 |
|  |  | Total |  |  | 18.05 |

**mE13CS030** ud PRECERCO PINO 110x35 mm.P/1 HOJA (material)
Precio: 21.85
Precerco de pino de 110x35 mm. de escuadrilla, para puertas normalizadas de una hoja, montado, incluso p.p. de medios auxiliares.

| Código | Ud | Descripción | Rendimiento | Precio | Importe |
|---|---|---|---|---|---|
| mO01OB190 | h | Ayudante carpintero | 0.107 | 18.45 | 1.97 |
| mP11PP030 | m | Precerco de pino 110x45 mm. (material) | 5.3 | 3.63 | 19.24 |
| %CI0300 | % | Costes Indirectos | 3 % | 21.21 | 0.64 |
|  |  | Total |  |  | 21.85 |

**mE27ME030** m2 ESMALTE MATE S/MADERA (material; 31/01/2000)
Precio: 17.08
Pintura al esmalte mate sobre carpintería de madera, i/lijado, imprimación, plastecido, mano de fondo y acabado con una mano de esmalte.

| Código | Ud | Descripción | Rendimiento | Precio | Importe |
|---|---|---|---|---|---|
| mO01OB300 | h | Oficial 1ª pintura | 0.334 | 19.26 | 6.43 |
| mO01OB310 | h | Ayudante pintura | 0.334 | 17.62 | 5.89 |
| mP25MA020 | l | Imp. poro abierto fungicida incol. | 0.08 | 8.58 | 0.69 |
| mP25OS010 | l | Imprimac. sintética selladora bla. satin. | 0.2 | 6.66 | 1.33 |
| mP25J020 | l | E. alcídico-uretanado 1ªcal. b/n mate | 0.2 | 10.73 | 2.15 |
| mP25W030 | ud | Pequeño material | 0.08 | 1.07 | 0.09 |
| %CI0300 | % | Costes Indirectos | 3 % | 16.58 | 0.50 |
|  |  | Total |  |  | 17.08 |

**mE13CS010** ud PRECERCO PINO 70x35 mm.P/1 HOJA (material)
Precio: 15.53
Precerco de pino de 70x35 mm. de escuadrilla, para puertas normalizadas de una hoja, montado, incluso p.p. de medios auxiliares.

| Código | Ud | Descripción | Rendimiento | Precio | Importe |
|---|---|---|---|---|---|
| mO01OB190 | h | Ayudante carpintero | 0.105 | 18.45 | 1.94 |
| mP11PP010 | m | Precerco de pino 70x35 mm. (material) | 5.3 | 2.48 | 13.14 |
| %CI0300 | % | Costes Indirectos | 3 % | 15.08 | 0.45 |
|  |  | Total |  |  | 15.53 |

**mE16DF060** m2 VID.SEGURIDAD 5+5 INCOL. (Nivel 2B2) (material; 31/01/2000)
Precio: 73.21
Acristalamiento de vidrio laminar de seguridad compuesto por dos vidrios de 5 mm de espesor unidos mediante lámina de butiral de polivinilo incolora de 0,38 mm, clasificado 2B2 según UNE-EN 12600, fijado sobre carpintería con acuñado mediante calzos de apoyo perimetrales y laterales y sellado en frío con silicona neutra, incluso colocación de junquillos, según NTE-FVP.

| Código | Ud | Descripción | Rendimiento | Precio | Importe |
|---|---|---|---|---|---|
| mO01OB320 | h | Oficial 1ª vidriería | 1.078 | 18.71 | 20.17 |
| mP14DF070 | m2 | V.seguridad 5+5 PVB incoloro (material) | 1.006 | 42.38 | 42.63 |
| mP14W020 | m | Sellado con silicona neutra | 7 | 0.99 | 6.93 |
| mP01D150 | ud | Pequeño material | 1 | 1.35 | 1.35 |
| %CI0300 | % | Costes Indirectos | 3 % | 71.08 | 2.13 |
|  |  | Total |  |  | 73.21 |

**mE04AB060** kg ACERO CORR. PREFOR. B 500 S (material; 21/02/2007)
Precio: 1.68
Acero corrugado B 500 S, preformado en taller y colocado en obra. Según EHE y CTE-SE-A.

| Código | Ud | Descripción | Rendimiento | Precio | Importe |
|---|---|---|---|---|---|
| mO01OB040 | h | Oficial 1ª ferralla | 0.011 | 19.93 | 0.22 |
| mO01OB050 | h | Ayudante ferralla | 0.011 | 18.7 | 0.21 |
| mP03ACD010 | kg | Acero corrugado elab. B 500 S (material; 21/02/2007) | 1.05 | 1.13 | 1.19 |
| mP03AA010 | kg | Alambre atar 1,30 mm | 0.006 | 1.49 | 0.01 |
| %CI0300 | % | Costes Indirectos | 3 % | 1.63 | 0.05 |
|  |  | Total |  |  | 1.68 |

## Recursos

**M13AM020** m2 Montaje y desmontaje andamio h<8 m
Claves: montaje, desmontable, andamio

**M13AM170** m2 Montaje y desmontaje red andamio
Claves: desmontable, red, andamio, montaje

**M13AM300** u Transporte entrega y recogida camión dos-tres ejes 400 m2
Claves: eje, transporte, entrega, camión

**P33XB210** u Repercusión de apeo
Claves: apeo

**P01HA570** m3 Hormigón HA-25/AC/12/IIa 10 kg/m3 Fibra acero Agilia Metal soler
Claves: solera, hormigón, fibra, acero, metal, Lafarge holcim

**M12W060** h Equipo pulverizador aerográfico
Claves: equipo

**P33DF030** kg Consolidante acrílico 10/90 trementina
Claves: acrílico

**P01UA050** kg Adhesivo bicomponente resinas epoxi
PROPAM PRIMER
Código C0252
(OJO: Producto que en 2013 ha sido sustituido por BETOPOX 93)
Claves: epoxi, adhesivo, componente, producción, resina

**P33LA060** kg Imprimación resina epoxi
BETOPOX PRIMER
Claves: resina, epoxi, imprimación

**mP05CZ250.1** ud Beata cerámica recuperada 40x19 cm
Claves: beata, zinc

**P07TV230.1** m2 Panel flexib.lana MN TP 116 e=50
Claves: panel, vidrio, lana

**P07TV230.11** m2 Panel flexib.lana MN TP 116 e=70
Claves: panel, vidrio, lana

**P07TV230.2** m2 Panel flexib.lana MN Ultracoustic R e=45
Claves: panel, vidrio, lana

**P07TV370** kg Sistema Insuver nódulos lana mineral
Nódulos de lana mineral comprimida en sacos, con una densidad de aplicación de 50kg/m3 y una conductividad de 0,037W/m*K.
Claves: conductor, isover, saintgobain, lana, mineral, comprimido, aplicación, densidad

**P06SL021VC** m2 Lám. Barrera vapor Sarnavap 1000E de Sika
Claves: gris, PVC

**mP01DW090** ud Pequeño material
Claves: material

**4FFRRR3** u CCF SCFC-PD-TH70-FC-150 (EI-120)
Compuerta cortafuego circular, marca KOOLAIR , modelo SCFC-PD -TH-FC-150 con clasificación (EI-120) según norma de ensayos UNE 1366-2:2000, Resistencia al fuego dos horas. Envolvente formada por un único cuerpo de chapa con ranurado en la zona de la aleta que elimina totalmente el puente térmico. Accionamiento de cierre mediante fusible térmico de aleación, con interruptor final de carrera. Homologación para intalación en forjado y horizontal en pared.

**P20TA130** m. Tubería acero negro est. 3/4"
Claves: negro, tubería, acero, estructura

**P20TV250TYT** ud Accesorios acero negro
Claves: negro, accesorio, acero

**P20TA130F** m. Tubería acero negro est. 1/2"
Claves: negro, tubería, acero, estructura

**P20TA140** m. Tubería acero negro est. 1"
Claves: estructura, tubería, acero, negro

**P20TA150** m. Tubería acero negro est. 1 1/4"
Claves: negro, estructura, acero, tubería

**P20TA160** m. Tubería acero negro est. 1 1/2"
Claves: negro, tubería, estructura, acero

**P23FJ030** ud Extintor polvo ABC 6 kg. pr.inc. c/ Armario
Claves: extintor, polvo

**P17PPC020** u Collarín toma PE DN63-1"
Claves: collarín, toma

**P17PH008** m. Tubo polietileno ad PE100 (PN-16) 25mm
Claves: tubo, polietileno

**P17PPE020** u Enlace recto polietileno 25 mm
Claves: polietileno, enlace

**P17XEL300** u Válvula esfera latón roscar 1"
Claves: rosca, latón, válvula, esfera

**P17LP020** ud Codo 90º polipropileno 20 mm
Claves: codo, polipropileno

**P17LP100** ud Te polipropileno 20 mm
Claves: te, polipropileno

**ART_500408** m 20x2,8 c/ aisl anticondensación 20mm
SISTEMAS DE TUBERIAS Y ACCESORIOS DE POLIPROPILENO POLYSAN
TUBERIAS
(Se suministran en barras de 4 m.)

**P17LP110** ud Te polipropileno 25 mm
Claves: polipropileno, te

**P17LP190** ud Manguito polipropileno 25 mm
Claves: polipropileno, manguito

**ART_500410** 25x3,5 c/ aisl anticondensación 20mm
SISTEMAS DE TUBERIAS Y ACCESORIOS DE POLIPROPILENO POLYSAN
TUBERIAS
(Se suministran en barras de 4 m.)

**P17LP040** ud Codo 90º polipropileno 32 mm
Claves: codo, polipropileno

**P17LP200** ud Manguito polipropileno 32 mm
Claves: polipropileno, manguito

**ART_500412** 32X4,4 c/ aisl anticondensación 20mm
SISTEMAS DE TUBERIAS Y ACCESORIOS DE POLIPROPILENO POLYSAN
TUBERIAS
(Se suministran en barras de 4 m.)

**P17LP050** ud Codo 90º polipropileno 40 mm
Claves: codo, polipropileno

**P17LP210** ud Manguito polipropileno 40 mm
Claves: manguito, polipropileno

**ART_500414** 40x5,5 c/ aisl anticondensación 20mm
SISTEMAS DE TUBERIAS Y ACCESORIOS DE POLIPROPILENO POLYSAN
TUBERIAS
(Se suministran en barras de 4 m.)

**ART_500608** ml 20x2,8
SISTEMAS DE TUBERIAS Y ACCESORIOS DE POLIPROPILENO POLYSAN
TUBERIAS
(Se suministran en barras de 4 m.)

**ART_500610** 25x3,5
SISTEMAS DE TUBERIAS Y ACCESORIOS DE POLIPROPILENO POLYSAN
TUBERIAS
(Se suministran en barras de 4 m.)

**ART_500612** 32x3,9
SISTEMAS DE TUBERIAS Y ACCESORIOS DE POLIPROPILENO POLYSAN
TUBERIAS
(Se suministran en barras de 4 m.)

**P17Q010** u Purgador automático boya PN-10 3/8"
Claves: automático, boya, purgador

**P17Q030** u Válvula retención purgador PN-10 3/8"
Claves: purgador, válvula, retención

**P17XRL120** u Válvula retención latón roscar 1 1/2"
Claves: válvula, retención, rosca, latón

**NUT9235110050** ud Ref. 9235110050+407 -Bote sifón. 4 bocas c/registro y tapa ciega
Bote sifónico 4 bocas con registro y tapa ciega

**NUT100110030** ml Tubería Terrain, PVC Ø110 mm
Tubería Terrain, PVC aguas fecales Ø110 mm. e=3,2 mm.

**NUT200040030** ml Tubería de PVC Terrain Ø40 mm
Tubería de PVC Ø40 mm. e=3,0 mm

**NUT2010401350** ud Ref. 201040135010 - Codo PVC Ø40 mm. a 135 grados
Codo PVC Ø40 mm. a 135 grados, Blanco satinado

**NUT872050030F** ud Terminal de ventilación
Sumidero sifónico registrable TERRAIN, para terrazas, con salida Ø50 mm

**NUT1200050030** ml Tubería Terrain PVC Ø50 mm
Tubería Terrain, PVC aguas fecales Ø83 mm. e=3,2 mm.

**NUT100200058** ml Tubería Terrain, PVC Ø200 mm. e=4 mm
Tubería Terrain, PVC aguas fecales Ø200 mm. e=4 mm.

**NUT8001100500** ml Ref. 800110050010 - Tubería Terrain, PVC Ø 110 mm
Tubería Terrain Blanca, PVC Ø 110 mm. e=2,2 mm

**NUT809110010** ud Anillo adaptador Ø110 mm
Anillo adaptador pluvial, color banco sanitario, Ø110 mm.

**P17NP010** m Canalón PVC circular desarrollo 125 mm gris
Claves: gris, canalón, desarrollar, circulación, PVC

**P17NP040** u Gafa canalón PVC circular 125 mm gris
Claves: gris, gafa, canalón, PVC, circulación

**P17NP070** u Conexión bajante PVC circular 125 mm gris
Claves: PVC, conexión, bajante, circulación, gris

**P01HM020** m3 Hormigón HM-20/P/40/I central
Claves: hormigón, central

**E02ES020** m3 EXC.ZANJA SANEAM. T.DURO A MANO
Excavación en zanjas de saneamiento, en terrenos de consistencia dura, por medios manuales, con extracción de tierras a los bordes, y con posterior relleno y apisonado de las tierras procedentes de la excavación y con p.p. de medios auxiliares.
Claves: consistencia, medio, excavación, zanja, saneamiento, terreno, manual, extracción, tierra, relleno, auxiliar, apisonado, duro

**P22BF040** m. Tubo corrugado D=16/gp7
Claves: tubo, corrugado

**P15EB010** m. Conduc cobre desnudo 50 mm2
Claves: desnudo, cobre

**P15ED020** u Cartucho carga aluminotérmica C-115
Claves: cartucho, carga, aluminizado

**P15EC020** u Puente de prueba
Claves: prueba

**P15AH430** u Pequeño material para instalación
Claves: material

**P13EP010** h Peón ordinario
Claves: galvanizar, perforación, chapa
